# Brainergy Hub Jülich
Leistungsbeschreibung (GAEB DA XML 3.3, DA81)
Projekt: 1656
Währung: EUR
Ausführungsbeginn: 12.08.2026
Ausführungsende: 20.04.2027
Erstellt mit: GXML Toolbox V3.3 R20220330, ORCA AVA 26.0.7 26.00.07, 08.04.2026

## 1. Projekt
1. Projekt

1.1. Projektbezeichnung

"Brainergy Hub Jülich GmbH (BHJ)"

Standortdaten

| Land | Deutschland |
| --- | --- |
| Bundesland | Nordrhein-Westfalen |
| Stadt, Gemeinde | Jülich |
| Adresse | Am Brainergy Park 1, 52428 Jülich |
| Erdgeschossfertigfußbodenhöhe | 105,40 m NHN |

Objektdaten

Geschosse

| 3. OG | Eventbereich und Terrasse, Technikflächen |
| --- | --- |
| 1. OG - 2.OG | Büroflächen, Innenhöfe |
| EG | Foyer, Multifunktionsräume, Gastronomie, Küche/Lager, Müll- und Fahrradräume |
| 1.UG | Lagerräume, Technikflächen, Nebenräume |
| Bruttogeschossfläche (BGF) | 8.635 m² oberirdisch + 1095 m² unterirdisch = 9730 m²BGF |

1.2. Projektbeteilige
Auftraggeber: Brainergy Hub Jülich GmbH
Ansprechpartner: Herr Peter Czichowski

1.3. Abkürzungsverzeichnis
In dem Leistungsverzeichnis werden nachstehende Abkürzungen verwendet:
(Nicht aufgeführte Abkürzungen werden an der entsprechenden Stelle im Text erklärt.)
AG  Auftraggeber
AN  Auftragnehmer
ATV  Allgemeine Technische Vertragsbedingungen für Bauleistungen (VOB/C)
BMZ  Brandmeldezentrale
BN  Baunull
EP  Einheitspreis
EZ3  Erdbebenzone 3 nach DIN EN 1998-1/ NA: 2011-01
FLB  Funktionale Leistungsbeschreibung
GEG  Gebäudeenergiegesetz
GU  Generalunternehmer
HLSE  Heizung-Lüftung-Sanitär- Elektro
LB  Leistungsbeschreibung
LV  Leistungsverzeichnis
NO  Nord-Ost
NW  Nord-West
OG  Obergeschoss
RMG  Rahmenmaterialgruppe
RWA  Rauch- und Wärmeabzugsanlage
SiGeKo  Sicherheits- und Gesundheits-Koordinator
SO  Süd-Ost
SW  Süd-West
TVG  Teilvorgespanntes Glas
UG  Untergeschoss
vbG  vorhabenbezogene Bauartgenehmigung
VE  Vergabeeinheit
VOB  Vergabe und Vertragsordnung für Bauleistungen
VSG  Verbundsicherheitsglas
WLG  Wärmeleitgruppe
WLS  Wärmeleitfähigkeitsstufe
ZiE  Zustimmung im Einzelfall
ZTH  Zusätzliche Technische Hinweise
ZTV  Zusätzliche Technische Vertragsbedingunge

## 2. Allgemeine Technische Vertragsbedingung für Bauleistungen (ATV)
2. Allgemeine Technische Vertragsbedingung für Bauarbeiten
(ATV) DIN 18299 - Allgemeine Regelungen für Bauarbeiten jeder Art

2.1. Baubeschreibung
Vorhaben
Auf der Teilfläche des Interkommunalen Gewerbegebiet "Campus Merscher Höhe / Brainergy Park" beabsichtigt die Brainergy Park Jülich GmbH das Innovations- und Gründerzentrum ,,Brainergy Hub" sowie die dazu gehörigen Außenanlagen zu errichten.
Die Realisierung des Brainergy Parks Jülich geht auf die Initiative der drei Kommunen Jülich, Niederzier und Titz im Jahr 2016 zurück: In einem beispielhaftenZusammenschluss wurden auf die drei Kommunen entfallene Gewerbeflächen auf dem Gebiet von Jülich raumplanerisch vereint und die Brainergy Park Jülich GmbH als Träger zur Entwicklung des Gewerbegebiets gegründet.
Gesellschafter des AG sind die Kommunen Jülich, Niederzier und Titz sowie der Kreis Düren. Zum jetzigen Zeitpunkt liegt das Areal, auf dem sich zuvor eine Sendeanlage der Deutschen Welle befand, nahezu vollständig brach.
Der Brainergy Park Jülich wird als Wissenschaftspark und innovatives Gewerbegebiet auf einer Fläche von ca. 52 ha am nördlichen Stadtrand von Jülich und in unmittelbarer Nachbarschaft zum Campus Jülich der Fachhochschule Aachen (FH Aachen) entstehen. Die thematischen Schwerpunkte des Parks liegen auf den Zukunftsfeldern neue Energien (z.B. Wasserstoffwirtschaft), Digitalisierung und Bioökonomie.

Grundstückserschließung
Die bestehenden Wegeverbindungen binden das Areal für Rad- und Pkw-Verkehr in Richtung Jülicher Innen- stadt zu den Ortsteilen Broich und Mersch sowie zur FH Aachen an.
In unmittelbarer Nähe zum künftigen Brainergy Park verläuft mit der Autobahn A44 die Verbindung zwischen Aachen und Düsseldorf. Mit der Autobahnauffahrt,,Jülich Ost" im Norden ist die direkte Anbindung an die A44 und damit auch an das weitere überregionale und internationale Wegenetz sichergestellt. Der Brainergy Park wird über zwei Hauptzugänge für den Kraftfahrzeugverkehr erschlossen: Landstraße 241 im Osten und Von-Schöfer-Ring im Süden des Gebiets.

Gebäude Brainergy Hub
Die runde Gebäudeform lässt den Brainergy Hub eindeutig als Hauptbaustein des Campus erkennen. Er schwebt über der Landschaft und bildet Arkaden, die sich entlang des gesamten Umfangs erstrecken und aus allen Himmelsrichtungen zugänglich sind. Die Hauptzugänge orientieren sich Richtung Nord und Süd und sind jeweils an einen angemessen dimensionierten Platz angeschlossen. Im Osten und Westen werden Nebeneingänge an das Wegenetz der Freianlagen angebunden  Die Gebäudeform schafft eine Verzahnung zwischen Architektur und Natur die Landschaft umspült den Gebäudekörper sodass eine nahtlose Einheit zwischen dem Norden und dem Süden des Grundstücks entsteht.
Das Gebäude umfasst insgesamt 4 oberirdische Geschosseund ist in Teilbereichen für Technik- und Nebenräume eingeschossig unterkellert. Das kreisförmige Gebäude des Brainergy Hubs wird aus einem eingeschossigen Sockel mit diversen öffentlichen und halböffentlichen Nutzungen sowie darüber 2-geschossig liegenden Büro- und Projektflächen mit geringerer Gebäudetiefe aufgebaut.
Das Dachgeschoss (3. OG) beheimatet einen Eventbereich mit dazugehörigen Nebenräumen, eine Dachterrasse sowie Dach-Technikzentralen. Die Dachflächen im 3. OG werden größtenteils extensiv begrünt.
Die Dachfläche wird als geneigte Fläche mit mind. 2,0 %, geplant. Oberhalb des Dachgeschosses ist eine flächendeckende aufgeständerte Photovoltaikanlage geplant. Das kreisrunde Gebäude hat einen Durchmesser von etwa 73,00 m (Außenkante der außenliegenden Erschließungsringe). Aus der Gebäudegeometrie ergeben sich Besonderheiten, die zum Teil als Erschwernisse angesehen werden können.

Erschließungsringe
Die Erschließungsringe sind eine Stahlkonstruktion, die das Gebäude umschließen. Die bauseitigen Stahl- stützen der Erschließungsringe werden an den Gebäudeecken mittels Windlastkonsolen an den Rohbau angebunden. Hierdurch ergeben sich Durchdringungspunkte an den Gebäudeecken jeweils auf Höhe der Erschließungsringe. Es besteht Abstimmungsbedarf mit dem Rohbauer.

Innenhöfe
Das Gebäude verfügt über mehrere Innenhöfe. Die Materialzuführung kann nur mittels Kran oder durch das Gebäude erfolgen. Daraus ergeben sich Einschränken zu Größe und Gewicht der Transportbauteile.

Überhänge
Die Fassaden der Eingangsbereiche sind zurückgesetzt. Der Einbauort ist daher nur eingeschränkt mit Hebezeugen zu erreichen.

Künstlicher See
Im Zusammenhang mit der Erstellung der Freianlagen kann die Zugänglichkeit durch den Aushub auf der Seeseite eingeschränkt sein. Die Abfolge der Arbeiten ist rechtzeitig mit dem Bauzeitenplan zu koordinieren.

2.2. Betrieb / Baustelleneinrichtung
Koordination
Dem Aufragnehmer (AN) obliegt die Koordination seiner Leistungen mit den bauseitigen Leistungen der weiteren am Bau Beteiligten:
- Alle Abstimmungen mit der Objektüberwachung des AG (AG-Objektüberwachung) hinsichtlich der erforderlichen Transporte einschl. Durchführung aller dazu notwendigen Antragstellungen, Besprechungen und Abstimmungen. Überprüfung und Gewährleistung aller Schnittstellen innerhalb der Leistung des AN und zu den anderen Gewerken zur Sicherstellung der gewerkeübergreifenden Gesamtfunktion.
- Überprüfung und Gewährleistung aller Schnittstellen innerhalb der Leistung des AN und zu den anderen Gewerken zur Sicherstellung der gewerkeübergreifenden Gesamtfunktion.
- Überprüfung Fremdleistung. Bei Übernahme von Fremdleistungen ist eine Soll-Ist Kontrolle hinsichtlich korrekter Umsetzung von Planung in Bauleistung vom AN durch Eigenmessungen der Geometrie und Höhenlage zu bestätigen. Entsprechende Messprotokolle sind der Bauüberwachung vorzulegen.
- Teilnahme und aktive Mitwirkung an wöchentlichen Baubesprechungen bzw. nach Anforderung.
- Teilnahme und aktive Mitwirkung an täglichen Koordinations- und Sicherheitsbesprechungen mit dem Sicherheits- und Gesundheits-Koordinator.
- Führung eines Bautagebuchs und Übergabe von Bautagesberichten wöchentlich montags für die vorhergehende Woche.

Zugangsregelung
Die Baustelle ist durch einen festen Bauzaun umschlossen. Auf der Baustelle gilt die Baustellenordnung.

Medienversorgung:
Bauwasser- und Baustrom -Anschlüsse werden vom AG kostenfrei zur Verfügung gestellt. Die Zuführung der Medien von den durch den AN-BE eingerichteten Entnahmestellen zu den Verbrauchsstellen und die Verteilung ist Sache des AN.
Weitere Angaben sind dem beigefügten BE Plan zu entnehmen.
Der AG trägt die Kosten für Energie, Wasser und Kanalgebühren für Abwasser bis zur Abnahme. Er stellt diese Ver- und Entsorgung an einem im Baustelleneinrichtungsplan benannten Übergabepunkt zur Verfügung. Telekommunikationseinrichtungen werden vom AG nicht gestellt.
Die Anbindung der Container des AN ist Sache des jeweiligen AN.
Übergabe der Baustelleneinrichtungsfläche an den AN: Vorhandene Grenzsteine und Vermessungsmar- kierungen sind mit Beginn der Arbeiten im Zuge der Baustelleneinrichtung bis zum Räumen der Baustellen- einrichtung zu sichern. Vor Beginn der Arbeiten hat sich der AN über den Verlauf von Leitungen, Kabeln usw. (unter- und oberirdisch) zu informieren. Notwendige Umlegungen sind rechtzeitig vom AN zu beantragen. Baustellen- und endgültige Anschlüsse müssen grundsätzlich zugänglich bleiben und geschützt werden.
Die Standorte für Baumaschinen, Einrichtungen, Aufenthaltsräume, Geräte und Materialien sind grundsätzlich mit der AG-Objektüberwachung abzustimmen. Übergabe der Baustelleneinrichtungsfläche zurück an den AG:
Nicht mehr benötigte Teile der Baustelleneinrichtung sind in Absprache mit der AG-Objektüberwachung zu räumen. Nach dem kompletten Entfernen der Baustelleneinrichtung ist der Zustand aller Flächen rückstandsfrei wiederherzustellen, einschl. Entfernen von temporären Fundamenten, Abdeckungen und Verunreinigungen, etc..
Bei der Rückgabe der zugewiesenen Flächen ist durch den AN schriftlich zu bestätigen, dass alle Rest-/ Abfallstoffe ordnungsgemäß entsorgt, Gefahrstoffe entfernt und Bauteile sowie Abwasser und Boden nicht kontaminiert sind.

Emissionen, Erschütterungen, Lärmschutz
Die.Regelungen sind vor Arbeitsaufnahme von der Bauleitung zu erfragen und die Mitarbeiter entsprechend zu unterweisen.

Emissionsarme Baumaschinen und Fahrzeuge
Arbeiten mit Baumaschinen oder Arbeitsgeräten mit Verbrennungsmotoren in Gräben > 1,25 m Tiefe:
Maschinen mit Dieselmotor sind mit Dieselruß-Partikelfilter auszustatten. Zum Schutz vor unzulässigen Kohlenmonoxid Konzentrationen ist eine technische Lüftung einzusetzen oder durch regelmäßige arbeitsbegleitende Messung die Einhaltung der Arbeitsplatz- Grenzwerte für CO nachzuweisen.

Erlaubnisscheinpflichtige Tätigkeiten
Arbeiten mit besonderen Gefahren müssen durch geschultes und zertifiziertes Personal ausgeführt bzw. überwacht werden. Der Aufsichtführende muss ausreichende Kenntnisse und Erfahrungen besitzen und diese nachweisen, sowie weisungsbefugt sein. Bei erlaubnisscheinpflichtigen Arbeiten behält sich der AG vor zusätzlich zum Aufsichtführenden des AN die Arbeiten zu überprüfen (Betriebsaufsicht lt. Erlaubnisschein). Hierzu sind die Regelungen der Baustellenordnung zu beachten.

Persönliche Sicherheitsausrüstung (PSA)
Die Anforderungen der Baustellenordnung sind zu beachten.

Heiß- und Feuerarbeiten
Vor der Ausführung von Heiß- und Feuerarbeiten (z.B. Schweißen, Trennen, Schleifen etc.) muss der Verantwortliche des AN einen Erlaubnisschein erwirken. Für derartige Leistungen sind die Regelungen der Baustellenordnung zu beachten.

Lagerung
Die Lagerung der Baustoffe ist grundsätzlich in den dafür vorgesehenen Lagerbereichen (siehe BE-Plan) und den eigenen Containern der AN möglich. Materiallagerung innerhalb des Baufeldes sowie im Bauwerk ist jeweils mit der Objektüberwachung des AG abzustimmen.
Grundsätzlich sind alle Lagerstoffe, unabhängig vom Lagerort, zu kennzeichnen.
Die Feuerwehr muss im Einsatzfall erkennen können, was gelagert wird.

Grobreinigung durch AN
Durch den AN ist das arbeitstägliche Reinigen der durch ihn selbst verschmutzten Zufahrtswege und der durch ihn genutzten Flächen als Nebenleistung einzukalkulieren.

Baustelleneinrichtung des AN
Die Baustelleneinrichtung des AN ist einzurichten über den Ausführungszeitraum seiner eigenen Leistungen
vorzuhalten und zu räumen. Die Kosten hierfür sind in die Einheitspreise einzukalkulieren, sofern hierfür keine gesonderten Positionen vorgesehen sind.
Die Baustelleinrichtung für die eigenen Leistungen des AN ist gemäß Vertragsbedingungen, Sicherungsmaßnahmen, UVV und der geltenden Vorschriften der Berufsgenossenschaft, Sicherheitsvorschriften des AG einzurichten.
Für die Leistung Kran- und Gerüstarbeiten sind eigene Positionen vorgesehen, alle weiteren Baustelleneinrichtungen für die Ausführung seiner eigenen Leistung sind in die Einheitspreise einzukalkulieren, sofern hierfür keine gesonderten Positionen vorgesehen sind.
- leichtes und schweres Gerät,
- Maschinen aller erforderlicher Art,
- Großgeräte und sonstige Werkzeuge,
- Hebezeuge,
- temporäre Abstützungen, Hilfsbauwerke, Montageunterstützungen,
- Heranführen von Energie (Wasser, Strom etc.) von den zur Verfügung gestellten Entnahmestellen
- einschl. Entsorgung von anfallendem Abwasser,
- Aufenthalts- und Lagerräume.

Baustelleneinrichtungsfläche des AN
Übergabe der Baustelleneinrichtungsfläche an den AN:
Vorhandene Grenzsteine und Vermessungsmarkierungen sind mit Beginn der Arbeiten im Zuge der Baustelleneinrichtung bis zum Räumen der Baustelleneinrichtung zu sichern. Vor Beginn der Arbeiten hat sich der AN über den Verlauf von Leitungen, Kabeln usw. (unter- und oberirdisch) zu informieren. Notwendige Umlegungen sind rechtzeitig vom AN zu beantragen. Baustellen- und endgültige Anschlüsse müssen grundsätzlich zugänglich bleiben und geschützt werden. Die Standorte für Baumaschinen, Einrichtungen, Aufenthaltsräume, Geräte und Materialien sind grundsätzlich mit der AG-Objektüberwachung abzustimmen.
Übergabe der Baustelleneinrichtungsfläche zurück an den AG:
Nicht mehr benötigte Teile der Baustelleneinrichtung sind in Absprache mit der AG-Objektüberwachung zu räumen. Nach dem kompletten Entfernen der Baustelleneinrichtung ist der Zustand aller Flächen rückstandsfrei wiederherzustellen, einschl. Entfernen von temporären Fundamenten, Abdeckungen und Verunreinigungen, etc..
Bei der Rückgabe der zugewiesenen Flächen ist durch den AN schriftlich zu bestätigen, dass alle Rest-/ Abfallstoffe ordnungsgemäß entsorgt, Gefahrstoffe entfernt und Bauteile sowie Abwasser und Boden nicht kontaminiert sind.

Hinweispflicht
Die übergebenen Ausschreibungsunterlagen sind vom Bieter hinsichtlich Vollständigkeit und fehlerhafter bzw. widersprüchlicher Angaben und Inhalte zu überprüfen. Der Bieter hat den AG auf vorhandene Unklarheiten, Unstimmigkeiten und Widersprüche in den Ausschreibungsunterlagen schriftlich, vor Abgabe des Angebots, hinzuweisen.

Schadensmeldung
Schäden verursacht durch den AN oder Dritte sind unverzüglich der Objektüberwachung des AG zu melden und die weitere Vorgehensweise mit dieser abzustimmen.

2.3. Planungsumlauf (Planungsumlauf, Workshops und Prüffristen)
Planübergaben
Der AN verpflichtet sich, dem AG sämtliche von ihm geschuldeten Unterlagen, Nachweise, Prüfzeugnisse, Termin- und Ablaufpläne, Ausführungs-, Werk- und Montageplanung über alle Planbereiche kontinuierlich in digitaler Form zur Prüfung vorzulegen. Die entsprechenden Ausführungsunterlagen sind rechtzeitig, vollstän- dig mit allen Beteiligten koordiniert und abgestimmt zu übergeben.
Die Abstimmung über den genauen Umfang erfolgt zusammen mit dem AN, AG, GP und ggf. Dritten. In den übergebenen Planunterlagen müssen alle Änderungen aus vorangegangenen Planständen eindeutig markiert und farbig umwölkt sein. Die Einarbeitung und Umsetzung von Prüfanmerkungen muss bestätigt werden und in der Planung hervorgehoben sein. Die Abstimmung und Koordination der vorliegenden Planung mit weiteren Beteiligten muss erfolgt sein und dokumentiert übergeben werden.

Übergaben Planungsumläufe
Der AG stellt für die Kommunikation, die Verteilung und die Ablage von Dokumenten eine digitale Projektplatt- form bereit. Eine Dokumentation der Funktionalitäten, eine Schulung und Support wird durch den AG zur Verfügung gestellt. Lizenzkosten entstehen nicht und werden vom AG übernommen. Durch die Anwendung wird eine Effizienzsteigerung erwartet, zusätzliche Aufwände können daher nicht angemeldet werden.
Die Übergabe aller Ausführungsunterlagen und Dokumente erfolgt über Dalux.

Freigabeumfang AG
Die Ausführungsunterlagen des AN werden durch das vom AG beauftragte Planungsbüro auf formale Übereinstimmung mit den vertraglichen Vorgaben gesichtet.
Es dürfen nur durch das vom AG beauftagte Planungsbüro freigegebene Pläne zur Ausführung der Leistung verwendet werden. Die Freigabe entbindet den AN nicht von Fehlern und Schäden innerhalb seines Planungsrisikos. Freigaben des durch den AG beauftragten Planungsbüros auf vorgelegten Unterlagen sind lediglich als formales Einverständnis des AG zu sehen und entbinden den AN nicht von seiner Haftungsver- antwortung. Für die Richtigkeit seiner Planungen und Planungsergebnisse bleibt der AN ungeachtet der Freigabe des durch den AG beauftragten Planungsbüros immer allein verantwortlich. Der AN hat keinen Anspruch auf Freigabe von Werkzeichnungen und Montageplanungen, die firmeninternen Arbeits- und Bauvorbereitungen dienen.

2.4. Sicherheits- und Gesundheits-Koordinator (SiGeKo)
Kontakt SiGeKo
Der AG hat einen SiGeKo gem. Baustellenverordnung beauftragt. Die Kontaktdaten SiGeKo werden nach Beauftragung mitgeteilt
Der SiGeKo übernimmt für den Auftraggeber die Überwachungsaufgaben. Die Auflagen und die Baustellenordnung des SiGeKos sind durch den AN und seiner Nachunternehmer zu beachten. Der AG behält sich vor, die Unterlagen entsprechend Baufortschritt zu aktualisieren bzw. fortschreiben zu lassen.
Die Verpflichtungen des ANs gem. NBauO § 55 Bauleiterin und Bauleiter bleiben hier von ausdrücklich unberührt und entlasten nicht von der Verpflichtung des AGs.
Der SiGeKo erstellt einen Sicherheits- und Gesundheitsschutzplan (SIGEKO-PLAN) sowie eine Unterlage für spätere Arbeiten. Der SIGEKO-PLAN wird vor Beginn der Baumaßnahme dem AN übergeben und erläutert und zur allgemeinen Einsichtnahme ausgelegt.
Während der gesamten Bauzeit werden durch den SiGeKo Begehungen unangekündigt bzw. im ein- bis zweiwöchigen Rhythmus durchgeführt und protokolliert. Auf besondere Anforderung hat der AN an der Begehung mit einem Bauleiter mit den unten beschriebenen Anforderungen und Merkmalen, teilzunehmen. In regelmäßigen Abständen werden Begehungen mit der BGBau und der Gewerbeaufsicht durchgeführt. Der AN verpflichtet sich, Beanstandungen und sicherheitstechnische Mängel unverzüglich zu beseitigen. Mängel, welche dem AN in Protokollen mitgeteilt werden, sind der AG - Objektüberwachung und dem SiGeKo innerhalb von drei Kalendertagen schriftlich (mit Mailantwort) abzumelden. Während der Ausführung informiert der AN eigenverantwortlich den SiGeKo unverzüglich in Schriftform, wenn erhaltene Änderungen und / oder Gegebenheiten Auswirkung auf den SIGEKO-PLAN haben, damit dieser angepasst werden kann. Kosten, welche auf Grund mangelhafter Sicherheitsmaßnahmen entstehen, sind durch den Verursacher zu tragen (z. B. verlängerte Standzeiten, zusätzliche Sicherheitsmaßnahmen etc.).

2.5. Inbetriebnahme
Es ist beim Einstellen von Anlageteilen und bei der Inbetriebnahme von Anlagen im Zusammenwirken mit anderen Beteiligigten mitzuwirken.
Dies ist für Blitzschutzarbeiten relevant im Zug der Inbetriebnahme der Fassadeanlagen, Abnahme der gesamten Blitzschutz und der Stark- und Schwachstromanlage. Für diese Inbetriebnahmen hat der AN Personal abzustellen und sich im Vorhinein abzustimmen sowie nötigenfalls Anpassungen vorzunehmen.

2.6. Benutzung von Teilen der Leistung vor der Abnahme
Eine Weiterarbeit der Folgegewerke auf der Leistung des AN gilt nicht als Abnahme. Die Leistung wird durch den Bauherrn abgenommen und schriftlich fixiert.

## 3. Übergeordnete zusätzliche technische Vorschriften (ÜZTV)
3. Übergeordnete zusätzliche technische Vorschriften (ÜZTV)

Bauleitung des AN
Im Zuge der Erstellung der Baustelleneinrichtung muss auf der Baustelle stets eine erfahrene Aufsichts- person des AN anwesend sein und als Gesprächspartner für den AG / Bauleitung zur Verfügung stehen und telefonisch erreichbar sein. Eine Ablösung dieser Aufsichtsperson kann nur mit Zustimmung der Bauleitung erfolgen. Die Aufsichtsperson ist vom Auftragnehmer mit einem Mobiltelefon auszustatten. Die Kosten hierfür hat der Bieter mit in die Einheitspreise einzurechnen.

Bauleiter
Der AN hat einen verantwortlichen Fachbauleiter, spätestens zur Bauanlaufberatung, zu benennen, der als Entscheidungsbefugter eingesetzt wird. Dieser hat, wenn Arbeiten des AN ausgeführt werden, vor Ort anwesend und der deutschen Sprache mächtig zu sein. Er muss bevollmächtigt sein, rechtsverbinliche Erklärungen mit Wirkung für und gegen den AN abzugeben und entgegenzunehmen. Die Teilnahme an den wöchentlichen Bauberatungen ist durch den entscheidungsbefugten Fachbauleiter sicherzustellen und verpflichtend. Der AN ist verpflichtet Tagesberichte zu führen, die wöchentlich der AG-Objektüberwachung vorgelegt werden.

Baubesprechung
Der AN nimmt an allen Besprechungen mit bevollmächtigten und fachkundigen Vertretern teil, um den Stand der Arbeiten festzustellen und die für den weiteren Fortgang der Arbeiten erforderlichen Maßnahmen zu besprechen. Der AN hat hierzu einen voll unterrichteten und verantwortlichen Vertreter zu entsenden, der ebenfalls der deutschen Sprache mächtig ist. Die Einladung erfolgt formlos. Die Teilnahme ist Pflicht.
Abweichungen hierzu bedürfen der Freigabe der AG-Objektüberwachung.

Stellplätze
Parken und Halten auf der Baustelle sind dem Baustelleneinrichtungsplan zu entnehmen.
Es ist zu gewährleisten, dass Feuerwehr- und Rettungsfahrzeuge jederzeit ungehindert auf die Baustelle und alle Bereiche der BE fahren können.

Sauberkeit auf der Baustelle
Es wird auf die Notwendigkeit der absoluten Sauberkeit des Baustellenbereich hingewiesen, die nach Abschluss eines jeden Arbeitstages gegeben sein muss. Der AG behält sich vor notwendige Nachbesser- ungen in Bezug auf die Sauberkeit des Baustellenbereiches selbst auszuführen. Die Aufwendungen hierfür werden dem AN nachgewiesen und in Rechnung gestellt.

Abwasser
Geeignetes Oberflächenwasser muss in das vorhandene Abwassernetz eingeleitet werden. Einleitpunkte werden dem AN durch die Bauüberwachung des AG benannt. Grundsätzlich darf nur nicht verunreinigtes und nicht verschlammtes Oberflächenwasser in das Regenwassernetz eingeleitet werden. Darüber hinaus darf auch schwebstoffhaltiges Abwasser z. B. Reinigungswasser von Arbeitsgeräten mit gips- oder zementartigen Anhaftungen und dergleichen nicht in das Abwassernetz eingeleitet werden.

## 4. Zusätzliche technische Vertragsbedingungen (ZTV)
4. Zusätzliche technische Vertragsbedingungen (ZTV)

Zufahrt
Zufahrtsmöglichkeiten zum Grundstück bzw. zur Baustelle bestehen über die Maria-Telkes-Straße, die Baustellenausfahrt erfolgt gemäß BE-Plan über die Marie-Curie-Straße.

Transportwege, Transporte und Transportzeiten
An- und Abtransporte erfolgen über die Baustelleneinfahrt in der Maria-Telkes Straße und die Baustellenausfahrt in der Marie-Curie Straße. Die Baustellenöffnungszeiten werden über die Baustellenordnung kommuniziert.

Baustelleneinrichtung des AN
Alle Kosten der Baustelleneinrichtung, des Baustellenbetriebes, der Geräte, Maschinen, für die Einhaltung der Sicherheitsbestimmungen etc. sind in den Positionen zu erfassen und einzukalkulieren, soweit diese nicht separat ausgeschriben sind. Die Baustellen- ordnung des AG und das abgestimmte Logistikkonzept des AN sind für die Kalkulation sowie für das Erstellen, Vorhalten und Entfernen der eigenen Baustelleneinrichtung zu beachten. Die vorhandenen Versickerungsmulden parallel zu den Straßen dürfen keinesfalls verschmutzt oder beschädigt werden.
Sollte dies passieren, so werden die Kosten zur Reinigung und Wiederherstellung auf den Verursacher umgelegt.

Schnittstellen
Es ist davon auszugehen, dass Leistungen auch abschnittweise und in Abständen aufeinander folgend zu erbringen sind und/oder dass innerhalb des begrenzten Baufelds auch "gesprungen" werden muss. Es ist damit zu rechnen, dass ständig mehrere Gewerke vor Ort tätig sind.

Baustellenordnung
Die Fremdfirmenbestimmung des AG sowie ergänzende Festlegungen in den Vertragsbedingungen und Vorbemerkungen dieser Leistungsbeschreibung sind für die Kalkulation sowie für die Ausführung der Leistungen zwingend zu beachten.

Abfallentsorgung
Sämtliche Abfälle sind auf Kosten des Verursacher und durch den Verursacher zu entsorgen, soweit in den Leistungspositionen nicht anders beschrieben. Für die Aufstellung von Containern zur Abfallentsorgung wird durch den AG gemäß BE-Plan eine Fläche zur Verfügung gestellt.

Mängelmanagement
Das Mängelmanagement erfolgt ausschließlich über die Datenplattform DALUX. Alle daraus resultierenden Aufwendungen sind einzukalkulieren und mit den angebotenen Einheitspreisen abgegolten.

Baustrom/ Bauwasser
Entnahmestellen/Übergabepunkte für Baustrom und Bauwasser sind vorhanden und dem Baustelleneinrich- tungsplan zu entnehmen. Die Kosten für Strom- und Wasserverbrauch werden vom AG getragen.
Ein Gasanschluss steht nicht zur Verfügung. Eine Beleuchtung der Fluchtwege wird durch den AN Bau- stelleneinrichtung zur Verfügung gestellt, die Arbeitsplatzbeleuchtung liegt im Verantwortungsbereich des AN.

Abrechnung
Die Abrechnung erfolgt nach Aufmaß.

## 5. Zusätzlich Angaben zur Inbetriebnahme/ Abnahme/ Übergabe (IAÜ)
5. Zusätzlich Angaben zur Inbetriebnahme/ Abnahme/ Übergabe (IAÜ)

5,1. Inbetriebnahmemanagement (IBM) und Technisches Monitoring
Die Komplexität der technischen Anlagen neu zu errichtender Gebäude erfordert aufgrund gestiegener Sicherheitsanforderungen, verschärften rechtlichen, normativen und energetischen Anforderungen und höheren Anforderungen der Nutzer sowie eines erheblich höheren Technikanteils eine sorgfältige Planung, Ausführung, Inbetriebnahme, Leistungsüberprüfung und Fertigstellung der gebäudetechnischen Anlagen.
Um diesen Erfordernissen gerecht zu werden und um das Gebäude in einen wirtschaftlich funktionierenden Betrieb zu versetzen, in dem alle technischen Anlagen einzeln und miteinander effizient funktionieren und betrieben werden können, wird ein Inbetriebnahmemanagement (IBM) in Anlehnung an die VDI 6039 durchgeführt. Hierzu wird durch den Auftraggeber ein IBM als separate Leistung aufgesetzt.
Im Projekt wird ergänzend zum Inbetriebnahmemanagement (IBM) ein technisches Monitoring als Instrument zur Qualitätssicherung eingesetzt. Das Technische Monitoring hat das Ziel, einen wirtschaftlichen, effizienten sowie funktions- und bedarfsgerechten Gebäudebetrieb zu erreichen und zu erhalten.
Bereits zu Betriebsbeginn des Gebäudes im Rahmen des Inbetriebnahmeprozesses und der Einregulierung erfolgt eine Prüfung des Betriebs, des Gebäudes und der einzelnen Anlagen in Bezug auf die in der Planung angestrebten bzw. vom Aufragnehmer (AN) geschuldeten Eigenschaften. Das technische Monitoring unterstützt den Projekterfolg, indem Prüfergebnisse und -erkenntnisse transparent gemacht, als auch von Beginn an konstruktiv kommuniziert werden.

5.2. Vorgehensweise
5.2.1 Koordination
Zur Umsetzung des IBMs sind umfangreiche Abstimmungen mit dem IBM und den beteiligten Gewerken erforderlich. Diese setzen sich aus den folgenden Koordinierungen zusammen:
- Koordinationsbesprechungen IBM,
- Koordination zur Gebäudeautomation.
Die Leistungen der o. g. Koordinierungen sind separat im LV ausgewiesen und zu bepreisen.

5.2.2. Fertigstellungsmeldung
Der Auftragnehmer (AN) hat die Termine für die Fertigstellung für alle Gewerke - gegebenenfalls unterteilt in Bau und technische Anlagen - dem Auftraggeber (AG) aufzuzeigen. Damit beginnt die Meldung zur Inbetriebnahme der jeweiligen Gewerke. Es müssen mindestens folgende Punkte (hier auszugsweise für die technischen Anlagen) erfüllt sein, ohne Anspruch auf Vollständigkeit. Entsprechende Nachweise sind vorzulegen:
- Technische Fertigstellung der Montage der Anlagen und Feldgeräte,
- Druck- und Dichtheitsprüfung,
- Verkabelung,
- Schaltschranklieferung MSR/ ELT,
- Anklemmarbeiten,
- Programmierung,
- Datenpunktprüfung Feldebene-Automationsebene, 1:1 DP-Test,
- BMA Aufschaltung,
- GLT/ZLT Aufschaltung,
- Datenpunktprüfung Feldebene-BMA, 1:1 DP-Test,
- Mechanische/elektrische Funktionsprüfung,
- Vorabdokumentation Revisionsunterlagen.

5.2.3 Übergreifende Inbetriebnahmen
Bei den Inbetriebnahmen der Einzelgewerke handelt es sich um eine Standardleistung nach VOB/C und die Durchführung ist Aufgabe des zuständigen Gewerke-Fachbauleiter des AN und der Objektüberwachung des AGs. Dies bezieht sich auf die Anlagen, die in diesem Leistungsverzeichnis (LV) ausgeschrieben sind.
Aus der Inbetriebnahme der Einzelgewerke werden u. a. folgende Nachweise bzw. Protokolle erwartet:
- Nachweis über die Vollständigkeitsprüfung.
- Nachweis über die erstmalige Überführung einer Anlage oder von Teilen einer Anlage oder von Bauteilen einer Anlage in ihre bestimmungsgemäße Funktion.
- Protokolle über die sukzessive Prüfung der geplanten Funktionen der Bauteile und  Anlagenteile sowie der gesamten Anlage (= gewerkeweise Funktionsprüfung).
- Protokolle über die Einregulierung. Hierbei sind alle Anlagenteile und die gesamte Anlage vom  AN auf die geplanten und geforderten Sollwerte einzustellen und zu protokollieren.
- Bei wasserführenden Anlagen Protokolle über Druck- und Dichtheitsprüfungen sowie Spülprotokolle.
- Nachweis der Hygieneprüfungen von wasser- oder luftführenden Systemen vor Übergang in den Regelbetrieb/zur VOB-Abnahme.
- Die Druck- und Dichtigkeitsprüfungen sind als trockene Prüfung mit Inertgas oder ölfreier und wasserfreier Druckluft durchzuführen. Die Inbetriebnahme der Trinkwasseranlage ist im Vorfeld abzustimmen. Es sind geeignete Maßnahmen zur Wahrung der Trinkwasserhygiene zu treffen.
- Weitere nach DIN EN 12599 erforderlichen Protokolle und ggf. vereinbarte Protokolle zu  Sondermessungen.

Bei Anlagen oder Teilen einer Anlage oder Bauteile einer Anlage, die mit anderen Anlagen aus anderen Gewerken in Verbindung stehen und die sich gegenseitig beeinflussen (nachfolgend Gesamtsystem genannt), ist die Inbetriebnahme anlagen- und gewerkeübergreifend durchzuführen. Durch das IBM werden die Schnittstellen zwischen den Gewerken abgebildet und verantwortliche Gewerke für zusammenhängende Gesamtsysteme identifiziert und benannt.
Die Federführung für die übergreifende Inbetriebnahme sowie die Verantwortung für das funktionsfähige Gesamtsystem liegt beim AN des verantwortlichen Gewerks.
Die Inbetriebnahme des Gesamtsystems kann nur in gemeinsamen Terminen mit den Beteiligten der Gewerke erfolgen. Diese Inbetriebnahmetermine sind durch das verantwortliche Gewerk zu koordinieren und mit den Beteiligten der ausführenden Firmen bzw. Nutzer/ Betreiber abzustimmen (auch wenn dazu kein Vertragsverhältnis besteht).
Die gewerkeübergreifenden Inbetriebnahmen sind so zu kalkulieren und durchzuführen, dass die Gesamtfunktion bzw. die Leistungsfähigkeit des Gesamtsystems nachgewiesen werden kann und der bestimmungsgemäße Nutzen eingestellt ist.

5.2.4 Gewerkeübergreifende Funktionsprüfungen
Um die Funktionsfähigkeit der technischen Ausrüstung auch anlagen- und gewerkeübergreifend zu prüfen, werden unter Führung des Inbetriebnahmemanagements Funktionsprüfungen der Anlagensysteme unter verschiedenen Betriebsbedingungen und Abhängigkeiten durchgeführt.
Die gewerkeübergreifenden Funktionsprüfungen erfolgen nach der erfolgreichen Inbetriebnahme der beteiligten Einzelgewerke nach VOB/C samt vorliegender Protokolle. Die gewerkeübergreifenden Funktionsprüfungen gehen über die VOB erforderliche Funktionsprüfung hinaus.
Diese Funktionsprüfungen werden unter Mitwirkung der Auftragnehmer (AN) der einzelnen Gewerke vorbereitet. Durchführung und Protokollierung erfolgen durch den AN des jeweiligen Gewerkes, der hierfür geeignetes Fachpersonal zur Verfügung stellt. Notwendige An- und Abfahrten sind mit einzukalkulieren. Weiterhin sind durch den AN die notwendigen Messgeräte sowie sämtliche Hilfsmittel für diese Prüfungen bereitzustellen, auf- und abzubauen und während der ganzen Prüfungsphase vorzuhalten. Über den Ablauf der Prüfungen sind geeignete Protokolle zu führen. Die Kalibrierungsprotokolle der verwendeten Messgeräte sind Bestandteil der zu liefernden Dokumentation.
Die gewerkeübergreifenden Funktionsprüfungen sind unter Einbeziehung des Betreibers durchzuführen.
Die Koordination und Einladung obliegt dem AN.
Kostengenerierende Aufgaben und Arbeiten sind entsprechend im LV ausgewiesen und sind zu bepreisen.

5.2.5 Probebetrieb
Der Probebetrieb erfolgt nach der Durchführung der gewerkeübergreifenden Funktionsprüfungen.
Der Probebetrieb bezieht sich auf alle ausgeschriebenen Anlagen, einschließlich zugehöriger Gebäude- automation (GA) und aller beteiligten Gewerke. Während des Probebetriebes werden sämtliche Anlagen-, Verbrauchs- und Kommunikationsdaten, Stör-, Betriebs und Wartungsmeldungen, Ausfälle usw. lückenlos dokumentiert.
Weiterhin werden auftretende Fehler und Störungen während des Probebetriebs durch den AN behoben. Nach der Mangelbeseitigung erfolgt ein erneuter Start des Probebetriebes. Sämtliche Ergebnisse sind durch den AN zu dokumentieren, zu bewerten und als Dokumentation zur Abnahme vorzulegen.
Die Dokumentation der einzelnen Probebetriebsschritte ist Bestandteil der Revisionsunterlagen.
Es ist einzukalkulieren, dass Teile des Probebetriebs witterungsbedingt über das Jahr verteilt stattfinden.
Die Überwachung der Koordination und der festgelegten Datenpunkte erfolgt durch das IBM/ technische Monitoring. Gleiches gilt für die Auswertung der Trends am Ende des jeweiligen Probebetriebes.
Die Anlagen sind entspr. VDI 6022 (Blatt 8) nach dem Probebetrieb zu reinigen und in einen neuwertigen Zustand zurückzuversetzen. Vor Übergabe an den Betreiber (nach Abschluss der Mess- und Feinregulierung) ist das gesamte Luftsystem einer Reinigung zu unterziehen und in den Neuzustand zurückzusetzen, um Feuchtigkeit und  Verschmutzungen zu entfernen und eine hygienisch einwandfreie Anlage zu übergeben.
Zu planende Arbeitsschritte:
1. Visuelle Inspektion aller luftführenden Komponenten.
2. Filterwechsel nach Probebetrieb.
3. Mechanische Reinigung (Absaugen, Abbürsten) von Gehäusen, Wärmetauschern und Kanälen.
4. Oberflächenreinigung mit geeigneten Mitteln, ggf. keimhemmend.
5. Endkontrolle inkl. Messung und ggf. mikrobiologischer Prüfung.
6. Dokumentation der Reinigung und Freigabe für den Regelbetrieb
Für den Probebetrieb muss eine umfassende Koordination mit allen am Bau beteiligten Gewerken erfolgen. Es sind ein gemeinsamer Terminplan sowie Abstimmungstermine zu vereinbaren und einzuhalten. Dies gilt auch für Firmen, zu denen kein Vertragsverhältnis besteht.

5.2.6 Einweisungen/ Schulungen
Der AN hat im Rahmen der Inbetriebnahme und Abnahme das Bedienungs- und Wartungspersonal des AG und/ oder Betreibers gemäß VOB/C in die Bedienung aller technischen Anlagen einzuweisen. Das Betreiber- und Wartungspersonal muss für die Übernahme umfassend in die Systeme, Funktionsweise und den Betrieb der technischen Ausrüstung eingewiesen werden und Zugriff auf alle relevanten Unterlagen haben.
Das Bedienungs- und Wartungspersonal sind getrennt voneinander einzuweisen. Die Ersteinweisungen sind jeweils separat für die Funktionsbereiche einzuplanen.
Für die terminliche Koordinierung der Einweisungen ist zu Beginn der Baulichen Inbetriebnahme und mindestens 3 Monate vor den geplanten Schulungen ein Schulungsplan aufzustellen und mit dem AG abzustimmen. Hierzu wird durch das IBM ein Terminplan erstellt und mit dem Nutzer/Betreiber abgestimmt.
Zur Einweisung hat der Errichter das erforderliche Fachpersonal zur Verfügung zu stellen. Die Mitarbeiter sind namentlich zu benennen. Ihre Qualifikation wird durch das IBM geprüft und dokumentiert.
Der AN hat von allen Einweisungen Protokolle zu erstellen. Diese sind den Revisionsunterlagen beizufügen.
Die Inhalte der Einweisung sind in der zugehörigen Position im Leistungsverzeichnis aufgelistet.
Die Inhalte sind als Mindestanforderungen zu verstehen. Betriebs- und wartungsrelevante Punkte sind eigenverantwortlich zu ergänzen. Dabei ist jeweils durch den AN eine vorgezogene Dokumentation zu erstellen, und dem AG rechtzeitig (mindestens zwei Kalenderwochen) vor jedem Einweisungstermin zur Verfügung zu stellen.
- Einweisung des Bedienungs- und Wartungspersonals:
- Erläuterung und Einweisung in die Funktion der Anlagen anhand der fortgeschriebenen Funktions- beschreibungen sowie einer geeigneten Dokumentation (z.B. Schemata, Pläne, Anlagenbeschreibungen etc.). Notwendige Erklärungen zu Funktionen und Grundlagen, sollten vor dem vor Ort stattfindenden Termin in geeigneten Besprechungsräumen vorab präsentiert werden. Es sind Schulungsunterlagen in digitaler Form zu erstellen.
- Die Einweisungsprotokolle müssen mindestens folgende Angaben enthalten:
- Projektname,
- Gebäude/Bauteil,
- Gewerk/Leistung,
- Firma,
- Einweisender,
- Datum,
- Zeitangabe,
- Teilnehmerliste mit Unterschriften,
- besprochene Inhalte.

5.2.7 Dokumentation
Die Dokumentation wird zweigeteilt abgefordert:
Teil 1:  Vorgezogene Dokumentation für die behördliche Abnahmen
Teil 2:  Finale Dokumentation für die rechtsgeschäftlichen Abnahmen gemäß VOB/C inklusive
  Ergänzender Vorgaben.
Die zu liefernden Dokumente sind im separaten Titel beschrieben.

5.2.8 Abnahme und Übergabe
Im Planungs- und Bauprojekt wird ein IBM zur Koordination und Durchführung des Inbetriebnahme-, Abnahme-, Übergabeprozess (IAÜ) eingesetzt. Dieses IBM hat die Aufgabe allen an der Planung und Ausführung beteiligten Partner zielgerichtet zu Führen und zu Leiten. Die Durchführung des IBM erfolgt in Anlehnung an die VDI 6039 "Inbetriebnahmemanagement für Gebäude, Methoden und Vorgehensweisen für gebäudetechnische Anlagen".
Im Rahmen des IAÜ-Prozesses des Projekts wird durch eine strukturierte Prozessverfolgung der terminliche und fachliche Ablauf sichergestellt. Ziel des IAÜ-Prozesses ist es die einzelnen Gewerke zu einer terminge- rechten bauordnungsrechtlichen und rechtsgeschäftlichen Abnahme zu führen. Alle dafür notwendigen Schritte wie Fertigstellung der Anlagen, Probebetrieb, Sachverständigen-Abnahmen, Revisionsunterlagen, Leistungsfeststellungen und die Einweisungen werden mit geeigneten Tools auf Abarbeitung verfolgt und bei der Objektüberwachung des AGs nach "Verordnung über die Honorare für Architekten- und Ingenieurleis- tungen (Honorarordnung für Architekten und Ingenieure - HOAI)" nachgehalten.
Oberste Prämisse ist hierbei die termingerechte Sicherstellung der bauordnungsrechtlichen Abnahme unter Berücksichtigung der Nutzer- und Betreiberzufriedenheit.
Diese Zielvorgabe an das Projekt erfordert ein Mitwirken der Errichter in der Arbeitsvorbereitung, Technischen Ausarbeitung, Umsetzung und Inbetriebnahme.

5.2.9 Voraussetzung zur Abnahme/ Teilabnahme
Als Voraussetzung für die Abnahme der Bau- und Planungsleistungen müssen präzisierend folgende Bedingungen, auch bei den Inbetriebnahmen erfüllt sein:
- Fertigstellung endgereinigter und in Betrieb genommene Bau- und Planungsleistungen ohne wesentliche Mängel.
- Ohne wesentliche und gefährliche Mängel abgeschlossene Sachverständigenprüfungen und behördliche Abnahmen (Anlagen wirksam und betriebsbereit).
- Dokumentation verdeckter Leistungen (Fotos, Protokolle, SV Beurteilungen).
- Vorlage von Hygienetests innerhalb der vorgegebenen Grenzwerte mit Messwerten der Kaltwassertemperaturen an den Entnahmestellen.
- Erfolgreich abgeschlossenes IBN einschließlich Mängelbeseitigungsnachweis bis Abschluss der Abnahmevorbereitung.
- Vorlage aller Messprotokolle vor Beginn der Begehungen zur Abnahme.
- Übergabe der vollständigen (noch nicht endrevidierten) Revisionsunterlagen / Bestandsdokumentation inklusive aller Zulassungen und Prüfzeugnisse an den AG und deren Prüfung durch den AG und seinen Beauftragten (Prüffristen s.u.).
- Erfolgreiche Durchführung von Einweisungen für das Bedienpersonal des Betreibers in die technischen und baulichen Anlagen des Gebäudes inklusive Dokumentation/Protokollierung dieser Einweisungen.
- Probebetrieb aller technischen Anlagen inklusive der Steuerung über die Gebäudeautomation ohne wesentliche Störungen im Sinne des IBM, einschließlich der dort geforderten
- Dokumentation des Probebetriebs. Diese ist durch Einrichtung von Störmelde- und Trendüberwachungen in der Gebäudeautomation in Abstimmung mit dem AG und Betreiber vorzunehmen.
- Unbedenklichkeitsbescheinigung des Brandschutzsachverständigen.
- Baurechtliche Abnahmedokumentation.
- Bestätigung des Baurechtsamtes zur Bauabnahme.
- Dokumentation der Hygienereinigung(en) inkl. der Abklatschproben mit Ergebnisdokumentation durch den AN.
- Nachweis der hygienischen Unbedenklichkeit durch die Behörden und Hygieniker.

Die Abnahme erfolgt nach schriftlicher Aufforderung durch den AN und Erfüllung der Kriterien. Die Abnahme erfolgt grundsätzlich vorbehaltlich der Optimierung/ Nachregulierung und Nachweisführung in der Regelbe- triebsphase.
Zur Überprüfung der Fertigstellung der Planungs- und Bauleistungen sind folgende Mindestprüfzeiten für den AG/ Betreiber je Bauabschnitt (BA) einzukalkulieren:
- Technische Begehungen zur Erlangung der Abnahme bzw. Teilabnahme nach Fertigstellung des jeweili- gen Bauabschnittes (Zeitrahmen gesamt ca. vier Wochen, Terminplan in Abstimmung mit dem AG).
- Prüfung der endgültigen Revisionsunterlagen durch AG und Nutzer Binnen 4 Kalenderwochen.
- Hierfür legt der AN abnahmerelevante Unterlagen vor:
- Dokumentation gemäß Vorgaben,
- Nachweis Funktion der GLT-Schnittstellen,
- Funktion und Test der Brandschutz- und Wirkprinzipmatrix,
- Einregulierung,
- Leistungsmessung,
- Beschilderungen,
- Druck- und Dichtigkeitsproben,
- Datenpunkttests,
- Mechanische und elektrische Funktionsprüfungen,
- Vorabdokumentation,
- Testfall Notfallmatrix (insbesondere Zusammenspiel SV, USV und Alarmierung, Übertragung
  von Alarmwegen, Funktion der Brandschutzanlagen),
- Folgeschaltungen und Zusammenspiel Komponenten,
- Dokumentation Leistungsfähigkeit über GLT mit Trendkurven für Ist- und Sollwerte für den
 störungsfreien Probebetrieb,

Die technischen Begehungen und Funktionstests zur Erlangung der jeweiligen Abnahme sind vom AN zu begleiten, und die entsprechenden Prüfgeräte zur Verfügung zu stellen. Die Mängeldokumentation erfolgt durch den AG und wird dem AN zeitnah nach der Begehung zur Weiterbearbeitung zur Verfügung gestellt. Der Bereitstellungszeitpunkt des Protokolls entbindet den AN nicht von einem sofortigen Beginn der Mängelbeseitigung.

5.2.10 Vorbegehung zur Abnahme
Etwa vier Wochen vor dem Abnahmetermin finden gemeinsam mit dem AG mehrere Vorbegehungen statt, in welchen vorhandene Mängel aufgenommen und protokolliert werden.

Im entprechenden Titeln des Leistungsverzeichnisses sind die zugehörigen Positonen beschrieben.

## 6. Technische Vorbemerkungen, Zusätzliche Angaben für das Leistungsverzeichnis VE 430
6. Technische Vorbemerkungen; Zusätzliche Angaben für das Leistungsverzeichnis VE 430

Die Vorlage einer Teil- oder Schlussrechnung bedingt gemeinsam vor Ort erstellte und anerkannte Aufmaße. Nicht anerkannten Aufmaße führen zu einer Rücksendung der Rechnung mit dem Ablehnungsvermerk " nicht prüffähig".

Maße und Toleranzen
Alle angegebenen Maßangaben im nachfolgenden LV sind bindend. Vor Ausführung ist ein Aufmaß vor Ort zu erstellen.

Aufmaße
Örtliche Aufmaße sind gemeinsam mit der Bauleitung oder dessen Beauftragten durchzuführen.
Das Aufmaß ist so zu erstellen, dass die ermittelten Massen örtlich (räumlich) zugeordnet werden können. Die Fortschreibung der Montagezeichnungen bilden die Grundlage. Diese Abrechnungszeichnungen sind dem Aufmaß beizufügen. Müssen Teilaufmaße durchgeführt werden, sind die aufgemessenen Anlagenteile auf einer dem Aufmaß beigefügten Zeichnung zu kennzeichnen.

Normen und Richtlinien
DIN EN 12097 Lüftung von Gebäuden, Luftleitungen, Anforderungen Wartung
DIN EN 16798  Energetische Bewertung von Gebäuden - Lüftung von Gebäuden
DIN EN ISO 5801  Ventilatoren- Leistungsmessung auf genormten Prüfständen
DIN EN ISO 7730  Ergonomie der thermischen Umgebung
DIN EN ISO 16890 Luftfilter für die allgemeine Raumlufttechnik
VDI 2050  Anforderungen an die Technikzentralen
VDI 2052  Raumlufttechnik Küchen (VDI-Lüftungsregeln)
VDI 2081  Geräuscherzeugung und Lärmminderung in RLT - Anlagen
VDI 3803  Raumlufttechnik- Bauliche und technische Anforderungen
VDI 3803 Blatt 2 Dezentrale RLT-Geräte
VDI 3803 Blatt 4 Geräteanforderungen Luftfiltersysteme
VDI 6022  Hygiene-Anforderungen an RLT - Anlagen und Geräte
AMEV RLT-Anlagen 2018
Hinweise zur Planung, Ausführung und Betrieb von RLT-Anlagen für
öffentliche Gebäude
ASR 5; 34/1-5;35/1-4  Arbeitsstätten-Richtlinien
ErP 2018  Ecodesign Richtlinie 2009/125/EC
M-LüAR/ MLAR  Muster-Lüftungsanlagen-Richtlinie/ Muster-Leitungsanlagen Richtlinie
MVV TB  Muster-Verwaltungsvorschrift Technische Baubestimmungen
TA-Lärm  Technische Anleitung zum Schutz gegen Lärm

Auftragsabwicklung
Vom Auftragnehmer (AN) zu erstellende Unterlagen
Auf der Grundlage der Ausführungszeichnungen hat der AN die Montageunterlagen 1-fach in Papierform und im Datenformat, gemäß Bauzeitenplan zu liefern. Diese detaillierten und auf das Projekt abgestimmten Montageunterlagen umfassen:
- Grundrisse M 1:50 mit Positionzuweisung
- ergänzende Schnittzeichnungen, M1:20 oder M1:25
- Schaltschemen
Die Bezeichnungen und Positionsnummern des Leistungsverzeichnisses sind zwingend zu übernehmen und in den Zeichnungen einzutragen. Die Montagepläne sind so zu erstellen, dass die vom AN beabsichtigte Ausführung zweifelsfrei erkennbar ist. Für die Erstellung von Montageunterlagen sind die Ausführungspläne zu verwenden sowie vor Ort aufzumessen. Die Erbringung bauseitiger Leistungen sind vom AN rechtzeitig anzufordern. Die ergänzenden Schnitt- und Detailzeichnungen sind dort anzulegen, wo Koordination mit den übrigen Gewerken erforderlich ist, hierzu zählt auch der Ausbau. Die Montageunterlagen hat der AN mit den anderen am Bau beteiligten Firmen über die Bauleitung zu koordinieren. Zu den Montageunterlagen gehören darüber hinaus die Auflistung aller Auslegungsdaten als Grundlage für die eigene Planung, aber auch als Grundlage für die Fremdgewerke, wie z. B. Heizung, Starkstrom, Druckverluste, elektrische Anschlusswerte, Lage der Anschlüsse. Weiterhin hat der AN alle zur Erfüllung seines Vertrages erforderlich werdenden besonderen Leistungen dem Auftraggeber rechtzeitig bekannt zugeben und die für die Durchführung erforderlichen Unterlagen termingerecht zur Verfügung zu stellen. Das Anschlussschema für die jeweils notwendigen Medien bzw. Energien soll alle Detailangaben über die Anschlussbedingungen enthalten,
wie z. B. Klemmen,Nennanschlussspannung, Netzfrequenz, Frequenztoleranz, Leistungsaufnahme, Innenwiderstand, Phasenbelastung und die erforderlichen Absicherungen jeglicher Art, weiterhin die Elt.- Gas-, Wasser- und alle anderen erforderlichen Bedienungsanschlüsse mit Nennweiten.

Liefer- und Leistungsumfang allgemein:
Alle nachstehend beschriebenen Anlagenteile und Funktionseinheiten verstehen sich als komplette und funktionstüchtige Einheiten. Die Geräte und Einrichtungen sind nach nachfolgend beschriebener Grund- ausstattung, Einbauvorschriften entsprechend Prüfzeugnis sowie jeweils angegebenen Abmessungen bzw. technischen Daten komplett zu liefern. Alle zur Auslegung der Anlagenteile erforderlichen Berechnungen und Dimensionierungen der Anlagen sind anhand der letztgültigen Vorgaben / Forderungen und bauphysikalischen Daten, vom Bieter selbst vorzunehmen.

Befestigungen
Sämtliche nachfolgend aufgeführte Befestigungssysteme müssen für die Erbebenzone 3 zugelassen sein und ausgeführt werden sein.

Erdbebensichere Befestigungen für Lüftungsanlagen
Die Befestigung aller Komponenten der Lüftungsanlage (zentrale Geräte, Kanäle, Schalldämpfer, Brandschutzklappen, Aufhängungen und Konsolen) muss gemäß den Anforderungen für erdbebensichere Montage entspr. Zone III (Jülich) erfolgen.
Es sind ausschließlich zugelassene Befestigungssysteme für seismische Anwendungen zu verwenden (z. B. mit ETA-Zulassung für Erdbebenlasten). Die Ausführung hat die Übertragung horizontaler und vertikaler Kräfte entsprechend den statischen Berechnungen sicherzustellen.

Leistungsumfang:
1. Auswahl, Berechnung und Montage von Befestigungselementen nach Herstellerangaben und statischer Vorgabe. Berücksichtigung der Erdbebenlasten gemäß Projektvorgaben und Normen.
2. Dokumentation der eingesetzten Systeme, statische Berechnungen und  Zulassungen.

Normative Grundlage:
DIN EN 1998 (Eurocode 8) und zugehörige nationale Anhänge.
Hersteller-Richtlinien für seismische Befestigungssysteme.
Abstimmung mit Fachplanung und Bauleitung vor Montagebeginn.

In allen Bereichen hat der Auftragnehmer für alle Befestigungen Bauart zugelassene Dübel selbst zu setzen. Die Kosten sind in den entsprechenden Leistungspositionen mit einzurechnen. Geeignete Hohlwanddübel sind an Gipskartonwänden zu verwenden. Rohrbefestigungen mittels 2-teiliger schallgedämmter Rohrschelle und Schnellabhängesystem, Lochband darf nicht verwendet werden. Befestigungen im Beton und Mauerwerk mittels Metallspreizdübel. Einsetzen von Befestigungen in gestemmte Löcher in Beton und Mauerwerk mit Zementmörtelmischung 1:3 (Gips nicht zugelassen). Bohrung oder Schweißung nur, wenn vom Statiker ausdrücklich zugelassen (schriftlich). Alle Stahlteile müssen einen, dem Einbauort und der Verwendung entsprechenden, ausreichenden Korrosionsschutz erhalten:
Für Konsolen, Armaturen und Befestigungsmaterial (z. B. Rohraufhängungen) ist vor der Bestellung in Absprache mit der Bauleitung eine Bemusterung durch- zuführen. Eine Aufstellung mit der Hersteller- und Typenbezeichnung ist den Beteiligten auszuhändigen.

Koordination mit anderen Gewerken
Der AN hat sich vor Ausführung der Arbeiten über die Lage von Leitungen, Kabeln, Kanälen mit der Bauleitung abzustimmen.

Baustelleneinrichtung
Einrichtungen und Vorhaltung der Baustelleneinrichtung für sämtliche in der Leistungsbeschreibung aufgeführten Leistungen, einschl. Räumen der Baustelle, sind soweit nicht separat beschrieben, in die Einheitspreise einzurechnen.

Montageabwicklung
Sämtliche luftführenden Kanäle, Rohre und Komponenten wie z. B. Brandschutzklappen, Volumenstrom- regler, Kanalnacherhitzer sind mit abgedeckten Kappen bzw. abgeklebt zu liefern und auf der Baustelle zu lagern, so dass kein Staub eindringen kann. Offene Enden und Luftauslässe sind nach Montage sofort luftdicht zu verschließen.
Die Montage der gesamten Anlagen hat dem DGNB zu entsprechen; d.h.:
- Strukturierte Montage und Dokumentation während der Bauphase (PRO 2.1)
- Abgestimmte, vollständig dokumentierte Inbetriebnahme (PRO 2.3)
- FM-freundliche Ausführung (PRO 2.5)
- Messung und Nachweis der Luftqualität post Fertigstellung (SOC 1.2)

Für folgende Bereiche erfolgt die Montage der Lüftungsleitungen und -komponenten als Sichtinstallation z.B.:

- EG (Flur Süd-Ost, Raum Poststelle): Zu-, Ab- und Fortluft,
- EG, 1.OG und 2.OG: Zuluft Atrium,
- 2.OG (Flur Nord-West): Zu- und Abluft,
- 3.OG: Abluft Atrium.

## 7. Besondere Vorbemerkungen zur geplanten DGNB-Zertifizierung
7. Besondere Vorbemerkungen zur geplanten DGNB-Zertifizierung

Für das Innovations- und Gründerzentrum wird eine DGNB-Zertifizierung (Deutsche Gesellschaft für Nachhaltiges Bauen) in der Qualität Gold angestrebt. Das Gebäude ist bereits mit dem Vorzertifikat in Gold ausgezeichnet. Für die Zertifizierung wird das Nutzungsprofil Neubau Bürogebäude der Version von 2018, 10. Auflage verwendet. Um das angestrebte Zertifikat erreichen zu können, müssen folgende Kriterien berücksichtigt werden.

7.1.  Baustoffauswahl hinsichtlich ökologischen Inhaltsstoffe und Immissionskonzentration
7.1.1. Anforderungen an DGNB-relevante Baustoffe
Für das vorliegende Bauvorhaben wird für die Verwendung von Bauprodukten die Qualitätsstufe 3 angestrebt. Die Anforderungen an die entsprechenden Materialien sind der DGNB-Anlage 1 zu entnehmen. Eine Nicht-Einhaltung der Anforderungen führt zum Ausschluss des entsprechenden Materials. Anforderungen werden überwiegend an flüssige Baustoffe wie z. B. Beschichtungen, Grundierungen, Vorstriche, Spachtelmassen, Kleber, Bodenbeläge, Abdichtungen, Dichtungsmassen, Montagekleber, Betontrennmittel, Korrosionsschutzbeschichtungen, Epoxid-Beschichtungen, Montageschäume usw. gestellt (siehe DGNB- Anlage 1). Die Anforderungen gemäß DGNB-Anlage 1 werden soweit möglich als Hilfestellung bis in die einzelnen Leistungspositionen der Ausschreibung integriert. Bei Nachträgen oder nicht in der Ausschreibung deklarierten Bauprodukten sind zwingend die Anforderungen an die DGNB-Anlage 1 einzuhalten.
- Die Verantwortung zur Einhaltung der Anforderungen liegt beim AN. Für Werkstoffe/ Produkte/ Materialien, die auf die Baustelle geliefert werden, ist zu betrachten und nachzuweisen, dass die in der Kriterienmatrix genannten Anforderungen, Qualitätsstufe 3, eingehalten werden. Für werkseitig vorlackierte Bauteile (z.B. Stahlkonstruktionen, Türen, Zargen, Heizkörper, Systemtrennwände, Deckensysteme) gelten die Anforder- ungen im Hinblick auf flüchtige organische Verbindungen (VOC) als erfüllt, wenn entweder Beschichtungs- stoffe gemäß angestrebter Qualitätsstufe verwendet werden oder durch den Betreiber von Abluftnachbe- handlungsanlagen die Einhaltung der gesetzlichen Grenzwerte in Anlehnung an die 31. Verordnung zum Bundes-Immissionsschutz-Gesetz bzw. durch die europaweite Regelung durch VO 2010/75/EU anhand von aktuellen, behördlich akzeptierten Überwachungsprotokollen nachgewiesen wird.

7.1.2 DGNB-relevante Baustoffe - Technische und funktionale Ausnahmen
Ist aus technischen oder funktionalen Gründen (d. h. in Ermangelung eines funktional gleichwertigen Produktes oder einer Konstruktionsalternative, welche die Anforderungen erfüllen) eine der genannten Produktanforderungen nicht umsetzbar, werden Ausnahmen von den Anforderungen zugelassen. Die Abweichung von den Anforderungen muss unter Angabe des Produktes, der technischen Anwendung und der eingesetzten Menge, dokumentiert und begründet werden. Produktausnahmen aus rein ästhetischen Gründen fallen nicht unter die Ausnahmeregelung. Möglichkeiten des Nachweises sind z. B. die aktuelle Bestätigung mindestens drei marktrelevanter Hersteller, dass ein für die angestrebte Qualitätsstufe geeig- netes Produkt nicht verfügbar ist, oder der Nachweis, dass aus Gründen "höherer Gewalt" (Witterung, natürliche Gegebenheiten wie z. B. drückendes Wasser im Baugrund) die Verwendung des geeigneten Produktes technisch nicht möglich war. Der Nachweis zu einer technischen Ausnahme kann sich nur auf eine einzelne Qualitätsstufe beziehen und befreit nicht von den u. U. vorhandenen Anforderungen in den darunter liegenden Qualitätsstufen. Kann die Anforderung einer darunterliegenden Qualitätsstufe aus technischen Gründen nicht erfüllt werden, so muss dieses übereinstimmend aus den drei vorgelegten Herstellerbestätigungen zur technischen Ausnahme hervorgehen.

7.1.3 DGNB-relevanten Baustoffe - Prüf- und Freigabeliste
Die Prüfung der eingesetzten DGNB-relevanten Baustoffe folgt mithilfe einer Prüf- und Freigabeliste.
Dafür sind die Baustoffe vor dem Einbau von dem AN entsprechend der DGNB-Anlage 2 tabellarisch einzutragen und dem DGNB-Auditor inkl. der relevanten Nachweise zukommen zu lassen. Die Prüf- und Frei- gabeliste wird vom DGNB-Auditor als Excel-Datei zur Verfügung gestellt. Andere Austauschformate sind nicht zulässig. Gemäß DGNB-Anlage 2 umfassen die notwendigen Eintragungen des AN alle gelb markierten Spalten "Auszufüllen von Auftragnehmer".
Der DGNB-Auditor wird innerhalb der Excel-Liste in den Spalten "Auszufüllen von DGNB-Auditor" die entsprechenden Freigaben erteilen. Der Einsatz der Produkte darf nur nach Freigabe des DGNB-Auditors erfolgen. Voraussetzung dafür ist, dass mithilfe der eingereichten Datenblätter (Sicherheitsdatenblätter, Technische Merkblätter, Herstellererklärung und/oder Prüfzertifikate) nachgewiesen wird, dass die ent- sprechenden DGNB-Anforderungen eingehalten werden. Zur Vermeidung von Zeitverzögerungen sind die entsprechenden Produktdatenblätter, Sicherheitsdatenblätter und die ausgefüllte Prüf- und Freigabeliste dem DGNB Auditor mindestens 2 Wochen vor dem Einbau / Disposition / Bemusterung vorzulegen.

7.1.4. Stichprobenhafte Kontrollen auf der Baustelle
Durch stichprobenhafte Kontrollen auf der Baustelle durch den DGNB-Auditor wird die Übereinstimmung der deklarierten und eingebauten Produkte kontrolliert. Abweichungen von der Produktangabe hat der AN in vollem Umfang selbst zu vertreten bzw. zu seinen Lasten zurückzunehmen oder auszutauschen.

7.1.5. Innenraumluftmessung
Nach Gebäudefertigstellung wird durch ein akkreditiertes Institut in ausgewählten Räumen eine Innenraum- luftmessung zum Nachweis der flüchtigen organischen Verbindungen durchgeführt.

7.2. Verwendung von Materialien / Bauprodukten aus verantwortungsbewusster Ressourcen gewinnung Beton
Für dieses Projekt ist der Einbau von CSC-zertifizierten Beton oder CSC-zertifiziertem RC-Beton vorgesehen. Es ist mindestens eine CSC-Zertifizierung von Silber oder Gold notwendig. Auf den Lieferdokumenten muss der Zertifizierungsstatus "CSC Silber/Gold", sowie der Name des zu zertifizierenden Projektes und (bei Einsatz von CSC-zertifiziertem Recyclingbeton) der RC - Anteil vermerkt sein. Weiterhin ist eine Erklärung zum normgerechten Einsatz von Recyclingbeton vorzulegen. Es sind Prüfzeugnisse für die mineralischen Recyclingmaterialien vorzulegen, die durch anerkannte Prüfstellen (Fremdüberwachung) erstellt wurden. Diese dürfen bei Auslieferung des Recyclingmaterials nicht älter als 6 Monate sein.

7.2.1. Holz- und Holzwerkstoffe
Bei Verwendung von Holz und Holzwerkstoffen ist nachzuweisen, dass diese nicht aus unkontrolliertem Anbau in tropischen, subtropischen und borealen Klimazonen stammen. Generell hat der Lieferant von Holz und Holzwerkstoffen die geregelte, nachhaltige Bewirtschaftung des Herkunftsforstes durch Vorlage eines "Chain of Custody"-Zertifikates nachzuweisen. Als Nachweis werden ausschließlich Zertifikate akzeptiert, welche die Konformität mit einem von der DGNB anerkannten Standard belegen und von einer akkreditierten Zertifizierungsgesellschaft nachprüfbar ausgestellt sind. Der Lieferant muss zusätzlich das Herkunftsland und die Holzart deklarieren. Alternativ kann eine vollständige Zertifizierung nach dem FSC- oder PEFC-Projekt- zertifizierungsstandard erfolgen. Auf Lieferschein oder Rechnung des Lieferanten muss der Zertifizierungs- status (z.B. FSC, PEFC zertifiziert) sowie der Name des zu zertifizierenden Projektes stehen.

7.2.2. Pulverbeschichtung und Vorvergrauungslasur
Stoffe mit WGK Klassen Einstufung sind auszuschließen An Grundierungen und Endbeschichtungen von Metallbauteilen für die QS 3 folgende Anforderungen gestellt, die nachzuweisen sind.
Hinweis: Feuerverzinkungen gelten nicht als Beschichtungen im Sinne dieses Kriteriums.
Hinweis: Gilt für > 100 m² beschichteter Bauteilfläche (nur werkseitig) (Betrachtete Stoffe: Chrom-VI)
- Kein Einsatz von Chrom-VI-Verbindungen (DGNG-Kriterienkatalog, V.2018, Anlage 1, Zeile 33/ QS3)
Gemäß DGNB-Zertifizierung werden an sämtliche Aluminium- und Edelstahlbauteile der Hülle für die QS 3 folgende Anforderungen gestellt, die nachzuweisen sind.
Hinweis: Gilt für > 5 m² beschichteter Gesamtfläche je Bauteil (Betrachtete Stoffe: Chrom-VI).
- Chrom-VI-freie Passivierungsmittel (DGNG-Kriterienkatalog, V.2018, Anlage 1, Zeile 32/ QS3).

## 8. Allgemeine RLT-Anlagenbeschreibung
Allgemeine RLT-Anlagenbeschreibung (KG 430)

Das Projekt Brainergy umfasst die vollständige technische Umsetzung der raumlufttechnischen Anlagen (RLT) gemäß KG 430 für ein mehrgeschossiges Büro-, Konferenzgebäude mit Gastronomie- und Veranstaltungsbereichen. Die RLT-Konzeption basiert auf normativen Vorgaben, definierten Außenluftzuständen sowie nutzungsspezifischen Lastanforderungen und bildet die Grundlage für die Ausschreibung, Ausführung und Inbetriebnahme der gebäudetechnischen Anlagen.

Allgemeine Vorgaben:
- Gebäudeeinstufung: schadstoffarmes Gebäude
- Außenluftqualität: ODA 2
- Zuluftqualitäten: SUP 2 für Aufenthalts- und Büroräume, SUP 1 für Küchenbereiche
- Bemessungsgrundlagen RLT auf Grundlage der Außenklimadaten des Standortes (VDI 4710):
- Sommer: +31 °C / 47 % r. F.
- Winter: -8,1 °C / 90 % r. F.

Luftmengen, Raumklima und Komfortanforderungen (DIN EN 16798 entspr. Nutzung):
- Büroräume, Konferenzräume, Eventbereiche: 25,2 m³/h·Pers. + 2,52 m³/h·m²
- Foyer: 14,4 m³/h·Pers. (Kategorie III)
- Kantine/Gastronomie: 40 m³/h·Pers.
- Technik-, Lager-, WC-Räume: Luftwechselvorgaben gemäß ASR, DIN, VDI

Festgelegte Raumtemperaturen:
- Sommer: 26 °C (Regelbetrieb, keine aktive Luftentfeuchtung)
- Winter: 20 °C für Aufenthaltsräume
- Abweichungen bestehen für EDV/ELT-Räume, Küchenbereiche und Technikräume
Für die Auslegung wurde von einer gleichzeitigen Vollbelegung aller Büro- und Besprechungsflächen.

RLT-Systemplanung als kombiniertes Konzept aus zentralen Teilklimaanlagen, dezentralen Deckengeräten, Bodengeräten (Impulslüfter) sowie Einzelventilatoren für Sonderräume.
Systemtechnikorientierung entsprechend Schallanforderungen der Räume, Flexibilität der Raumaufteilung, thermischen Anforderungen, Lage im Gebäude (Fassade / Innenzone), Hygiene- und Wartungsanforderungen.

1. Zentrale Teilklimaanlagen für Konferenz-/Eventbereiche, Atrium, Büro- und Teamflächen Nord und Süd. Die Geräte sind hauptsächlich mit Rotations- oder Plattenwärmetauschern ausgestattet (Rückwärmzahlen > 80 %). Außen- und Fortluft werden über Wetterschutzgitter bzw. Dachhauben angesaugt bzw. ausgeblasen.
Die Regelung erfolgt über Volumenstrom- und Druckregelung (FU-basiert), raumweise CO2- oder belegungsgeführte Volumenstromregelung, Tag/Nacht- und bedarfsorientierte Betriebsarten,

1. Dezentrale Teilklimaanlagen für Technik- und Lagerräume im UG und EG, WC-Bereiche, Sanitärräume, Gastronomie-Sitzbereich, Kaffeebar und kleine Konferenzräume. Die Geräte verfügen jeweils über Plattenwärmetauscher, motorische Jalousieklappen, Nacherhitzer, Kühler (je nach Nutzung), Filter nach DIN EN ISO 16890 sowie Schalldämpfungsmaßnahmen.

1. Bodengeräte (Impulslüfter) für außenliegende Bürobereiche im 1. und 2. OG als Bodeneinbaugeräte mit hoher Energieeffizienz durch Wechselbetrieb von Zu-/Abluft, optimaler Wärme- und Kaltluftverteilung im Aufenthaltsbereich, Möglichkeit flexibler Raumzonennutzung durch modulare Anordnung und CO2-geführter bedarfsorientierter Lüftung. Die AUL-Anbindung erfolgt über Fassadenkanäle mit minimalem Platzbedarf im Doppelboden. (LV VE 410, 420, 434)

1. Einzelventilatoren für Müllraum, Fettabscheiderraum, Kältemaschinen- und Exergyraum (Normal-, Wartungs-, Notlüftungsbetrieb nach DIN EN 378) und Technikräume im 3. OG. Die Betriebsweisen werden über Leckagesensorik, Stufenschaltung und die Gebäudeautomation geregelt.

Luftleitungsnetz, Hygiene und Wartung: Das Luftleitungsnetz besteht überwiegend aus verzinktem Stahlblech gemäß DIN EN 1505/1507 und erfüllt die Luftdichtheitsklasse ATC 3 (Küchenabluft ATC 2). Anforderungen nach VDI 6022 hinsichtlich Hygiene, Reinigbarkeit und Revisionierbarkeit sind einzuhalten (Revisionsöffnungen, Reinigungs- und Ablasspunkte für Fettabluft). Außerdem erhält das gesamte RLT-System schall- und schwingungsentkoppelte Befestigungen aller Komponenten, wobei diese sämtlichst den Systemanforderungen der Erdbebenzone III entsprechen müssen. Die Dämmung erfolgt gemäß MVV TB und M-LüAR hauptsächlich mit Mineralwolle bzw. In Außenbereichen sind wetterfeste Verblechungen vorgesehen.

Akustik und Schallschutz: entsprechend Schallschutzgutachten und besonderen Anforderungen für Konferenzbereiche. Einsatz von Schalldämpfern, entkoppelten Gerätefundamenten (KSD-Schwingungselemente), in schallkritischen Bereichen Kanalummantelungen aus Plattenmaterial, unter Einhaltung der DIN 4109, VDI 2081 und Empfehlungen Müller-BBM. Die maximal zulässigen Schalldruckpegel für Büro- und Konferenzräume (z. B. 35-40 dB(A)) müssen nachweislich eingehalten werden.

Brandschutz und Entrauchung: Montage und Betrieb der RLT-Anlagen erfüllen sämtliche Anforderungen der M-LüAR, MLAR und der brandschutztechnischen Fachplanung. Dazu werden motorische Außen-/Fortluftklappen an Geräten, Brandschutzklappen an allen Geschoss- und Schachtübergängen eingesetzt, es erfolgt eine schachtweise Zuordnung der Versorgungsbereiche und eine automatische Abschaltung im Brandfall. Die Entrauchung erfolgt über natürliche Öffnungen im Untergeschoss, motorisch gesteuerte Oberlichter im Atrium (KG300). Mechanische Entrauchung ist nicht erforderlich.

Betriebszeiten und Regelungskonzept wurden mit dem Bauherrn und der Architektur abgestimmt: Bürozeiten: 07:00-18:00 Uhr (Regelbetrieb), interne Zugänglichkeit 24/7, Gastronomie/Event: 07:00-24:00 Uhr, Technikbereiche und Müllraum: Dauerbetrieb (24/7). Die zentrale GA übernimmt die CO2-/bedarfsgeführte Regelung, Volumenstrom- und Druckregelungen, Not- und Störmeldemanagement.

Dieser Vortext dient als übergeordnetes Beschreibungsdokument vor den detaillierten Leistungsverzeichnissen der KG 430 und bildet die projektbezogene Grundlage für Ausschreibung und Ausführung.

## 50 LV VE430 KG430 Raumlufttechnische Anlagen
EP-Anteile: Lohn; Material; Gerät; Sonstiges

*Hinweis: Standardbeschreibung der Abrechnungseinheiten*
STLB-Bau 2024-04 099
Im Leistungsverzeichnis können folgende Abrechnungseinheiten zur Anwendung kommen:
h = Stunde,
d = Tag,
Wo = Woche,
Mt = Monat,
a = Jahr,
cm = Zentimeter,
cm2 = Quadratzentimeter,
m = Meter,
m2 = Quadratmeter,
m3 = Kubikmeter,
l = Liter,
St = Stück,
kg = Kilogramm,
t = Tonne,
mh = Meter x Stunde,
md = Meter x Tag,
mWo = Meter x Woche,
mMt = Meter x Monat,
ma = Meter x Jahr,
m2d = Quadratmeter x Tag,
m2Wo = Quadratmeter x Woche,
m2Mt = Quadratmeter x Monat,
m3d = Kubikmeter x Tag,
m3Wo = Kubikmeter x Woche,
m3Mt = Kubikmeter x Monat,
Sth = Stück x Stunde,
Std = Stück x Tag,
StWo = Stück x Woche,
StMt = Stück x Monat,
td = Tonne x Tag,
tWo = Tonne x Woche,
tMt = Tonne x Monat.

### Titel 01 Baustelleneinrichtung

#### Bereich 01.01 Baustelle einrichten, vorhalten und räumen

**Ausführungsbeschreibung 1 Ausführungsbeschreibung Baustelleneinrichtung des AN (Z**
*Ausführungsbeschreibung Baustelleneinrichtung des AN (ZTV Baustelleneinrichtung)*
Ausführungsbeschreibung Baustelleneinrichtung des AN
Zusätzliche Technische Vorschriften - Baustelleneinrichtung (ZTV Baustelleneinrichtung)
Baugelände:
Baustellen- und endgültige Anschlüsse müssen grundsätzlich zugänglich bleiben und geschützt werden.
Die Standorte für Baumaschinen, Einrichtungen, Container, Geräte und Materialien sind grundsätzlich mit der AG- Objekt- überwachung abzustimmen und kostenfrei herzustellen.
Vom AN aufgestellte Container, Einrichtungen, etc. sind entsprechend den Erfordernissen des Bauablaufs auf Anwei- sung der AG-Objektüberwachung kostenfrei umzusetzen.
Anzahl und Standorte der Kräne und mobilen Montagegeräte sind vom AN unter Beachtung des beigelegten Architekten- planes, des Baustelleneinrichtungsplans, des Baugrubenplanes, des Montagegrobkonzeptes des Tragwerksplaners, sowie der besonderen Baustellenbedingungen festzulegen.
Die im Baustelleneinrichtungsplan dargestellten Schotterflächen dienen als Baustraße für Umfahrungen des Baugeländes und entsprechen der Belastungsklasse SLW 1 2.
Die Flächen für die Parkplätze und Containervorplatzfläche entsprechen ebenso der Belastungsklasse SLW 1 2.
Die asphaltierten Ladezonen, dunkelgrau im BE-Plan, haben die Belastungsklasse SLW 6 0.
Sollte der AN für seine Anlieferungen, Montagen, etc. auf das Baugelände höhere Lastanforderungen für die
Befahrbarkeit der Baustraße der Umfahrung sowie der Montagestandorte, Kranstandorte sowie der Container-Standorte benötigen, so hat er daraus resultierende Aufwendungen, Materialien, Schotteranlieferungen, Verdichtungen und sonstige Maßnahmen für die Herstellung
Der Straßen und Plätze auf eigene Kosten herzustellen und wieder zurückzubauen.
Übergabe der Baustelleneinrichtungsfläche an den AN:
Vor Einrichten der Baustelle ist vom AN der Zustand der an das Baugrundfeld grenzenden Gehweg- und Fahrbahnbefe- stigungen sowie der angrenzenden Grundstücksflächen in Anwesenheit der jeweiligen AG-Objektüberwachung festzu- stellen. Darüber ist ein Protokoll zu führen und von beiden Seiten zu bestätigen. Der AN hat sich über den Verlauf von Leitungen, Kabeln usw. (unter- und oberirdisch) z u informieren. Notwendige Umlegungen sind sofort vom AN zu beantragen. Baustellen - und endgültige Anschlüsse müssen grundsätzlich zugänglich bleiben und geschützt werden.
Übergabe der Baustelleneinrichtungsfläche zurück an den AG:
Nicht mehr benötigte Teile der Baustelleneinrichtung sind in Absprache mit der AG-Objektüberwachung zu räumen. Nach dem kompletten Entfernen der Baustelleneinrichtung ist der Zustand aller Flächen rückstandsfrei wiederherzustellen, einschl. Entfernen von temporären Fundamenten, Abdeckungen und Verunreinigungen, etc..
Bei der Rückgabe der zugewiesenen Flächen ist durch den AN schriftlich zu bestätigen und nachzuweisen, dass alle Rest-/ Abfallstoffe ordnungsgemäß entsorgt, Gefahrstoffe entfernt und Bauteile sowie Abwasser und Boden nicht kontaminiert sind.

**01.01.10 Baustelle AN einrichten und vorhalten**
Baustelle für sämtliche, in der Leistungsbeschreibung, aufgeführten Leistungsumfänge ab Baubeginn einrichten und bis zur Fertigstellung Hauptleistungen vorhalten.
Ausführung gemäß Ausführungsbeschreibung in Abstimmung mit der AG-Objektüberwachung und unter Beachtung der übergeordneten Baustelleneinrichtung.
Baustelleneinrichtung des AN einschl.:
- Heranführen und Verteilen von Energie und Wasser von den zur Verfügung gestellten Entnahmestellen sowie Entsorgung von anfallendem Abwasser,
- Vorkehrungen zur regelmäßigen Abfallbeseitigung bis zur Fertigstellung,
- Lager - und Arbeitsplätze,
- Baustellen - und Arbeitsplatzbeleuchtung,
- Umsetzen der Einrichtungen auf Anordnung der AG-Objekt- überwachung,
- sämtliche Sicherheitseinrichtungen gemäß UVV, einschl. Wartung,
- erforderliche Maßnahmen zum Schutz vor Witterungs- schäden,
- erforderliche Maßnahmen zur Verkehrssicherungspflicht,
- alle im Zusammenhang mit der Baustelleneinrichtung und dem Betrieb erforderlichen Verhandlungen mit Behörden, Anträge, Zulassungen, Kündigungen, einschl. Gebühren,
- Währende der Bauzeit nicht mehr benötigte Elemente der Baustelleneinrichtung sind in Absprache mit der AG-Objekt- überwachung unverzüglich zu entfernen.

Positionsmenge = Produkt aus
1 Stück
(Vorhaltemenge)
mal
58 Wochen
(Vorhaltedauer).
Menge: 58,000 StWo

**01.01.20 Container AN einrichten und vorhalten**
Container AN einrichten und vorhalten ab Baubeginn bis zur Fertigstellung der Hauptleistungen vorhalten.
Ausführung gemäß Ausführungsbeschreibung in Abstimmung mit der AG-Objektüberwachung und unter Beachtung der übergeordneten Baustelleneinrichtung (BE).
Container des AN einschl.:
- Büro-, Personal -, Materialcontainer für Belange des AN nach Konzept übergeordnete BE,
- notwendige Sanitäreinrichtungen über den vom AG zur Verfügung gestellten Umfang hinaus,
- Umsetzen der Einrichtungen auf Anordnung der AG-Objekt- überwachung,
- erforderliche Maßnahmen zur Verkehrssicherungspflicht,
- alle im Zusammenhang mit der Baustelleneinrichtung und dem Betrieb erforderlichen Verhandlungen mit Behörden, Anträge, Zulassungen, Kündigungen, einschl. Gebühren.

Positionsmenge = Produkt aus
1 Stück
(Vorhaltemenge)
mal
58 Wochen
(Vorhaltedauer).
Menge: 58,000 StWo

**01.01.30 Baustelle AN räumen**
Baustelle AN räumen.
Baustelle für sämtliche in der Leistungsbeschreibung aufgeführten Leistungsumfänge gemäß Ausführungs- beschreibung räumen und Übergabe der Baustellen- einrichtungsfläche zurück an die AG-Objektüberwachung.
- Nach dem kompletten Entfernen der Baustelleneinrichtung ist der Zustand aller Flächen rückstandsfrei wiederherzustellen, einschl. Entfernen von temporären Fundamenten, Abdeckungen und Verunreinigungen, etc..
- Bei der Rückgabe der zugewiesenen Flächen ist durch den AN schriftlich zu bestätigen, dass alle Rest - / Abfallstoffe ordnungsgemäß entsorgt, Gefahrstoffe entfernt und Bauteile sowie Abwasser und Boden nicht kontaminiert sind.
Menge: 1,000 St

**01.01.40 Container AN räumen**
Container AN räumen.
Container für sämtliche in der Leistungsbeschreibung aufge- führten Leistungsumfänge gemäß Ausführungsbeschreibung räumen und Übergabe der Fläche zurück an die AG-Objekt- überwachung.
- Nach dem kompletten Entfernen der Container ist der Zustand aller Flächen rückstandsfrei wiederherzustellen, einschl. Entfernen von temporären Fundamenten, Abdeckungen und Verunreinigungen, etc.
- Bei der Rückgabe der zugewiesenen Flächen ist durch den AN schriftlich zu bestätigen, dass alle Rest-/ Abfallstoffe ordnungsgemäß entsorgt, Gefahrstoffe entfernt und Bauteile sowie Abwasser und Boden nicht kontaminiert sind.
Menge: 1,000 St

### Titel 02 Zentral- und Dachgeräte

#### Bereich 02.01 RLT-Anlagen

**02.01.10 Dezentr. Raumlüftungsgerät Zu-/Abluft Heizen**
*** EP-Aufgliederung gefordert
STLB-Bau 2024-04 075
Dezentrales raumlufttechnisches Lüftungsgerät zur Innenraumaufstellung,
Außenluftvolumenstrom '1000' m3/h, als liegende Konstruktion, für Zu- und Abluft, mit Außen- und Fortluftbetrieb, Hygieneanforderungen VDI 6022 Blatt 1, mit Plattenwärmerückgewinner, mit Frostschutzschaltung über Bypass oder Volumenstromregelung, thermodynamische Luftbehandlung: heizen, mit PWW-Wärmeübertrager, Frostschutzeinrichtung und automatischer Umschaltung Sommer-/Winterbetrieb, mit Luftfilter für Außenluft, Zuluft, Abluft,
Filterklasse Außenluft mind. ePM10 DIN EN ISO 16890, gravimetrischer Anfangsabscheidegrad von 70 % bis unter 80 %,
Filterklasse Zuluft mind. ePM1 DIN EN ISO 16890, gravimetrischer Anfangsabscheidegrad von 50 % bis unter 70 %,
Filterklasse Abluft mind. ePM10 DIN EN ISO 16890, gravimetrischer Anfangsabscheidegrad von 60 % bis unter 70 %, mit Absperrklappe, elektrisch angetrieben, für Außenluft und Fortluft, mit Radialventilator(en), Laufrad dynamisch ausgewuchtet, Permanent Magnet Motor (PM Motor) / EC-Motor mit Motorschutz, Schutzart IP 44 DIN EN 60529 (VDE 0470-1), Gehäuse für alle Bauteile doppelschalig, mit innenliegender Wärme-/Schalldämmung, Wände und Decke aus verzinktem Stahl, mit Anschlüssen für Außenluft-, Abluft-, Zuluft- und Fortluftbauteile, unter Decke montieren, einschl. Befestigungsmittel/-konstruktion, mit Steuer-/Regeleinheit, Bemessungsbetriebsspannung 230 V AC.
Menge: 0,000 St

**02.01.20 Dezentr. Raumlüftungsgerät Zu-/Abluft Heizen**
*** EP-Aufgliederung gefordert
Dezentrales raumlufttechnisches Lüftungsgerät zur Innenraumaufstellung,
Außenluftvolumenstrom '1000' m3/h, als liegende Konstruktion,
für Zu- und Abluft, mit Außen- und Fortluftbetrieb, Hygieneanforderungen VDI 6022 Blatt 1, mit Plattenwärmerückgewinner, mit Frostschutzschaltung über Bypass oder Volumenstromregelung, thermodynamische Luftbehandlung: heizen, mit PWW-Wärmeübertrager, Frostschutzeinrichtung und automatischer Umschaltung Sommer-/Winterbetrieb, mit Luftfilter für Außenluft, Zuluft, Abluft,
Filterklasse Außenluft mind. ePM10 DIN EN ISO 16890, gravimetrischer Anfangsabscheidegrad von 70 % bis unter 80 %,
Filterklasse Zuluft mind. ePM1 DIN EN ISO 16890, gravimetrischer Anfangsabscheidegrad von 50 % bis unter 70 %,
Filterklasse Abluft mind. ePM10 DIN EN ISO 16890, gravimetrischer Anfangsabscheidegrad von 60 % bis unter 70 %, mit Absperrklappe, elektrisch angetrieben, für Außenluft und Fortluft, mit Radialventilator(en), Laufrad dynamisch ausgewuchtet, Permanent Magnet Motor (PM Motor) / EC-Motor mit Motorschutz, Schutzart IP 44 DIN EN 60529 (VDE 0470-1), Gehäuse für alle Bauteile doppelschalig, mit innenliegender Wärme-/Schalldämmung, Wände und Decke aus verzinktem Stahl, mit Anschlüssen für Außenluft-, Abluft-, Zuluft- und Fortluftbauteile, unter Decke montieren, einschl. Befestigungsmittel/-konstruktion, mit Steuer-/Regeleinheit, Bemessungsbetriebsspannung 230 V AC.
Menge: 0,000 St

**Ausführungsbeschreibung 2 Allgemeine Beschreibung der kompakten RLT-Anlagen**
*Allgemeine Beschreibung der kompakten RLT-Anlagen*
Allgemeine Beschreibung der kompakten RLT-Anlagen

Kombiniertes Zu- und Abluftgerät mit integrierter hocheffizienter Wärmerückgewinnung und Regelung. Einsatz beispielsweise in Büro- und Praxisräumen, in Schulen, Gast- und Sportstätten.
Das Gerät ist EUROVENT zertifiziert.

Der Gehäuserahmen ist aus stranggepressten eloxierten Aluminium-Hohlprofilen mit verstärkten Kunststoff-Eckverbindern. Die doppelwandigen Paneelen sind 50 mm stark, innen verzinkt und außen beschichtet (RAL 7016). Die Wärme-und Schallisolierung ist mittels Mineralwolle. Das Gehäuse ist als Monoblock aus einem Stück auf offener Grundrahmenkonstruktion.
Die Revisionstüren sind mit Kunststoffgriffen versehen und verfügen über doppelte Scharniere. Die Revisionstüren können in beide Richtungen (rechts / links) geöffnet und abgenommen werden.

Klassifikation nach EN 1886:
Mechanische Stabilität des Gehäuses: D2 (M)
Thermische Isolierung des Gehäuses: T3 (M)
Wärmebrückenfaktor: TB2 (M)
Luft-Leckage durch das Gehäuse (Zuluft/Abluft): L2 (M)
Luft-Leckage beim Filter (Zuluft/Abluft): F9 ePM1 80% (M)

Die Ventilatoren sind direkt angetriebene Radialventilatoren mit hocheffektiven DC-Motoren. Die Motoren sind bürstenlose EC-Motoren. Die Ventilatorlaufräder bestehen aus Verbundwerkstoff.

Der Wärmerückgewinner ist ein Aluminium-Gegenstromwärmetauscher mit sehr hohem Wirkungsgrad und Bypass. Eurovent zertifiziert nach EN308.

Das Gerät ist mit einer Kondensatwanne aus rostfreiem Stahl ausgestattet.

Bei einstufiger Filterung nach VDI 3803 (entspr. ODA II / SUP II) werden RLT-Geräte mit einem AUL-Filter ISO ePM1 70% ausgestattet, ABL mit ePM10 50%, wobei ein Ersatzfilter lose mitgeliefert wird (ePM1 70%). Einsatz nach Anlagenreinigung vor Hygieneinspektion und Inbetriebnahme.

Die zentrale Regeleinheit ist auf der Bedienseite außen am Gehäuse montiert, ist steckerfertig verdrahtet, inkl. Hauptschalter zur zentralen Spannungsfreischaltung.
Anschluss der kabelgebundenen Fernbedienung, Farbtouchscreen-Bediendisplay mit Klartextanzeige max. Kabellänge 100 m.
Leistungsmerkmale des Regelungssystems
3-stufige Volumenstromeinstellung mit AUS-Funktion.
Die Volumenströme sind innerhalb des Arbeitsbereiches frei wählbar
Betriebsart wählbar zwischen:
- konstanter Volumenstrom CA
- konstanter Druck CP (externe Drucksensoren notwendig)
- bedarfsgerechte Regelung über zusätzliche Sensorik
- automatische freecooling-Funktion über modulierenden Bypass des Wärmetauschers
- Sommernachtkühlungsmodus mit automatischer Aktivierung
  anhand folgender Bedinungen:
- definierter Kalenderzeitraum
- definierte Start- und Endzeit
- Außentemperatur 1 °C niedriger als Ablufttemperatur
- Einstellbares Prüfverfahren alle 60 Minuten
- Softstopp / Softstart der Ventilatoren
- Individueller Einstellbereich von Zu- und Abluftvolumenstrom
- Anzeige der aktuellen Systemwerte auf dem Touchscreen
- Signalisierung/Meldung aller Alarme
- Regelmodi für CO2, VOC und Feuchtigkeit
- Filterüberwachung über Zeitintervall (frei programmierbar)
- Hilfsenergiefreie Frostschutzautomatik durch Reduzierung des Außenluftvolumenstroms
- Frostschutzautomatik durch Umgehung des Plattenwärmeüberträgers konfigurierbar
- Frostschutzautomatik über Außenluftvorerwärmung (Option KWin)
BACnet: Modbus-BACnet-Gateway
Das Gerät ist EUROVENT zertifiziert.

**02.01.30 RLT-Zentralgerät Kaffeebar 3000m³/h Zu-/Abluft Heizen Grundrahmen**
*** Leitbeschreibung
*** gemäß Ausführungsbeschreibung 2
Raumlufttechnisches Zentralgerät,
Volumenstrom '3000' m3/h, zur Innenaufstellung, als stehende
Konstruktion, für Zu- und Abluft, mit Außen- und Fortluftbetrieb, mit Plattenwärmerückgewinner, thermodynamische Luftbehandlung: heizen,kühlen (Kühlaggregat als externe Komponente) Hygieneanforderungen VDI 6022 Blatt 1, Qualitätsanforderungen an das Gehäuse DIN EN 1886, mechanische Festigkeit, Gehäuseklasse D 2 (M), Dichtheitsklasse L 2 (M); Wärmedurchgangszahl Klasse T 3, Wärmebrückenfaktor TB 2, Wärmebrückenfaktor TB 2 für kaltluftberührte Gehäuseteile, Schutzart IP 54 DIN EN 60529 (VDE 0470-1), Gehäuse für alle Bauteile doppelschalig, außen aus verzinktem Stahl, Außenfläche beschichtet, innen aus verzinktem Stahl, mit Schall- und Wärmedämmung, mit Anschlüssen für Außenluft-, Abluft-, Zuluft- und Fortluftbauteile, mit Grundrahmen.

Inkl. Transport zur Baustelle und zum Aufstellort, mit entsprechenden Transportösen und Lastträgern für Krantransport.
Menge: 1,000 St
*Unterbeschreibung 1 RLT-Kaffeebar - Technische Spezifikation*
Technische Spezifikation
Anlage: RLT-Kaffeebar
Zuluftvolumenstrom: 3.000 m³/h
Statischer Druckverlust Außenluftkanal: 85 Pa
Zuluftkanal: 170 Pa
Abluftvolumenstrom: 3.000 m³/h
Statischer Druckverlust
Abluftkanal: 165 Pa
Fortluftkanal: 85 Pa
Dimensionierte Außentemperatur, Sommer: 31,0 °C
Auslegungsdaten, Aussenluftfeuchte, Sommer: 47 %
Niedrigste dimensionierte Außenlufttemperatur: -8,0 °C
Auslegungsdaten, Aussenluftfeuchte, Winter: 90 %

Hauptdaten
Spezif. Ventilatorleistung, SFPv (saubere Filter) mit
sauberen Filtern und einschl. den Effekt von OACF & EATR
max.: 2,17 kW/(m³/s)
Trockener Temp.wirkungsgrad Zuluftseitig min.: 81,5 %
Eurovent Energieeffizienz Klasse Sommer: A+ 2020 Winter: A+ 2016
Eurovent Fs_Pref: Sommer: 0,98 Winter: 0,94
Prüfung der Daten gemäß Ökodesign ERP (EU) No. 1253 / 2014 konform 2018
Technische Spezifikation:
Gehäuse
Konstruktion, Aufbau Mit innerer Rahmenkonstruktion, doppelschalige Paneele
Lackierte Panele mit 50 mm feuerfester Isolierung
Wärmedurchgangsfaktor T3 (Isolierung aus Mineralwolle - RW)
Wärmebrückenfaktor: TB2 (MB - Casing A RW)
Gehäusedichtheitsklasse: L2(M - Casing A RW) at -400 Pa and +700 Pa L2(R) at -400 Pa and +700 Pa to EN 1886:2007
mechanische Festigkeit: D2 (MB - Casing A RW)
Hygiene Entspricht den Anforderungen der VDI6022
Isoliermaterial RW
Maximale Geräteabmessungen
Länge Gerät ohne Kanalbauteile in mm: 1960
Breite in mm: ca. 1.382
Höhe in mm: ca. 1.726
Gewicht Gerät in kg: ca. 715
Gewicht der Kanalbauteile in kg: ca. 97
Kanalanschlüsse in mm:
AUL: 800 x 300, Lage AUL-Anschluss: oben
FOL: 800 x 300, Lage FOL-Anschluss: oben
ZUL: 800 x 300, Lage ZUL-Anschluss: oben
ABL: 800 x 300, Lage ABL-Anschluß: oben
Elektrische Anschlüsse
1 x 230 V - 50 Hz ǀ 12,7 A max. ǀ D16A - 10kA - AC3
Schallleistung zum Kanal nach ISO 5136
Die Angaben beinhalten alle Dämpfungen der aufgeführten
Funktionsbauteile bis zum Kanalanschluss
Schallleistung zur Umgebung nach ISO 3741
max. Schall-Leistungspegel über Gerät
Hz: 63 125 250 500 1k 2k 4k 8k All
ZU 67 67 75 72 74 71 68 64 dB 78 dB(A)
AU 57 57 61 59 55 55 51 45 dB 62 dB(A)
AB 55 56 57 57 53 53 49 43 dB 59 dB(A)
FO 63 64 71 69 71 68 65 61 dB 75 dB(A)
Zur Umgebung
UM 66 51 54 43 47 43 36 26 dB 51 dB(A)
Schalldruckpegel LP: dB 31 dB(A)
A-bewerteter Schalldruckpegel für ein Gerät zur Umgebung
mit angeschlossenen Kanälen im freien Feld (Abstand d=3m)
Komponenten nach Luftrichtung geordnet

Lüftungsgerät - Technische Spezifikation
Zuluft Geräteaufbau
Verbindungselement mit Klappe
Filter
Gegenstromplattenwärmetau scher
Ventilator
Heizregister, Wasserwerksseitig montiert
Verbindungselement
Externes Registersektion (EBA)

Zuluft techn. Daten im Detail
1 Verbindungselement - werksseitig montiert,
Klappe (bis 2 St. max.): Klappe mit Stellantrieb, Federrücklauf
Klappenblatt: nicht isoliert
Statischer Druckverlust: 16 Pa
1 Filter
ePM1 70%
600 x 510 x 50 mm
Luftgeschwindigkeit in der Filtersektion: 1,36 m/s
Volumenstrom: 3.000 m³/h
Empfohlener Auslegungsdruckverlust: 131 Pa
Anfangsdruckverlust: 81 Pa
Enddruckverlust: 181 Pa

Zuluftfilter ePM1 70%:
- Filtersatz für Zuluft
- Kassettenfilterfilter ePM1 70% (F7)
- Abmessungen: 610x510x50

1 Gegenstromplattenwärmetauscher
Mit Bypass-Klappe
Standard Aluminium
Druckverlust, Zuluft: 185 Pa
Zuluftstrom (bei niedrigster Außentemperatur, ohne Vereisung)
Druckverlust, Abluft: 185 Pa
Außenluftkorrekturfaktor (OACF)
Abluftübertragungsverhältnis (EATR): < 1,0 %
Trockener Temp.wirkungsgrad Zuluftseitig 81,5 %
Trockentemperatur-Wirkungsgrad der Zuluft bei ausgeglichenem Luftstrom: 81,5 %
Temperatur Effizienz der Zuluft (ohne Einfrieren): 70,0 %
Frostschutzfunktion: Bypass Regelung
niedrigste Aussentemperatur ohne Einfrierung: -0,4 °C
Temperaturwirkungsgrad, Zuluft, Sommer: 81,5 %
Zuluftseite, Winter: Eintritt Austritt
- Lufttemperatur: -8,0 13,0 °C
- rel. Feuchte: 90 20 %
- Heizleistung: 21,20 kW
Angaben gelten unter Einhaltung des Einfrierschutzes der WRG
Abluftseite, Winter: Eintritt-/ Austritt
- Lufttemperatur: 22,0/ 1,0 °C
- rel. Feuchte: 20/ 81 %
Zuluftseite, Sommer: Eintritt-/ Austritt
- Lufttemperatur:31,0/ 26,5 °C
- rel. Feuchte: 47/ 62 %
Abluftseite, Sommer: Eintritt-/ Austritt
- Lufttemperatur: 25,0/ 29,9 °C
- rel. Feuchte: 50/ 38 %
- Kondensatwassermenge, Abluft, Winter 0,000 l/min
1 Ventilator
Typ Ventilator: Verbundwerkstoff
Ausziehbarer Ventilator mit Luftmengenmesseinrichtung
Direkt angetrieben mit Laufüberwachung EC Motor. Effizienzklasse
entsprechend IE5.
Zuluftvolumenstrom: 3.000 m³/h
Auslegungsdruck statisch (feuchte Bedingungen): 723 Pa
Stat. Druckanstieg für SFPv Berechnung: 673 Pa
Temperaturerhöhung durch Ventilator [K]: 1,1 °C
min. Drehzahl
Drehzahl für SFPv Berechnung (saubere Filter): 2213 U/min
Drehzahl im Auslegungspunkt: 2.271 U/min
Technische Spezifikation:
max. Drehzahl: 2400 U/min
Drehzahlreserve: 8 %
elektr. Anschlussleistung des Motors(en) im Auslegungspunkt: 1,15 kW
Elektrische Motorleistung für SFPv Wert Berechnung (saubere Filter): 1,07 kW
Motor Nennleistung: 1,40 kW
Statischer Gesamtwirkungsgrad des Ventilators, inkl. Motorsteuerung 51,9 %
Luftvolumenstrom (m³/h): 3.000
Druckverlust extern (Pa): 250
Druckverlust gesamt (Pa): 673
- min. Drehzahlreserve Zuluft in % : 8
- Anzahl Ventilatoren in der Zuluft: 1
- Nennleistung elektr. je Ventilator Zuluft in kW: 1,40
- max. aufgen. elektr. Leistung Zuluft in kW: 1,07
1 Heizregister, Wasser - werksseitig montiert
Druckverlust: 85 Pa
Luftgeschwindigkeit: 3,17 m/s
Ventil, Antrieb und flexible Verbindungen sind enthalten
Eintritt/ Austritt
- Lufttemperatur: 13,9/ 20,0 °C
- rel. Feuchte: 19/ 13 %
- erforderliche Registerleistung: 6,34 kW
Eintritt/ Austritt
- Flüssigkeitstemperatur: 45,0/ 30,0 °C
- Durchflussmenge: 0,102 l/s
- Liquid Volumen: 2,9 l
- Druckverlust Wasser (ausgenommen flexible Schläuche):
  1,6 kPa
- Anschlussdurchmesser: 1/2"
1 Verbindungselement - werksseitig montiert,
Klappe (bis 2 St. max.): ohne Klappe
Klappenblatt: nicht isoliert
Statischer Druckverlust: 0 Pa
1 Externes Registersektion (EBA), 1 St.
externes Modul Luftkühler für Kanaleinbau
Das Gehäuse ist doppelwandig mit dazwischen liegender Isolierung.
Lamellenwärmetauscher aus Kupferrohren mit aufgezogenen und profilierten Aluminiumlamellen.
Rahmenkonstruktion aus verzinktem Stahl, Paneelen beschichtet, Sammelrohre aus Kupfer,
Wasseranschlüsse aus Messing mit Außengewinde.
Register druckgeprüft mit 25 bar Prüfdruck.
Abmessungen:
L x B x H (mm): 800 x 500 x 1000
Gewicht: 60 kg
Kühlung
- Druckverlust, trocken: 51 Pa
- Luftgeschwindigkeit: 2,49 m/s
Technische Spezifikation:
Eintritt/ Austritt
- Lufttemperatur: 27,0/ 23,8 °C
- rel. Feuchte: 59/ 71 %
- Sensible Leistung Wärmetauscher: 3,17 kW
- erforderliche Gesamtleistung Register 3,17 kW
Eintritt/ Austritt
- Flüssigkeitstemperatur: 13,0/ 19,0 °C
- Durchflussmenge: 0,126 l/s
- Liquid Volume: 4,3 l
- Druckverlust Wasser (ausgenommen flexible Schläuche):
  1,8 kPa
- Anschlussdurchmesser: 3/4"

Abluft Geräteaufbau
Verbindungselement
Filter
Gegenstromplattenwärmetau scher
Ventilator
Verbindungselement mit Klappe

Abluft techn. Daten im Detail
1 Verbindungselement - werksseitig montiert
Klappe (bis 2 St. max.): ohne Klappe
Klappenblatt: nicht isoliert
Statischer Druckverlust: 0 Pa
1 Filter
ePM10 50%
600 x 510 x 50 mm
Luftgeschwindigkeit in der Filtersektion: 1,36 m/s
Volumenstrom: 3.000 m³/h
Empfohlener Auslegungsdruckverlust: 64 Pa
Anfangsdruckverlust: 32 Pa
Enddruckverlust: 96 Pa
Technische Spezifikation:
1 Gegenstromplattenwärmetauscher
Zubehör und technische Daten, siehe Zuluft
1 Ventilator
Typ Ventilator: Verbundwerkstoff
Ausziehbarer Ventilator mit Luftmengenmesseinrichtung
Direkt angetrieben mit Laufüberwachung EC-Motor. Effizienzklasse entsprechend IE5.
Abluftvolumenstrom: 3.000 m³/h
Auslegungsdruck statisch (feuchte Bedingungen): 515 Pa
Stat. Druckanstieg für SFPv Berechnung: 483 Pa
Temperaturerhöhung durch Ventilator [K]: 0,8 °C
min. Drehzahl
Drehzahl für SFPv Berechnung (saubere Filter): 1.934 U/min
Drehzahl im Auslegungspunkt: 1.976 U/min
max. Drehzahl: 2.400 U/min
Drehzahlreserve: 17,8 %
elektr. Anschlussleistung des Motors(en) im Auslegungspunkt 0,79 kW
Elektrische Motorleistung für SFPv Wert Berechnung (saubere
Filter) 0,74 kW
Motor Nennleistung: 1,40 kW
Statischer Gesamtwirkungsgrad des Ventilators, inkl. Motorsteuerung: 54,8 %
Luftvolumenstrom (m³/h): 3.000
Druckverlust extern (Pa): 280
Druckverlust gesamt (Pa): 515
- min. Drehzahlreserve Abluft in %: 17,8
- Anzahl Ventilatoren in der Abluft: 1
- Nennleistung elektr. je Ventilator Zuluft: 1,40
- max. aufgen. elektr. Leistung Abluft in kW: 0,74
1 Verbindungselement - werksseitig montiert,
Klappe (bis 2 St. max.): Klappe mit Stellantrieb, Federrücklauf, Klappenblatt: nicht isoliert
Statischer Druckverlust: 16 Pa

Zubehör:
Syphon für Kondensat

**02.01.40 Hygieneerstinspektion RLT-Anlage Kaffeebar**
STLB-Bau 2023-04 075
Hygieneerstinspektion nach VDI 6022 Blatt 1, fachliche Mindestqualifikation: qualifiziertes Fachpersonal Kat. A VDI 6022 Blatt 4 oder Hygieneinspektor, für Raumlufttechnische Anlagen mit
Ansaugbauteile '1' St,
Filterkammern '1' St,
Erhitzer '1' St,
Wärmerückgewinner '1' St,
Luftkühler '1' St,
das Personals zum Bedienen der Anlage und zum Öffnen und Schließen der Revisionsöffnungen und -zugänge sowie erforderlicher Steighilfen stellt der AN, einschl. Dokumentation mit Formblatt, einschl. Prüfberichte mit Angaben für weitere Hygienekontrollen, die Probenahme und deren Auswertung werden gesondert vergütet.
Menge: 1,000 St

**02.01.50 RLT-Zentralgerät Kantine 3000m³/h Zu-/Abluft Heizen Grundrahmen**
*** Leitbeschreibung
*** gemäß Ausführungsbeschreibung 2
Raumlufttechnisches Zentralgerät,
Volumenstrom '3000' m3/h, zur Innenaufstellung, als stehende
Konstruktion, für Zu- und Abluft, mit Außen- und Fortluftbetrieb, mit Plattenwärmerückgewinner, thermodynamische Luftbehandlung: heizen,kühlen (Kühlaggregat als externe Komponente) Hygieneanforderungen VDI 6022 Blatt 1, Qualitätsanforderungen an das Gehäuse DIN EN 1886, mechanische Festigkeit, Gehäuseklasse D 2 (M), Dichtheitsklasse L 2 (M); Wärmedurchgangszahl Klasse T 3, Wärmebrückenfaktor TB 2, Wärmebrückenfaktor TB 2 für kaltluftberührte Gehäuseteile, Schutzart IP 54 DIN EN 60529 (VDE 0470-1), Gehäuse für alle Bauteile doppelschalig, außen aus verzinktem Stahl, Außenfläche beschichtet, innen aus verzinktem Stahl, mit Schall- und Wärmedämmung, mit Anschlüssen für Außenluft-, Abluft-, Zuluft- und Fortluftbauteile, mit Grundrahmen.

Inkl. Transport zur Baustelle und zum Aufstellort, mit entsprechenden Transportösen und Lastträgern für Krantransport.
Menge: 1,000 St
*Unterbeschreibung 1 RLT-Kantine- Technische Spezifikation*
Technische Spezifikation
Anlage: RLT-Kantine
Zuluftvolumenstrom: 3.000 m³/h
Statischer Druckverlust Außenluftkanal: 80 Pa
Zuluftkanal: 180 Pa
Abluftvolumenstrom: 3.000 m³/h
Statischer Druckverlust
Abluftkanal: 120 Pa
Fortluftkanal: 130 Pa
Dimensionierte Außentemperatur, Sommer: 31,0 °C
Auslegungsdaten, Aussenluftfeuchte, Sommer: 47 %
Niedrigste dimensionierte Außenlufttemperatur: -8,0 °C
Auslegungsdaten, Aussenluftfeuchte, Winter: 90 %

Hauptdaten
Spezif. Ventilatorleistung, SFPv (saubere Filter) mit
sauberen Filtern und einschl. den Effekt von OACF & EATR
max.: 2,27 kW/(m³/s)
Trockener Temp.wirkungsgrad Zuluftseitig min.: 81,5 %
Eurovent Energieeffizienz Klasse Sommer: A+ 2020 Winter: A+ 2016
Eurovent Fs_Pref: Sommer: 0,99 Winter: 0,94
Prüfung der Daten gemäss Ökodesign ERP (EU) No. 1253 / 2014 konform 2018
Technische Spezifikation:
Gehäuse
Konstruktion, Aufbau Mit innerer Rahmenkonstruktion, doppelschalige Paneele
Lackierte Panele mit 50 mm feuerfester Isolierung
Wärmedurchgangsfaktor T3 (Isolierung aus Mineralwolle - RW)
Wärmebrückenfaktor: TB2 (MB - Casing A RW)
Gehäusedichtheitsklasse: L2(M - Casing A RW) at -400 Pa and +700 Pa L2(R) at -400 Pa and +700 Pa to EN 1886:2007
mechanische Festigkeit: D2 (MB - Casing A RW)
Hygiene Entspricht den Anforderungen der VDI6022
Isoliermaterial RW
Maximale Geräteabmessungen
Länge Gerät ohne Kanalbauteile in mm: 1960
Breite in mm: ca. 1..442
Höhe in mm: ca. 1.726
Gewicht Gerät in kg: ca. 715
Gewicht der Kanalbauteile in kg: ca. 97
Kanalanschlüsse in mm:
AUL: 800 x 300, Lage AUL-Anschluß: oben
FOL: 800 x 300, Lage FOL-Anschluß: oben
ZUL: 800 x 300, Lage ZUL-Anschluß: oben
ABL: 800 x 300, Lage ABL-Anschluß: oben
Elektrische Anschlüsse
1 x 230 V - 50 Hz ǀ 12,7 A max. ǀ D16A - 10kA - AC3
Schallleistung zum Kanal nach ISO 5136
Die Angaben beinhalten alle Dämpfungen der aufgeführten
Funktionsbauteile bis zum Kanalanschluss
Schallleistung zur Umgebung nach ISO 3741
max. Schall-Leistungspegel über Gerät
Hz: 63 125 250 500 1k 2k 4k 8k All
ZU 68 67 75 73 74 72 68 64 dB 78 dB(A)
AU 58 58 61 59 55 56 51 46 dB 62 dB(A)
AB 55 56 57 57 53 53 49 43 dB 59 dB(A)
FO 63 65 71 69 72 69 65 61 dB 75 dB(A)
Zur Umgebung
UM 67 51 54 44 47 43 36 27 dB 51 dB(A)
Schalldruckpegel LP: dB 31 dB(A)
A-bewerteter Schalldruckpegel für ein Gerät zur Umgebung
mit angeschlossenen Kanälen im freien Feld (Abstand d=3m)
Komponenten nach Luftrichtung geordnet

Lüftungsgerät - Technische Spezifikation
Zuluft Geräteaufbau
Verbindungselement mit Klappe
Filter
Gegenstromplattenwärmetauscher
Ventilator
Heizregister, Wasserwerksseitig montiert
Verbindungselement
Externes Registersektion (EBA)
Zuluft techn. Daten im Detail
1 Verbindungselement - werksseitig montiert,
Klappe (bis 2 St. max.): Klappe mit Stellantrieb, Federrücklauf
Klappenblatt: nicht isoliert
Statischer Druckverlust: 16 Pa
1 Filter
ePM1 60%
600 x 510 x 50 mm
Luftgeschwindigkeit in der Filtersektion: 1,36 m/s
Volumenstrom: 3.000 m³/h
Empfohlener Auslegungsdruckverlust: 131 Pa
Anfangsdruckverlust: 81 Pa
Enddruckverlust: 181 Pa

Zuluftfilter ePM1 70%:
- Filtersatz für Zuluft
- Kassettenfilterfilter ePM1 70% (F7)
- Abmessungen: 610x510x50

1 Gegenstromplattenwärmetauscher
Mit Bypass-Klappe
Standard Aluminium
Druckverlust, Zuluft: 185 Pa
Zuluftstrom (bei niedrigster Außentemperatur, ohne Vereisung)
Druckverlust, Abluft: 185 Pa
Außenluftkorrekturfaktor (OACF)
Abluftübertragungsverhältnis (EATR): < 1,0 %
Trockener Temp.wirkungsgrad Zuluftseitig 81,5 %
Trockentemperatur-Wirkungsgrad der Zuluft bei ausgeglichenem Luftstrom: 81,5 %
Temperatur Effizienz der Zuluft (ohne Einfrieren): 70,0 %
Frostschutzfunktion: Bypass Regelung
niedrigste Aussentemperatur ohne Einfrierung: -0,4 °C
Temperaturwirkungsgrad, Zuluft, Sommer: 81,5 %
Zuluftseite, Winter: Eintritt/ Austritt
- Lufttemperatur: -8,0/ 13,0 °C
- rel. Feuchte: 90/ 20 %
- Heizleistung: 21,20 kW
Angaben gelten unter Einhaltung des Einfrierschutzes der WRG
Abluftseite, Winter: Eintritt-/ Austritt
- Lufttemperatur: 22,0/ 1,0 °C
- rel. Feuchte: 20/ 81 %
Zuluftseite, Sommer: Eintritt-/ Austritt
- Lufttemperatur: 31,0/ 26,1 °C
- rel. Feuchte: 47/ 62 %
Abluftseite, Sommer: Eintritt-/ Austritt
- Lufttemperatur: 25,0/ 29,9 °C
- rel. Feuchte: 50/ 38 %
- Kondensatwassermenge, Abluft, Winter: 0,000 l/min
1 Ventilator
Typ Ventilator: Verbundwerkstoff
Ausziehbarer Ventilator mit Luftmengenmesseinrichtung
Direkt angetrieben mit Laufüberwachung EC Motor. Effizienzklasse
entsprechend IE5.
Zuluftvolumenstrom: 3.000 m³/h
Auslegungsdruck statisch (feuchte Bedingungen): 728 Pa
Stat. Druckanstieg für SFPv Berechnung: 678 Pa
Temperaturerhöhung durch Ventilator [K]: 1,2 °C
min. Drehzahl
Drehzahl für SFPv Berechnung (saubere Filter) 2219 U/min
Drehzahl im Auslegungspunkt: 2.277 U/min
Technische Spezifikation:
max. Drehzahl 2400 U/min
Drehzahlreserve: 6,5 %
elektr. Anschlussleistung des Motors(en) im Auslegungspunkt: 1,16 kW
Elektrische Motorleistung für SFPv Wert Berechnung (saubere
Filter): 1,08 kW
Motor Nennleistung: 1,40 kW
Statischer Gesamtwirkungsgrad des Ventilators, inkl. Motorsteuerung: 52,1 %
Luftvolumenstrom (m³/h): 3.000
Druckverlust extern (Pa): 260
Druckverlust gesamt (Pa): 678
- min. Drehzahlreserve Zuluft in % : 6,5
- Anzahl Ventilatoren in der Zuluft: 1
- Nennleistung elektr. je Ventilator Zuluft in kW: 1,40
- max. aufgen. elektr. Leistung Zuluft in kW: 1,11
1 Heizregister, Wasser - werksseitig montiert,
Druckverlust: 85 Pa
Luftgeschwindigkeit: 3,17 m/s
Ventil, Antrieb und flexible Verbindungen sind enthalten
Eintritt-/ Austritt-Lufttemperatur: 14,0/ 20,2 °C
- rel. Feuchte: 19/3 %
- erforderliche Registerleistung: 6,32 kW
Eintritt/ Austritt
- Flüssigkeitstemperatur: 45,0/ 30,0 °C
- Durchflussmenge: 0,102 l/s
- Liquid Volumen: 2,9 l
- Druckverlust Wasser (ausgenommen flexible Schläuche): 1,6 kPa
- Anschlussdurchmesser: 1/2"
1 Verbindungselement - werksseitig montiert,
Klappe (bis 2 St. max.): ohne Klappe
Klappenblatt: nicht isoliert
Statischer Druckverlust: 0 Pa
1 Externes Registersektion (EBA),
1 St. externes Modul Luftkühler für Kanaleinbau
Das Gehäuse ist doppelwandig mit dazwischen
liegender Isolierung.
Lamellenwärmetauscher aus Kupferrohren mit aufgezogenen
und profilierten Aluminiumlamellen.
Rahmenkonstruktionaus aus verzinktem Stahl, Paneelen beschichtet, Sammelrohre aus Kupfer,
Wasseranschlüsse aus Messing mit Außengewinde.
Register druckgeprüft mit 25 bar Prüfdruck.
Abmessungen:
L x B x H (mm): .800 x 500 x 1000
Gewicht: 60 kg
Kühlung
Druckverlust, trocken: 51 Pa
Luftgeschwindigkeit: 2,49 m/s
Technische Spezifikation:
Eintritt/ Austritt
- Lufttemperatur: 27,1/ 23,9 °C
- rel. Feuchte: 59 72 %
- Sensible Leistung Wärmetauscher: 3,19 kW
- erforderliche Gesamtleistung Register: 3,19 kW
- Kondensatwassermenge: 0,000 l/min
Eintritt-/ Austritt
- Flüssigkeitstemperatur: 13,0/ 19,0 °C
- Durchflussmenge: 0,127 l/s
- Liquid Volumen: 4,3 l
- Druckverlust Wasser (ausgenommen flexible Schläuche): 1,6 kPa
- Anschlussdurchmesser: 3/4"

Abluft Geräteaufbau
Verbindungselement
Filter
Gegenstromplattenwärmetau scher
Ventilator
Verbindungselement mit Klappe
Abluft techn. Daten im Detail
1 Verbindungselement - werksseitig montiert,
Klappe (bis 2 St. max.): ohne Klappe
Klappenblatt: nicht isoliert
Statischer Druckverlust: 0 Pa
1 Filter
ePM10 50%
600 x 510 x 50 mm
Luftgeschwindigkeit in der Filtersektion: 1,36 m/s
Volumenstrom: 3.000 m³/h
Empfohlener Auslegungsdruckverlust: 64 Pa
Anfangsdruckverlust: 32 Pa
Enddruckverlust: 96 Pa
Technische Spezifikation:
1 Gegenstromplattenwärmetauscher
Zubehör und technische Daten, siehe Zuluft
1 Ventilator
Typ Ventilator: Verbundwerkstoff
Ausziehbarer Ventilator mit Luftmengenmesseinrichtung
Direkt angetrieben mit Laufüberwachung EC Motor. Effizienzklasse
entsprechend IE5.
Abluftvolumenstrom: 3.000 m³/h
Auslegungsdruck statisch (feuchte Bedingungen): 515 Pa
Stat. Druckanstieg für SFPv Berechnung: 483 Pa
Temperaturerhöhung durch Ventilator [K]: 0,8 °C
min. Drehzahl
Drehzahl für SFPv Berechnung (saubere Filter) 1.934 U/min
Drehzahl im Auslegungspunkt: 1.976 U/min
max. Drehzahl: 2400 U/min
Drehzahlreserve: 17,8 %
elektr. Anschlussleistung des Motors(en) im Auslegungspunkt: 0,79 kW
Elektrische Motorleistung für SFPv Wert Berechnung (saubere
Filter): 0,74 kW
Motor Nennleistung: 1,40 kW
Statischer Gesamtwirkungsgrad des Ventilators, inkl. Motorsteuerung: 54,8 %
Luftvolumenstrom (m³/h): 3.000
Druckverlust extern (Pa): 250
Druckverlust gesamt (Pa): 514
- min. Drehzahlreserve Abluft in %: 17,8
- Anzahl Ventilatoren in der Abluft: 1
- Nennleistung elektr. je Ventilator Zuluft: 1,40
- max. aufgen. elektr. Leistung Abluft in kW: 0,74
1 Verbindungselement - werksseitig montiert,
Klappe (bis 2 St. max.): Klappe mit Stellantrieb, Federrücklauf
Klappenblatt: nicht isoliert
Statischer Druckverlust: 16 Pa.

Zubehör:
Syphon für Kondensat

**02.01.60 Hygieneerstinspektion RLT-Anlage Kantine**
STLB-Bau 2023-04 075
Hygieneerstinspektion nach VDI 6022 Blatt 1, fachliche Mindestqualifikation: qualifiziertes Fachpersonal Kat. A VDI 6022 Blatt 4 oder Hygieneinspektor, für Raumlufttechnische Anlagen mit
Ansaugbauteile '1' St,
Filterkammern '1' St,
Erhitzer '1' St,
Wärmerückgewinner '1' St,
Luftkühler '1' St,
das Personals zum Bedienen der Anlage und zum Öffnen und Schließen der Revisionsöffnungen und -zugänge sowie erforderlicher Steighilfen stellt der AN, einschl. Dokumentation mit Formblatt, einschl. Prüfberichte mit Angaben für weitere Hygienekontrollen, die Probenahme und deren Auswertung werden gesondert vergütet.
Menge: 1,000 St

**02.01.70 RLT-Zentralgerät Konferenz klein 3000m³/h Zu-/Abluft Heizen Grundrahmen**
*** Leitbeschreibung
*** gemäß Ausführungsbeschreibung 2
Raumlufttechnisches Zentralgerät,
Volumenstrom '3000' m3/h, zur Innenaufstellung, als stehende
Konstruktion, für Zu- und Abluft, mit Außen- und Fortluftbetrieb, mit Plattenwärmerückgewinner, thermodynamische Luftbehandlung: heizen,kühlen (Kühlaggregat als externe Komponente) Hygieneanforderungen VDI 6022 Blatt 1, Qualitätsanforderungen an das Gehäuse DIN EN 1886, mechanische Festigkeit, Gehäuseklasse D 2 (M), Dichtheitsklasse L 2 (M); Wärmedurchgangszahl Klasse T 3, Wärmebrückenfaktor TB 2, Wärmebrückenfaktor TB 2 für kaltluftberührte Gehäuseteile, Schutzart IP 54 DIN EN 60529 (VDE 0470-1), Gehäuse für alle Bauteile doppelschalig, außen aus verzinktem Stahl, Außenfläche beschichtet, innen aus verzinktem Stahl, mit Schall- und Wärmedämmung, mit Anschlüssen für Außenluft-, Abluft-, Zuluft- und Fortluftbauteile, mit Grundrahmen.

Inkl. Transport zur Baustelle und zum Aufstellort, mit entsprechenden Transportösen und Lastträgern für Krantransport.
Menge: 1,000 St
*Unterbeschreibung 1 RLT-Konferenz klein - Technische Spezifikation*
Technische Spezifikation
Anlage: RLT-Konferenz klein
Zuluftvolumenstrom: 3.000 m³/h
Statischer Druckverlust: Außenluftkanal 80 Pa
Zuluftkanal: 200 Pa
Abluftvolumenstrom: 3.000 m³/h
Statischer Druckverlust
Abluftkanal: 120 Pa
Fortluftkanal: 100 Pa
Dimensionierte Außentemperatur, Sommer: 31,0 °C
Auslegungsdaten, Aussenluftfeuchte, Sommer: 47 %
Niedrigste dimensionierte Außenlufttemperatur: -8,0 °C
Auslegungsdaten, Aussenluftfeuchte, Winter: 90 %

Hauptdaten
Spezif Ventilatorleistung, SFPv (saubere Filter) mit sauberen Filtern und einschl den Effekt von OACF & EATR max. 2,24 kW/(m³/s)
Trockener Tempwirkungsgrad Zuluftseitig min. 81,5 %
Eurovent Energieeffizienz Klasse Sommer: A+ 2020 Winter: A+ 2016
Eurovent Fs_Pref: Sommer: 1,00 Winter: 0,95
Prüfung der Daten gemäss Ökodesign ERP (EU) No 1253 / 2014 konform 2018
Technische Spezifikation:
Gehäuse
Konstruktion, Aufbau Mit innerer Rahmenkonstruktion, doppelschalige Paneele
Lackierte Panele mit 50 mm feuerfester Isolierung
Wärmedurchgangsfaktor T3 (Isolierung aus Mineralwolle - RW)
Wärmebrückenfaktor: TB2 (MB - Casing A RW)
Gehäusedichtheitsklasse: L2(M - Casing A RW) at -400 Pa  and +700 Pa L2(R) at -400 Pa and +700 Pa to EN 1886:2007
mechanische Festigkeit:: D2 (MB - Casing A RW)
Hygiene: Entspricht den Anforderungen der VDI6022
Isoliermaterial RW
Maximale Geräteabmessungen
Länge Gerät ohne Kanalbauteile in mm: 1960
Breite in mm: ca. 1.382
Höhe in mm: ca. 1.726
Gewicht Gerät in kg: ca. 715
Gewicht der Kanalbauteile in kg: ca. 97
Kanalanschlüsse in mm:
AUL: 800 x 300, Lage AUL-Anschluss: oben
FOL: 800 x 300, Lage FOL-Anschluss: oben
ZUL: 800 x 300, Lage ZUL-Anschluss: oben
ABL: 800 x 300, Lage ABL-Anschluss: oben
Elektrische Anschlüsse
1 x 230 V - 50 Hz ǀ 12,7 A max. ǀ D16A - 10kA - AC3
Schallleistung zum Kanal nach ISO 5136
Die Angaben beinhalten alle Dämpfungen der aufgeführten
Funktionsbauteile bis zum Kanalanschluss
Schallleistung zur Umgebung nach ISO 3741
max. Schall-Leistungspegel über Gerät
Hz: 63 125 250 500 1k 2k 4k 8k: All
ZU: 68 67 75 73 74 72 68 64 dB 78 dB(A)
AU: 58 58 61 59 55 56 51 46 dB 62 dB(A)
AB: 54 55 57 56 52 52 48 43 dB 59 dB(A)
FO: 62 64 71 69 71 68 64 60 dB 74 dB(A)
Zur Umgebung
UM: 67 51 54 43 47 43 36 26 dB 51 dB(A)
Schalldruckpegel LP: dB 31 dB(A)
A-bewerteter Schalldruckpegel für ein Gerät zur Umgebung
mit angeschlossenen Kanälen im freien Feld (Abstand d=3m)
Komponenten nach Luftrichtung geordnet

Lüftungsgerät - Technische Spezifikation

Zuluft Geräteaufbau
Verbindungselement mit Klappe
Filter
Gegenstromplattenwärmetau scher
Ventilator
Heizregister, Wasserwerksseitig montiert
Verbindungselement
Externes Registersektion (EBA)
Zuluft techn. Daten im Detail
1 Verbindungselement - werksseitig montiert,
Klappe (bis 2 St. max.): Klappe mit Stellantrieb, Federrücklauf
Klappenblatt: nicht isoliert
Statischer Druckverlust: 16 Pa
1 Filter
ePM1 60%
600 x 510 x 50 mm
Luftgeschwindigkeit in der Filtersektion: 1,36 m/s
Volumenstrom: 3.000 m³/h
Empfohlener Auslegungsdruckverlust: 131 Pa
Anfangsdruckverlust: 81 Pa
Enddruckverlust: 181 Pa

Zuluftfilter ePM1 70%:
- Filtersatz für Zuluft
- Kassettenfilterfilter ePM1 70% (F7)
- Abmessungen: 610x510x50

1 Gegenstromplattenwärmetauscher
Mit Bypass-Klappe
Standard Aluminium
Druckverlust, Zuluft: 185 Pa
Zuluftstrom (bei niedrigster Außentemperatur, ohne Vereisung)
Druckverlust, Abluft: 185 Pa
Außenluftkorrekturfaktor (OACF)
Abluftübertragungsverhältnis (EATR): < 1,0 %
Trockener Temp.wirkungsgrad Zuluftseitig: 81,5 %
Trockentemperatur-Wirkungsgrad der Zuluft bei ausgeglichenem Luftstrom: 81,5 %
Temperatur Effizienz der Zuluft (ohne Einfrieren): 70,0 %
Frostschutzfunktion: Bypass Regelung
niedrigste Aussentemperatur ohne Einfrierung: -0,4 °C
Temperaturwirkungsgrad, Zuluft, Sommer: 81,5 %
Zuluftseite, Winter:: Eintritt-/ Austritt
- Lufttemperatur:: -8,0/ 13,0 °C
- rel. Feuchte: 90/ 20 %
- Heizleistung: 21,20 kW
Angaben gelten unter Einhaltung des Einfrierschutzes der WRG
Abluftseite, Winter: Eintritt/ Austritt
- Lufttemperatur: 22,0/ 1,0 °C
- rel. Feuchte: 20/ 81 %
Zuluftseite, Sommer: Eintritt-/ Austritt
- Lufttemperatur:: 31,0/ 26,5 °C
- rel. Feuchte: 47/ 62 %
Abluftseite, Sommer: Eintritt-/ Austritt
- Lufttemperatur: 25,0/ 29,9 °C
- rel. Feuchte: 50/ 38 %
- Kondensatwassermenge, Abluft, Winter: 0,000 l/min
1 Ventilator
Typ Ventilator: Verbundwerkstoff
Ausziehbarer Ventilator mit Luftmengenmesseinrichtung
Direkt angetrieben mit Laufüberwachung EC Motor. Effizienzklasse
entsprechend IE5.
Zuluftvolumenstrom: 3.000 m³/h
Auslegungsdruck statisch (feuchte Bedingungen): 727 Pa
Stat. Druckanstieg für SFPv Berechnung: 677 Pa
Temperaturerhöhung durch Ventilator [K]: 1,2 °C
min. Drehzahl
Drehzahl für SFPv Berechnung (saubere Filter): 2.218 U/min
Drehzahl im Auslegungspunkt: 2.276 U/min
Technische Spezifikation:
max. Drehzahl: 2400 U/min
Drehzahlreserve: 6,6 %
elektr. Anschlussleistung des Motors(en) im Auslegungspunkt: 1,16 kW
Elektrische Motorleistung für SFPv Wert Berechnung (saubere Filter): 1,07 kW
Motor Nennleistung: 1,40 kW
Statischer Gesamtwirkungsgrad des Ventilators, inkl. Motorsteuerung: 52,1 %
Luftvolumenstrom (m³/h): 3.000
Druckverlust extern (Pa): 250
Druckverlust gesamt (Pa): 677
- min. Drehzahlreserve Zuluft in %: 6,6
- Anzahl Ventilatoren in der Zuluft: 1
- Nennleistung elektr. je Ventilator Zuluft in kW: 1,40
- max. aufgen. elektr. Leistung Zuluft in kW: 1,07
1 Heizregister, Wasser - werksseitig montiert,
Druckverlust: 85 Pa
Luftgeschwindigkeit: 3,17 m/s
Ventil, Antrieb und flexible Verbindungen sind enthalten
Eintritt:/ Austritt
- Lufttemperatur: 14,0/ 20,0 °C
- rel. Feuchte: 19/ 13 %
- erforderliche Registerleistung: 6,03 kW
Eintritt/ Austritt
- Flüssigkeitstemperatur: 45,0/ 30,0 °C
- Durchflussmenge: 0,097 l/s
- Liquid Volumen: 2,9 l
- Druckverlust Wasser (ausgenommen flexible Schläuche): 1,6 kPa
Anschlussdurchmesser: 1/2"
1 Verbindungselement - werksseitig montiert,
Klappe (bis 2 St. max.): ohne Klappe
Klappenblatt: nicht isoliert
Statischer Druckverlust: 0 Pa
1 Externes Registersektion (EBA),
1 St. externes Modul Luftkühler für Kanaleinbau
Das Gehäuse ist doppelwandig mit dazwischen liegender Isolierung.
Lamellenwärmetauscher aus Kupferrohren mit aufgezogenen und profilierten Aluminiumlamellen.
Rahmenkonstruktionaus aus verzinktem Stahl, Paneelen beschichtet, Sammelrohre aus Kupfer,
Wasseranschlüsse aus Messing mit Außengewinde.
Register druckgeprüft mit 25 bar Prüfdruck.
Abmessungen:
L x B x H (mm): .800 x 500 x 1000
Gewicht: 60 kg
Kühlung
Druckverlust, trocken: 50 Pa
Luftgeschwindigkeit: 2,49 m/s
Technische Spezifikation:
Eintritt-/ Austritt
- Lufttemperatur: 27,5/ 20,0 °C
- rel. Feuchte: 59/ 84 %
- Sensible Leistung Wärmetauscher: 6,73 kW
- erforderliche Gesamtleistung Register: 8,48 kW
- Kondensatwassermenge: 0,041 l/min
Eintritt/ Austritt
- Flüssigkeitstemperatur: 13,0/ 19,0 °C
- Durchflussmenge: 0,338 l/s
- Liquid Volume: 4,3 l
- Druckverlust Wasser (ausgenommen flexible Schläuche): 8,9 kPa
- Anschlussdurchmesser: 3/4"

Abluft Geräteaufbau
Verbindungselement
Filter
Gegenstromplattenwärmetau scher
Ventilator
Verbindungselement mit Klappe
Abluft techn. Daten im Detail
1 Verbindungselement - werksseitig montiert,
Klappe (bis 2 St. max.): ohne Klappe
Klappenblatt: nicht isoliert
Statischer Druckverlust: 0 Pa
1 Filter
ePM10 50%
600 x 510 x 50 mm
Luftgeschwindigkeit in der Filtersektion: 1,36 m/s
Volumenstrom: 3.000 m³/h
Empfohlener Auslegungsdruckverlust: 64 Pa
Anfangsdruckverlust: 32 Pa
Enddruckverlust: 96 Pa
Technische Spezifikation:
1 Gegenstromplattenwärmetauscher
Zubehör und technische Daten, siehe Zuluft
1 Ventilator
Typ Ventilator: Verbundwerkstoff
Ausziehbarer Ventilator mit Luftmengenmesseinrichtung
Direkt angetrieben mit Laufüberwachung EC Motor. Effizienzklasse
entsprechend IE5.
Abluftvolumenstrom: 3.000 m³/h
Auslegungsdruck statisch (feuchte Bedingungen): 465 Pa
Stat. Druckanstieg für SFPv Berechnung: 433 Pa
Temperaturerhöhung durch Ventilator [K]: 0,7 °C
min. Drehzahl
Drehzahl für SFPv Berechnung (saubere Filter): 1.869 U/min
Drehzahl im Auslegungspunkt: 1.911 U/min
max. Drehzahl: 2.400 U/min
Drehzahlreserve: 21 %
elektr. Anschlussleistung des Motors(en) im Auslegungspunkt 0,72 kW
Elektrische Motorleistung für SFPv Wert Berechnung (saubere
Filter) 0,68 kW
Motor Nennleistung: 1,40 kW
Statischer Gesamtwirkungsgrad des Ventilators, inkl. Motorsteuerung 54,3 %
Luftvolumenstrom (m³/h): 3.000
Druckverlust extern (Pa): 200
Druckverlust gesamt (Pa): 433
- min. Drehzahlreserve Abluft in %: 21
- Anzahl Ventilatoren in der Abluft: 1
- Nennleistung elektr. je Ventilator Zuluft: 1,40
- max. aufgen. elektr. Leistung Abluft in kW: 0,70
1 Verbindungselement - werksseitig montiert,
Klappe (bis 2 St. max.): Klappe mit Stellantrieb, Federrücklauf
Klappenblatt: nicht isoliert
Statischer Druckverlust: 16 Pa.

Zubehör:
Syphon für Kondensat

**02.01.80 Hygieneerstinspektion RLT-Anlage Konferenz klein**
STLB-Bau 2023-04 075
Hygieneerstinspektion nach VDI 6022 Blatt 1, fachliche Mindestqualifikation: qualifiziertes Fachpersonal Kat. A VDI 6022 Blatt 4 oder Hygieneinspektor, für Raumlufttechnische Anlagen mit
Ansaugbauteile '1' St,
Filterkammern '1' St,
Erhitzer '1' St,
Wärmerückgewinner '1' St,
Luftkühler '1' St,
das Personals zum Bedienen der Anlage und zum Öffnen und Schließen der Revisionsöffnungen und -zugänge sowie erforderlicher Steighilfen stellt der AN, einschl. Dokumentation mit Formblatt, einschl. Prüfberichte mit Angaben für weitere Hygienekontrollen, die Probenahme und deren Auswertung werden gesondert vergütet.
Menge: 1,000 St

**02.01.90 RLT-Zentralgerät WC-W Zu-/Abluft 2000/2600 m³/hHeizen Grundrahmen**
*** Leitbeschreibung
*** gemäß Ausführungsbeschreibung 2
Raumlufttechnisches Zentralgerät,
Zuluftvolumenstrom '2000' m3/h,Abluftvolumenstrom 2600 m³/h
zur Außenaufstellung, als stehende Konstruktion, für Zu- und Abluft, mit Außen- und Fortluftbetrieb, mit Plattenwärmerückgewinner, thermodynamische Luftbehandlung: heizen,kühlen (Kühlaggregat als externe Komponente) Hygieneanforderungen VDI 6022 Blatt 1, Qualitätsanforderungen an das Gehäuse DIN EN 1886, mechanische Festigkeit, Gehäuseklasse D 2 (M), Dichtheitsklasse L 2 (M); Wärmedurchgangszahl Klasse T 3, Wärmebrückenfaktor TB 2, Wärmebrückenfaktor TB 2 für kaltluftberührte Gehäuseteile, Schutzart IP 54 DIN EN 60529 (VDE 0470-1), Gehäuse für alle Bauteile doppelschalig, außen aus verzinktem Stahl, Außenfläche beschichtet, innen aus verzinktem Stahl, mit Schall- und Wärmedämmung, mit Anschlüssen für Außenluft-, Abluft-, Zuluft- und Fortluftbauteile, mit Grundrahmen.

Inkl. Transport zur Baustelle und zum Aufstellort, mit entsprechenden Transportösen und Lastträgern für Krantransport.
Menge: 1,000 St
*Unterbeschreibung 1 RLT-WC W- Technische Spezifikation*
Technische Spezifikation
Anlage: RLT-WC W
Zuluftvolumenstrom: 2.000 m³/h
Statischer Druckverlust: Außenluftkanal: 70 Pa
Zuluftkanal: 305 Pa
Abluftvolumenstrom: 2.600 m³/h
Statischer Druckverlust
Abluftkanal: 350 Pa
Fortluftkanal: 115 Pa
Dimensionierte Außentemperatur, Sommer: 31,0 °C
Auslegungsdaten, Aussenluftfeuchte, Sommer: 47 %
Niedrigste dimensionierte Außenlufttemperatur -8,0 °C
Auslegungsdaten, Aussenluftfeuchte, Winter: 90 %

Hauptdaten
Spezif. Ventilatorleistung, SFPv (saubere Filter) mit
sauberen Filtern und einschl. den Effekt von OACF & EATR
max. 2,17 kW/(m³/s)
Trockener Temp.wirkungsgrad Zuluftseitig: min. 91,7 %
Eurovent Energieeffizienz Klasse Sommer: A+ 2020 Winter: A+ 2016
Eurovent Fs_Pref: Sommer: 0,88 Winter: 0,82
Prüfung der Daten gemäss Ökodesign ERP (EU) No. 1253 / 2014 konform 2018
Technische Spezifikation
Gehäuse
Konstruktion, Aufbau Mit innerer Rahmenkonstruktion, doppelschalige Paneele
Lackierte Panele mit 50 mm feuerfester Isolierung
Wärmedurchgangsfaktor T3 (Isolierung aus Mineralwolle - RW)
Wärmebrückenfaktor: TB2 (MB - Casing A RW)
Gehäusedichtheitsklasse L2(M - Casing A RW) at -400 Pa and +700 Pa L2(R) at -400 Pa and +700 Pa to EN 1886:2007
mechanische Festigkeit: D2 (MB - Casing A RW)
Hygiene: Entspricht den Anforderungen der VDI6022
Isoliermaterial RW
Maximale Geräteabmessungen
Länge Gerät ohne Kanalbauteile in mm: 1960
Breite in mm: ca. 1.442
Höhe in mm: ca. 1.726
Gewicht Gerät in kg: ca. 715
Gewicht der Kanalbauteile in kg: ca. 80
Kanalanschlüsse in mm:
AUL: 800 x 300, Lage AUL-Anschluß: oben
FOL: 800 x 300, Lage FOL-Anschluß: oben
ZUL: 800 x 300, Lage ZUL-Anschluß: oben
ABL: 800 x 300, Lage ABL-Anschluß: oben
Elektrische Anschlüsse
1 x 230 V - 50 Hz ǀ 12,7 A max. ǀ D16A - 10kA - AC3
Schallleistung zum Kanal nach ISO 5136
Die Angaben beinhalten alle Dämpfungen der aufgeführten Funktionsbauteile bis zum Kanalanschluss
Schallleistung zur Umgebung nach ISO 3741
max. Schall-Leistungspegel über Gerät
Hz: 63 125 250 500 1k 2k 4k 8k: All
ZU: 75 75 75 71 72 69 65 60 dB 76 dB(A)
AU: 65 66 61 58 54 53 48 42 dB 61 dB(A)
AB: 59 59 62 59 54 54 50 44 dB 62 dB(A)
FO: 70 69 77 72 74 70 67 62 dB 78 dB(A)
Zur Umgebung
UM: 74 58 56 44 47 42 35 25 dB 54 dB(A)

Schalldruckpegel LP: dB 33 dB(A)
A-bewerteter Schalldruckpegel für ein Gerät zur Umgebung
mit angeschlossenen Kanälen im freien Feld (Abstand d=3m)
Komponenten nach Luftrichtung geordnet

Lüftungsgerät - Technische Spezifikation
Zuluft Geräteaufbau
Verbindungselement mit Klappe
Filter
Gegenstromplattenwärmetau scher
Ventilator
Heizregister, Wasserwerksseitig montiert
Verbindungselement
Externes Registersektion (EBA)
Zuluft techn. Daten im Detail
1 Verbindungselement - werksseitig montiert
Klappe (bis 2 St. max.): Klappe mit Stellantrieb, Federrücklauf
Klappenblatt: nicht isoliert
Statischer Druckverlust: 7 Pa
1 Filter
ePM1 60%
600 x 510 x 50 mm
Luftgeschwindigkeit in der Filtersektion 0,91 m/s
Volumenstrom: 2.000 m³/h
Empfohlener Auslegungsdruckverlust: 92 Pa
Anfangsdruckverlust: 46 Pa
Enddruckverlust: 138 Pa

Zuluftfilter ePM1 70%:
- Filtersatz für Zuluft
- Kassettenfilterfilter ePM1 70% (F7)
- Abmessungen: 610x510x50

1 Gegenstromplattenwärmetauscher
Mit Bypass-Klappe
Standard Aluminium
Druckverlust, Zuluft: 101 Pa
Zuluftstrom (bei niedrigster Außentemperatur, ohne Vereisung)
Druckverlust, Abluft: 149 Pa
Außenluftkorrekturfaktor (OACF)
Abluftübertragungsverhältnis (EATR): < 1,0 %
Trockener Temp.wirkungsgrad Zuluftseitig: 91,7 %
Trockentemperatur-Wirkungsgrad der Zuluft bei ausgeglichenem
Luftstrom 83,3 %
Temperatur Effizienz der Zuluft (ohne Einfrieren) 91,0 %
Frostschutzfunktion: Bypass Regelung
niedrigste Aussentemperatur ohne Einfrierung -1,0 °C
Temperaturwirkungsgrad, Zuluft, Sommer: 91,5 %
Zuluftseite, Winter: Eintritt-/ Austritt
- Lufttemperatur: -8,0/ 19,3 °C
- rel. Feuchte: 90/ 13 %
- Heizleistung: 18,37 kW
Angaben gelten unter Einhaltung des Einfrierschutzes der WRG
Abluftseite, Winter: Eintritt-/ Austritt
- Lufttemperatur: 22,0/ 1,0 °C
- rel. Feuchte: 20/ 81 %
Zuluftseite, Sommer: Eintritt-/ Austritt
- Lufttemperatur: 31,0/ 25,5 °C
- rel. Feuchte: 47/ 65 %
Abluftseite, Sommer: Eintritt-/ Austritt
- Lufttemperatur: 25,0/29,2 °C
- rel. Feuchte: 50/ 39 %
- Kondensatwassermenge, Abluft, Winter: 0,000 l/min
1 Ventilator
Typ Ventilator: Verbundwerkstoff
Ausziehbarer Ventilator mit Luftmengenmesseinrichtung
Direkt angetrieben mit Laufüberwachung EC Motor. Effizienzklasse
entsprechend IE5.
Zuluftvolumenstrom: 2.000 m³/h
Auslegungsdruck statisch (feuchte Bedingungen) 633 Pa
Stat. Druckanstieg für SFPv Berechnung: 586 Pa
Temperaturerhöhung durch Ventilator [K]: 1,1 °C
min. Drehzahl
Drehzahl für SFPv Berechnung (saubere Filter) 1.926 U/min
Drehzahl im Auslegungspunkt: 1.990 U/min
Technische Spezifikation:
max. Drehzahl 2.400 U/min
Drehzahlreserve: 17,7 %
elektr. Anschlussleistung des Motors(en) im Auslegungspunkt 0,74 kW
Elektrische Motorleistung für SFPv Wert Berechnung (saubere
Filter) 0,68 kW
Motor Nennleistung: 1,40 kW
Statischer Gesamtwirkungsgrad des Ventilators, inkl. Motorsteuerung 47,1 %
Luftvolumenstrom (m³/h): 2.000
Druckverlust extern (Pa): 375
Druckverlust gesamt (Pa): 633
- min. Drehzahlreserve Zuluft in % : 17,7
- Anzahl Ventilatoren in der Zuluft: 1
- Nennleistung elektr. je Ventilator Zuluft in kW: 1,40
- max. aufgen. elektr. Leistung Zuluft in kW: 0,68
1 Heizregister, Wasser - werksseitig montiert
Druckverlust: 30 Pa
Luftgeschwindigkeit: 2,11 m/s
Ventil, Antrieb und flexible Verbindungen sind enthalten
Eintritt: Austritt
- Lufttemperatur: 20,1 24,3 °C
- rel. Feuchte: 13 10 %
- erforderliche Registerleistung: 2,79 kW
Eintritt: Austritt
- Flüssigkeitstemperatur: 45,0 30,0 °C
- Durchflussmenge: 0,045 l/s
- Liquid Volumen: 2,3 l
- Druckverlust Wasser (ausgenommen flexible Schläuche) 0,7 kPa
- Anschlussdurchmesser: 1/2"
1 Verbindungselement - werksseitig montiert
Klappe (bis 2 St. max.): ohne Klappe
Klappenblatt: nicht isoliert
Statischer Druckverlust: 0 Pa
1 Externes Registersektion (EBA)
1 St. externes Modul Luftkühler für Kanaleinbau
Das Gehäuse ist doppelwandig mit dazwischen liegender Isolierung.
Lamellenwärmetauscher aus Kupferrohren mit aufgezogenen und profilierten Aluminiumlamellen.
Rahmenkonstruktionaus aus verzinktem Stahl, Paneelen beschichtet, Sammelrohre aus Kupfer,
Wasseranschlüsse aus Messing mit Außengewinde.
Register druckgeprüft mit 25 bar Prüfdruck.
Abmessungen:
L x B x H (mm): .800 x 500 x 1000
Gewicht: 60 kg
Kühlung
Druckverlust, trocken: 27 Pa
Luftgeschwindigkeit: 1,66 m/s
Technische Spezifikation:
Eintritt Austritt
- Lufttemperatur: 26,5 24,0 °C
- rel. Feuchte: 61 71 %
- Sensible Leistung Wärmetauscher: 1,68 kW
- erforderliche Gesamtleistung Register: 1,68 kW
- Kondensatwassermenge: 0,000 l/min
Eintritt: Austritt
- Flüssigkeitstemperatur: 13,0 19,0 °C
- Durchflussmenge: 0,067 l/s
- Liquid Volumen: 4,3 l
- Druckverlust Wasser (ausgenommen flexible Schläuche) 0,5 kPa
- Anschlussdurchmesser: 3/4"

Abluft Geräteaufbau
Verbindungselement
Filter
Gegenstromplattenwärmetau scher
Ventilator
Verbindungselement mit Klappe
Abluft techn. Daten im Detail
1 Verbindungselement - werksseitig montiert
Klappe (bis 2 St. max.): ohne Klappe
Klappenblatt: nicht isoliert
Statischer Druckverlust: 0 Pa
1 Filter
ePM10 50%
600 x 510 x 50 mm
Luftgeschwindigkeit in der Filtersektion 1,18 m/s
Volumenstrom: 2.600 cbm/h
Empfohlener Auslegungsdruckverlust: 54 Pa
Anfangsdruckverlust: 27 Pa
Enddruckverlust: 81 Pa
Technische Spezifikation
1 Gegenstromplattenwärmetauscher
Zubehör und technische Daten, siehe Zuluft
1 Ventilator
Typ Ventilator: Verbundwerkstoff
Ausziehbarer Ventilator mit Luftmengenmesseinrichtung
Direkt angetrieben mit Laufüberwachung EC Motor. Effizienzklasse
entsprechend IE5.
Abluftvolumenstrom: 2.600 m³/h
Auslegungsdruck statisch (feuchte Bedingungen) 680 Pa
Stat. Druckanstieg für SFPv Berechnung: 653 Pa
Temperaturerhöhung durch Ventilator [K]: 1,1 °C
min. Drehzahl
Drehzahl für SFPv Berechnung (saubere Filter) 2.076 U/min
Drehzahl im Auslegungspunkt: 2.110 U/min
max. Drehzahl: 2.400 U/min
Drehzahlreserve: 10,6 %
elektr. Anschlussleistung des Motors(en) im Auslegungspunkt 0,93 kW
Elektrische Motorleistung für SFPv Wert Berechnung (saubere
Filter) 0,89 kW
Motor Nennleistung: 1,40 kW
Statischer Gesamtwirkungsgrad des Ventilators, inkl. Motorsteuerung 52,3 %
Luftvolumenstrom (m³/h): 2.600
Druckverlust extern (Pa): 465
Druckverlust gesamt (Pa): 680
- min. Drehzahlreserve Abluft in % : 10,6
- Anzahl Ventilatoren in der Abluft: 1
- Nennleistung elektr. je Ventilator Zuluft: 1,40
- max. aufgen. elektr. Leistung Abluft in kW: 0,93
1 Verbindungselement - werksseitig montiert
Klappe (bis 2 St. max.): Klappe mit Stellantrieb, Federrücklauf
Klappenblatt: nicht isoliert
Statischer Druckverlust: 12 Pa.

Zubehör:
Syphon für Kondensat

**02.01.100 Hygieneerstinspektion RLT-Anlage WC W**
STLB-Bau 2023-04 075
Hygieneerstinspektion nach VDI 6022 Blatt 1, fachliche Mindestqualifikation: qualifiziertes Fachpersonal Kat. A VDI 6022 Blatt 4 oder Hygieneinspektor, für Raumlufttechnische Anlagen mit
Ansaugbauteile '1' St,
Filterkammern '1' St,
Erhitzer '1' St,
Wärmerückgewinner '1' St,
Luftkühler '1' St,
das Personals zum Bedienen der Anlage und zum Öffnen und Schließen der Revisionsöffnungen und -zugänge sowie erforderlicher Steighilfen stellt der AN, einschl. Dokumentation mit Formblatt, einschl. Prüfberichte mit Angaben für weitere Hygienekontrollen, die Probenahme und deren Auswertung werden gesondert vergütet.
Menge: 1,000 St

**Ausführungsbeschreibung 3 Allgemeine Beschreibung Deckengeräte**
*Allgemeine Beschreibung Deckengeräte*
Allgemeine Beschreibung Deckengeräte

Kombiniertes Zu- und Abluftflachgerät mit integrierter hocheffizienter Wärmerückgewinnung und Regelung in flacher Kompaktbauweise für Montage in Zwischendecken für den Einsatz beispielsweise in Wohneinheiten, in Büro- und Praxisräumen, in Schulen, Gast- und Sportstätten.

Das Gehäuse ist als doppelwandige Blechkonstruktion aus galvanisiertem Stahlblech mit einer Isolierstärke von 30 mm ausgeführt. Das Gehäuse ist außen zusätzlich farbbeschichtet (RAL7016). Die Revisionstüren können nach dem Entriegeln abgesenkt und in Richtung Mitte der Anlage geschoben werden.
Die Ventilatoren sind direkt angetriebene Radialventilatoren mit hocheffektiven DC-Motoren. Die Motoren sind bürstenlose EC-Motoren.

Der Wärmerückgewinner ist ein Aluminium-Gegenstromwärmetauscher mit hohem Wirkungsgrad. Eurovent zertifiziert nach EN308. Zusätzlich ist der Wärmeübertrager mit einer Bypassklappe ausgestattet. Parallel zur Öffnung des Bypasses wird zusätzlich der Luftweg über den Wärmerückgewinner geschlossen, um auch 100% der Luft über den Bypass zu führen.
In der Standardausführung des Gerätes ist die Funktion modulierender Bypass enthalten.
Das Gerät ist auf der Zuluftseite mit M5 / ePM10 50%-Filter und auf der Abluftseite mit M5 / ePM10 50%-Filter ausgestattet.
Alle Geräte sind standardmäßig mit einer Kondensatwanne ausgerüstet.
Die zentrale Regeleinheit ist auf der Bedienseite außen am Gehäuse montiert, ist steckerfertig verdrahtet, inkl. Hauptschalter zur zentralen Spannungsfreischaltung.
Anschluss der kabelgebundenen Fernbedienung, Farbtouchscreen-Bediendisplay mit Klartextanzeige max. Kabellänge 100 m.
Leistungsmerkmale des Regelungssystems:
3-stufige Volumenstromeinstellung mit AUS-Funktion. Die Volumenströme sind innerhalb des Arbeitsbereiches frei wählbar
Betriebsart wählbar zwischen:
konstanter Volumenstrom CA
konstanter Druck CP (externe Drucksensoren notwendig)
bedarfsgerechte Regelung über zusätzliche Sensorik

automatische freecooling-Funktion über modulierenden Bypass des Wärmetauschers Sommernachtkühlungsmodus mit automatischer Aktivierung anhand folgender Bedinungen:
definierter Kalenderzeitraum
definierte Start- und Endzeit
Außentemperatur 1°C niedriger als Ablufttemperatur
Einstellbares Prüfverfahren alle 60 Minuten
Softstopp / Softstart der Ventilatoren
Individueller Einstellbereich von Zu- und Abluftvolumenstrom
Anzeige der aktuellen Systemwerte auf dem Touchscreen
Signalisierung/Meldung aller Alarme
2 analoge Ausgangssignale 0-10 V für Volumenstrom und Druck
Regelmodi für CO2, VOC und Feuchtigkeit
Filterüberwachung über Zeitintervall (frei programmierbar)
Hilfsenergiefreie Frostschutzautomatik durch Reduzierung des Außenluftvolumenstroms
Frostschutzautomatik durch Umgehung des Plattenwärmeüberträgers konfigurierbar
Frostschutzautomatik über Außenluftvorerwärmung
BACnet: Modbus-BACnet-Gateway
Das Gerät ist EUROVENT zertifiziert.

**02.01.110 Dezentr. Raumlüftungsgerät RLT-Lager 350m³/h Zu-/Abluft Heizen**
*** Leitbeschreibung
*** gemäß Ausführungsbeschreibung 3
Dezentrales raumlufttechnisches Lüftungsgerät zur Innenraumaufstellung,
Außenluftvolumenstrom '350' m3/h, als liegende Konstruktion,
für Zu- und Abluft, mit Außen- und Fortluftbetrieb, Hygieneanforderungen VDI 6022 Blatt 1, mit Plattenwärmerückgewinner, mit Frostschutzschaltung über Bypass oder Volumenstromregelung, thermodynamische Luftbehandlung: heizen,kühlen (Kühlaggregat als externe Komponente) mit PWW-Wärmeübertrager, Frostschutzeinrichtung und automatischer Umschaltung Sommer-/Winterbetrieb, mit Luftfilter für Außenluft, Zuluft, Abluft,
Filterklasse Außenluft mind. ePM1 DIN EN ISO 16890, gravimetrischer Anfangsabscheidegrad von 50 % bis unter 70 %,
Filterklasse Zuluft mind. ePM1 DIN EN ISO 16890, gravimetrischer Anfangsabscheidegrad von 50 % bis unter 70 %,
Filterklasse Abluft mind. ePM10 DIN EN ISO 16890, gravimetrischer Anfangsabscheidegrad von 50 % bis unter 60 %, mit Absperrklappe, elektrisch angetrieben, für Außenluft und Fortluft, mit Radialventilator(en), Laufrad dynamisch ausgewuchtet, Schutzart IP 54 DIN EN 60529 (VDE 0470-1), Gehäuse für alle Bauteile doppelschalig, mit innenliegender Wärme-/Schalldämmung, Wände und Decke aus verzinktem Stahl, mit Anschlüssen für Außenluft-, Abluft-, Zuluft- und Fortluftbauteile, unter Decke montieren, einschl. Befestigungsmittel/-konstruktion unter Berücksichtigung der Erdbebenzone 3, mit Steuer-/Regeleinheit, ausgerüstet zum Anschluss an die Gebäudeautomation (GA) DIN EN ISO 16484-3, Bemessungsbetriebsspannung 230 V AC.
Menge: 1,000 St
*Unterbeschreibung 1 RLT-Lager- Technische Spezifikation*
Technische Spezifikation
Anlage: RLT-Lager
Zuluftvolumenstrom: 350 m³/h
Statischer Druckverlust: Außenluftkanal 25 Pa
Zuluftkanal: 115 Pa
Abluftvolumenstrom: 350 m³/h
Statischer Druckverlust
Abluftkanal: 85 Pa
Fortluftkanal: 45 Pa
Dimensionierte Außentemperatur, Sommer: 31,0 °C
Auslegungsdaten, Aussenluftfeuchte, Sommer: 47 %
Niedrigste dimensionierte Außenlufttemperatur -8,0 °C
Auslegungsdaten, Aussenluftfeuchte, Winter: 90 %

Hauptdaten
Spezif. Ventilatorleistung, SFPv (saubere Filter) mit sauberen Filtern und einschl. den Effekt von OACF & EATR max. 1,27 kW/(m³/s)
Trockener Temp.wirkungsgrad Zuluftseitig: min. 81,2 %
Eurovent Energieeffizienz Klasse Sommer: A+ 2020 Winter: A+ 2016
Eurovent Fs_Pref: Sommer: 0,80 Winter: 0,64
Prüfung der Daten gemäss Ökodesign ERP (EU) No. 1253 / 2014  konform 2018
Technische Spezifikation
Gehäuse
Konstruktion, Aufbau ohne innere Rahmenkonstruktion, doppelschalige Paneele
Lackierte Panele mit 30 mm feuerwiderstandfähiger Isolierung
Wärmedurchgangsfaktor: T3 (MB - Casing D)
Wärmebrückenfaktor: TB2 (MB - Casing D)
Gehäusedichtheitsklasse L2 (M - Casing D) at -400 Pa and L3 (M - Casing D) at +700 Pa L2(R) at -400 Pa and L3 (R) +700 Pa to EN 1886:2007 mechanische Festigkeit: D1 (MB - Casing D)
Hygiene: Entspricht den Anforderungen der VDI6022
Isoliermaterial RW
Maximale Geräteabmessungen
Länge Gerät ohne Kanalbauteile in mm: 1300
Breite in mm: ca. 890
Höhe in mm: ca. 350
Gewicht Gerät in kg: ca. 105
Gewicht der Kanalbauteile in kg: ca. 30
Kanalanschlüsse in mm:
AUL: DN 200, Lage AUL-Anschluß: stirnseitig
FOL: DN 200, Lage FOL-Anschluß: stirnseitig
ZUL: DN 200, Lage ZUL-Anschluß: stirnseitig
ABL: DN 200, Lage ABL-Anschluß: stirnseitig
Elektrische Anschlüsse:
1 x 230 V - 50 Hz ǀ 3,1 A max. ǀ D4A - 10kA - AC3
 Schallleistung zum Kanal nach ISO 5136
Die Angaben beinhalten alle Dämpfungen der aufgeführten
Funktionsbauteile bis zum Kanalanschluss
Schallleistung zur Umgebung nach ISO 3741
max. Schall-Leistungspegel über Gerät
Hz: 63 125 250 500 1k 2k 4k 8k: All
ZU: 69 58 60 50 53 47 41 30 dB 57 dB(A)
AU: 71 61 70 55 50 46 41 34 dB 62 dB(A)
AB: 69 61 61 51 44 39 32 25 dB 55 dB(A)
FO: 70 62 71 62 60 56 51 44 dB 66 dB(A)
Zur Umgebung
UM: 71 60 55 41 30 20 12 0 dB 50 dB(A)
Schalldruckpegel LP: dB 29 dB(A)
Technische Spezifikation:
A-bewerteter Schalldruckpegel für ein Gerät zur Umgebung mit angeschlossenen Kanälen im freien Feld (Abstand d=3m)
Komponenten nach Luftrichtung geordnet

Lüftungsgerät - Technische Spezifikation
Zuluft Geräteaufbau
runde Klappelose beigelegt,
Filter
Ventilator
Gegenstromplattenwärmetau scher
Heizregister, Wasserwerksseitig montiert
Externes Registersektion (EBA)

Zuluft techn. Daten im Detail
1 runde Klappe - lose beigelegt,
Klappenstellantrieb: mit Federrücklauf
Klappenblatt: nicht isoliert
Statischer Druckverlust: 3 Pa
1 Filter
ePM10 50%
333 x 286 x 50 mm
Volumenstrom: 350 m³/h
Luftgeschwindigkeit in der Filtersektion: 1,02 m/s
Volumenstrom: 350 m³/h
Empfohlener Auslegungsdruckverlust: 37 Pa
Anfangsdruckverlust: 19 Pa
Enddruckverlust: 56 Pa

Zuluftfilter ePM1 70%:
- Filtersatz für Zuluft
- Kassettenfilterfilter ePM1 70% (F7)
- Abmessungen: 333x286x50

1 Ventilator
Typ Ventilator: Verbundwerkstoff
Ausziehbarer Ventilator mit Luftmengenmesseinrichtung
Direkt angetrieben mit Laufüberwachung EC Motor. Effizienzklasse
entsprechend IE5.
Zuluftvolumenstrom: 350 m³/h
Auslegungsdruck statisch (feuchte Bedingungen) 294 Pa
Stat. Druckanstieg für SFPv Berechnung: 276 Pa
Temperaturerhöhung durch Ventilator [K]: 0,6 °C
min. Drehzahl
Drehzahl für SFPv Berechnung (saubere Filter) 2.796 U/min
Drehzahl im Auslegungspunkt: 2.862 U/min
max. Drehzahl: 3.907 U/min
Drehzahlreserve: 27,6 %
Technische Spezifikation:
elektr. Anschlussleistung des Motors(en) im Auslegungspunkt: 0,07 kW
Elektrische Motorleistung für SFPv Wert Berechnung (saubere
Filter): 0,06 kW
Motor Nennleistung: 0,17 kW
Statischer Gesamtwirkungsgrad des Ventilators, inkl. Motorsteuerung: 42 %
Luftvolumenstrom (m³/h): 350
Druckverlust extern (Pa): 140
Druckverlust gesamt (Pa): 276
- min. Drehzahlreserve Zuluft in %: 27,6
- Anzahl Ventilatoren in der Zuluft: 1
- Nennleistung elektr. je Ventilator Zuluft in kW: 0,17
- max. aufgen. elektr. Leistung Zuluft in kW: 0,06
1 Gegenstromplattenwärmetauscher
Mit Bypass-Klappe
Standard Aluminium
Druckverlust, Zuluft: 73 Pa
Zuluftstrom (bei niedrigster Außentemperatur, ohne Vereisung)
Druckverlust, Abluft: 88 Pa
Außenluftkorrekturfaktor (OACF)
Abluftübertragungsverhältnis (EATR): < 1,0 %
Trockener Temp.wirkungsgrad Zuluftseitig: 81,2 %
Trockentemperatur-Wirkungsgrad der Zuluft bei ausgeglichenem
Luftstrom 81,2 %
Temperatur Effizienz der Zuluft (ohne Einfrieren) 71,1 %
Frostschutzfunktion: Bypass Regelung
niedrigste Aussentemperatur ohne Einfrierung: -1,7 °C
Temperaturwirkungsgrad, Zuluft, Sommer: 81,2 %
Zuluftseite, Winter: Eintritt/ Austritt
- Lufttemperatur: -7,5/ 13,5 °C
- rel. Feuchte: 87/ 20 %
- Heizleistung: 2,47 kW
Angaben gelten unter Einhaltung des Einfrierschutzes der WRG
Abluftseite, Winter: Eintritt-/ Austritt
- Lufttemperatur: 22,0/ 1,0 °C
- rel. Feuchte: 20/ 81 %
Technische Spezifikation:
Zuluftseite, Sommer Eintritt-/ Austritt
- Lufttemperatur: 31,0/ 26,2 °C
- rel. Feuchte: 46/ 62 %
Abluftseite, Sommer Eintritt-/Austritt
- Lufttemperatur: 25,0/ 30,3 °C
- rel. Feuchte: 50/ 37 %
- Kondensatwassermenge, Abluft, Winter: 0,000 l/min
1 Heizregister, Wasser - werksseitig montiert
Druckverlust: 15 Pa
Luftgeschwindigkeit: 1,73 m/s
Ventil, Antrieb und flexible Verbindungen sind enthalten
Eintritt/ Austritt
- Lufttemperatur: 13,5/ 20,2 °C
- rel. Feuchte: 20/ 13 %
- erforderliche Registerleistung: 0,79 kW
Eintritt/ Austritt
- Flüssigkeitstemperatur: 45,0/ 30,0 °C
- Durchflussmenge: 0,013 l/s
- Liquid Volumen: 0,4 l
- Druckverlust Wasser (ausgenommen flexible Schläuche): 0,8 kPa
- Anschlussdurchmesser: 1/2"
1 Externes Registersektion (EBA)
1 St. externes Modul Luftkühler für Kanaleinbau
Das Gehäuse ist doppelwandig mit dazwischen
liegender Isolierung.
Lamellenwärmetauscher aus Kupferrohren mit aufgezogenen
und profilierten Aluminiumlamellen.
Rahmenkonstruktionaus aus verzinktem Stahl, Paneelen beschichtet, Sammelrohre aus Kupfer,
Wasseranschlüsse aus Messing mit Außengewinde.
Register druckgeprüft mit 25 bar Prüfdruck.
Abmessungen:
L x B x H (mm): .400 x 600 x 320
Gewicht: 24 kg
Kühlung
Druckverlust, trocken: 27 Pa
Luftgeschwindigkeit: 1,44 m/s
Technische Spezifikation:
Eintritt/ Austritt
- Lufttemperatur: 26,6/ 21,0 °C
- rel. Feuchte: 62/ 85 %
- Sensible Leistung Wärmetauscher: 0,61 kW
- erforderliche Gesamtleistung Register: 0,61 kW
- Kondensatwassermenge: 0,000 l/min
Eintritt/ Austritt
- Flüssigkeitstemperatur: 13,0/ 19,0 °C
- Durchflussmenge: 0,024 l/s
- Liquid Volumen: 1,0 l
- Druckverlust Wasser (ausgenommen flexible Schläuche): 0,2 kPa
- Anschlussdurchmesser: 3/4"

Abluft Geräteaufbau
Filter
Gegenstromplattenwärmetauscher
Ventilator
runde Klappelose beigelegt,

Abluft techn. Daten im Detail
1 Filter
ePM10 50%
333 x 286 x 50 mm
Luftgeschwindigkeit in der Filtersektion 1,02 m/s
Volumenstrom: 350 m³/h
Empfohlener Auslegungsdruckverlust: 37 Pa
Anfangsdruckverlust: 19 Pa
Enddruckverlust: 56 Pa
1 Gegenstromplattenwärmetauscher
Zubehör und technische Daten, siehe Zuluft
1 Ventilator
Typ Ventilator: Verbundwerkstoff
Ausziehbarer Ventilator mit Luftmengenmesseinrichtung
Direkt angetrieben mit Laufüberwachung EC Motor. Effizienzklasse
entsprechend IE5.
Abluftvolumenstrom: 350 m³/h
Auslegungsdruck statisch (feuchte Bedingungen): 257 Pa
Stat. Druckanstieg für SFPv Berechnung: 239 Pa
Temperaturerhöhung durch Ventilator [K]: 0,5 °C
min. Drehzahl
Drehzahl für SFPv Berechnung (saubere Filter) 2.728 U/min
Drehzahl im Auslegungspunkt: 2.799 U/min
max. Drehzahl: 3.931 U/min
Drehzahlreserve: 28,8 %
elektr. Anschlussleistung des Motors(en) im Auslegungspunkt 0,06 kW
Elektrische Motorleistung für SFPv Wert Berechnung (saubere
Filter) 0,06 kW
Motor Nennleistung: 0,17 kW
Statischer Gesamtwirkungsgrad des Ventilators, inkl. Motorsteuerung: 40,3 %
Luftvolumenstrom (m³/h): 350
Druckverlust extern (Pa): 130
Druckverlust gesamt (Pa): 239
- min. Drehzahlreserve Abluft in %: 28,8
- Anzahl Ventilatoren in der Abluft: 1
- Nennleistung elektr. je Ventilator Zuluft: 0,17
- max. aufgen. elektr. Leistung Abluft in kW: 0,06
1 runde Klappe - lose beigelegt,
Klappenstellantrieb: mit Federrücklauf
Klappenblatt: nicht isoliert
Statischer Druckverlust: 3 Pa.

Zubehör:
Syphon für Kondensat

**02.01.120 Hygieneerstinspektion RLT-Anlage Lager**
STLB-Bau 2024-04 075
Hygieneerstinspektion VDI 6022 Blatt 1 mit Bewertung aller vorgenommenen Untersuchungen und der daraus abzuleitenden Maßnahmen, fachliche Mindestqualifikation: qualifiziertes Fachpersonal Kat. A VDI 6022 Blatt 4 oder Hygieneinspektor, für Raumlufttechnische Anlagen mit
Ansaugbauteile '1' St,
Luftfilterstufen '1' St,
Erhitzer '1' St,
Wärmerückgewinner '1' St,
das Personals zum Bedienen der Anlage und zum Öffnen und Schließen der Revisionsöffnungen und -zugänge sowie erforderlicher Steighilfen stellt der AN, einschl. Dokumentation mit Formblatt, einschl. Prüfberichte mit Angaben für weitere Hygienekontrollen, die Probenahme und deren Auswertung werden gesondert vergütet.
Menge: 1,000 St

**02.01.130 Dezentr. Raumlüftungsgerät RLT-Technik W Zu-/Abluft 1800/960 m³/h Heizen**
*** Leitbeschreibung
*** gemäß Ausführungsbeschreibung 3
Dezentrales raumlufttechnisches Lüftungsgerät zur Innenraumaufstellung,
Außenluftvolumenstrom '1800' m3/h,Fortluftvolumenstrom 960
m3/h  als liegende Konstruktion, für Zu- und Abluft, mit Außen- und Fortluftbetrieb, Hygieneanforderungen VDI 6022 Blatt 1, mit Plattenwärmerückgewinner, mit Frostschutzschaltung über Bypass oder Volumenstromregelung, thermodynamische Luftbehandlung: heizen, mit PWW-Wärmeübertrager, Frostschutzeinrichtung und automatischer Umschaltung Sommer-/Winterbetrieb, mit Luftfilter für Außenluft, Zuluft, Abluft,
Filterklasse Außenluft mind. ePM1 DIN EN ISO 16890, gravimetrischer Anfangsabscheidegrad von 50 % bis unter
70 %,
Filterklasse Zuluft mind. ePM1 DIN EN ISO 16890, gravimetrischer Anfangsabscheidegrad von 50 % bis unter
70 %,
Filterklasse Abluft mind. ePM10 DIN EN ISO 16890, gravimetrischer Anfangsabscheidegrad von 50 % bis unter
60 %, mit Absperrklappe, elektrisch angetrieben, für Außenluft und Fortluft, mit Radialventilator(en), Laufrad dynamisch ausgewuchtet, Schutzart IP 54 DIN EN 60529 (VDE 0470-1), Gehäuse für alle Bauteile doppelschalig, mit innenliegender Wärme-/Schalldämmung, Wände und Decke aus verzinktem Stahl, mit Anschlüssen für Außenluft-, Abluft-, Zuluft- und Fortluftbauteile, unter Decke montieren, einschl. Befestigungsmittel/-konstruktion unter Berücksichtigung der Erdbebenzone 3, mit Steuer-/Regeleinheit, ausgerüstet zum Anschluss an die Gebäudeautomation (GA) DIN EN ISO 16484-3, Bemessungsbetriebsspannung 230 V AC.
Menge: 1,000 St
*Unterbeschreibung 1 RLT-Technik W- Technische Spezifikation*
Technische Spezifikation
Anlage: RLT-Technik W
Zuluftvolumenstrom: 1.800 m³/h
Statischer Druckverlust: Außenluftkanal: 55 Pa
Zuluftkanal: 200 Pa
Abluftvolumenstrom: 960 m³/h
Statischer Druckverlust
Abluftkanal: 170 Pa
Fortluftkanal: 55 Pa
Dimensionierte Außentemperatur, Sommer: 31,0 °C
Auslegungsdaten, Aussenluftfeuchte, Sommer: 47 %
Niedrigste dimensionierte Außenlufttemperatur: -8,0 °C
Auslegungsdaten, Aussenluftfeuchte, Winter: 90 %

Hauptdaten
Spezif. Ventilatorleistung, SFPv (saubere Filter) mit sauberen Filtern und einschl. den Effekt von OACF & EATR: max. 1,21 kW/(m³/s)
Trockener Temp.wirkungsgrad Zuluftseitig: min. 52,2 %
Eurovent Energieeffizienz Klasse Sommer: A+ 2020 Winter: A+ 2016
Eurovent Fs_Pref: Sommer: 0,77, Winter: 0,70
Prüfung der Daten gemäss Ökodesign ERP (EU) No. 1253 / 2014 konform 2018
Technische Spezifikation
Gehäuse
Konstruktion, Aufbau ohne innere Rahmenkonstruktion, doppelschalige Paneele
Paneele Lackierte Panele mit 30 mm feuerwiderstandfähiger Isolierung
Wärmedurchgangsfaktor: T3 (MB - Casing D)
Wärmebrückenfaktor: TB2 (MB - Casing D)
Gehäusedichtheitsklasse L2 (M - Casing D) at -400 Pa and
L3 (M - Casing D) at +700 Pa L2(R) at -400 Pa and L3 (R) +700 Pa to EN 1886:2007
mechanische Festigkeit: D1 (MB - Casing D)
Hygiene: Entspricht den Anforderungen der VDI6022
Isoliermaterial RW
Maximale Geräteabmessungen
Länge Gerät ohne Kanalbauteile in mm: 2350
Breite in mm: ca. 1.940
Höhe in mm: ca. 510
Gewicht Gerät in kg: ca. 350
Gewicht der Kanalbauteile in kg: ca. 65
Kanalanschlüsse in mm:
AUL: 1040 x 440, Lage AUL-Anschluss: stirnseitig
FOL: 540 x 440, Lage FOL-Anschluss: stirnseitig
ZUL: 540 x 440, Lage ZUL-Anschluss: stirnseitig
ABL: 1040 x 440, Lage ABL-Anschluss: stirnseitig
Elektrische Anschlüsse
1 x 230 V - 50 Hz ǀ 7,7 A max. ǀ D10A - 10kA - AC3
Schallleistung zum Kanal nach ISO 5136
Die Angaben beinhalten alle Dämpfungen der aufgeführten
Funktionsbauteile bis zum Kanalanschluss
Schallleistung zur Umgebung nach ISO 3741
max. Schall-Leistungspegel über Gerät
Hz: 63 125 250 500 1k 2k 4k 8k: All
ZU: 78 67 69 59 62 56 50 39 dB 66 dB(A)
AU: 77 67 76 61 56 52 47 40 dB 69 dB(A)
AB: 74 69 54 47 42 38 34 31 dB 55 dB(A)
FO: 78 76 70 64 63 59 51 49 dB 68 dB(A)
Zur Umgebung
UM: 77 69 59 45 35 25 16 6 dB 56 dB(A)

Schalldruckpegel LP: dB 36 dB(A)
A-bewerteter Schalldruckpegel für ein Gerät zur Umgebung mit angeschlossenen Kanälen im freien Feld (Abstand d=3m)
Komponenten nach Luftrichtung geordnet

Lüftungsgerät - Technische Spezifikation
Zuluft Geräteaufbau
Verbindungselement mit Klappe
Filter
Ventilator
Gegenstromplattenwärmetau scher
Heizregister, Wasserwerksseitig montiert
Verbindungselement

Zuluft techn. Daten im Detail
1 Verbindungselement - lose beigelegt,
Klappe (bis 2 Stck max.): Klappe mit Stellantrieb, Federrücklauf
Klappenblatt: nicht isoliert
Statischer Druckverlust: 2 Pa
1 Filter
ePM1 70%
1124 x 438 x 300 mm
Volumenstrom: 1.800 m³/h
Luftgeschwindigkeit in der Filtersektion: 1,02 m/s
Empfohlener Auslegungsdruckverlust: 111 Pa
Anfangsdruckverlust: 61 Pa
Enddruckverlust: 161 Pa
1 Ventilator
Typ Ventilator: Verbundwerkstoff
Ausziehbarer Ventilator mit Luftmengenmesseinrichtung
Direkt angetrieben mit Laufüberwachung EC Motor. Effizienzklasse entsprechend IE5.
Zuluftvolumenstrom: 1.800 m³/h
Auslegungsdruck statisch (feuchte Bedingungen): 510 Pa
Stat. Druckanstieg für SFPv Berechnung: 460 Pa
Temperaturerhöhung durch Ventilator [K]: 0,8 °C
min. Drehzahl
Drehzahl für SFPv Berechnung (saubere Filter): 2.018 U/min
Drehzahl im Auslegungspunkt: 2.101 U/min
max. Drehzahl: 2.462 U/min
Drehzahlreserve: 15,3 %
Technische Spezifikation:
elektr. Anschlussleistung des Motors(en) im Auslegungspunkt: 0,50 kW
Elektrische Motorleistung für SFPv Wert Berechnung (saubere Filter): 0,45 kW
Motor Nennleistung: 0,81 kW
Statischer Gesamtwirkungsgrad des Ventilators, inkl. Motorsteuerung: 51,3 %
Luftvolumenstrom (m³/h): 1.800
Druckverlust extern (Pa): 255
Druckverlust gesamt (Pa):460
- min. Drehzahlreserve Zuluft in %: 15,3
- Anzahl Ventilatoren in der Zuluft: 1
- Nennleistung elektr. je Ventilator Zuluft in kW: 0,81
- max. aufgen. elektr. Leistung Zuluft in kW: 0,45
1 Gegenstromplattenwärmetauscher
Mit Bypass-Klappe
Standard Aluminium
Druckverlust, Zuluft: 95 Pa
Zuluftstrom (bei niedrigster Außentemperatur, ohne Vereisung)
Druckverlust, Abluft: 45 Pa
Außenluftkorrekturfaktor (OACF)
Abluftübertragungsverhältnis (EATR): < 1,0 %
Trockener Temp.wirkungsgrad Zuluftseitig: 52,2 %
Trockentemperatur-Wirkungsgrad der Zuluft bei ausgeglichenem Luftstrom: 81,2 %
Temperatur Effizienz der Zuluft (ohne Einfrieren): 38,4 %
Frostschutzfunktion: Bypass Regelung
niedrigste Aussentemperatur ohne Einfrierung: 0,8 °C
Temperaturwirkungsgrad, Zuluft, Sommer: 52,2 %
Zuluftseite, Winter: Eintritt/ Austritt
Lufttemperatur: -7,2/ 4,0 °C
rel. Feuchte: 84/ 37 %
Heizleistung: 6,78 kW
Angaben gelten unter Einhaltung des Einfrierschutzes der WRG

Abluftseite, Winter: Eintritt-/ Austritt-Lufttemperatur: 22,0/ 1,0 °C
rel. Feuchte: 20/ 81 %
Technische Spezifikation:
Zuluftseite, Sommer: Eintritt-/ Austritt-Lufttemperatur:
31,7/ 28,2 °C
rel. Feuchte: 45/ 55 %
Abluftseite, Sommer: Eintritt-/ Austritt-Lufttemperatur:
25,0/ 31,6 °C
rel. Feuchte: 50/ 34 %
Kondensatwassermenge, Abluft, Winter: 0,000 l/min
1 Heizregister, Wasser - werksseitig montiert
Druckverlust: 48 Pa
Luftgeschwindigkeit: 2,43 m/s
Ventil, Antrieb und flexible Verbindungen sind enthalten
Eintritt/ Austritt
Lufttemperatur: 4,0 15,3 °C
rel. Feuchte: 37 18 %
erforderliche Registerleistung: 6,89 kW
Eintritt/ Austritt
Flüssigkeitstemperatur: 45,0/ 30,0 °C
Durchflussmenge: 0,111 l/s
Liquid Volumen: 2,7 l
Druckverlust Wasser (ausgenommen flexible Schläuche):
2,0 kPa
Anschlussdurchmesser: 1/2"
1 Verbindungselement - lose beigelegt,
Klappe (bis 2 St. max.): ohne Klappe
Klappenblatt: nicht isoliert
Statischer Druckverlust: 0 Pa

Abluft Geräteaufbau
Verbindungselement
Filter
Gegenstromplattenwärmetau scher
Ventilator
Verbindungselement mit Klappe

Abluft techn. Daten im Detail
1 Verbindungselement - lose beigelegt,
Klappe (bis 2 St. max.): ohne Klappe
Klappenblatt: nicht isoliert
Statischer Druckverlust: 0 Pa
1 Filter
ePM10 55%
1124 x 438 x 300 mm
Luftgeschwindigkeit in der Filtersektion: 0,54 m/s
Volumenstrom: 960 m³/h
Empfohlener Auslegungsdruckverlust: 20 Pa
Anfangsdruckverlust: 10 Pa
Enddruckverlust: 30 Pa
1 Gegenstromplattenwärmetauscher
Zubehör und technische Daten, siehe Zuluft
1 Ventilator
Typ Ventilator: Verbundwerkstoff
Ausziehbarer Ventilator mit Luftmengenmesseinrichtung
Direkt angetrieben mit Laufüberwachung EC Motor. Effizienzklasse entsprechend IE5.
Abluftvolumenstrom: 960 m³/h
Auslegungsdruck statisch (feuchte Bedingungen): 265 Pa
Stat. Druckanstieg für SFPv Berechnung: 285 Pa
Temperaturerhöhung durch Ventilator [K]: 0,5 °C
min. Drehzahl
Drehzahl für SFPv Berechnung (saubere Filter): 1.493 U/min
Drehzahl im Auslegungspunkt: 1.517 U/min
max. Drehzahl: 2.462 U/min
Drehzahlreserve: 35,2 %
Technische Spezifikation:
elektr. Anschlussleistung des Motors(en) im Auslegungspunkt 0,17 kW
Elektrische Motorleistung für SFPv Wert Berechnung (saubere Filter) 0,16 kW
Motor Nennleistung: 0,81 kW
Statischer Gesamtwirkungsgrad des Ventilators, inkl. Motorsteuerung: 47 %
Luftvolumenstrom (m³/h): 960
Druckverlust extern (Pa): 225
Druckverlust gesamt (Pa): 285
- min. Drehzahlreserve Abluft in %: 35,2
- Anzahl Ventilatoren in der Abluft: 1
- Nennleistung elektr. je Ventilator Zuluft: 0,81
- max. aufgen. elektr. Leistung Abluft in kW: 0,16
1 Verbindungselement - lose beigelegt,
Klappe (bis 2 St. max.): Klappe mit Stellantrieb, Federrücklauf
Klappenblatt: nicht isoliert
Statischer Druckverlust: 2 Pa.

**02.01.140 Hygieneerstinspektion RLT-Anlage Technik W**
STLB-Bau 2024-04 075
Hygieneerstinspektion VDI 6022 Blatt 1 mit Bewertung aller vorgenommenen Untersuchungen und der daraus abzuleitenden Maßnahmen, fachliche Mindestqualifikation: qualifiziertes Fachpersonal Kat. A VDI 6022 Blatt 4 oder Hygieneinspektor, für Raumlufttechnische Anlagen mit
Ansaugbauteile '1' St,
Luftfilterstufen '1' St,
Erhitzer '1' St,
Wärmerückgewinner '1' St,
das Personals zum Bedienen der Anlage und zum Öffnen und Schließen der Revisionsöffnungen und -zugänge sowie erforderlicher Steighilfen stellt der AN, einschl. Dokumentation mit Formblatt, einschl. Prüfberichte mit Angaben für weitere Hygienekontrollen, die Probenahme und deren Auswertung werden gesondert vergütet.
Menge: 1,000 St

**02.01.150 Dezentr. Raumlüftungsgerät RLT-Technik O Zu-/Abluft 950 m³/h Heizen**
*** Leitbeschreibung
*** gemäß Ausführungsbeschreibung 3
Dezentrales raumlufttechnisches Lüftungsgerät zur Innenraumaufstellung,
Außenluftvolumenstrom '950' m3/h, als liegende Konstruktion,
für Zu- und Abluft, mit Außen- und Fortluftbetrieb, Hygieneanforderungen VDI 6022 Blatt 1, mit Plattenwärmerückgewinner, mit Frostschutzschaltung über Bypass oder Volumenstromregelung, thermodynamische Luftbehandlung: heizen, mit PWW-Wärmeübertrager, Frostschutzeinrichtung und automatischer Umschaltung Sommer-/Winterbetrieb, mit Luftfilter für Außenluft, Zuluft, Abluft,
Filterklasse Außenluft mind. ePM1 DIN EN ISO 16890, gravimetrischer Anfangsabscheidegrad von 50 % bis unter
70 %,
Filterklasse Zuluft mind. ePM1 DIN EN ISO 16890, gravimetrischer Anfangsabscheidegrad von 50 % bis unter
70 %,
Filterklasse Abluft mind. ePM10 DIN EN ISO 16890, gravimetrischer Anfangsabscheidegrad von 50 % bis unter
60 %, mit Absperrklappe, elektrisch angetrieben, für Außenluft und Fortluft, mit Radialventilator(en), Laufrad dynamisch ausgewuchtet, Schutzart IP 54 DIN EN 60529 (VDE 0470-1), Gehäuse für alle Bauteile doppelschalig, mit innenliegender Wärme-/Schalldämmung, Wände und Decke aus verzinktem Stahl, mit Anschlüssen für Außenluft-, Abluft-, Zuluft- und Fortluftbauteile, unter Decke montieren, einschl. Befestigungsmittel/-konstruktion unter Berücksichtigung der Erdbebenzone 3, mit Steuer-/Regeleinheit, ausgerüstet zum Anschluss an die Gebäudeautomation (GA) DIN EN ISO 16484-3, Bemessungsbetriebsspannung 230 V AC.
Menge: 1,000 St
*Unterbeschreibung 1 RLT-Technik O- Technische Spezifikation*
Technische Spezifikation
Anlage: RLT-Technik O
Zuluftvolumenstrom: 950 m³/h
Statischer Druckverlust: Außenluftkanal 65 Pa
Zuluftkanal: 165 Pa
Abluftvolumenstrom: 950 m³/h
Statischer Druckverlust
Abluftkanal: 130 Pa
Fortluftkanal: 65 Pa
Dimensionierte Außentemperatur, Sommer: 31,0 °C
Auslegungsdaten, Aussenluftfeuchte, Sommer: 47 %
Niedrigste dimensionierte Außenlufttemperatur -8,0 °C
Auslegungsdaten, Aussenluftfeuchte, Winter: 90 %

Hauptdaten
Spezif. Ventilatorleistung, SFPv (saubere Filter) mit sauberen Filtern und einschl. den Effekt von OACF & EATR max. 2,26 kW/(m³/s)
Trockener Temp.wirkungsgrad Zuluftseitig: min. 79,7 %
Eurovent Energieeffizienz Klasse Sommer: B ⮎ 2020 Winter: A 2016
Eurovent Fs_Pref: Sommer: 0,99 Winter: 0,98
Prüfung der Daten gemäss Ökodesign ERP (EU) No. 1253 / 2014 konform 2018
Technische Spezifikation
Gehäuse
Konstruktion, Aufbau ohne innere Rahmenkonstruktion, doppelschalige Paneele
Paneele Lackierte Panele mit 30 mm feuerwiderstandfähiger Isolierung
Wärmedurchgangsfaktor: T3 (MB - Casing D)
Wärmebrückenfaktor: TB2 (MB - Casing D)
Gehäusedichtheitsklasse L2 (M - Casing D) at -400 Pa and L3 (M - Casing D) at +700 Pa L2(R) at -400 Pa and L3 (R) +700 Pa to EN 1886:2007
mechanische Festigkeit: D1 (MB - Casing D)
Hygiene: Entspricht den Anforderungen der VDI6022
Isoliermaterial RW
Maximale Geräteabmessungen
Länge Gerät ohne Kanalbauteile in mm: 2100
Breite in mm: ca. 1.050
Höhe in mm: ca. 435
Gewicht Gerät in kg: ca. 186
Gewicht der Kanalbauteile in kg: ca. 7
Kanalanschlüsse in mm:
AUL: DN 315, Lage AUL-Anschluss: stirnseitig
FOL: DN 315, Lage FOL-Anschluss: stirnseitig
ZUL: DN 315, Lage ZUL-Anschluss: stirnseitig
ABL: DN 315, Lage ABL-Anschluss: stirnseitig
Elektrische Anschlüsse
1 x 230 V - 50 Hz ǀ 5,3 A max. ǀ D6A - 10kA - AC3
Schallleistung zum Kanal nach ISO 5136
Die Angaben beinhalten alle Dämpfungen der aufgeführten
Funktionsbauteile bis zum Kanalanschluss
Schallleistung zur Umgebung nach ISO 3741
max. Schall-Leistungspegel über Gerät
Hz: 63 125 250 500 1k 2k 4k 8k: All
ZU: 71 69 65 52 53 48 42 34 dB 60 dB(A)
AU: 76 72 79 64 55 49 45 38 dB 71 dB(A)
AB: 73 66 61 48 42 33 27 22 dB 56 dB(A)
FO: 82 73 80 68 67 64 58 50 dB 74 dB(A)
Zur Umgebung
UM: 78 71 62 47 34 26 17 6 dB 58 dB(A)
Schalldruckpegel LP: dB 38 dB(A)
A-bewerteter Schalldruckpegel für ein Gerät zur Umgebung
mit angeschlossenen Kanälen im freien Feld (Abstand d=3m)
Komponenten nach Luftrichtung geordnet

Technische Spezifikation - Lüftungsgerät
Zuluft Geräteaufbau
runde Klappelose beigelegt,
Filter
Ventilator
Gegenstromplattenwärmetau scher
Heizregister, Wasserwerksseitig montiert

Zuluft techn. Daten im Detail
1 runde Klappe - lose beigelegt,
Klappenstellantrieb: mit Federrücklauf
Klappenblatt: nicht isoliert
Statischer Druckverlust: 8 Pa
1 Filter
ePM1 70%
415 x 362 x 300 mm
Volumenstrom: 950 m³/h
Luftgeschwindigkeit in der Filtersektion 1,76 m/s
Volumenstrom: 950 m³/h
Empfohlener Auslegungsdruckverlust: 150 Pa
Anfangsdruckverlust: 100 Pa
Enddruckverlust: 200 Pa
1 Ventilator
Typ Ventilator: Verbundwerkstoff
Ausziehbarer Ventilator mit Luftmengenmesseinrichtung
Direkt angetrieben mit Laufüberwachung EC Motor. Effizienzklasse
entsprechend IE5.
Zuluftvolumenstrom: 950 m³/h
Auslegungsdruck statisch (feuchte Bedingungen) 594 Pa
Stat. Druckanstieg für SFPv Berechnung: 544 Pa
Temperaturerhöhung durch Ventilator [K]: 1,1 °C
min. Drehzahl
Drehzahl für SFPv Berechnung (saubere Filter) 2.698 U/min
Drehzahl im Auslegungspunkt: 2.797 U/min
max. Drehzahl: 3.080 U/min
Drehzahlreserve: 11,1 %
elektr. Anschlussleistung des Motors(en) im Auslegungspunkt 0,35 kW
Elektrische Motorleistung für SFPv Wert Berechnung (saubere
Filter) 0,32 kW
Technische Spezifikation:
Motor Nennleistung 0,54 kW
Statischer Gesamtwirkungsgrad des Ventilators, inkl. Motorsteuerung 44,9 %
Luftvolumenstrom (m³/h): 950
Druckverlust extern (Pa): 230
Druckverlust gesamt (Pa): 544
- min. Drehzahlreserve Zuluft in % : 11,1
- Anzahl Ventilatoren in der Zuluft: 1
- Nennleistung elektr. je Ventilator Zuluft in kW: 0,54
- max. aufgen. elektr. Leistung Zuluft in kW: 0,32
1 Gegenstromplattenwärmetauscher
Mit Bypass-Klappe
Standard Aluminium
Druckverlust, Zuluft: 181 Pa
Zuluftstrom (bei niedrigster Außentemperatur, ohne Vereisung)
Druckverlust, Abluft: 217 Pa
Außenluftkorrekturfaktor (OACF)
Abluftübertragungsverhältnis (EATR): < 1,0 %
Trockener Temp.wirkungsgrad Zuluftseitig: 79,7 %
Trockentemperatur-Wirkungsgrad der Zuluft bei ausgeglichenem Luftstrom 79,7 %
Temperatur Effizienz der Zuluft (ohne Einfrieren) 72,7 %
Frostschutzfunktion: Bypass Regelung
niedrigste Aussentemperatur ohne Einfrierung -1,8 °C
Temperaturwirkungsgrad, Zuluft, Sommer: 79,7 %
Zuluftseite, Winter: Eintritt Austritt
- Lufttemperatur: -6,9 14,1 °C
- rel. Feuchte: 83 19 %
- Heizleistung: 6,71 kW
Angaben gelten unter Einhaltung des Einfrierschutzes der WRG
Abluftseite, Winter: Eintritt-/ Austritt
- Lufttemperatur: 22,0/ 1,0 °C
- rel. Feuchte: 20/ 81 %
Zuluftseite, Sommer: Eintritt-/ Austritt
- Lufttemperatur: 32,0/26,4 °C
- rel. Feuchte: 44/ 61 %
Technische Spezifikation:
Abluftseite, Sommer: Eintritt-/ Austritt
- Lufttemperatur: 25,0/30,6 °C
- rel. Feuchte: 50/ 36 %
Kondensatwassermenge, Abluft, Winter: 0,000 l/min
1 Heizregister, Wasser - werksseitig montiert
Druckverlust: 26 Pa
Luftgeschwindigkeit: 2,46 m/s
Ventil, Antrieb und flexible Verbindungen sind enthalten
Eintritt-/ Austritt
- Lufttemperatur: 14,1/ 20,0 °C
- rel. Feuchte: 19/ 13 %
- erforderliche Registerleistung: 1,93 kW
Eintritt-/ Austritt
- Flüssigkeitstemperatur: 45,0/ 30,0 °C
- Durchflussmenge: 0,031 l/s
- Liquid Volumen: 0,7 l
- Druckverlust Wasser (ausgenommen flexible Schläuche): 6,3 kPa
- Anschlussdurchmesser: 1/2"

Abluft Geräteaufbau
Filter
Gegenstromplattenwärmetauscher
Ventilator
runde Klappelose beigelegt

Abluft techn. Daten im Detail
1 Filter
ePM10 55%
415 x 362 x 300 mm
Luftgeschwindigkeit in der Filtersektion 1,76 m/s
Volumenstrom: 950 m³/h
Empfohlener Auslegungsdruckverlust: 75 Pa
Anfangsdruckverlust: 38 Pa
Technische Spezifikation:
Enddruckverlust 113 Pa
1 Gegenstromplattenwärmetauscher
Zubehör und technische Daten, siehe Zuluft
1 Ventilator
Typ Ventilator: Verbundwerkstoff
Ausziehbarer Ventilator mit Luftmengenmesseinrichtung
Direkt angetrieben mit Laufüberwachung EC Motor. Effizienzklasse entsprechend IE5.
Abluftvolumenstrom: 950 m³/h
Auslegungsdruck statisch (feuchte Bedingungen) 495 Pa
Stat. Druckanstieg für SFPv Berechnung: 457 Pa
Temperaturerhöhung durch Ventilator [K]: 0,9 °C
min. Drehzahl
Drehzahl für SFPv Berechnung (saubere Filter) 2.541 U/min
Drehzahl im Auslegungspunkt: 2.589 U/min
max. Drehzahl: 3.080 U/min
Drehzahlreserve: 17,4 %
elektr. Anschlussleistung des Motors(en) im Auslegungspunkt 0,30 kW
Elektrische Motorleistung für SFPv Wert Berechnung (saubere
Filter) 0,28 kW
Motor Nennleistung: 0,54 kW
Statischer Gesamtwirkungsgrad des Ventilators, inkl. Motorsteuerung 43,4 %
Luftvolumenstrom (m³/h): 950
Druckverlust extern (Pa): 195
Druckverlust gesamt (Pa): 457
- min. Drehzahlreserve Abluft in % : 17,4
- Anzahl Ventilatoren in der Abluft: 1
- Nennleistung elektr. je Ventilator Zuluft: 0,54
- max. aufgen. elektr. Leistung Abluft in kW: 0,28
1 runde Klappe - lose beigelegt,
Klappenstellantrieb: mit Federrücklauf
Klappenblatt: nicht isoliert
Statischer Druckverlust: 8 Pa.

**02.01.160 Hygieneerstinspektion RLT-Anlage Technik O**
STLB-Bau 2024-04 075
Hygieneerstinspektion VDI 6022 Blatt 1 mit Bewertung aller vorgenommenen Untersuchungen und der daraus abzuleitenden Maßnahmen, fachliche Mindestqualifikation: qualifiziertes Fachpersonal Kat. A VDI 6022 Blatt 4 oder Hygieneinspektor, für Raumlufttechnische Anlagen mit
Ansaugbauteile '1' St,
Luftfilterstufen '1' St,
Erhitzer '1' St,
Wärmerückgewinner '1' St,
das Personals zum Bedienen der Anlage und zum Öffnen und Schließen der Revisionsöffnungen und -zugänge sowie erforderlicher Steighilfen stellt der AN, einschl. Dokumentation mit Formblatt, einschl. Prüfberichte mit Angaben für weitere Hygienekontrollen, die Probenahme und deren Auswertung werden gesondert vergütet.
Menge: 1,000 St

**02.01.170 Dezentr. Raumlüftungsgerät RLT-WC O Zu-/Abluft 550 m³/h Heizen**
*** Leitbeschreibung
*** gemäß Ausführungsbeschreibung 3
Dezentrales raumlufttechnisches Lüftungsgerät zur Innenraumaufstellung,
Außenluftvolumenstrom '550' m3/h, als liegende Konstruktion,
für Zu- und Abluft, mit Außen- und Fortluftbetrieb, Hygieneanforderungen VDI 6022 Blatt 1, mit Plattenwärmerückgewinner, mit Frostschutzschaltung über Bypass oder Volumenstromregelung, thermodynamische Luftbehandlung: heizen,kühlen (Kühlaggregat als externe Komponente) mit PWW-Wärmeübertrager, Frostschutzeinrichtung und automatischer Umschaltung Sommer-/Winterbetrieb, mit Luftfilter für Außenluft, Zuluft, Abluft,
Filterklasse Außenluft mind. ePM1 DIN EN ISO 16890, gravimetrischer Anfangsabscheidegrad von 50 % bis unter
70 %,
Filterklasse Zuluft mind. ePM1 DIN EN ISO 16890, gravimetrischer Anfangsabscheidegrad von 50 % bis unter
70 %,
Filterklasse Abluft mind. ePM10 DIN EN ISO 16890, gravimetrischer Anfangsabscheidegrad von 50 % bis unter
60 %, mit Absperrklappe, elektrisch angetrieben, für Außenluft und Fortluft, mit Radialventilator(en), Laufrad dynamisch ausgewuchtet, Schutzart IP 54 DIN EN 60529 (VDE 0470-1), Gehäuse für alle Bauteile doppelschalig, mit innenliegender Wärme-/Schalldämmung, Wände und Decke aus verzinktem Stahl, mit Anschlüssen für Außenluft-, Abluft-, Zuluft- und Fortluftbauteile, unter Decke montieren, einschl. Befestigungsmittel/-konstruktion unter Berücksichtigung der Erdbebenzone 3, mit Steuer-/Regeleinheit, ausgerüstet zum Anschluss an die Gebäudeautomation (GA) DIN EN ISO 16484-3, Bemessungsbetriebsspannung 230 V AC.
Menge: 1,000 St
*Unterbeschreibung 1 RLT-WC-O- Technische Spezifikation*
Technische Spezifikation
Anlage: RLT-WC O
Zuluftvolumenstrom: 550 m³/h
Statischer Druckverlust: Außenluftkanal: 45 Pa
Zuluftkanal: 105 Pa
Abluftvolumenstrom: 550 m³/h
Statischer Druckverlust
Abluftkanal: 135 Pa
Fortluftkanal: 80 Pa
Dimensionierte Außentemperatur, Sommer: 31,0 °C
Auslegungsdaten, Aussenluftfeuchte, Sommer: 47 %
Niedrigste dimensionierte Außenlufttemperatur: -8,0 °C
Auslegungsdaten, Aussenluftfeuchte, Winter: 90 %

Hauptdaten
Spezif. Ventilatorleistung, SFPv (saubere Filter) mit sauberen Filtern und einschl. den Effekt von OACF & EATR max. 1,76 kW/(m³/s)
Trockener Temp.wirkungsgrad Zuluftseitig: min. 80,0 %
Eurovent Energieeffizienz Klasse Sommer: A+ 2020 Winter: A+ 2016
Eurovent Fs_Pref: Sommer: 0,89 Winter: 0,78
Prüfung der Daten gemäss Ökodesign ERP (EU) No. 1253 / 2014: konform 2018
Technische Spezifikation
Gehäuse
Konstruktion, Aufbau ohne innere Rahmenkonstruktion, doppelschalige Paneele
Lackierte Panele mit 30 mm feuerwiderstandfähiger Isolierung
Wärmedurchgangsfaktor: T3 (MB - Casing D)
Wärmebrückenfaktor: TB2 (MB - Casing D)
Gehäusedichtheitsklasse: L2 (M - Casing D) at -400 Pa and L3 (M - Casing D) at +700 Pa L2(R) at -400 Pa and L3 (R) +700 Pa to EN 1886:2007
mechanische Festigkeit: D1 (MB - Casing D)
Hygiene: Entspricht den Anforderungen der VDI6022
Isoliermaterial RW
Maximale Geräteabmessungen
Länge Gerät ohne Kanalbauteile in mm: 1300
Breite in mm: ca. 1.100
Höhe in mm: ca. 350
Gewicht Gerät in kg: ca.131
Gewicht der Kanalbauteile in kg: ca. 30
Kanalanschlüsse in mm:
AUL: DN 250, Lage AUL-Anschluss: stirnseitig
FOL: DN 250, Lage FOL-Anschluss: stirnseitig
ZUL: DN 250, Lage ZUL-Anschluss: stirnseitig
ABL: DN 250, Lage ABL-Anschluss: stirnseitig
Elektrische Anschlüsse
1 x 230 V - 50 Hz ǀ 3,1 A max. ǀ D4A - 10kA - AC3
Schallleistung zum Kanal nach ISO 5136
Die Angaben beinhalten alle Dämpfungen der aufgeführten
Funktionsbauteile bis zum Kanalanschluss
Schallleistung zur Umgebung nach ISO 3741
max. Schall-Leistungspegel über Gerät
Hz: 63 125 250 500 1k 2k 4k 8k: All
ZU: 74 63 65 55 58 52 46 35 dB 62 dB(A)
AU: 76 66 75 60 55 51 46 39 dB 67 dB(A)
AB: 74 66 66 56 49 44 37 30 dB 60 dB(A)
FO: 79 71 80 71 69 65 60 53 dB 76 dB(A)
Zur Umgebung
UM: 78 68 62 49 37 28 20 8 dB 58 dB(A)
Schalldruckpegel LP: dB 37 dB(A)
Technische Spezifikation:
A-bewerteter Schalldruckpegel für ein Gerät zur Umgebung mit angeschlossenen Kanälen im freien Feld (Abstand d=3m)
Komponenten nach Luftrichtung geordnet

Technische Spezifikation - Lüftungsgerät
Zuluft Geräteaufbau
runde Klappelose beigelegt,
Filter
Ventilator
Gegenstromplattenwärmetau scher
Heizregister, Wasserwerksseitig montiert
Externes Registersektion (EBA)

Zuluft techn. Daten im Detail
1 runde Klappe - lose beigelegt,
Klappenstellantrieb: mit Federrücklauf
Klappenblatt: nicht isoliert
Statischer Druckverlust: 6 Pa
1 Filter
ePM10 50%
438 x 286 x 50 mm
Volumenstrom: 550 m³/h
Luftgeschwindigkeit in der Filtersektion 1,22 m/s
Volumenstrom: 550 m³/h
Empfohlener Auslegungsdruckverlust: 55 Pa
Anfangsdruckverlust: 28 Pa
Enddruckverlust: 83 Pa
Zuluftfilter ePM1 70%:
- Filtersatz für Zuluft
- Kassettenfilterfilter ePM1 70% (F7)
- Abmessungen: 438x286x50

1 Ventilator
Typ Ventilator: Verbundwerkstoff
Ausziehbarer Ventilator mit Luftmengenmesseinrichtung
Direkt angetrieben mit Laufüberwachung EC Motor. Effizienzklasse
entsprechend IE5.
Zuluftvolumenstrom: 550 m³/h
Auslegungsdruck statisch (feuchte Bedingungen): 420 Pa
Stat. Druckanstieg für SFPv Berechnung: 393 Pa
Temperaturerhöhung durch Ventilator [K]: 0,8 °C
min. Drehzahl
Drehzahl für SFPv Berechnung (saubere Filter): 3.551 U/min
Drehzahl im Auslegungspunkt: 3.622 U/min
max. Drehzahl: 3.814 U/min
Drehzahlreserve: 6,9 %
Technische Spezifikation:
elektr. Anschlussleistung des Motors(en)
im Auslegungspunkt: 0,14 kW
Elektrische Motorleistung für SFPv Wert Berechnung (saubere
Filter): 0,13 kW
Motor Nennleistung: 0,17 kW
Statischer Gesamtwirkungsgrad des Ventilators, inkl. Motorsteuerung 45,8 %
Luftvolumenstrom (m³/h): 550
Druckverlust extern (Pa): 150
Druckverlust gesamt (Pa): 393
- min. Drehzahlreserve Zuluft in %: 6,9
- Anzahl Ventilatoren in der Zuluft: 1
- Nennleistung elektr. je Ventilator Zuluft in kW: 0,17
- max. aufgen. elektr. Leistung Zuluft in kW: 0,13
1 Gegenstromplattenwärmetauscher
Mit Bypass-Klappe
Standard Aluminium
Druckverlust, Zuluft: 96 Pa
Zuluftstrom (bei niedrigster Außentemperatur, ohne Vereisung)
Druckverlust, Abluft: 116 Pa
Außenluftkorrekturfaktor (OACF)
Abluftübertragungsverhältnis (EATR): < 1,0 %
Trockener Temp.wirkungsgrad Zuluftseitig: 80,0 %
Trockentemperatur-Wirkungsgrad der Zuluft bei ausgeglichenem Luftstrom: 80,0 %
Temperatur Effizienz der Zuluft (ohne Einfrieren) 71,5 %
Frostschutzfunktion: Bypass Regelung
niedrigste Aussentemperatur ohne Einfrierung -2,1 °C
Temperaturwirkungsgrad, Zuluft, Sommer: 80,0 %
Zuluftseite, Winter: Eintritt-/ Austritt
- Lufttemperatur: -7,4/ 13,6 °C
- rel. Feuchte: 86/ 19 %
- Heizleistung: 3,89 kW
Angaben gelten unter Einhaltung des Einfrierschutzes der WRG
Abluftseite, Winter: Eintritt-/ Austritt
- Lufttemperatur: 22,0/ 1,0 °C
- rel. Feuchte: 20/ 81 %
Technische Spezifikation:
Zuluftseite, Sommer Eintritt-/ Austritt-Lufttemperatur: 31,0/
26,3 °C
rel. Feuchte: 45/ 81 %
Abluftseite, Sommer: Eintritt-/ Austritt
- Lufttemperatur: 25,0/ 30,3 °C
- rel. Feuchte: 50/ 37 %
- Kondensatwassermenge, Abluft, Winter: 0,000 l/min
1 Heizregister, Wasser - werksseitig montiert
Druckverlust: 61 Pa
Luftgeschwindigkeit: 2,72 m/s
Ventil, Antrieb und flexible Verbindungen sind enthalten
Eintritt: Austritt
- Lufttemperatur: 13,6 24,2 °C
- rel. Feuchte: 19 10 %
- erforderliche Registerleistung: 1,96 kW
Eintritt/ Austritt
- Flüssigkeitstemperatur: 45,0/ 30,0 °C
- Durchflussmenge: 0,031 l/s
- Liquid Volumen: 0,8 l
- Druckverlust Wasser (ausgenommen flexible Schläuche): 1,3 kPa
- Anschlussdurchmesser: 1/2"
1 Externes Registersektion (EBA)
1 St. externes Modul Luftkühler für Kanaleinbau
Das Gehäuse ist doppelwandig mit dazwischen
liegender Isolierung.
Lamellenwärmetauscher aus Kupferrohren mit aufgezogenen
und profilierten Aluminiumlamellen.
Rahmenkonstruktionaus aus verzinktem Stahl, Paneelen beschichtet, Sammelrohre aus Kupfer,
Wasseranschlüsse aus Messing mit Außengewinde.
Register druckgeprüft mit 25 bar Prüfdruck.
Abmessungen:
L x B x H (mm): .400 x 60 x 320
Gewicht: 24 kg
Kühlung
Druckverlust, trocken: 52 Pa
Luftgeschwindigkeit: 2,26 m/s
Technische Spezifikation:
Eintritt-/ Austritt
- Lufttemperatur: 26,3/ 24,0 °C
- rel. Feuchte: 62/ 71 %
- Sensible Leistung Wärmetauscher: 0,43 kW
- erforderliche Gesamtleistung Register: 0,43 kW
- Kondensatwassermenge: 0,000 l/min
Eintritt-/ Austritt
- Flüssigkeitstemperatur: 13,0/ 19,0 °C
- Durchflussmenge: 0,017 l/s
- Liquid Volumen: 1,0 l
- Druckverlust Wasser (ausgenommen flexible Schläuche):0,1 kPa
- Anschlussdurchmesser: 3/4"

Abluft Geräteaufbau
Filter
Gegenstromplattenwärmetauscher
Ventilator
runde Klappelose beigelegt,
Abluft techn. Daten im Detail
1 Filter
ePM10 50%
438 x 286 x 50 mm
Luftgeschwindigkeit in der Filtersektion: 1,22 m/s
Volumenstrom: 550 m³/h
Empfohlener Auslegungsdruckverlust: 55 Pa
Anfangsdruckverlust: 28 Pa
Enddruckverlust: 83 Pa
1 Gegenstromplattenwärmetauscher
Zubehör und technische Daten, siehe Zuluft
1 Ventilator
Typ Ventilator: Verbundwerkstoff
Ausziehbarer Ventilator mit Luftmengenmesseinrichtung
Direkt angetrieben mit Laufüberwachung EC Motor. Effizienzklasse
entsprechend IE5.
Abluftvolumenstrom: 550 m³/h
Auslegungsdruck statisch (feuchte Bedingungen): 392 Pa
Stat. Druckanstieg für SFPv Berechnung: 364 Pa
Temperaturerhöhung durch Ventilator [K]: 0,7 °C
min. Drehzahl
Drehzahl für SFPv Berechnung (saubere Filter): 3.493 U/min
Drehzahl im Auslegungspunkt: 3.569 U/min
max. Drehzahl: 3.812 U/min
Drehzahlreserve: 6,6 %
elektr. Anschlussleistung des Motors(en) im Auslegungspunkt: 0,13 kW
Elektrische Motorleistung für SFPv Wert Berechnung (saubere
Filter): 0,13 kW
Motor Nennleistung: 0,17 kW
Statischer Gesamtwirkungsgrad des Ventilators, inkl. Motorsteuerung: 44,8 %
Luftvolumenstrom (m³/h): 550
Druckverlust extern (Pa): 215
Druckverlust gesamt (Pa): 364
- min. Drehzahlreserve Abluft in %: 6,6
- Anzahl Ventilatoren in der Abluft: 1
- Nennleistung elektr. je Ventilator Zuluft: 0,17
- max. aufgen. elektr. Leistung Abluft in kW: 0,13
1 runde Klappe - lose beigelegt,
Klappenstellantrieb: mit Federrücklauf
Klappenblatt: nicht isoliert
Statischer Druckverlust: 6 Pa.

**02.01.180 Hygieneerstinspektion RLT-Anlage WC O**
STLB-Bau 2024-04 075
Hygieneerstinspektion VDI 6022 Blatt 1 mit Bewertung aller vorgenommenen Untersuchungen und der daraus abzuleitenden Maßnahmen, fachliche Mindestqualifikation: qualifiziertes Fachpersonal Kat. A VDI 6022 Blatt 4 oder Hygieneinspektor, für Raumlufttechnische Anlagen mit
Ansaugbauteile '1' St,
Luftfilterstufen '1' St,
Erhitzer '1' St,
Wärmerückgewinner '1' St,
das Personals zum Bedienen der Anlage und zum Öffnen und Schließen der Revisionsöffnungen und -zugänge sowie erforderlicher Steighilfen stellt der AN, einschl. Dokumentation mit Formblatt, einschl. Prüfberichte mit Angaben für weitere Hygienekontrollen, die Probenahme und deren Auswertung werden gesondert vergütet.
Menge: 1,000 St

**Ausführungsbeschreibung 4 Allgemeine Ausführungsbeschreibung der RLT-Anlagen**
*Allgemeine Ausführungsbeschreibung der RLT-Anlagen*
Allgemeine Ausführungsbeschreibung der RLT-Anlagen

Der RLT-Gerätehersteller muss ein international anerkannte Nachhaltigkeitszertifikat vorweisen, um seine Nachhaltigkeitsleistung in den folgenden Bereichen zu belegen:
Umweltmanagement,
Arbeits- und Menschenrechtsstandards
- Ethik
- nachhaltige Beschaffung
Der RLT-Gerätehersteller muss eine Scorecard vorlegen, das gültige Zertifikat ist bei Angebotsabgabe mit den Ausschreibungsunterlagen vorzulegen.

Innenausführung
Struktur
Alle Rahmenteile aus sendzimirverzinktem Stahl sind komplett innenliegend, um Wärmebrücken zu verhindern und die allgemeinen thermischen Eigenschaften des Gehäuses zu verbessern. Die Gehäuse müssen durch eine Schraubkonstruktion zerlegbar sein. Wärmebrückenklasse TB1.
Kondensationsgrenze (Taupunkt) der Umgebungsluft bei Geräten der Klasse TB1:
Winter:  24 °C, 62 % r.F., (ta= +24  C und ti= -12 °C)
Sommer: 26 °C, 83 % r.F., (ta= +26 °C und ti= +12°C)

Paneel
THERMO-PANEELE sind doppelwandig, aus sendzimirverzinktem Stahl, mit 50 mm Isolierung aus Mineralwolle. Innen- und Außenwand sind durch Kunststoffprofile getrennt, um eine vollständige thermische Entkopplung und damit eine niedrige Wärmebrückenwirkung zu erreichen. Zusätzlich sind sämtliche Befestigungsschauben der Thermo-Paneele durch glasfaserverstärkte Kunststoffelemente thermisch entkoppelt. Wärmebrückenklasse TB1. Außenliegende Kunststoffoberflächen sind hygienisch glatt ausgeführt. Die Außenwand der Geräteaußenverkleidung ist zusätzlich pulverbeschichtet. Alle metallischen Oberflächen der Geräteaußenverkleidung ähnlich dem in den technischen Daten genannten RAL-Classic Farbton ausgeführt. Kunststoffteile, wie z. B. Tür- oder Paneel-Rahmen, Abdeckkappen, diverse Anbauteile, wie z. B. Türbeschläge oder Schauglasrahmen, sowie Dachfolien bei wetterfesten RLT-Geräten, sind im Farbton nach Hersteller-Standard ausgeführt.

Revisionstür
Thermisch entkoppelt in Wärmebrückenklasse TB1 mit geschlossenporiger, umlaufender Mehrkammer-Hohlprofildichtung auswechselbar und formschlüssig am Türblatt befestigt. Hohlprofildichtung an den Ecken auf Gehrung geschnitten und verschweißt, dadurch maximale Luftdichtheit durch gleichmäßigen Anpressdruck ohne Wulstbildung. Innen- und Außenwand sind durch Kunststoffprofile getrennt, um eine vollständige thermische Entkopplung und damit eine niedrige Wärmebrückenwirkung zu erreichen. Zusätzlich sind sämtliche Befestigungsschauben der Revisionstür durch einen umlaufenden Kunststoffrahmen thermisch entkoppelt. Umlaufender Türaußenrahmen sowie Türblattrahmen mit glatten Oberflächen (ohne Vertiefungen) zur optimalen Reinigbarkeit. Vermeidung von Stauwasserbildung im Türspalt, beispielsweise nach Regenschauern, durch integriertes Gefälle im Außenrahmen. Druckseitige Revisionstüren mit automatischer Fangvorrichtung zum Schutz vor Verletzungen beim Öffnen von druckseitigen Revisionstüren nach DIN EN 1886. Standardverschluss innenliegend, bei begehbaren Geräten als Doppelhebel ausgeführt. Doppelhebel ausgeführt mit innenliegendem Hebel zur Notöffnung der Revisionstür vom Innenraum des RLT-Geräts gemäß VDI 3803-1.

Geräteboden
Ohne unzugängliche Ecken oder Vertiefungen an luftbeaufschlagten Oberflächen, damit optimal zum Reinigen und Warten. Versenkte Befestigungselemente sorgen für eine glatte Verbindungsfläche zwischen Gehäuseteilen und Verbindungsstellen von Thermo-Paneelen und Revisionstüren. Somit wird eine optimale Geräteaufstellung, Reduktion von Summenfehlern und erhöhte Luftdichtheit ermöglicht.
Materialausführung entsprechend den technischen Daten.

Bodenwannen
Im Geräteboden integrierte Bodenwannen aus Edelstahl 1.4301 oder 1.4571 in lasergeschweißter Ausführung mit einer Wannenhöhe von 80 mm oder 120 mm, allseitigem Gefälle und Ablauf an tiefster Stelle. Einbauort und Edelstahlsorte siehe Technische Daten.
Die gas- und flüssigkeitsdichten Wannen sind unter Schutzgasatmosphäre lasergeschweißt. Sie verfügen über hygienisch glatte Nahtoberflächen.

Grundrahmen
Hohe Stabilität und flexible Aufstellmöglichkeiten des Gerätegehäuses durch angeschraubten Grundrahmen aus U-Profil mit einer Mindestmaterialstärke von 3 mm, umlaufend für allen Sektionen. Hervorragender Korrosionsschutz durch sendzimierverzinkten Stahl mit zusätzlicher Pulverbeschichtung (Duplex-System).
Bei Grundrahmen >U100 integrierte Eckverbindung mittels maschinell in das U-Profil eingeformten Gewindebrücken und metrischer Verbindungsschrauben, ausgelegt auf eine Ausreißfestigkeit von mindestens 6.000 N ohne weitere Verbindungselemente. Statisch optimierte Ausführung zur weitestgehend momentenfreien Krafteinleitung in die Hauptflächen des Grundrahmens. Bauhöhe des Grundrahmens entsprechend den technischen Daten. Die Anzahl der Eckverbindungen ist bezüglich den statischen Erfordernissen an die Bauhöhe angepasst.

Technische Gehäusedaten
Vom Bieter sind die an einer Modelbox gemessenen Werte und Klassen entsprechend anzugeben. Nur vom Eurovent beauftragten Prüfungen von Modelboxen nach RS 6/C/005-2019 sind zulässig und müssen in Form eines aktuellen Zertifikats inkl. Product Performance Rating beigelegt werden. Das Zertifikat muss weniger als sechs Jahre alt sein. Vom Hersteller selbst oder von einer anderen Prüfstelle gemessene Werte gelten nicht als gleichwertig.
Wärmedurchgang: Maß für Wärmeverlust pro Quadratmeter und Kelvin des gesamten RLT-Geräts.
Wärmebrückenfaktor: Bewertungskriterium der Gehäusequalität in Bezug auf die
Kondensationsneigung.
Kondensationsgrenze (Taupunkt) der Umgebungsluft bei  Geräten der Klasse TB1:
Winter: 24°C, 62 % r.F., (ta= +24 °C und ti= -12 °C)
Sommer: 26 °C, 83 % r.F., (ta= +26 °C und ti= +12 °C)
Luftdichtheit:
Maß für Gehäuse-Leckage (auch Energieverluste) des RLT-Geräts.
Gehäusefestigkeit: Maß für die druckabhängige Gehäusedurchbiegung pro Meter.
Filter-Bypass-Leckage: Bewertungskriterium für Undichtigkeiten an der Filterwand.
Gehäuseausführung
50 mm
Wärmedurchgang (Klasse / Wert nach DIN EN 1886)
Vorgabewerte: T2
Geplantes Fabrikat: T2
Wärmebrückenfaktor (Klasse / Wert nach DIN EN 1886)
Vorgabewerte: TB1
Luftdichtheit (Klasse / Wert nach DIN EN 1886)
Vorgabewerte: L1 (M)
Prüfdruck: -400 Pa L1 (M)
Prüfdruck: +700 Pa L1 (M)
Gehäusefestigkeit (Klasse / Wert nach DIN EN 1886)
Vorgabewerte: D1 (M)
Prüfdruck: -1000 Pa D1 (M)
Prüfdruck: +1000 Pa D1 (M)
Filter-Bypass-Leckage (Klasse / Wert nach DIN EN 1886)
Vorgabewerte: F9
Prüfdruck: -400 Pa F9 / <0,1 %
Prüfdruck: +400 Pa F9 / <0,1 %

Gehäuse-Schalldämmung
Einfügungsdämm-Maß:
Dp nach DIN EN 1886 wird am gesamten Gehäuse ermittelt.

Vorgabewerte
f [Hz] 125 250 500 1000 2000 4000 8000
Dp [dB] >13,6 >21,8 >30,6 >32,2 >35,7 >38,7 >43,8

Gehäuseanbauteile
Gliederklappe
Absperrklappen mit verwindungssteifen Hohlkörperlamellen aus verzinktem Stahlblech mit Lagern aus Polyamid. Hohe Luftdichtheit durch EPDM-Lippendichtung mit Dichtheitsklasse 2 bis 4 nach DIN EN 1751. Gliederklappenantriebswelle nach außen geführt durch Gehäusepaneel mit Messinglagerung oder Platzvorhaltung innen für Standard-Stellantrieb (entsprechend den technischen Daten).

Flexibler Geräteanschluss
Elastischer Verbindungsstutzen EVS-80 / Kompensator für Körperschallentkopplung und Dehnungsausgleich mit Potentialausgleich. Bestehend aus luftdicht beschichtetem Spezialgewebebalg, beidseitig mit 2 biegestabilen, kantengerundeten Profilrahmen durch Druckformschluss dauerhaft und dicht verbunden. Ecken gelocht, passend zum Anschluss an Standard-Luftkanalprofile. Rahmen korrosionsgeschützt verzinkt mit umlaufender in Sicke eingelassener, mit dem Balg verschweißter Dichtlippe.
Gewebebalg bestehend aus PVC, beidseitig, beschichtetem Polyestergewebe, dauerflexibel, schrumpffest, luftdicht, druckbeständig, reiß- und verrottungsfest. Stoßstelle kunststoffverschweißt.
Temperaturbeständigkeit: 80 °C

Schallentkoppelter Geräteanschluss
Schallentkoppelter Geräteanschluss mit U-Profilrahmen verzinkt, 100 x 30 mm, Materialstärke mindestens 2 mm, mit zwischenliegendem Entkopplungsprofil 30 mm und mit Schraubkompensatoren luftdicht verschraubt und mit Potentialausgleich (entsprechend den technischen Daten).

Wetterfeste Ausführung
Struktur
Alle Rahmenteile aus sendzimirverzinktem Stahl sind komplett innenliegend, um Wärmebrücken zu verhindern und die allgemeinen thermischen Eigenschaften des Gehäuses zu verbessern. Die Gehäuse müssen durch eine Schraubkonstruktion zerlegbar sein. Wärmebrückenklasse TB1.
Kondensationsgrenze (Taupunkt) der Umgebungsluft bei Geräten der Klasse TB1:
Winter: 24 °C, 62 % r.F., (ta= +24 °C und ti= -12 °C)
Kondensationsgrenze der Umgebungsluft bei Geräten der Klasse TB1:
Sommer: 26 °C, 83 % r.F., (ta= +26 °C und ti= +12 °C)

Paneel
"THERMO-PANEELE” sind doppelwandig, aus sendzimirverzinktem Stahl, mit 50 mm Isolierung aus Mineralwolle. Innen- und Außenwand sind durch Kunststoffprofile getrennt, um eine vollständige thermische Entkopplung und damit eine niedrige Wärmebrückenwirkung zu erreichen. Zusätzlich sind sämtliche Befestigungsschauben der Thermo-Paneele durch glasfaserverstärkte Kunststoffelemente thermisch entkoppelt.  Wärmebrückenklasse TB1. Außenliegende Kunststoffoberflächen sind hygienisch glatt ausgeführt. Die Außenwand der Geräteaußenverkleidung ist zusätzlich pulverbeschichtet. Alle metallischen Oberflächen der Geräteaußenverkleidung ähnlich dem in den technischen Daten genannten RAL-Classic Farbton ausgeführt. Kunststoffteile, wie z. B. Tür- oder Paneel-Rahmen, Abdeckkappen, diverse Anbauteile, wie z. B. Türbeschläge oder Schauglasrahmen, sowie Dachfolien bei wetterfesten RLT-Geräten, sind im Farbton nach Hersteller-Standard ausgeführt.

Revisionstür
Thermisch entkoppelt in Wärmebrückenklasse TB1 mit geschlossenporiger, umlaufender Mehrkammer-Hohlprofildichtung auswechselbar und formschlüssig am Türblatt befestigt. Hohlprofildichtung an den Ecken auf Gehrung geschnitten und verschweißt, dadurch maximale Luftdichtheit durch gleichmäßigen Anpressdruck ohne Wulstbildung. Innen- und Außenwand sind durch Kunststoffprofile getrennt, um eine vollständige thermische Entkopplung und damit eine niedrige Wärmebrückenwirkung zu erreichen. Zusätzlich sind sämtliche Befestigungsschrauben der Revisionstür durch einen umlaufenden Kunststoffrahmen thermisch entkoppelt. Umlaufender Türaußenrahmen sowie Türblattrahmen mit glatten Oberflächen (ohne Vertiefungen) zur optimalen Reinigbarkeit. Vermeidung von Stauwasserbildung im Türspalt, beispielsweise nach Regenschauern, durch integriertes Gefälle im Außenrahmen. Druckseitige Revisions- türen mit automatischer Fangvorrichtung zum Schutz vor Verletzungen beim Öffnen von druckseitigen Revisionstüren nach DIN EN 1886. Standardverschluss innenliegend, bei begehbaren Geräten als Doppelhebel ausgeführt. Doppelhebel ausgeführt mit innenliegendem Hebel zur Notöffnung der Revisionstür vom Innenraum des RLT-Geräts gemäß VDI 3803-1.

Geräteboden
Ohne unzugängliche Ecken oder Vertiefungen an luftbeaufschlagten Oberflächen, damit optimal zum Reinigen und Warten. Versenkte Befestigungselemente sorgen für eine glatte Verbindungsfläche zwischen Gehäuseteilen und Verbindungsstellen von Thermo-Paneelen und Revisionstüren. Somit wird eine optimale Geräteaufstellung, Reduktion von Summenfehlern und erhöhte Luftdichtheit ermöglicht.
Materialausführung entsprechend den technischen Daten.

Bodenwannen
Im Geräteboden integrierte Bodenwannen aus Edelstahl 1.4301 oder 1.4571 in lasergeschweißter Ausführung (konventionell geschweißte Wannen gelten nicht als gleichwertig und sind deshalb nicht zulässig) mit einer Wannenhöhe von 80 mm oder 120 mm, allseitigem Gefälle und Ablauf an tiefster Stelle. Einbauort und Edelstahlsorte siehe "Technische Daten".
Die gas- und flüssigkeitsdichten Wannen sind unter Schutzgasatmosphäre lasergeschweißt. Sie verfügen über eine sehr schlanke und optisch ansprechende Nahtgeometrie, sowie hygienisch glatte Nahtoberflächen. Durch die gegenüber konventionellen Schweißverfahren geringe thermische Belastung der Schweißnaht, sowie einer minimalen Wärmeeinflusszone sind sie praktisch schweißverzugsfrei.

Grundrahmen
Hohe Stabilität und flexible Aufstellmöglichkeiten des Gerätegehäuses durch angeschraubten Grundrahmen aus U-Profil mit einer Mindestmaterialstärke von 3 mm, umlaufend für allen Sektionen. Hervorragender Korrosionsschutz durch sendzimierverzinkten Stahl mit zusätzlicher Pulverbeschichtung (Duplex-System).
Bei Grundrahmen >U100 integrierte Eckverbindung mittels maschinell in das U-Profil eingeformten Gewindebrücken und metrischer Verbindungsschrauben, ausgelegt auf eine Ausreißfestigkeit von mindestens 6.000 N ohne weitere Verbindungselemente. Statisch optimierte Ausführung zur weitestgehend momentenfreien Krafteinleitung in die Hauptflächen des Grundrahmens. Bauhöhe des Grundrahmens entsprechend den technischen Daten. Die Anzahl der Eckverbindungen ist bezüglich den statischen Erfordernissen an die Bauhöhe angepasst.

Dach
Wetterfest durch UV-resistente Folie, mit Dachüberstand und Tropfnase nach VDI 3803-1. Folie, Dachüberstand und Tropfnase im Farbton ähnlich RAL 7037 "Staubgrau".

Außenluftansaug
Wetterschutzhaube pulverbeschichtet (ähnlich RAL 7035 "Lichtgrau") oder Kanalanschluss entsprechend den technischen Daten, Ansaugkammer als Bodenwanne.

Fortluftausblas
Wetterschutzhaube oder Wetterschutzgitter pulverbeschichtet (ähnlich RAL 7035 "Lichtgrau") oder Kanalanschluss entsprechend den technischen Daten.

Montagerahmen aus Profilstahl DIN 1026 feuerverzinkt
Montagerahmen aus warmgewalztem Profilstahl - DIN 1026 in feuerverzinkter Ausführung zur Lieferung von komplett montierten Geräten als eine Transporteinheit. Jede Transporteinheit ist mit mindestens 4 geschweißten Transportaufhängelaschen ausgerüstet. Die Aufhängelaschen sind nach Montageende abschraubbar. Bauhöhe nach statischen Erfordernissen, siehe Technische Gerätebeschreibung.

EC- Radialventilator
Direkt getriebener einseitig saugender Radialventilator mit rückwärtsgekrümmten Hochleistungs- Radiallaufrädern aus hochfestem, glasfaserverstärktem Verbundwerkstoff mit integrierter Steuerelektronik. Strömungsoptimierte Einströmdüse aus Verbundwerkstoff mit Druckmessstutzen. Motorlaufrad gemäß DIN ISO 21940 statisch und dynamisch in zwei Ebenen auf Wuchtgüte G 6.3 gewuchtet. GreenTech EC-Außenläufermotoren erreichen bzw. übertreffen die Wirkungsgradvorgaben gemäß der Effizienzklasse IE5 (IEC TS 60034-30-2:2016), Magnete ohne Verwendung von Seltene Erden, wartungsfreie Kugellager mit Langzeitschmierung, theoretisch nominale Lebensdauer von mindestens 40.000 Betriebsstunden. Sanftanlauf, integrierte Strombegrenzung, automatische Resonanzerkennung (ab einer Aufnahmeleistung von 2 kW), Breitspannungseingang 1~200-277 V, 50/60 bzw. 3~380-480 V, 50/60 Hz. Ventilator an allen üblichen EVU-Netzen mit unveränderter Luftleistung einsetzbar. Integrierte Steuerelektronik, geräuscharme Kommutierungslogik
100 % drehzahlsteuerbar
Alle Ventilatoren verfügen über eine RS485/MODBUS RTU Schnittstelle, keine geschirmten Leitungen zur Spannungsversorgung notwendig. Alle 1~ Typen verfügen über einen integrierten aktiven PFC (Power Factor Correction) zur Verminderung von störenden Oberschwingungsanteilen. Klemmkasten aus Aluminium/Kunststoff mit umweltbeständigen Kabelverschraubungen.
Einbaufertige, zur Wandmontage bestimmte Tragspinnenkonstruktion, aus Stahlrohr geschweißt und schwarz beschichtet. Druckseitig montiertes Luftleitmodul aus vier aerodynamisch geformten, sendzimir verzinkten Stahlblechsegmenten Luftleistungsmessungen auf saugseitigem Kammerprüfstand entsprechend ISO 5801 und DIN 24163 gemessen. Geräuschangaben in reflexionsarmen Akustikprüfraum entsprechend DIN EN ISO 3745 ermittelt.

EC- Radialventilatoren mit Aluminium-Laufrad und EC-Außenläufermotor - inkl. Motoreinhausung
Direkt getriebene einseitig saugende Radialventilatoren mit rückwärtsgekrümmten Hochleistungs-Radiallaufrädern mit Umlaufdiffusor. Laufräder aus Aluminium gefertigt, mit 7 rückwärts gekrümmten, durchgehend geschweißten Schaufeln strömungsoptimierte Einströmdüse aus verzinktem Stahlblech inkl. serienmäßiger Druckentnahmestelle. Laufrad gemäß DIN ISO 21940 statisch und dynamisch in zwei Ebenen auf Wuchtgüte G 6.3 ausgewuchtet. Verlässliche Leistungsdaten, Luftleistungsmessungen auf saugseitigem Kammerprüfstand entsprechend ISO 5801 und DIN 24163, Geräuschmessungen auf reflexionsarmen Akustikprüfraum entsprechend DIN EN ISO 3745.
Elektronisch kommutierter EC-Außenläufermotor übertrifft Wirkungsgradklasse IE4, Magnete ohne Verwendung von Seltene Erden, wartungsfreie Kugellager mit Langzeitschmierung, theoretisch nominale Lebensdauer von mindestens 40.000 Betriebsstunden, Sanftanlauf, integrierte Strombegrenzung, Breitspannungseingang 3~380-480 V, 50/60 Hz Ventilator an allen üblichen EVU-Netzen mit unveränderter Luftleistung einsetzbar.
Integrierte Elektronik, geräuscharme Kommutierungslogik
100 % drehzahlsteuerbar alle Ventilatoren verfügen über eine RS485/MODBUS RTU Schnittstelle, keine Installation mit geschirmten Leitungen notwendig. Motor und Steuerelektronik gemäß VDI 2052 und EN 16282 vom verunreinigten Luftstrom getrennt. Motor und Steuerung nach EN 60335-1. Motoreinhausung inkl. flexibler Schlauchleitung für die Spülluft:
Im Gehäuse integrierter Klemmkasten aus Aluminium, Deckel aus PA66, mit einfach zugänglichem Anschlussbereich, umweltbeständigen Kabelverschraubungen.
Robuste, korrossionsgeschützte Motoreinhausung komplett abgedichtet (IP54) aus KTL-beschichtetem Stahlblech. Motor folgenden integrierten Schutzeinrichtungen: Fehlermelderelais mit potentialfreien Kontakten (250VAC/2A, cosφ = 1), Blockierschutz, Phasenausfallerkennung, Sanftanlauf der Motoren, Netzunterspannungserkennung, Übertemperaturschutz der Elektronik und des Motors, Kurzschlussschutz.
Ventilator erfüllt die erforderlichen EMV-Richtlinien und Anforderungen bezüglich Netzrückwirkungen Dokumentation und Kennzeichnung entsprechend den anzuwendenden EU-Richtlinien.

Luftdicht verschraubter Einbau an Ventilatorwand.
Erhöhter Korrosionsschutz und weiteres Zubehör siehe technische Gerätebeschreibung.

Filterwand 1
Filterwand geschraubt für Filterelemente 592 x 592 /
592 x 286 mm. Filteraufnahmerahmen verzinkt und pulver- beschichtet, mit Universalspannfedern, für alle Filterfabrikate geeignet.

Taschenfilter Standard
Filtergruppe ISO Coarse bis ISO ePM1 aus synthetischer Faser oder Glasfaser. Taschenfilter geprüft nach DIN EN ISO 16890. Filter der Filtergruppe ISO ePM1 bis ePM10 erfüllen im elektrostatisch entladenen Zustand einen Mindestfeinstaub-Abscheidegrad der jeweiligen Feinstaubfraktion von mind. 50%. Hierdurch Sicherstellung der Filtereffizienz über die gesamte Standzeit der Filter. Filter nach DIN EN 779:2012 weisen nach kurzer Zeit deutlich schlechtere Wirkungsgrade auf und gelten als nicht gleichwertig.

Filterwand 3
Filterwand mit Universal-Schnellspannvorrichtung in robuster Industrieausführung für Filterelemente 592 x 592 x 25 / 592 x 286 x 25 mm. Hohe Spannkraft bei geringem Kraftaufwand durch Kniehebel-Funktionsprinzip mit in Tiefenrichtung durchgehender Klemmschiene und bedienungsfreundlichem Spannhebel hinter der Revisionstür für platzsparenden und schnellen Filterwechsel ohne Betreten des RLT-Gerätes. Höchste Luftdichtheit durch austauschbare, geschlossenporige, silikonfreie Hohlkammer-Profildichtung aus EPDM an den Ecken auf Gehrung geschnitten und verschweißt, dimensioniert mit hohem Kompressionsgrad für beste Filter-Bypass-Leckageklasse F9 nach DIN EN 1886-1:2009.
Ausführung verzinkt

Plisseefilter
Für hohe Volumenströme und lange Standzeiten in formstabiler Kompaktausführung. Plisseefilter geprüft nach DIN EN ISO 16890. Filter der Filtergruppe ISO ePM1 bis ePM10 erfüllen im elektrostatisch entladenen Zustand einen Mindestfeinstaub-Abscheidegrad der jeweiligen Feinstaubfraktion von mind. 50%.Hierdurch Sicherstellung der Filtereffizienz über die gesamte Standzeit der Filter. Filter nach DIN EN 779:2012 weisen nach kurzer Zeit deutlich schlechtere Wirkungsgrade auf und gelten als nicht gleichwertig.

Metallfilter
Metallfilter als Plattenfilter nach dem Baukastenprinzip aus mehreren, genormten Grundeinheiten zu einer Filterwand zusammengebaut. Filterplatten aus Metallgestrick (Aluminium oder Edelstahl 1.4306) im Blechrahmen eingefasst. Filterklasse G2 nach EN 779 bzw. ISO Coarse 35% nach ISO 16890. Plattendicken 25 und 48mm verfügbar.

Schalldämpfer
Die Kulissen bestehen aus einem profilierten, verzinkten Stahlblechrahmen mit Anströmprofilen und einer Füllung aus Mineralwolle. Die Kulissenoberfläche ist mit akustisch transparentem Glasseidengewebe abgedeckt.
Zur Hälfte sind die Kulissen mit außenliegenden Kammerblechen versehen. Sie bewirken eine erhöhte Dämpfung im Bereich 125/250 Hz.

Lufterwärmer Cu/Al
Rippenrohr-Lufterwärmer aus nahtlosen Kupferrohren mit fest aufgepressten Hochleistungs-Alu-Lamellen, eingebaut in einen verzinkten Stahlblechrahmen, mit Stahlsammelkammer, Einsatz von Wasser und Wasser-Glykol-Gemisch als Heizmedium bis 120 °C und PN16.

Luftkühler Cu/Al
Rippenrohr-Luftkühler aus nahtlosen Kupferrohren mit fest aufgepressten Hochleistungs-Alu-Lamellen, eingebaut in einen verzinkten Stahlblechrahmen, mit Kupfersammler. Einsatz von Kalt-Wasser und Wasser-Glykol-Gemisch bis PN 16 als Kühlmedium. Als Direktverdampfer Kühlmittelanschluss mit Egelhofverteiler für Mehrfach-Einspritzung. Kondensatwanne aus Edelstahl mit Gefälle und Ablauf zur Bedienungsseite. Die Wanddurchführungen der Sammler sind isoliert und zusätzlich mit Metallrosetten abgedeckt.

Tropfenabscheider PPTV
Tropfenabscheider zur sicheren Wasserabscheidung, zu Revisionsarbeiten über Revisionstüre zur Bedienungsseite ausziehbar. Tropfenabscheiderrahmen aus Edelstahl, zur Wartung zerlegbar. Tropfenabscheider eingebaut in Kondensatwanne aus Edelstahl mit Gefälle und Ablauf zur Bedienungsseite. Tropfenabscheider aus Polypropylen PPTV, talkumverstärkt. Dauergebrauchstemperatur bis 80 °C.

Platten-WRG
Gegenstrom-Plattenwärmetauscher bestehend aus Aluminiumlamellen. Bei Kombi-Gegenstrom- Platten- wärmetauschern mit integriertem Verteilergehäuse aus Aluminium, zur optimalen Anströmung der parallel geschalteten Gegenstromwärmetauscher. Spezielle Plattenprägung für hohe Wirkungsgrade und sehr niedrige Druckverluste. Wärmetauscher-Gehäuse aus korrosionsbe- ständigen Reinaluminium (Seewasserbeständig).
Anteil Gegenstrom für hohe Leistungswerte zur Ökodesign- konformität mindestens 240 mm Länge.
Gegenstrom Plattenwärmetauscher in besonders differenzdruckfester Ausführung. Max zulässiger Differenzdruck zwischen den Wärmetauscherplatten 1800 Pa. Zur saug- und druckseitigen Ventilator Anordnung im Lüftungsgerät.
Integrierter Außenluftbypass für Frostschutzfunktion, freie Kühlung und Leistungsregelung des Wärmetauschers.
Bypassklappe aus Aluminium mit gegenläufigen Aluminiumlamellen, Leckageklasse 2nach EN 1751. 100% Bypass gemäß Ökodesignrichtlinie 1253. Bypassklappe zur direkten Befestigung der Stellantriebe. Temperaturbeständigkeit -20 °C bis 80°C. Bypassklappe in kompakter Ausführung direkt auf Gegenstromwärmetauscher montiert.
Gegenstrom-Plattenwärmetauscher und Software nach eurovent sowie TÜV Süd zertifiziert. Leckagewerte gemäß Eurovent Zertifizierung < 0,5% Wärmetauscher konform für Lüftungsgeräte nach Ökodesignrichtlinie 1253/2018.

Rotor-WRG Gehäuse
Stabile, verschraubte Stahlkonstruktion in verzinkter Ausführung. Verkleidungsbleche aus verzinktem Stahlblech. Geringes Gewicht und leichte Zugänglichkeit sämtlicher Gerätekomponenten. Abdichtungen der Rotormasse durch rundum anliegende und verschleißfreie Dichtungen. Wartungsfreie Lager, innenliegend, geschützt in Nabe eingebaut.

Rotorregelgerät
zur stufenlosen Drehzahländerung, Stellsignal 0 bis 10 V, 4 bis 20 mA Handbetrieb, thermischer Motorschutz, potentialfreie Störmeldung und Reglerfreigabe, Reinigungslauf (Intervallbetrieb). Mit der gesamten MSR-Technik am Lüftungsgerät angebaut und mit flexiblen Leitungen zum Antriebsmotor verdrahtet.
- Leistungsbaugruppe WRG-Rotor zur stufenlosen Regelung über externe Frequenzumrichter. Stellsignal 0 bis 10 V, Spannung: 1 x 230 V, inkl. Motorschütz nach AC3, Störmeldeauswertung und Schaltbefehlmodul

Kondensationsrotor (P)
Energierückgewinnung durch Rotor-WRG. Regenerator für die Übertragung sensibler Energie (nur Temperatur). Kondensationswärme wird nur übertragen, wenn die Abluft unter den Taupunkt abgesenkt wird. Die Speichermasse besteht aus seewasserbeständigem Aluminium. Gegenüberliegende, innen und außen verschweißte, außenliegende Doppelspeichen sowie gerahmte Segmente bei geteilten Rotoren. Verhinderung unbelüfteter Zonen und dadurch Vermeidung von Korrosion zur Erreichung höchster Standzeiten.

Hochleistungswärmeübertrager für Kreislaufverbundsystem
Hochleistungs-Kreislaufverbundsystem nach DIN EN 308, DIN EN 13053, VDI 2071, VDI 3803 und VDI 6022 zur hocheffizienten, regenerativen Rückgewinnung der in der Luft enthaltenen sensiblen und latenten Wärmeenergie. Inkl. eurovent-Zertifizierung. Zu- und Abluftstrom sind dabei vollständig getrennt. Eine Stoffübertragung, z.B. von Keimen, Schadstoffen, Feuchtigkeit oder Gerüchen, ist ausgeschlossen.
Hochleistungswärmeübertrager aus nahtlosen Kupferrohren mit optimierter Rohrgeometrie in versetzter Anordnung, mit fest aufgepressten profilierten Lamellen (Aluminium oder Aluminium beschichtet) für optimalen Wärmeübergang, eingebaut in einen sendzimier-verzinkten Stahlblechrahmen, berippte Bautiefe je Wärmeübertrager entsprechend VDI 3803, VDI 6022, DIN 1946-4 und DIN EN 13053 für optimale Reinigbarkeit bis in den Kern und Aufteilung auf mehrere Wärmeübertrager bei größeren Bautiefen, mit Kupfersammler, Wanddurchführung der Anschlussstutzen luftdicht und thermisch entkoppelt in TB1- Qualität, mit beidseitigem Sammlerabdeckblech sendzimier- verzinkt oder Edelstahl (1.4301), maximal zulässiger Betriebs- überdruck 16 bar, Prüfdruck 24 bar, hoher thermodynamischer Gegenstromanteil, jeder Kreislauf entlüft- und entleerbar mit einfachem Zugang zu den zusätzlichen Entlüftungs- und Entleerungsventilen über luftdichte, thermisch entkoppelte Revisionspaneele (Wärmebrückenfaktor Klasse TB2) auch bei angeschlossener Regelgruppe, hohe Luftdichtheit zur vollen Nutzung der verfügbaren Energie, optimierte An- und Abströmstrecken für gleichmäßiges Geschwindigkeitsprofil und optimale Leistungsausbeute. Geräteboden als lasergeschweißte Bodenwanne aus 1.4301 mit Pulverbeschichtung, mit allseitigem Gefälle ausgebildet zur optimalen Reinigbarkeit und Abführung von anfallendem Kondensat.

Hydraulikstation
Die Hydraulikkomponente ist auf ein geschraubtes (zerlegbares) Gestell montiert, diese hat eine Kondensatwanne aus Edelstahl 1.4301 und höhenverstellbare Aufstellfüße (Verstellbereich 100 mm). Die Rohrleitungsverbindungen sind bis DN50 gepresst und ab DN65 geschweißt.
Die Rohrleitungskomponenten sind ab DN65 geflanscht und somit leicht demontierbar. Zusätzlich können Temperaturfühler in Fühlerhülsen an vorgesehenen Muffen installiert werden. Werkseitig wird eine Dichtheits- und Leckage-Prüfung mit getrockneter Druckluft durchgeführt. Das Gestell kann bei Bedarf, als eine Einheit, getauscht werden.

Hydraulische Regelgruppe für Hochleistungs-Kreislaufverbundsystem
Hochleistungs-Wärmeübertrager mit optimierten An- und Abströmstrecken durch den Gerätehersteller fertig im Gerätegehäuse integriert, hocheffiziente drehzahlregelbare Umwälzpumpe mit integriertem Frequenzumrichter, elektronisches Durchflussmesssystem ohne bewegliche Bauteile zur Messung und Regelung des soleseitigen Volumenstroms, integrierter regelbarer Vereisungsschutz zur dauerhaft hohen Nutzung der Abwärmeenergie, integrierte vollautomatische Leistungsregelung durch Regelventil, inklusive Sicherheitsventil, inklusive Sensor für Drucküberwachung, individuell ausgelegtem Membran-Druckausdehnungsgefäß, Schmutzfänger, Manometer, sowie allen erforderlichen Füll- und Entleerungseinrichtungen, Hydraulikverrohrung in korrosions- geschützter und für Wasser-Glykolgemische geeigneter Ausführung, wird bis DN 50 in gepresster und ab DN 65 in geschweißter Ausführung geliefert, komplette hydraulische Regelgruppe mit Kälterohrschellen körperschallisoliert im Gerätegehäuse montiert, notwendige Wärmeschutzisolierung und Systemfüllung sind im Leistungsumfang.

Lebenszyklusanalyse nach EN 15804 2022-03 mit 18 Umweltwirkungskategorien
Für RLT-Geräte sind Materialkompositionen zu erstellen, welche die Gewichtsanteile aller verbauten Materialien bis zur 95%-Marke enthalten. Es ist ein Life Cycle Assessment (LCA) nach EN 15804 2022-03 in der "cradle to gate" Betrachtung (Phase A1 bis A3) auszuhändigen, welches 18 Umweltwir- kungskategorien (Midpoints) und drei Schadenskategorien (Endpoints) nach ReCiPe 2016 v1.1 (H) umfasst.
Das LCA umfasst neben dem Rohmaterial- und Energiebedarf auch Verschnitt und Prozessmaterialien. Es sind die Auflis- tungen der verbauten Materialien, Umweltwirkungskategorien und Schadenskategorien auf die einzelnen Baugruppen eines RLT-Geräts herunterzubrechen.

Leistungsumfang des AN, Lieferung je RLT-Anlage:
- vollständige LCA nach EN 15804:2022 03 (A1-A3) mit 18 Midpoints + 3 Endpoints,
- Lieferung der Materialkompositionen bis 95 % des Produkt- gewichts,
- Darstellung aller Umweltindikatoren, Lieferung gerätebe- zogener, prüffähig Daten.
- Offenlegung der Rohmaterial-, Energie-, Verschnitt- und Prozessmaterialdaten unter Sicherstellung, dass alle Angaben zum jeweiligen. angebotenen RLT-Gerät passen.
Die LCA ist verbindlicher Bestandteil des LV und muss daher mit dem Angebot eingereicht werden.

Differenzdruckwächter
zur Überwachung von Filter- oder Ventilatoreinheiten. Messbereich auf Filterendwiderstand oder auf statische Druckerhöhung des Ventilators angepasst. Am Gerät an- bzw. eingebaut und mit Kunststoffschlauch angeschlossen. Sollwert auf Endwiderstand oder stat. Mindestdruck eingestellt. Geeignet für Filtertestzyklus bei variablen Luftmengen, werkseitig funktionsgeprüft. DIN-DVGW-geprüft, Schutzart: IP 54
Steuerbaugruppe Druck- (Filter-) überwachung.

Außentemperaturfühler
am wetterfesten Lüftungsgerät angebaut oder für Außenwand- montage. Das Fühlerelement ist an unterschiedliche Regelfabrikate, wie z. B. Landis & Stäfa, Siemens, Kieback & Peter, Johnson Controls, Honeywell, Sauter etc., oder an aktive Standardsignale 0 bis 10 V, 0(4) bis 20 mA angepasst.

Druckmessumformer
Druckmessumformer für gasförmige Medien zur Messung und Überwachung des Differenzdrucks und Volumenstroms von Luft und anderen nicht aggressiven oder brennbaren Gasen, über Dipschalter umschaltbare Druckmessbereiche, schlag- und bruchsicheres Gehäuse mit unverlierbarem Klappdeckel zum werkzeuglosen Öffnen und Schließen, entnehmbarer Kabeleinführung, herausziehbare Steckklemme, Montagesockel zur unkomplizierten Montage auch auf Norm-Tragschiene.

Messgrößen: Differenzdruck, Volumenstrom
Ausgang Spannung: 0 bis 10V oder 0 bis 5 V, min.
Last 10 kOhm
Ausgang Strom: 4 bis 20 mA max. Bürde 500 Ohm
Medium: Luft und nicht aggressive Gase
Spannungsversorgung: 15 bis 35 V = oder 19 bis 29 V ~
Leistungsaufnahme: max. 2,3 W (24 V =) ǀ 4,3 VA (24 V ~)
Messbereich Druck: Je nach Sensortyp acht einstellbare Druckmessbereiche.
Auswahl und Voreinstellung in Abhängigkeit des jeweiligen Anwendungsfalls.
Messbereich Volumenstrom: 0 bis 750.000 m³/h (Standard), parametrierbar über eine App.
Genauigkeit Druck: ±1 Pa
Max. Betriebsüberdruck: 40 kPa
Sensor: Piezo-Messzelle
Kabeleinführung: M16 mit Zugentlastung, entnehmbar
Anschluss elektrisch: abnehmbare Steckklemme, max. 2,5 mm²
Anschluss mechanisch: Druckanschluss männlich Ø=5,0 mm / Ø=6,3 mm
Gehäuse: PC, reinweiß, mit entnehmbarer Kabeleinführung
Umgebungsbedingungen: -10 bis +50 °C, max. 85% rH nicht dauerhaft kondensierend
Schutzart: IP65 gemäß DIN EN 60529

Kanaltemperaturfühler
am Lüftungsgerät an- bzw. eingebaut oder für Kanalmontage. Das Fühlerelement ist an unterschiedliche Regelfabrikate, wie z. B. Landis & Stäfa, Siemens, Kieback & Peter, Johnson Controls, Honeywell, Sauter etc., oder an aktive Standardsignale 0 bis 10 V, 0(4) bis 20 mA angepasst. Die Auswahl und Montage des Fühlers ist auf die Gerätekonstruktion abgestimmt.

Rauchmelder
Kanalrauchmelder 24 VAC/DC inklusive Entnahmerohr 0,6 m. lose Lieferung zum Einbau in Luftkanal zur frühzeitigen Erkennung von Schwelbränden und Bränden mit Rauch- entwicklung. Der Sensor arbeitet nach dem Streulichtprinzip.
Mit Alarmschwellennachführung, dadurch längere Standzeit. Kontinuierliche Anzeige der Verschmutzung durch 2-stellige LED-Anzeige im Klartext. Bei Verschmutzung > 70% fällt das Relais ab. Anzeige von Rauchalarm, fehlender Luftströmung, Systemstörung und Betriebsbereitschaft durch LEDs. Entriegelung und Funktionsprüfung durch Taster. Rauch- alarmrelais mit pot.-freiem Umschalt-/Öffnerkontakt.
Eine Überprüfung mit Testspray ist ohne Öffnung des Deckels möglich. Lieferung mit Luftkanalentnahmerohr 600 mm lang. Anschlussverschraubung: 3 x M 16 Abmessungen ohne Rohr: 166 x 257 x 77 mm (BxHxT) Umgebungstemperatur: -20 bis +50 °C Strömungsgeschwindigkeit 1 bis 20m/s Schutzart: IP 54, mit WDG IP 65 VdS-Anerkennung G 210059

Raumtemperaturfühler
für DDC- und Analoganwendungen. Das Fühlerelement ist an unterschiedliche Regelfabrikate, wie z. B. Landis & Stäfa, Siemens, Kieback & Peter, Johnson Controls, Honeywell, Sauter etc., oder an aktive Standardsignale 0 bis 10 V, 0(4) bis 20 mA angepasst. Farbe: reinweiß

Tauchtemperaturfühler
am Vorerhitzerrücklauf mit Tauchhülse eingebaut oder für Montage an Heizungsverrohrungen.
Das Fühlerelement ist an unterschiedliche Regelfabrikate, wie z. B. Landis & Stäfa, Siemens, Kieback & Peter, Johnson Controls, Honeywell, Sauter etc., oder an aktive Standard- signale 0 bis 10 V, 0(4) bis 20 mA angepasst. Die Auswahl und Montage des Fühlers und die Erhitzerverrohrung sind werkseitig aufeinander abgestimmt.

Reparaturschalter
geeignet zur allpoligen, hauptstromseitigen Abschaltung des Motors unter Last. Zusätzlich mindestens 1 potentialfreier Schließerhilfskontakt zur Zustandmeldung an die DDC, GLT. In "Aus"-Stellung durch Sicherheitsschloss abschließbar. Am Ventilatorgehäuse außen angebaut und mit flexiblen Leitungen zum Antriebsmotor verdrahtet. Bei wetterfesten Geräten ist der Reparaturschalter durch ein Dach vor Witterungseinflüssen geschützt. Die außenliegenden Leitungen sind UV-geschützt. Je nach Schaltungsart  3- oder 6-polig. Schutzart: IP 65.

Stellmotor Auf-Zu
Stellmotordrehmoment auf Klappendrehmoment angepasst. Gehäuse verdrehsicher an der Klappe befestigt. Arretierung des Antriebes auf Klappenachse mit Null- bzw. Endstellungsabgleich.
Drehrichtungsanpassung auf Klappenfunktion. Werkseitig funktionsgeprüft. inklusive Hilfsschalter für Stellantrieb mit einem Schaltkontakt zur Signalisation einer beliebig einstellbaren Winkelstellung. Schutzart IP 54.
- überlastsicher und wartungsfrei
- wählbarer Drehsinn
- Handverstellung und Stellungsanzeige

Stellmotor stetig
Stellmotordrehmoment auf Klappendrehmoment angepasst. Gehäuse verdrehsicher an der Klappe befestigt. Arretierung des Antriebes auf Klappenachse mit Null- bzw. Endstellungsab- gleich.
Der stetige 0 bis 10 V-Stelllantrieb ist für marktübliche Regelfabrikate, wie z. B. Landis & Stäfa, Siemens, Kieback & Peter, Johnson Controls, Honeywell, Sauter etc. geeignet. Klappenachse mit Null- bzw. Endstellungsabgleich. Drehrichtungsanpassung auf Klappenfunktion. Werkseitig funktionsgeprüft. Schutzart IP54
- überlastsicher und wartungsfrei
- wählbarer Drehsinn
- Handverstellung und Stellungsanzeige

Regelungspaket für Hochleistungs- Kreislaufverbundsystem
Bedarfsgerechte, stetige Leistungsregelung von 0 bis 100 % mit Wirkungsgradoptimierung durch Leistungsregelung der Solepumpe anhand des Wärmestromkapazitäten-Verhältnisses aus Solemenge und Mittelwert von jeweils vorherrschender Zu- und Abluftmenge, Ermittlung des Massenstroms im KV-System durch wartungs- und verschleißfreien Vortex-Durchfluss- mengensensor, der nach dem Messprinzip der Karmanschen Wirbelstraße arbeitet, Leistungsanpassung der drehzahl- geregelten Solepumpe im Teillastbetrieb mittels Regelventil für hohe Regelgenauigkeit auch im unteren Leistungsbereich, Präzise Adaption der Regelung auf das vorliegende Mengen- verhältnis der einzelnen Solebestandteile zur genauen Bestimmung des Massenstroms sowie der Wärmekapazität und Dichte der Luft zur energieoptimalen Berechnung der maximalen Solemenge, flexible Einstellung eines abweichenden Wärmestromkapazitäten-Verhältnisses möglich, Plausibilitäts- prüfung der eingestellten Parameter, Vereisungsschutz des Abluftwärmeübertragers mittels Minimalbegrenzung der Vorlauftemperatur über Regelventil bei Vereisungsgefahr, Pumpenkick vermeidet ein Festsetzen des Pumpenlaufrades bei längerem Stillstand, Überwachung des Systemdrucks im KV-System durch einen Drucksensor inklusive einer Störabschaltung bei Unterschreitung eines einstellbaren Grenzwerts, optional grafische Darstellung aller Messwerte (Temperaturen, Durchfluss, Druck) aller Sensoren und aller Stellsignale (Ventile, Pumpen) über einen Browser alle Werte auch über optionalen Bus verfügbar.
Alle Bodenwannen müssen in Edelstahlausführung mit dem Werkstoff 1.4301 ausgeführt werden. Die Wannen sind nur als gleichwertig zu betrachten, wenn diese lasergeschweißt sind und eine integrierte Step-Kantung aufweisen um das Kondensat optimal ableiten zu können.

Geräteeinbringung: siehe Position Kranleistung

**02.01.190 RLT-Zentralgerät Konferenz Volumenstrom 6.000 m³/h Ab-/Zuluft Heizen Kühlen Grundrahmen Profilstahl beschichtet**
*** Leitbeschreibung
*** gemäß Ausführungsbeschreibung 4
Raumlufttechnisches Zentralgerät,
Volumenstrom '6000' m3/h,
für die Anlage
RLT-Konferenz

zur Innenaufstellung, Bodenstellung, für Zu- und Abluft, mit Außen- und Fortluftbetrieb, mit rotierendem Wärmerückgewinner, thermodynamische Luftbehandlung: heizen und kühlen, Geschwindigkeitsklasse V4 DIN EN 13053 (über 2 bis 2,2 m/s), Qualitätsanforderungen an das Gehäuse DIN EN 1886, mechanische Festigkeit, Gehäuseklasse D 2 (M), Dichtheitsklasse L 1 (M), Wärmedurchgangszahl Klasse T 2, Wärmebrückenfaktor TB 2, Wärmebrückenfaktor TB 1 für kaltluftberührte Gehäuseteile,
Gehäuse für alle Bauteile doppelschalig, außen aus verzinktem Stahl, Außenfläche pulverbeschichtet, innen aus verzinktem Stahl, mit Schall- und Wärmedämmung, Gehäuserahmen aus verzinktem Stahl, beschichtet, mit Grundrahmen, aus beschichtetem Profilstahl, mit Anschlüssen für Außenluft-, Abluft-, Zuluft- und Fortluftbauteile, Ausführung gemäß Einzelbeschreibung,
gemäß nachfolgender Beschreibung.

Inkl. Transport zur Baustelle und zum Aufstellort, mit entsprechenden Transportösen und Lastträgern für Krantransport.
Menge: 2,000 St
*Unterbeschreibung 1 RLT-Konferenz - Technische Spezifikation*
TECHNISCHE DATEN
Innenraum-Gerät
Anlage: Konferenz 1/2
Gewicht: ca. 2.662 kg
Max. Abmessungen (B/L/H): ca. 1.324/ 7.340/ 1.942 mm
Energieeffizienzklasse Eurovent 2016: A+
Gehäuse außen: pulverbeschichtet, ca. RAL 7035
Zuluft
Luftvolumenstrom: 6.000 m³/h
Druckverlust extern: 500 Pa
Außenluft / Zuluft: 250 Pa / 250 Pa
Luftgeschwindigkeit: 1,3 m/s (V1)
SFPv-Wert (EN 16798-3): 1.198 W/m³/s
SFP-Klasse (EN 16798-3): SFP3
Gehäuse innen: verzinkt
Isolierung (mm): 50
Abluft
Luftvolumenstrom: 6.000 m³/h
Druckverlust extern: 500 Pa
Abluft / Fortluft: 250 Pa / 250 Pa
Luftgeschwindigkeit: 1,7 m/s (V2)
SFPv-Wert (EN 16798-3): 1.117 W/m³/s
SFP-Klasse (EN 16798-3): SFP3
Gehäuse innen: verzinkt
Isolierung (mm): 50
ErP-GERÄTEDATEN
ErP-Stufe
Geplantes Fabrikat: ErP 2018
Anlagentyp: Nichtwohnraumlüftungsanlage (NRVU)
Gerätekonfiguration: Zwei-Richtung-Lüftungsanlage (BVU)
Elektrische Ventilatorleistung
Geplantes Fabrikat: 2,1 kW
Spezifische Ventilatorleistung
SFP intern (Referenz)
Vorgabewert: ErP 2018: 1101 W/m³/s
Geplantes Fabrikat: 533 W/m³/s
Statischer Ventilator-Systemwirkungsgrad
Geplantes Fabrikat: ZU 70,0 % / AB 68,0 %
Differenzdruck intern (Referenz)
Geplantes Fabrikat: ZU 172 Pa / AB 191 Pa
Gehäuse-Schallleistungspegel
Geplantes Fabrikat: ZU 51 dB(A) / AB 51 dB(A)
Geplantes Fabrikat: 81,4 %
Gehäuse - Äußere Höchstleckluftrate
Geplantes Fabrikat: <= 0,44 l/s/m² (Prüfdruck -400 Pa)
WRG-Art
siehe nachfolgende Daten
WRG - Innere Höchstleckluftrate
: Rotor-WRG ca. 5,0 %
: (ohne Spül- und Mitrotationsluft)
Prüfdruck: Platten-WRG
ZU/AB = 250 Pa (EN 308)
: Kreuzstrom ca. 0,2 %
: Gegenstrom ca. 0,5 %
: Rotor-WRG ca. 5,0 %
: (ohne Spül- und Mitrotationsluft)
Drehzahlregelung
siehe nachfolgende Daten oder bauseits
Filter-Energieeffizienzklasse
siehe nachfolgende Daten
Filter-Differenzdrucküberwachung
siehe nachfolgende Daten oder bauseits
ZULUFT
Leerkammer
Luftvolumenstrom: 6.000 m³/h
Filter
Luftvolumenstrom: 6.000 m³/h
Druckverlust A / E / D: 33 / 99 / 66 Pa
Bauart: Taschenfilter
Klasse: ISO ePM 10 - 50%
Eurovent Klasse: D
Einbaurahmen
Zubehör
1 Differenzdruckanzeiger, Magnehelic, 0-500 Pa
1 Messleitung mit Anschluss zur BDS
1 Filter ausziehbar
Schalldämpfer
Luftvolumenstrom: 6.000 m³/h
Druckverlust: 17 Pa
Dämpfung: 15 dB bei 250Hz
Oberfläche: Glasseide ohne Resonanzblech
Rahmen mit Anströmprofil: verzinkt
Rotor - WRG
Luftvolumenstrom: 6.000 m³/h
Druckverlust: 142 Pa
Außenluft / Feuchte: -8,1 °C / 90 %
Abluft / Feuchte: 20,0 °C / 30 %
Zuluft / Feuchte: 14,7 °C / 23 %
Fortluft / Feuchte: -1,5 °C / 95 %
Leistung: 49 kW
Rückwärmzahl (feucht): 81,2 %
Rückwärmzahl (EN308): 81,4 %
WRG-Klasse (EN 13053): H1
Bodenwanne: 1.4301
Sommerdaten:
Außenluft / Feuchte: 31°C / 46%
Abluft / Feuchte: 26,0°C / 55%
Zuluft / Feuchte: 27,1°C / 58%
Fortluft / Feuchte: 29,9°C / 44%

Zubehör
1 Rotordrehzahlregler montiert und verdrahtet
1 Rotordrehzahlregler mit Laufkontrolle
Lufterwärmer
Luftvolumenstrom: 6.000 m³/h
Druckverlust: 31 Pa
Ausführung - Typ: Cu/Al
Luft Eintritt / Austritt: 10,0 / 20,0°C
Medium Art: Wasser
Medium Eintritt / Austritt: 45 / 30°C
Heizleistung: 20,3 kW
Mediummenge: 1,2 m³/h
Druckverlust Medium: max. 20,00 kPa
Zubehör
1 Sammler aus Cu
1 Sammlerabdeckung auf der Lufteintritts- und Luftaustrittsseite
Leerkammer
Luftvolumenstrom: 6.000 m³/h
Luftkühler
Luftvolumenstrom: 6.000 m³/h
Druckverlust: 45 Pa
Ausführung - Typ: Cu/Al - A
Luft Eintritt / Feuchte: 27,1 °C / 58 %
Luft Austritt / Feuchte: 20,0 °C / 87 %
Medium Art: Wasser
Medium Eintritt / Austritt: 13,0 / 19,0°C
Kühlleistung: 16,6 kW
Mediummenge: 2,4 m³/h
Druckverlust Medium: max. 50,00 kPa
Rahmen / Lamellen: /
Bodenwanne: 1.4301
Zubehör
1 Rahmen aus Edelstahl 1.4301
1 Sammler aus Cu
1 Sammlerabdeckung auf der Lufteintritts- und Luftaustrittsseite
Ventilator
Luftvolumenstrom: 6.000 m³/h
Druckverlust extern: 500 Pa
Druckverlust intern: 385 Pa
Einbauverlust: 8 Pa
Druckverlust dyn.: 78 Pa
Druckverlust total: 971 Pa
Ausführung: Freirad
Geräteanschluss: schwingungsgedämpft
Betriebsdrehzahl: 2835 1/min
Max. Drehzahl: 3430 1/min
Wellenleistung: 2,1 kW
Wirkungsgrad: 76 %
SFP-Klasse nach EN13779, SFP3
P-Klasse (EN 13053): P1
Schallleistung bei f(Hz)
1.  Geräteansaug: Σ 50,0 dB(A)
2.  Geräteausblas: Σ 54,0 dB(A)
3.  Neben dem Gerät: Σ 51,0 dB(A)
 - 63 - 125 - 250 - 500 - 1 k - 2 k - 4 k - 8 k
1. 40 - 40 - 40 - 40 - 40 - 41 - 42 - 40  dB(A)
2. 40 - 40 - 45 - 40 - 40 - 40 - 49 - 49  dB(A)
3. 41 - 40 - 44 - 40 - 46 - 42 - 41 - 40  dB(A)
Motor
Leistung: 3,6 kW
Nenndrehzahl: 3430 1/min
Spannung: 400 V
Stromaufnahme: 5,5 A
Frequenz: 50 Hz
Schutzart / Iso-Klasse: IP 55 /
Aufgenommene Leistung: PM = 2,12 kW
Wirkdruck bei Nennvolumenstrom
(Luftdichte 1,14 kg/m³): Pa
Zubehör
1 Messleitung mit Anschluss zur BDS 200-1400
1 Reparaturschalter, 3-polig, 7,5 kW, IP65
1 Verkabelung EC-Ventilator: Anschluss Motor auf Rep.-Schalter und Klemmdose (Steuerleitungen, Stellsignal 0 / 10 V, Störmeldekontakt max. 24 V/ 2 A)
Filter
Luftvolumenstrom: 6.000 m³/h
Druckverlust A / E / D: 30 / 90 / 60 Pa
Bauart: Plisseefilter
Klasse: ISO ePM 1 - 60%
Eurovent Klasse: A+
Einbaurahmen:  pulverbeschichtet
Zubehör
1 Differenzdruckanzeiger, 0-500 Pa
1 Messleitung mit Anschluss zur BDS
1 Filter ausziehbar
Schalldämpfer
Luftvolumenstrom: 6000 m³/h
Druckverlust: 19 Pa
Dämpfung: 17 dB bei 250Hz
Oberfläche: Glasseide ohne Resonanzblech
Rahmen mit Anströmprofil, verzinkt
ABLUFT
Leerkammer
Luftvolumenstrom: 6.000 m³/h
Filter
Luftvolumenstrom: 6.000 m³/h
Druckverlust A / E / D: 49 / 147 / 98 Pa
Bauart: Taschenfilter
Klasse: ISO ePM 10 - 50%
Eurovent Klasse: D
Einbaurahmen:  pulverbeschichtet
Zubehör
1 Differenzdruckanzeiger, Magnehelic, 0-500 Pa
1 Messleitung mit Anschluss zur BDS
1 Filter ausziehbar
Schalldämpfer
Luftvolumenstrom: 6.000 m³/h
Druckverlust: 29 Pa
Dämpfung: 15 dB bei 250Hz
Oberfläche: Glasseide ohne Resonanzblech
Rahmen mit Anströmprofil: verzinkt
Rotor - WRG
Luftvolumenstrom: 6.000 m³/h
Druckverlust: 142 Pa
Ventilator
Luftvolumenstrom: 6.000 m³/h
Druckverlust extern: 500 Pa
Druckverlust intern: 301 Pa
Einbauverlust: 8 Pa
Druckverlust dyn.: 78 Pa
Druckverlust total: 887 Pa
Ausführung: Freirad
Geräteanschluss: schwingungsgedämpft
Betriebsdrehzahl: 2.754 1/min
Max. Drehzahl: 3.430 1/min
Wellenleistung: 2,0 kW
Wirkungsgrad: 76 %
SFP-Klasse nach EN13779: SFP3
P-Klasse (EN 13053) : P1
Schallleistung bei f(Hz)
1.  Geräteansaug: Σ 51,0 dB(A)
2.  Geräteausblas: Σ 56,0 dB(A)
3.  Neben dem Gerät: Σ 51,0 dB(A)
 - 63 - 125 - 250 - 500 - 1 k - 2 k - 4 k - 8 k
1. 40 - 40 - 40 - 40 - 40 - 42 - 45 - 43  dB(A)
2. 40 - 40 - 47 - 40 - 40 - 42 - 52 - 52  dB(A)
3. 40 - 40 - 43 - 40 - 46 - 42 - 40 - 40  dB(A)
Motor
Leistung: 3,6 kW
Nenndrehzahl: 3.430 1/min
Spannung: 400 V
Stromaufnahme: 5,5 A
Frequenz: 50 Hz
Schutzart / Iso-Klasse: IP 55 /
Aufgenommene Leistung: PM = 1,96 kW
Wirkdruck bei Nennvolumenstrom
(Luftdichte 1,14 kg/m³):  Pa
Zubehör
1 Messleitung mit Anschluss zur BDS 200-1.400
1 Reparaturschalter, 3-polig, 7,5 kW, IP65
1 Verkabelung EC-Ventilator: Anschluss Motor auf Rep.-Schalter und Klemmdose (Steuerleitungen, Stellsignal 0 / 10 V, Störmeldekontakt max. 24 V/ 2 A)
Schalldämpfer
Luftvolumenstrom: 6.000 m³/h
Druckverlust: 32 Pa
Dämpfung: 17 dB bei 250Hz
Oberfläche: Glasseide ohne Resonanzblech
Rahmen mit Anströmprofil, verzinkt
Gehäuse
Grundrahmen U100 pulverbeschichtet
Gehäuseanbauteile
1 Typenschild
9 Revisionstür
2 Revisionstür mit SG, Isolier-Schauglas TB1
1 Klasse 2-Gliederklappe, verzinkt, JL 256 A1009 x B703
1 Klasse 2-Gliederklappe, verzinkt, JL 257  A1162 x B652
1 Flexibler Anschluss, schallentkoppelt beschichtet
A1009 x B703
1 Flexibler Anschluss, schallentkoppelt beschichtet
A1162 x B652
1 Flexibler Anschluss, schallentkoppelt beschichtet
A1162 x B652
1 Flexibler Anschluss, schallentkoppelt beschichtet
A1162 x B856
Allgemeines Zubehör
1 Montagematerial
2 LED-Ovalleuchte
1 Syphon für Kondensat
Inbetriebnahme
1 Funktionstest, Einregulierung & Einweisung Erhitzer / Warmwasser
3 Funktionstest, Einregulierung & Einweisung Filter
1 Funktionstest, Einregulierung & Einweisung Fühler / Zuluft-, Abluft-, Raum- Aussentemp.
3 Funktionstest, Einregulierung & Einweisung Fühler, einzeln
1 Funktionstest, Einregulierung & Einweisung Kühler / Pumpe, Ventil
1 Funktionstest, Einregulierung & Einweisung Rauchmelder
2 Funktionstest, Einregulierung & Einweisung Ventilator / Freirad-FU
1 Funktionstest, Einregulierung & Einweisung WRG / Rotor
1 Funktionstest, Einregulierung und Einweisung von Regler
2 Funktionstest, Einregulierung & Einweisung einzelnes Feldgerät
Alle elastischen Verbindungen mit Potentialausgleich!

**02.01.200 Hygieneerstinspektion RLT-Anlage Konferenz**
STLB-Bau 2023-04 075
Hygieneerstinspektion nach VDI 6022 Blatt 1, fachliche Mindestqualifikation: qualifiziertes Fachpersonal Kat. A VDI 6022 Blatt 4 oder Hygieneinspektor, für Raumlufttechnische Anlagen mit
Ansaugbauteile '1' St,
Filterkammern '1' St,
Erhitzer '1' St,
Wärmerückgewinner '1' St,
Luftkühler '1' St,
das Personals zum Bedienen der Anlage und zum Öffnen und Schließen der Revisionsöffnungen und -zugänge sowie erforderlicher Steighilfen stellt der AN, einschl. Dokumentation mit Formblatt, einschl. Prüfberichte mit Angaben für weitere Hygienekontrollen, die Probenahme und deren Auswertung werden gesondert vergütet.
Menge: 2,000 St

**02.01.210 RLT-Zentralgerät Atrium Volumenstrom 6.600 m³/h Zu-/Abluft Heizen Kühlen Grundrahmen Profilstahl beschichtet**
*** Leitbeschreibung
*** gemäß Ausführungsbeschreibung 4
Raumlufttechnisches Zentralgerät,
Volumenstrom '6600' m3/h, zur Außenaufstellung,
Bodenstellung, für Zu- und Abluft, mit Außen- und Fortluftbetrieb, mit rotierendem Wärmerückgewinner, thermodynamische Luftbehandlung: heizen und kühlen, Geschwindigkeitsklasse V4 DIN EN 13053 (über 2 bis 2,2 m/s), Qualitätsanforderungen an das Gehäuse DIN EN 1886, mechanische Festigkeit, Gehäuseklasse D 2 (M), Dichtheitsklasse L 1 (M), Wärmedurchgangszahl Klasse T 2, Wärmebrückenfaktor TB 2, Wärmebrückenfaktor TB 1 für kaltluftberührte Gehäuseteile,
Gehäuse für alle Bauteile doppelschalig, außen aus verzinktem Stahl, Außenfläche pulverbeschichtet, innen aus verzinktem Stahl, mit Schall- und Wärmedämmung, Gehäuserahmen aus verzinktem Stahl, beschichtet, mit Grundrahmen, aus beschichtetem Profilstahl, mit Anschlüssen für Außenluft-, Abluft-, Zuluft- und Fortluftbauteile, Ausführung gemäß Einzelbeschreibung,
gemäß nachfolgender Beschreibung.

Inkl. Transport zur Baustelle und zum Aufstellort, mit entsprechenden Transportösen und Lastträgern für Krantransport.
Menge: 1,000 St
*Unterbeschreibung 1 RLT-Atrium - Technische Spezifikation*
TECHNISCHE DATEN
Hinweis:
Steckerfertige Variante mit lediglich einer Liefereinheit. Nachträgliche handwerkliche Tätigkeiten in und an den Geräten sind nicht zugelassen. Alle verbauten Komponenten und Systeme sind im Herstellerwerk fertig zu montieren.
Geräteversion: Wetterfestes Gerät
Anlage: RLT Atrium
Gewicht: ca. 3.628 kg
Max. Abmessungen (B/L/H): ca. 1.324/ 8.362/ 1.942 mm
Energieeffizienzklasse
Eurovent 2016: A+
Gehäuse außen: pulverbeschichtet ca. RAL 7035
Zuluft
Luftvolumenstrom: 6.600 m³/h
Druckverlust extern: 500 Pa
Außenluft / Zuluft: 250 Pa / 250 Pa
Luftgeschwindigkeit: 1,5 m/s (V1)
SFPv-Wert (EN 16798-3): 1.234 W/m³/s
SFP-Klasse (EN 16798-3): SFP3
Gehäuse innen: verzinkt
Isolierung (mm): 50
Abluft
Luftvolumenstrom: 6.600 m³/h
Druckverlust extern: 500 Pa
Abluft / Fortluft: 250 Pa / 250 Pa
Luftgeschwindigkeit: 2,1 m/s (V3)
SFPv-Wert (EN 16798-3): 1.254 W/m³/s
SFP-Klasse (EN 16798-3): SFP3
Gehäuse innen: verzinkt
Isolierung (mm): 50
ErP-GERÄTEDATEN
ErP-Stufe
Geplantes Fabrikat: ErP 2018
Anlagentyp: Nichtwohnraumlüftungsanlage: (NRVU)
Gerätekonfiguration: Zwei-Richtung-Lüftungsanlage: (BVU)
Elektrische Ventilatorleistung
Geplantes Fabrikat: 2,4 kW
Spezifische Ventilatorleistung
SFP intern (Referenz)
Vorgabewert: ErP 2018: 1.051 W/m³/s
Geplantes Fabrikat: 584 W/m³/s
Statischer Ventilator-Systemwirkungsgrad
Geplantes Fabrikat: ZU 71,0 % / AB 62,0 %
Differenzdruck intern (Referenz)
Geplantes Fabrikat: ZU 190 Pa / AB 197 Pa
Gehäuse-Schallleistungspegel
Geplantes Fabrikat: ZU 53 dB(A) / AB 53 dB(A)
Gehäuse - Äußere Höchstleckluftrate
Geplantes Fabrikat: <= 0,44 l/s/m² (Prüfdruck -400 Pa)
: <= 0,44 l/s/m² (Prüfdruck +400 Pa)
WRG-Art
siehe nachfolgende Daten
WRG - Innere Höchstleckluftrate
: Rotor-WRG ca. 5,0 %
: (ohne Spül- und Mitrotationsluft)
Prüfdruck: Platten-WRG
ZU/AB = 250 Pa (EN 308)
: Kreuzstrom ca. 0,2 %
: Gegenstrom ca. 0,5 %
: Rotor-WRG ca. 5,0 %
: (ohne Spül- und Mitrotationsluft)
Drehzahlregelung
siehe nachfolgende Daten oder bauseits
Filter-Energieeffizienzklasse
siehe nachfolgende Daten
Filter-Differenzdrucküberwachung
siehe nachfolgende Daten oder bauseits
ZULUFT
Leerkammer
Luftvolumenstrom: 6.600 m³/h
Bodenwanne: 1.4301
Filter
Luftvolumenstrom: 6.600 m³/h
Druckverlust A / E / D: 36 / 108 / 72 Pa
Bauart: Taschenfilter
Klasse: ISO ePM 10 - 50 %
Eurovent Klasse: D
Einbaurahmen:
Bodenwanne: 1.4301
Zubehör
1 Differenzdruckanzeiger, 0-500 Pa
1 Messleitung mit Anschluss zur BDS
1 Filter ausziehbar
Schalldämpfer:
Luftvolumenstrom: 6.600 m³/h
Druckverlust: 21 Pa
Dämpfung: 15 dB bei 250Hz
Oberfläche: Glasseide ohne Resonanzblech
Rahmen mit  Anströmprofil: verzinkt
Rotor - WRG
Luftvolumenstrom: 6.600 m³/h
Druckverlust: 156 Pa
Außenluft / Feuchte: -8,1°C / 90 %
Abluft / Feuchte: 20,0  °C / 30 %
Zuluft / Feuchte: 14,5°C / 23 %
Fortluft / Feuchte: -1,3 °C / 95 %
Leistung: 54 kW
Rückwärmzahl (feucht): 80,4 %
Rückwärmzahl (EN308): 80,5 %
WRG-Klasse (EN 13053): H1
Bodenwanne: 1.4301
Sommerdaten:
Außenluft / Feuchte 31°C / 46%
Abluft / Feuchte 26,0°C / 55%
Zuluft / Feuchte 27,1°C / 58%
Fortluft / Feuchte 29,9°C / 44%

Zubehör
1 Rotordrehzahlregler montiert und verdrahtet
1 Rotordrehzahlregler mit Laufkontrolle
Lufterwärmer
Luftvolumenstrom: 6.600 m³/h
Druckverlust: 34 Pa
Ausführung - Typ: Cu/Al - B
Luft Eintritt / Austritt: 10,0 / 22,0°C
Medium Art: Wasser
Medium Eintritt / Austritt: 45 / 30°C
Heizleistung: 26,8 kW
Mediummenge: 1,6 m³/h
Druckverlust Medium: max. 20,00 kPa
Hinweis:
Die Hydraulikeinheiten sind im Werk vollständig zu montieren und an einem Stück in dem jeweiligen Gerätegehäuse zu liefern!
Eine Dichtheitsprüfung mit dem geforderten Prüfdruck ist bereits im Werk auszuführen!
Zubehör
1 Sammler aus Cu
1 Sammlerabdeckung auf der Lufteintritts- und Luftaustrittsseite
1 Hinweis: Hydr. Regelgruppe endet mit Gewinde
1 3 Weg Regelkugelhahn, Gewinde R518+LR24A-SR-TP, DN20, kvs6.3, dp=2bar, 0 bis 10V, 24 VAC
1 Nassläuferpumpe, PN 10, Gewinde RP 1", 180mm,
U=1x230 V, 50/60 Hz
2 Kugelhahn m. Thermometer, -10 °C bis 100 °C, DN 20
1 Rückschlagventil DN 20 3/4" Messing nicht DVGW Schrägsitzform
1 Schmutzfänger mit Innengewinde R3/4", PN 16
1 Zeiger-Thermo-Manometer, Anschluss hinten, 20-120 °C 0-4bar, mit Tauchhülse R1/2", Ø 80 mm
1 Zeigerthermometer 0-120 °C, R 1/2", Ø 80 mm, Tauchlänge 60 mm, mit Tauchhülse
1 Einspritzschaltung
1 Hinweis: Die Verrohrung muss durch den Anlagenbauer entsprechend den Angaben des jeweiligen Herstellers gegebenenfalls nachbehandelt und nach den aktuell gültigen Normen und Richtlinien isoliert werden!
1 Hinweis: Im Primärheizkreislauf muss bauseits im Vorlauf vor dem Eintritt in die Regelgruppe ein Schmutzfänger eingebaut werden.
1 PWW, DN 20, C-Stahl Systemrohr, gepresst, außen verzinkt, nach DIN EN 10305
4 Füllhahn und Entleerungshahn DN 1/2"-PN10
Leerkammer
Luftvolumenstrom: 6.600 m³/h
Luftkühler
Luftvolumenstrom: 6.600 m³/h
Druckverlust: 66 Pa
Ausführung - Typ: Cu/Al - C
Luft Eintritt / Feuchte: 27,1 °C / 58 %
Luft Austritt / Feuchte: 18,0 °C / 97 %
Medium Art: Wasser
Medium Eintritt / Austritt: 13,0 / 19,0 °C
Kühlleistung: 23,4 kW
Mediummenge: 3,4 m³/h
Druckverlust Medium: max. 50,00 kPa
Rahmen/ Lamellen/ Bodenwanne: Edelstahl 1.4301
Hinweis:
Die Hydraulikeinheiten sind im Werk vollständig zu montieren
und an einem Stück in dem jeweiligen Gerätegehäuse zu
liefern!
Eine Dichtheitsprüfung mit dem geforderten Prüfdruck ist bereits
im Werk auszuführen!
Zubehör
1 Rahmen aus Edelstahl 1.4301
1 Sammler aus Cu
1 Sammlerabdeckung auf der Lufteintritts- und Luftaustrittsseite
1 Hinweis: Hydr. Regelgruppe endet mit Gewinde
1 2 Weg Regelkugelhahn, Gewinde R423+LR24A-SR-TP,
DN25, kvs10, dp=2bar, 0..10V, 24VAC
1 Manometer, Anschluss hinten, 0-4bar, mit Ventil R1/2", DM 80
mm
2 Kugelhahn m. Thermometer, -10 °C - 100 °C, DN 25
1 Schmutzfänger mit Innengewinde R1", PN 16
2 Zeigerthermometer -20°C/+60°C, R 1/2", Ø 80 mm, Tauchlänge 60 mm, mit Tauchhülse
1 Drosselschaltung
1 Hinweis: Die Verrohrung muss durch den Anlagenbauer
entsprechend den Angaben des jeweiligen Herstellers
gegebenenfalls nachbehandelt und nach den aktuell gültigen
Normen und Richtlinien isoliert werden!
1 Hinweis: Für die Dimensionierung der Pumpe muss
der Druckverlust der Regelgruppe berücksichtigt werden !
1 PKW, DN 25, C-Stahl Systemrohr, gepresst, außen verzinkt,
nach DIN EN 10305
4 Füllhahn und Entleerungshahn DN 1/2"-PN10
Ventilator
Luftvolumenstrom: 6.600 m³/h
Druckverlust extern: 500 Pa
Druckverlust intern: 399 Pa
Einbauverlust: 10 Pa
Druckverlust dyn.: 95 Pa
Druckverlust total: 1004 Pa
Ausführung: Freirad
Geräteanschluss: schwingungsgedämpft
Betriebsdrehzahl: 2.963 1/min
Max. Drehzahl: 3.430 1/min
Wellenleistung: 2,4 kW
Wirkungsgrad: 76 %
SFP-Klasse nach EN13779: SFP3
P-Klasse (EN 13053): P1
Schallleistung bei f(Hz)
1.  Geräteansaug: Σ 51,0 dB(A)
2.  Geräteausblas: Σ 56,0 dB(A)
3.  Neben dem Gerät: Σ 53,0 dB(A)
 - 63 - 125 - 250 - 500 - 1 k - 2 k - 4 k - 8 k
1. 40 - 40 - 42 - 42 - 42 - 42 - 42 - 41  dB(A)
2. 40 - 40 - 47 - 40 - 40 - 40 - 50 - 52  dB(A)
3. 40 - 40 - 46 - 42 - 48 - 44 - 42 - 40  dB(A)
Motor
Leistung: 3,6 kW
Nenndrehzahl: 3430 1/min
Spannung: 400 V
Stromaufnahme: 5,5 A
Frequenz: 50 Hz
Schutzart / Iso-Klasse: IP 55 /
Aufgenommene Leistung: PM = 2,43 kW
Wirkdruck bei Nennvolumenstrom
(Luftdichte 1,14 kg/m³):  Pa
Zubehör
1 Messleitung mit Anschluss, 7,5 kW, IP65
1 Verkabelung EC-Ventilator: Anschluss Motor auf Rep.-Schalter und Klemmdose (Steuerleitungen, Stellsignal  0 / 10 V, Störmeldekontakt max. 24 V/ 2 A)
Filter
Luftvolumenstrom: 6.600 m³/h
Druckverlust A / E / D: 34 / 102 / 68 Pa
Bauart: Plisseefilter
Klasse: ISO ePM 1 - 60%
Eurovent Klasse: A+
Einbaurahmen:  pulverbeschichtet
Zubehör
1 Differenzdruckanzeiger, 0-500 Pa
1 Messleitung mit Anschluss zur BDS
1 Filter ausziehbar
Schalldämpfer:
Luftvolumenstrom: 6.600 m³/h
Druckverlust: 23 Pa
Dämpfung: 17 dB bei 250Hz
Oberfläche: Glasseide ohne Resonanzblech
Rahmen mit Anströmprofil: verzinkt
ABLUFT
Filter
Luftvolumenstrom: 6.600 m³/h
Druckverlust A / E / D: 41 / 123 / 82 Pa
Bauart: Taschenfilter
Klasse: ISO ePM 10 - 50 %
Eurovent Klasse: A
Einbaurahmen:  pulverbeschichtet
Zubehör
1 Differenzdruckanzeiger, 0-500 Pa
1 Messleitung mit Anschluss zur BDS
1 Filter ausziehbar
Schalldämpfer:
Luftvolumenstrom: 6600 m³/h
Druckverlust: 35 Pa
Dämpfung: 15 dB bei 250Hz
Oberfläche: Glasseide ohne Resonanzblech
Rahmen mit  Anströmprofil: verzinkt
Leerkammer
Luftvolumenstrom: 6.600 m³/h
Rotor - WRG
Luftvolumenstrom: 6.600 m³/h
Druckverlust: 156 Pa
2 Freiräder
Luftvolumenstrom: 3.300 m³/h
Druckverlust extern: 500 Pa
Druckverlust intern: 365 Pa
Einbauverlust: 6 Pa
Druckverlust dyn.: 60 Pa
Druckverlust total: 931 Pa
Ausführung: Freirad
Geräteanschluss: schwingungsgedämpft
Betriebsdrehzahl: 3.433 1/min
Max. Drehzahl: 3.800 1/min
Wellenleistung: 1,2 kW
Wirkungsgrad: 70 %
SFP-Klasse nach EN13779: SFP3
P-Klasse (EN 13053): P1
Schallleistung bei f(Hz)
1.  Geräteansaug: Σ 52,0 dB(A)
2.  Geräteausblas: Σ 57,0 dB(A)
3.  Neben dem Gerät: Σ 53,0 dB(A)
 - 63 - 125 - 250 - 500 - 1 k - 2 k - 4 k - 8 k
1. 40 - 40 - 45 - 40 - 41 - 43 - 45 - 43  dB(A)
2. 40 - 42 - 49 - 40 - 40 - 45 - 53 - 52  dB(A)
3. 43 - 40 - 46 - 42 - 48 - 45 - 41 - 40  dB(A)
Zwei Motoren
Leistung: 1,5 kW
Nenndrehzahl: 3.800 1/min
Spannung: 400 V
Stromaufnahme: 2,4 A
Frequenz: 50 Hz
Schutzart / Iso-Klasse: IP 55 /
Aufgenommene Leistung je Motor
PM = 1,22 kW
Wirkdruck bei Nennvolumenstrom
(Luftdichte 1,14 kg/m³):  Pa
Zubehör
2 Messleitung mit Anschluss zur BDS 200-1400
2 Reparaturschalter, 3-polig, 7,5 kW, IP65
2 Verkabelung EC-Ventilator: Anschluss Motor auf Rep.-Schalter und Klemmdose (Steuerleitungen, Stellsignal  0 / 10 V, Störmeldekontakt max. 24 V/ 2 A)
Schalldämpfer:
Luftvolumenstrom: 6.600 m³/h
Druckverlust: 39 Pa
Dämpfung: 17 dB bei 250Hz
Oberfläche: Glasseide ohne Resonanzblech
Rahmen mit Anströmprofil: verzinkt
Leerkammer
Luftvolumenstrom: 6.600 m³/h
Gehäuse  -  wetterfest
Grundrahmen U100 pulverbeschichtet
DIN Rahmen 160mm (Gerät als eine Liefereinheit werkseitig montiert)
Gehäuseanbauteile
1 Typenschild 2404696
9 Revisionstür
2 Revisionstür mit SG, Isolier-Schauglas TB1
1 Wetterschutzhaube pulverbeschichtet  9/12
1 Klasse 2-Gliederklappe, Alu
  JL 256  A1009 x B754
1 Klasse 2-Gliederklappe, Verzinkt
  JL 256  A1009 x B499
1 Flexibler Anschluss, schallentkoppelt beschichtet
 A1009 x B499
1 Flexibler Anschluss, schallentkoppelt beschichtet
A1162 x B550
1 Flexibler Anschluss, schallentkoppelt beschichtet
A1162 x B856
Allgemeines Zubehör
1 Montagematerial
2 LED-Ovalleuchte
1 Syphon für Kondensat
Inbetriebnahme
1 Funktionstest, Einregulierung & Einweisung Erhitzer / Warmwasser
3 Funktionstest, Einregulierung & Einweisung Filter
1 Funktionstest, Einregulierung & Einweisung Fühler / Zuluft-, Abluft-, Raum- Aussentemp.
3 Funktionstest, Einregulierung & Einweisung Fühler, einzeln
1 Funktionstest, Einregulierung & Einweisung Kühler / Pumpe, Ventil
1 Funktionstest, Einregulierung & Einweisung Rauchmelder
2 Funktionstest, Einregulierung & Einweisung Ventilator / Freirad-FU
1 Funktionstest, Einregulierung & Einweisung WRG / Rotor
Alle elastischen Verbindungen mit Potentialausgleich!

**02.01.220 Hygieneerstinspektion RLT-Anlage Atrium**
STLB-Bau 2023-04 075
Hygieneerstinspektion nach VDI 6022 Blatt 1, fachliche Mindestqualifikation: qualifiziertes Fachpersonal Kat. A VDI 6022 Blatt 4 oder Hygieneinspektor, für Raumlufttechnische Anlagen mit
Ansaugbauteile '1' St,
Filterkammern '1' St,
Erhitzer '1' St,
Wärmerückgewinner '1' St,
Luftkühler '1' St,
das Personals zum Bedienen der Anlage und zum Öffnen und Schließen der Revisionsöffnungen und -zugänge sowie erforderlicher Steighilfen stellt der AN, einschl. Dokumentation mit Formblatt, einschl. Prüfberichte mit Angaben für weitere Hygienekontrollen, die Probenahme und deren Auswertung werden gesondert vergütet.
Menge: 1,000 St

**02.01.230 RLT-Zentralgerät RLT-Nord Volumenstrom 8.200 m³/h Zu-/Abluft Heizen Kühlen Grundrahmen Profilstahl beschichtet**
*** Leitbeschreibung
*** gemäß Ausführungsbeschreibung 4
Raumlufttechnisches Zentralgerät,
Volumenstrom '9500' m3/h, zur Außenaufstellung,
Bodenstellung, für Zu- und Abluft, mit Außen- und Fortluftbetrieb, mit Plattenwärmerückgewinner, thermodynamische Luftbehandlung: heizen und kühlen, Geschwindigkeitsklasse V4 DIN EN 13053 (über 2 bis 2,2 m/s), Qualitätsanforderungen an das Gehäuse DIN EN 1886, mechanische Festigkeit, Gehäuseklasse D 2 (M), Dichtheitsklasse L 1 (M), Wärmedurchgangszahl Klasse T 2, Wärmebrückenfaktor TB 2, Wärmebrückenfaktor TB 1 für kaltluftberührte Gehäuseteile,
Gehäuse für alle Bauteile doppelschalig, außen aus verzinktem Stahl, Außenfläche pulverbeschichtet, innen aus verzinktem Stahl, mit Schall- und Wärmedämmung, Gehäuserahmen aus verzinktem Stahl, beschichtet, mit Grundrahmen, aus beschichtetem Profilstahl, mit Anschlüssen für Außenluft-, Abluft-, Zuluft- und Fortluftbauteile, Ausführung gemäß Einzelbeschreibung,
gemäß nachfolgender Beschreibung.

Inkl. Transport zur Baustelle und zum Aufstellort, mit entsprechenden Transportösen und Lastträgern für Krantransport.
Menge: 1,000 St
*Unterbeschreibung 1 RLT-Nord- Technische Spezifikation*
TECHNISCHE DATEN
Hinweis:
Steckerfertige Variante mit lediglich einer Liefereinheit. Nachträgliche handwerkliche Tätigkeiten in und an den Geräten sind nicht zugelassen. Alle verbauten Komponenten und Systeme sind im Herstellerwerk fertig zu montieren.
Geräteversion: Wetterfestes Gerät
Anlage: RLT Nord
Gewicht: ca. 4.857 kg
Max. Abmessungen (B/L/H): ca. 1.324/ 8.311/ 1.942 mm
Energieeffizienzklasse
Eurovent 2016: A+
Gehäuse außen: pulverbeschichtet, ca. RAL 7035
Zuluft
Luftvolumenstrom: 9.500 m³/h
Druckverlust extern: 500 Pa
Außenluft / Zuluft: 250 Pa / 250 Pa
Luftgeschwindigkeit: 1,4 m/s (V1)
SFPv-Wert (EN 16798-3): 1.227 W/m³/s
SFP-Klasse (EN 16798-3): SFP3
Gehäuse innen: verzinkt
Isolierung (mm): 50
Abluft
Luftvolumenstrom: 9.500 m³/h
Druckverlust extern: 500 Pa
Abluft / Fortluft: 250 Pa / 250 Pa
Luftgeschwindigkeit: 2,1 m/s (V2)
SFPv-Wert (EN 16798-3): 1.236 W/m³/s
SFP-Klasse (EN 16798-3): SFP3
Gehäuse innen: verzinkt
Isolierung (mm): 50
ErP-GERÄTEDATEN
ErP-Stufe
Geplantes Fabrikat: ErP 2018
Anlagentyp: Nichtwohnraumlüftungsanlage: (NRVU)
Gerätekonfiguration: Zwei-Richtung-Lüftungsanlage: (BVU)
Elektrische Ventilatorleistung
Geplantes Fabrikat: 3,4 kW
Spezifische Ventilatorleistung
SFP intern (Referenz)
Vorgabewert: ErP 2018: 944 W/m³/s
Geplantes Fabrikat: 675 W/m³/s
Statischer Ventilator-Systemwirkungsgrad
Geplantes Fabrikat: ZU 72,0 % / AB 67,0 %
Differenzdruck intern (Referenz)
Geplantes Fabrikat: ZU 233 Pa / AB 233 Pa
Gehäuse-Schallleistungspegel
Geplantes Fabrikat: ZU 55 dB(A) / AB 54 dB(A)
Geplantes Fabrikat: 77,8 %
Gehäuse - Äußere Höchstleckluftrate
Geplantes Fabrikat: <= 0,44 l/s/m² (Prüfdruck -400 Pa)
WRG-Art
siehe nachfolgende Daten
WRG - Innere Höchstleckluftrate
Prüfdruck: Platten-WRG
ZU/AB = 250 Pa (EN 308)
: Kreuzstrom ca. 0,2 %
: Gegenstrom ca. 0,5 %
: Rotor-WRG ca. 5,0 %
: (ohne Spül- und Mitrotationsluft)
Drehzahlregelung
siehe nachfolgende Daten oder bauseits
Filter-Energieeffizienzklasse
siehe nachfolgende Daten
Filter-Differenzdrucküberwachung
siehe nachfolgende Daten oder bauseits
ZULUFT
Leerkammer
Luftvolumenstrom: 9.500 m³/h
Zwischenwanne: 1.4301
Filter
Luftvolumenstrom: 9.500 m³/h
Druckverlust A / E / D: 29 / 87 / 58 Pa
Bauart: Taschenfilter
Klasse: ISO ePM 10 - 50%
Eurovent Klasse: A
Einbaurahmen:
Zwischenwanne: 1.4301
Zubehör
1 Differenzdruckanzeiger, 0-500 Pa
1 Messleitung mit Anschluss zur BDS
1 Filter ausziehbar
Schalldämpfer:
Luftvolumenstrom: 9.500 m³/h
Druckverlust: 15 Pa
Dämpfung: 15 dB bei 250Hz
Oberfläche: Glasseide ohne Resonanzblech
Rahmen mit  Anströmprofil: verzinkt
Leerkammer
Luftvolumenstrom: 9.500 m³/h
Platten - WRG
Bypass, inkl. Gliederklappe
Luftvolumenstrom: 9.500 m³/h
Druckverlust: 201 Pa
Außenluft / Feuchte: -8,1°C / 90%
Abluft / Feuchte: 20,0°C / 30%
Zuluft / Fortluft: 14,3°C / -0,5°C
Leistung (feucht): 71,5 kW
Rückwärmzahl (feucht): 79,8%
Rückwärmzahl (EN308): 77,8 %
H-Klasse (EN 13053): H1
Bodenwanne: 1.4301
Sommerdaten:
Außenluft / Feuchte: 31°C / 46%
Abluft / Feuchte: 26,0°C / 55%
Zuluft / Feuchte: 27,1°C / 58%
Fortluft / Feuchte: 29,9°C / 44%

Zubehör
1 Adapter für innenliegenden Stellmotor
Lufterwärmer
Luftvolumenstrom: 9.500 m³/h
Druckverlust: 25 Pa
Ausführung - Typ: Cu/Al - B
Luft Eintritt/ Austritt: 10,0 / 20,0°C
Medium Art: Wasser
Medium Eintritt/ Austritt: 45 / 30°C
Heizleistung: 32,2 kW
Mediummenge: 1,9 m³/h
Druckverlust Medium: max. 20,00 kPa
Hinweis:
Die Hydraulikeinheiten sind im Werk vollständig zu montieren und an einem Stück in dem jeweiligen Gerätegehäuse zu liefern!
Eine Dichtheitsprüfung mit dem geforderten Prüfdruck ist bereits im Werk auszuführen!
Zubehör
1 Sammler aus Cu
1 Sammlerabdeckung auf der Lufteintritts- und Luftaustrittsseite
1 Hinweis: Hydr. Regelgruppe endet mit Gewinde
1 3 Weg Regelkugelhahn, Gewinde R523+LR24A-SR-TP, DN25, kvs10, dp=2bar, 0 / 10V, 24VAC
1 Nassläuferpumpe, PN 10, Gewinde RP 1", 180mm, U=1x230V, 50/60Hz
2 Kugelhahn m. Thermometer, -10 °C bis 100 °C, DN 25
1 Rückschlagventil RV25 DN 25
1" Messing
nicht DVGW Schrägsitzform
1 Schmutzfänger mit Innengewinde R1", PN 16
1 Zeiger-Thermo-Manometer, Anschluss hinten, 20 bis 120 °C
0-4bar, mit Tauchhülse R1/2", Ø 80 mm
1 Zeigerthermometer 0-120 °C, R 1/2", Ø 80 mm, Tauchlänge 60 mm, mit Tauchhülse
1 Einspritzschaltung
Hinweis: Die Verrohrung muss durch den Anlagenbauer entsprechend den Angaben des jeweiligen Herstellers gegebenenfalls nachbehandelt und nach den aktuell gültigen Normen und Richtlinien isoliert werden!
Im Primärheizkreislauf muss bauseits im Vorlauf vor dem Eintritt in die Regelgruppe ein Schmutzfänger eingebaut werden.
1 PWW, DN 25, C-Stahl Systemrohr, gepresst, außen verzinkt, nach DIN EN 10305
4 Füllhahn und Entleerungshahn DN 1/2"-PN10
Leerkammer
Luftvolumenstrom: 9.500 m³/h
Luftkühler
Luftvolumenstrom: 9.500 m³/h
Druckverlust: 46 Pa
Ausführung - Typ: Cu/Al - C
Luft Eintritt / Feuchte: 27,1 °C / 58 %
Luft Austritt / Feuchte: 20,0 °C / 87 %
Medium Art: Wasser
Medium Eintritt / Austritt: 13,0 / 19,0 °C
Kühlleistung: 26,3 kW
Mediummenge: 3,8 m³/h
Druckverlust Medium: max. 50,00 kPa
Rahmen/ Lamellen/ Bodenwanne: Edelstahl 1.4301
Hinweis:
Die Hydraulikeinheiten sind im Werk vollständig zu montieren und an einem Stück in dem jeweiligen Gerätegehäuse zu liefern!
Eine Dichtheitsprüfung mit dem geforderten Prüfdruck ist bereits im Werk auszuführen!
Zubehör
1 Rahmen aus Edelstahl 1.4301
1 Sammler aus Cu
1 Sammlerabdeckung auf der Lufteintritts- und Luftaustrittsseite
1 Hinweis: Hydr. Regelgruppe endet mit Gewinde
1 2 Weg Regelkugelhahn, Gewinde R431+NR24A-SR-TP, DN32, kvs16, dp=2bar, 0 / 10V, 24 VAC
1 Manometer, Anschluss hinten, 0 bis 4bar, mit Ventil R1/2",
DM 80 mm
2 Kugelhahn m. Thermometer, -10 °C bis 100 °C, DN 32
1 Schmutzfänger mit Innengewinde R1 1/4", PN 16
2 Zeigerthermometer -20 °C/+60 °C, R 1/2", Ø 80 mm, Tauchlänge 60 mm, mit Tauchhülse
1 Drosselschaltung
Hinweis: Die Verrohrung muss durch den Anlagenbauer entsprechend den Angaben des jeweiligen Herstellers gegebenenfalls nachbehandelt und nach den aktuell gültigen Normen und Richtlinien isoliert werden!
Für die Dimensionierung der Pumpe muss der Druckverlust der Regelgruppe berücksichtigt werden!
1 PKW, DN 32, C-Stahl Systemrohr, gepresst, außen verzinkt, nach DIN EN 10305
4 Füllhahn und Entleerungshahn DN 1/2"-PN10
Ventilator
Luftvolumenstrom: 9.500 m³/h
Druckverlust extern: 500 Pa
Druckverlust intern: 425 Pa
Einbauverlust: 8 Pa
Druckverlust dyn.: 78 Pa
Druckverlust total: 1011 Pa
Ausführung: Freirad
Geräteanschluss: schwingungsgedämpft
Betriebsdrehzahl: 2292 1/min
Max. Drehzahl: 2480 1/min
Wellenleistung: 3,4 kW
Wirkungsgrad: 78 %
SFP-Klasse nach EN13779: SFP3
P-Klasse (EN 13053): P1
Schallleistung bei f(Hz)
1.  Geräteansaug: Σ 52,0 dB(A)
2.  Geräteausblas: Σ 55,0 dB(A)
3.  Neben dem Gerät: Σ 55,0 dB(A)
: 63: 125: 250: 500: 1 k: 2 k: 4 k: 8 k
1.: 40: 46: 43: 44: 44: 43: 42: 41  dB(A)
2.: 44: 47: 47: 40: 40: 40: 48: 49  dB(A)
3.: 49: 45: 46: 44: 49: 44: 40: 40  dB(A)
Motor
Leistung: 4,15 kW
Nenndrehzahl: 2.480 1/min
Spannung: 400 V
Stromaufnahme: 6,3 A
Frequenz: 50 Hz
Schutzart / Iso-Klasse: IP 55 /
Aufgenommene Leistung: PM = 3,44 kW
Wirkdruck bei Nennvolumenstrom
(Luftdichte 1,14 kg/m³):  Pa
Zubehör
1 Messleitung mit Anschluss zur BDS 200-1400
Filter
Luftvolumenstrom: 9500 m³/h
Druckverlust A / E / D: 32 / 96 / 64 Pa
Bauart: Plisseefilter
Klasse: ISO ePM 1 - 60%
Eurovent Klasse: A+
Einbaurahmen:
Zubehör
1 Differenzdruckanzeiger, 0-500 Pa
1 Messleitung mit Anschluss zur BDS
1 Filter ausziehbar
Schalldämpfer:
Luftvolumenstrom: 9.500 m³/h
Druckverlust: 21 Pa
Dämpfung: 17 dB bei 250Hz
Oberfläche: Glasseide ohne Resonanzblech
Rahmen mit Anströmprofil: verzinkt
ABLUFT
Leerkammer
Luftvolumenstrom: 9500 m³/h
Filter
Luftvolumenstrom: 9500 m³/h
Druckverlust A / E / D: 40 / 120 / 80 Pa
Bauart: Taschenfilter
Klasse: ISO ePM 10 - 50 %
Eurovent Klasse: A
Einbaurahmen:
Zubehör
1 Differenzdruckanzeiger, 0-500 Pa
1 Meßleitung mit Anschluss zur BDS
1 Filter ausziehbar
Schalldämpfer:
Luftvolumenstrom: 9.500 m³/h
Druckverlust: 32 Pa
Dämpfung: 15 dB bei 250Hz
Oberfläche: Glasseide ohne Resonanzblech
Rahmen mit Anströmprofil: verzinkt
2 Freiräder
Luftvolumenstrom: 4.750 m³/h
Druckverlust extern: 500 Pa
Druckverlust intern: 382 Pa
Einbauverlust: 5 Pa
Druckverlust dyn.: 49 Pa
Druckverlust total: 936 Pa
Ausführung: Freirad
Geräteanschluss: schwingungsgedämpft
Betriebsdrehzahl: 2619 1/min
Max. Drehzahl: 3430 1/min
Wellenleistung: 1,7 kW
Wirkungsgrad: 72 %
SFP-Klasse nach EN13779: SFP3
P-Klasse (EN 13053): P1
Schallleistung bei f(Hz)
1.  Geräteansaug: Σ 55,0 dB(A)
2.  Geräteausblas: Σ 53,0 dB(A)
3.  Neben dem Gerät: Σ 54,0 dB(A)
: 63: 125: 250: 500: 1 k: 2 k: 4 k: 8 k
1.: 40: 42: 51: 42: 42: 43: 49: 44  dB(A)
2.: 40: 41: 51: 40: 40: 40: 43: 40  dB(A)
3.: 43: 40: 51: 42: 47: 43: 40: 40  dB(A)
Zwei Motoren
Leistung: 3,6 kW
Nenndrehzahl: 3.430 1/min
Spannung: 400 V
Stromaufnahme: 5,5 A
Frequenz: 50 Hz
Schutzart / Iso-Klasse: IP 55 /
Aufgenommene Leistung je Motor
PM = 1,72 kW
Wirkdruck bei Nennvolumenstrom
(Luftdichte 1,14 kg/m³):  Pa
Zubehör
2 Messleitung mit Anschluss zur BDS 200-1400
Leerkammer
Luftvolumenstrom: 9.500 m³/h
Platten - WRG
Luftvolumenstrom: 9.500 m³/h
Druckverlust: 193 Pa
H-Klasse (EN 13053) : H1
Bodenwanne: 1.4301
Leerkammer
Luftvolumenstrom: 9500 m³/h
Bodenwanne: 1.4301
Schalldämpfer
Luftvolumenstrom: 9500 m³/h
Druckverlust: 49 Pa
Dämpfung: 17 dB bei 250Hz
Oberfläche: Glasseide ohne Resonanzblech
Rahmen mit Anströmprofil: verzinkt
Leerkammer
Luftvolumenstrom: 9.500 m³/h
Gehäuse - wetterfest
Grundrahmen U100 pulverbeschichtet
DIN Rahmen 200 mm (Gerät als eine Liefereinheit werkseitig montiert)
Gehäuseanbauteile
1 Typenschild 2404696
8 Revisionstür
1 Revisionstür, incl. Türfeststellvorrichtung
2 Revisionstür
1 Revisionstür, incl. Türfeststellvorrichtung, mit SG Isolier-Schauglas TB1
1 Revisionstür mit SG, Isolier-Schauglas TB1
1 Wetterschutzhaube pulverbeschichtet  9/18
1 Klasse 2-Gliederklappe, verzinkt, JL 256 A1468 x B856
1 Klasse 2-Gliederklappe, verzinkt, JL 257 A1621 x B397
1 Flexibler Anschluss, schallentkoppelt beschichtet
  A1621 x B397
1 Flexibler Anschluss, schallentkoppelt beschichtet
  A1774 x B550
1 Flexibler Anschluss, schallentkoppelt beschichtet
  A1774 x B856
Allgemeines Zubehör
1 Montagematerial
2 LED-Ovalleuchte
1 Syphon für Kondensat
Inbetriebnahme
1 Funktionstest, Einregulierung & Einweisung  AU-(UL-) FO Klappen
1 Funktionstest, Einregulierung & Einweisung  Erhitzer / Warmwasser
3 Funktionstest, Einregulierung & Einweisung  Filter
1 Funktionstest, Einregulierung & Einweisung  Fühler / Zuluft-, Abluft-, Raum- Aussentemp.
3 Funktionstest, Einregulierung & Einweisung  Fühler, einzeln
1 Funktionstest, Einregulierung & Einweisung  Kühler / Pumpe, Ventil
1 Funktionstest, Einregulierung & Einweisung  Rauchmelder
Inbetriebnahme
2 Funktionstest, Einregulierung & Einweisung  Ventilator / Freirad-FU
1 Funktionstest, Einregulierung & Einweisung  WRG / Plattenwärmetauscher
2 Funktionstest, Einregulierung & Einweisung  einzelnes Feldgerät
Alle elastischen Verbindungen mit Potentialausgleich!

**02.01.240 Hygieneerstinspektion RLT-Anlage Nord**
STLB-Bau 2023-04 075
Hygieneerstinspektion nach VDI 6022 Blatt 1, fachliche Mindestqualifikation: qualifiziertes Fachpersonal Kat. A VDI 6022 Blatt 4 oder Hygieneinspektor, für Raumlufttechnische Anlagen mit
Ansaugbauteile '1' St,
Filterkammern '1' St,
Erhitzer '1' St,
Wärmerückgewinner '1' St,
Luftkühler '1' St,
das Personals zum Bedienen der Anlage und zum Öffnen und Schließen der Revisionsöffnungen und -zugänge sowie erforderlicher Steighilfen stellt der AN, einschl. Dokumentation mit Formblatt, einschl. Prüfberichte mit Angaben für weitere Hygienekontrollen, die Probenahme und deren Auswertung werden gesondert vergütet.
Menge: 1,000 St

**02.01.250 RLT-Zentralgerät RLT-Süd Volumenstrom 6.500 m³/h Zu-/Abluft Heizen Kühlen Grundrahmen Profilstahl beschichtet**
*** Leitbeschreibung
*** gemäß Ausführungsbeschreibung 4
Raumlufttechnisches Zentralgerät,
Volumenstrom '6500' m3/h, zur Außenaufstellung,
Bodenstellung, für Zu- und Abluft, mit Außen- und Fortluftbetrieb, mit rotierendem Wärmerückgewinner, thermodynamische Luftbehandlung: heizen und kühlen, Geschwindigkeitsklasse V4 DIN EN 13053 (über 2 bis 2,2 m/s), Qualitätsanforderungen an das Gehäuse DIN EN 1886, mechanische Festigkeit, Gehäuseklasse D 2 (M), Dichtheitsklasse L 1 (M), Wärmedurchgangszahl Klasse T 2, Wärmebrückenfaktor TB 2, Wärmebrückenfaktor TB 1 für kaltluftberührte Gehäuseteile,
Gehäuse für alle Bauteile doppelschalig, außen aus verzinktem Stahl, Außenfläche pulverbeschichtet, innen aus verzinktem Stahl, mit Schall- und Wärmedämmung, Gehäuserahmen aus verzinktem Stahl, beschichtet, mit Grundrahmen, aus beschichtetem Profilstahl, mit Anschlüssen für Außenluft-, Abluft-, Zuluft- und Fortluftbauteile, Ausführung gemäß Einzelbeschreibung,
gemäß nachfolgender Beschreibung.

Inkl. Transport zur Baustelle und zum Aufstellort, mit entsprechenden Transportösen und Lastträgern für Krantransport.
Menge: 1,000 St
*Unterbeschreibung 1 RLT-Süd- Technische Spezifikation*
TECHNISCHE DATEN
Hinweis:
Steckerfertige Variante mit lediglich einer Liefereinheit. Nachträgliche handwerkliche Tätigkeiten in und an den Geräten sind nicht zugelassen. Alle verbauten Komponenten und Systeme sind im Herstellerwerk fertig zu montieren.
Geräteversion : Wetterfestes Gerät
Anlage : RLT Süd
Gewicht : ca. 3.511 kg
Max. Abmessungen (B/L/H): ca. 1.324/ 8.362/ 1.942 mm
Energieeffizienzklasse
Eurovent 2016 : A+
Gehäuse außen : pulverbeschichtet ca. RAL 7035
Zuluft
Luftvolumenstrom: 6.500 m³/h
Druckverlust extern: 500 Pa
Außenluft / Zuluft: 250 Pa / 250 Pa
Luftgeschwindigkei: 1,4 m/s (V1)
SFPv-Wert (EN 16798-3) : 1.236 W/m³/s
SFP-Klasse (EN 16798-3): SFP3
Gehäuse innen : verzinkt
Isolierung (mm): 50
Abluft
Luftvolumenstrom: 6.500 m³/h
Druckverlust exter: 500 Pa
Abluft / Fortluf: 250 Pa / 250 Pa
Luftgeschwindigkeit : 1,8 m/s (V3)
SFPv-Wert (EN 16798-3): 1.157 W/m³/s
SFP-Klasse (EN 16798-3): SFP3
Gehäuse innen : verzinkt
Isolierung (mm) : 50
ErP-GERÄTEDATEN
ErP-Stufe
Geplantes Fabrikat: ErP 2018
Anlagentyp : Nichtwohnraumlüftungsanlage (NRVU)
Gerätekonfiguration: Zwei-Richtung-Lüftungsanlage (BVU)
Elektrische Ventilatorleistung
Geplantes Fabrikat: 2,4 kW
Spezifische Ventilatorleistung
SFP intern (Referenz)
Vorgabewert: ErP 2018: 1059 W/m³/s
Geplantes Fabrikat: 566 W/m³/s
Statischer Ventilator-Systemwirkungsgrad
Geplantes Fabrikat: ZU 69,0 % / AB 68,0 %
Differenzdruck intern (Referenz)
Geplantes Fabrikat: ZU 188 Pa / AB 195 Pa
Gehäuse-Schallleistungspegel
Geplantes Fabrikat: ZU 52 dB(A) / AB 52 dB(A)
Geplantes Fabrikat: 80,7 %
Gehäuse - Äußere Höchstleckluftrate
Geplantes Fabrikat: <= 0,44 l/s/m² (Prüfdruck -400 Pa)
WRG-Art
siehe nachfolgende Daten
WRG - Innere Höchstleckluftrate
 : Rotor-WRG ca. 5,0 %
 : (ohne Spül- und Mitrotationsluft)
Prüfdruck : Platten-WRG
ZU/AB = 250 Pa (EN 308) :  Kreuzstrom ca. 0,2%
 :  Gegenstrom ca. 0,5 %
 : Rotor-WRG ca. 5,0 %
 : (ohne Spül- und Mitrotationsluft)
Drehzahlregelung
siehe nachfolgende Daten oder bauseits
Filter-Energieeffizienzklasse
siehe nachfolgende Daten
Filter-Differenzdrucküberwachung
siehe nachfolgende Daten oder bauseits
ZULUFT
Leerkammer
Luftvolumenstrom: 6500 m³/h
Bodenwanne: 1.4301
Filter
Luftvolumenstrom: 6500 m³/h
Druckverlust A / E / D: 30 / 90 / 60 Pa
Bauart: Taschenfilter
Klasse: ISO ePM 10 - 50%
Eurovent Klasse : A
Einbaurahmen/ Bodenwanne: Edelstahl 1.4301
Zubehör
1 Differenzdruckanzeiger, 0-500 Pa
1 Meßleitung mit Anschluß zur BDS
1 Filter ausziehbar
Schalldämpfer :
Luftvolumenstro: 6500 m³/h
Druckverlust : 20 Pa
Dämpfung: 15 dB bei 250Hz
Oberfläche: Glasseide ohne Resonanzblech
Rahmen mit Anströmprofil : verzinkt
Rotor - WRG
Luftvolumenstrom: 6.500 m³/h
Druckverlust: 154 Pa
Außenluft / Feucht: -8,1°C / 90%
Abluft / Feuchte : 20,0°C / 30%
Zuluft / Feuchte: 14,5°C / 23%
Fortluft/ Feuchte: -1,4°C / 95%
Leistung: 53 kW
Rückwärmzahl (feucht): 80,6%
Rückwärmzahl (EN308): 80,7%
WRG-Klasse (EN 13053) : H1
Bodenwanne : 1.4301
Sommerdaten:
Außenluft / Feuchte 31°C / 46%
Abluft / Feuchte 26,0°C / 55%
Zuluft / Feuchte 27,1°C / 58%
Fortluft / Feuchte 29,9°C / 44%

Zubehör
1 Rotordrehzahlregler montiert und verdrahtet
1 Rotordrehzahlregler mit Laufkontrolle
Lufterwärmer
Luftvolumenstrom : 6500 m³/h
Druckverlust : 26 Pa
Ausführung - Typ : Cu/Al - B
Luft Eintritt / Austritt : 10,0 / 20,0°C
Medium Art: Wasser
Medium Eintritt / Austritt: 45 / 30°C
Heizleistung: 22,0 kW
Mediummenge: 1,3 m³/h
Druckverlust Medium: max. 20,00 kPa
Hinweis:
Die Hydraulikeinheiten sind im Werk vollständig zu montieren und an einem Stück in dem jeweiligen Gerätegehäuse zu liefern!
Eine Dichtheitsprüfung mit dem geforderten Prüfdruck ist bereits im Werk auszuführen!
Zubehör
1 Sammler aus Cu
1 Sammlerabdeckung auf der Lufteintritts- und Luftaustrittsseite
1 Hinweis: Hydr. Regelgruppe endet mit Gewinde
1 3 Weg Regelkugelhahn, Gewinde R518+LR24A-SR-TP, DN20, kvs6.3, dp=2bar, 0 / 10V, 24VAC
1 Nassläuferpumpe, PN 10, Gewinde RP 1", 180mm, U=1x230V, 50/60Hz
2 Kugelhahn m. Thermometer, -10 °C - 100 °C, DN 20
1 Rückschlagventil RV20 DN 20
3/4" Messing
nicht DVGW Schrägsitzform
1 Schmutzfänger mit Innengewinde R3/4", PN 16
1 Zeiger-Thermo-Manometer, Anschluss hinten, 20-120°C
0-4bar, mit Tauchhülse R1/2", Ø 80 mm
1 Zeigerthermometer 0-120°C, R 1/2", Ø 80 mm, Tauchlänge 60 mm, mit Tauchhülse
1 Einspritzschaltung
Hinweis: Die Verrohrung muss durch den Anlagenbauer entsprechend den Angaben des jeweiligen Herstellers gegebenenfalls nachbehandelt und nach den aktuell gültigen Normen und Richtlinien isoliert werden!
Im Primärheizkreislauf muss bauseits im Vorlauf vor dem Eintritt in die Regelgruppe ein Schmutzfänger eingebaut werden.
1 PWW, DN 20, C-Stahl Systemrohr, gepresst, außen verzinkt, nach DIN EN 10305
4 Füllhahn und Entleerungshahn DN 1/2"-PN10
Leerkammer
Luftvolumenstrom: 6500 m³/h
Luftkühler
Luftvolumenstrom: 6.500 m³/h
Druckverlust: 49 Pa
Ausführung - Typ : Cu/Al - C
Luft Eintritt / Feuchte: 27,1°C / 58%
Luft Austritt / Feuchte 20,0°C / 87%
Medium Art : Wasser
Medium Eintritt / Austritt : 13,0 / 19,0°C
Kühlleistung: 18,0 kW
Mediummenge: 2,6 m³/h
Druckverlust Medium: max. 50,00 kPa
Rahmen/ Lamellen/ Bodenwanne: Edelstahl 1.4301
Hinweis:
Die Hydraulikeinheiten sind im Werk vollständig zu montieren und an einem Stück in dem jeweiligen Gerätegehäuse zu liefern!
Eine Dichtheitsprüfung mit dem geforderten Prüfdruck ist bereits im Werk auszuführen!
Zubehör
1 Rahmen aus Edelstahl 1.4301
1 Sammler aus Cu
1 Sammlerabdeckung auf der Lufteintritts- und Luftaustrittsseite
1 Hinweis: Hydr. Regelgruppe endet mit Gewinde
1 2 Weg Regelkugelhahn, Gewinde, DN32, kvs16, dp=2bar, 0 / 10V, 24VAC
1 Manometer, Anschluss hinten, 0-4 bar, mit Ventil R1/2", DM 80 mm
2 Kugelhahn m. Thermometer, -10 °C - 100 °C, DN 32, 1078010
1 Schmutzfänger mit Innengewinde R1 1/4", PN 16
2 Zeigerthermometer -20 °C/+60 °C, R 1/2", Ø 80 mm, Tauchlänge 60 mm, mit Tauchhülse
1 Drosselschaltung
Hinweis: Die Verrohrung muss durch den Anlagenbauer entsprechend den Angaben des jeweiligen Herstellers gegebenenfalls nachbehandelt und nach den aktuell gültigen Für die Dimensionierung der Pumpe muss der Druckverlust der Regelgruppe berücksichtigt werden!
1 PKW, DN 32, C-Stahl Systemrohr, gepresst, außen verzinkt, nach DIN EN 10305
4 Füllhahn und Entleerungshahn DN 1/2"-PN10
Ventilator
Luftvolumenstrom: 6500 m³/h
Druckverlust extern: 500 Pa
Druckverlust intern: 402 Pa
Einbauverlust: 9 Pa
Druckverlust dyn.: 92 Pa
Druckverlust total: 1003 Pa
Ausführung: Freirad
Geräteanschluss: schwingungsgedämpft
Betriebsdrehzahl: 2946 1/min
Max. Drehzahl: 3430 1/min
Wellenleistung: 2,4 kW
Wirkungsgrad: 76 %
SFP-Klasse nach EN13779 : SFP3
P-Klasse (EN 13053): P1
Schallleistung bei f(Hz)
1.  Geräteansaug: Σ 50,0 dB(A)
2.  Geräteausblas: Σ 55,0 dB(A)
3.  Neben dem Gerät : Σ 52,0 dB(A)
 - 63  - 125  - 250  - 500  - 1 k  - 2 k  - 4 k  - 8 k
1. 40  - 40  - 41  - 42  - 42  - 42  - 42  - 41  dB(A)
2. 40  - 40  - 47  - 40  - 40  - 40  - 50  - 51  dB(A)
3. 40  - 40  - 46  - 42  - 47  - 43  - 42  - 40  dB(A)
Motor
Leistung : 3,6 kW
Nenndrehzahl : 3430 1/min
Spannung : 400 V
Stromaufnahme : 5,5 A
Frequenz : 50 Hz
Schutzart / Iso-Klasse : IP 55 /
Aufgenommene Leistung : PM = 2,38 kW
Wirkdruck bei Nennvolumenstrom
(Luftdichte 1,14 kg/m³) :  Pa
Zubehör
1 Messleitung mit Anschluss zur BDS 200-1400
1 Reparaturschalter, 3-polig, 7,5 kW, IP65
1 Verkabelung EC-Ventilator: Anschluss Motor auf Rep.-Schalter und Klemmdose (Steuerleitungen, Stellsignal 0 / 10 V, Störmeldekontakt max. 24 V/ 2 A)
Filter
Luftvolumenstrom: 6500 m³/h
Druckverlust A / E / D : 34 / 102 / 68 Pa
Bauart: Plisseefilter
Klasse: ISO ePM 1 - 60%
Eurovent Klasse  A+
Einbaurahmen: pulverbeschichtet
Zubehör
1 Differenzdruckanzeiger, Magnehelic, 0-500 Pa
1 Messleitung mit Anschluss zur BDS
1 Filter ausziehbar
Schalldämpfer :
Luftvolumenstrom: 6500 m³/h
Druckverlust: 22 Pa
Dämpfung: 17 dB bei 250Hz
Oberfläche: Glasseide ohne Resonanzblech
Rahmen mit Anströmprofil: verzinkt
ABLUFT
Filter
Luftvolumenstrom: 6500 m³/h
Druckverlust A / E / D : 41 / 123 / 82 Pa
Bauar : Taschenfilter
Klasse: ISO ePM 10 - 50 %
Eurovent Klasse: A
Einbaurahmen:  pulverbeschichtet
Zubehör
1 Differenzdruckanzeiger, 0-500 Pa
1 Messleitung mit Anschluss zur BDS
1 Filter ausziehbar
Schalldämpfer:
Luftvolumenstrom: 6500 m³/h
Druckverlust: 34 Pa
Dämpfung: 15 dB bei 250Hz
Oberfläche: Glasseide ohne Resonanzblech
Rahmen mit Anströmprofil : verzinkt
Leerkammer
Luftvolumenstrom: 6.500 m³/h
Rotor - WRG
Luftvolumenstrom: 6.500 m³/h
Druckverlust : 154 Pa
Ventilator
Luftvolumenstr: 6.500 m³/h
Druckverlust extern : 500 Pa
Druckverlust intern : 312 Pa
Einbauverlust: 9 Pa
Druckverlust dyn: 92 Pa
Druckverlust total : 913 Pa
Ausführung: Freirad
Geräteanschluss: schwingungsgedämpft
Betriebsdrehzahl : 2861 1/min
Max. Drehzahl: 3430 1/min
Wellenleistung: 2,2 kW
Wirkungsgrad: 76 %
SFP-Klasse nach EN13779 : SFP3
P-Klasse (EN 13053) : P1
Schallleistung bei f(Hz)
1.  Geräteansaug: Σ 52,0 dB(A)
2.  Geräteausblas: Σ 59,0 dB(A)
3.  Neben dem Gerät : Σ 52,0 dB(A)
 - 63 - 125 - 250 - 500 - 1 k - 2 k - 4 k - 8 k
1. 40 - 40 - 42 - 40 - 40 - 42 - 46 - 45  dB(A)
2. 40 - 41 - 50 - 40 - 40 - 43 - 54 - 55  dB(A)
3. 40 - 40 - 46 - 42 - 47 - 43 - 42 - 40  dB(A)
Motor
Leistung: 3,6 kW
Nenndrehzahl: 3430 1/min
Spannung: 400 V
Stromaufnahme: 5,5 A
Frequenz: 50 Hz
Schutzart / Iso-Klasse: IP 55 /
Aufgenommene Leistung: PM = 2,17 kW
Wirkdruck bei Nennvolumenstrom
(Luftdichte 1,14 kg/m³) :  Pa
Zubehör
1 Messleitung mit Anschluss zur BDS 200-1400
1 Reparaturschalter, 3-polig, 7,5 kW, IP65
1 Verkabelung EC-Ventilator: Anschluss Motor auf Rep.-Schalter und Klemmdose (Steuerleitungen, Stellsignal 0 / 10 V, Störmeldekontakt max. 24 V/ 2 A)
Schalldämpfer :
Luftvolumenstrom: 6500 m³/h
Druckverlust: 38 Pa
Dämpfung: 17 dB bei 250Hz
Oberfläche: Glasseide ohne Resonanzblech
Rahmen mit Anströmprofil : verzinkt
Leerkammer
Luftvolumenstrom: 6500 m³/h
Gehäuse - wetterfest
Grundrahmen U100 pulverbeschichtet
DIN Rahmen 160mm (Gerät als eine Liefereinheit werkseitig montiert)
Gehäuseanbauteile
1 Typenschild 2404696
6 Revisionstür
2 Revisionstür, incl. Türfeststellvorrichtung
2 Revisionstür
2 Revisionstür mit SG, Isolier-Schauglas TB1
1 Wetterschutzhaube pulverbeschichtet 9/12
1 Klasse 2-Gliederklappe, Alu, JL 256, A1009 x B754
1 Klasse 2-Gliederklappe, verzinkt, JL 256, A1009 x B499
1 Flexibler Anschluss, schallentkoppelt beschichtet
A1009 x B499
1 Flexibler Anschluss, schallentkoppelt beschichtet
A1162 x B652
1 Flexibler Anschluss, schallentkoppelt beschichtet
A1162 x B856
Allgemeines Zubehör
1 Montagematerial
2 LED-Ovalleuchte
1 Syphon für Kondensat
Inbetriebnahme
1 Funktionstest, Einregulierung & Einweisung  Erhitzer / Warmwasser
3 Funktionstest, Einregulierung & Einweisung  Filter
1 Funktionstest, Einregulierung & Einweisung  Fühler / Zuluft-, Abluft-, Raum- Aussentemp.
3 Funktionstest, Einregulierung & Einweisung  Fühler, einzeln
1 Funktionstest, Einregulierung & Einweisung  Kühler / Pumpe, Ventil
1 Funktionstest, Einregulierung & Einweisung  Rauchmelder
2 Funktionstest, Einregulierung & Einweisung  Ventilator / Freirad-FU
1 Funktionstest, Einregulierung & Einweisung  WRG / Rotor
Alle elastischen Verbindungen mit Potentialausgleich!

**02.01.260 Hygieneerstinspektion RLT-Anlage Süd**
STLB-Bau 2023-04 075
Hygieneerstinspektion nach VDI 6022 Blatt 1, fachliche Mindestqualifikation: qualifiziertes Fachpersonal Kat. A VDI 6022 Blatt 4 oder Hygieneinspektor, für Raumlufttechnische Anlagen mit
Ansaugbauteile '1' St,
Filterkammern '1' St,
Erhitzer '1' St,
Wärmerückgewinner '1' St,
Luftkühler '1' St,
das Personals zum Bedienen der Anlage und zum Öffnen und Schließen der Revisionsöffnungen und -zugänge sowie erforderlicher Steighilfen stellt der AN, einschl. Dokumentation mit Formblatt, einschl. Prüfberichte mit Angaben für weitere Hygienekontrollen, die Probenahme und deren Auswertung werden gesondert vergütet.
Menge: 1,000 St

**02.01.270 RLT-Zentralgerät RLT-Küche Volumenstrom Zul 12.700 m³/h, Abl 12.000 m³/h Zu-/Abluft Heizen Kühlen Grundrahmen Profilstahl beschichtet**
*** Leitbeschreibung
*** gemäß Ausführungsbeschreibung 4
Raumlufttechnisches Zentralgerät,
Volumenstrom Zuluft '12700' m3/h, Abluft 12000m3/h, zur
Außenaufstellung, Bodenstellung, für Zu- und Abluft, mit Außen- und Fortluftbetrieb, mit kreislaufverbundener Wärmerückgewinnung, thermodynamische Luftbehandlung: heizen und kühlen, Geschwindigkeitsklasse V4 DIN EN 13053 (über 2 bis 2,2 m/s), Qualitätsanforderungen an das Gehäuse DIN EN 1886, mechanische Festigkeit, Gehäuseklasse D 2 (M), Dichtheitsklasse L 1 (M), Wärmedurchgangszahl Klasse T 2, Wärmebrückenfaktor TB 2, Wärmebrückenfaktor TB 1 für kaltluftberührte Gehäuseteile,
Gehäuse für alle Bauteile doppelschalig, außen aus verzinktem Stahl, Außenfläche pulverbeschichtet, innen aus verzinktem Stahl, mit Schall- und Wärmedämmung, Gehäuserahmen aus verzinktem Stahl, beschichtet, mit Grundrahmen, aus beschichtetem Profilstahl, mit Anschlüssen für Außenluft-, Abluft-, Zuluft- und Fortluftbauteile, Ausführung gemäß Einzelbeschreibung,
gemäß nachfolgender Beschreibung.

Inkl. Transport zur Baustelle und zum Aufstellort, mit entsprechenden Transportösen und Lastträgern für Krantransport.
Menge: 1,000 St
*Unterbeschreibung 1 RLT-Küche- Technische Spezifikation*
TECHNISCHE DATEN
Hinweis:
Steckerfertige Variante mit lediglich einer Liefereinheit. Nachträgliche handwerkliche Tätigkeiten in und an den Geräten sind nicht zugelassen. Alle verbauten Komponenten und Systeme sind im Herstellerwerk fertig zu montieren.
Wetterfestes Gerät
Anlage: RLT-Küche
Gewicht: ca. 5.291 kg
Max. Abmessungen (B/L/H): ca. 2.242/ 9.484/ 1.870 mm
Energieeffizienzklasse Eurovent 2016: B
Gehäuse außen: pulverbeschichtet, ca. RAL 7035
Zuluft
Luftvolumenstrom: 12700 m³/h
Druckverlust extern: 500 Pa
Außenluft / Zuluft: 0 Pa / 500 Pa
Luftgeschwindigkeit: 1,7 m/s (V2)
SFPv-Wert (EN 16798-3): 1.543 W/m³/s
SFP-Klasse (EN 16798-3): SFP3
Gehäuse innen: pulverbeschichtet
Isolierung (mm): 50
Abluft
Luftvolumenstrom: 12000 m³/h
Druckverlust extern: 500 Pa
Abluft / Fortluft: 500 Pa / 0 Pa
Luftgeschwindigkeit: 2,1 m/s (V4)
SFPv-Wert (EN 16798-3): 1.557 W/m³/s
SFP-Klasse (EN 16798-3): SFP4
Gehäuse innen: pulverbeschichtet
Isolierung (mm): 50
ErP-GERÄTEDATEN
ErP-Stufe
Geplantes Fabrikat: ErP 2018
Anlagentyp: Nichtwohnraumlüftungsanlage (NRVU)
Gerätekonfiguration: Zwei-Richtung-Lüftungsanlage (BVU)
Elektrische Ventilatorleistung
Geplantes Fabrikat: 6,0 kW
Spezifische Ventilatorleistung
SFP intern (Referenz)
Vorgabewert: ErP 2018: 1330 W/m³/s
Geplantes Fabrikat: 842 W/m³/s
Statischer Ventilator-Systemwirkungsgrad
Geplantes Fabrikat: ZU 71,0 % / AB 56,0 %
Differenzdruck intern (Referenz)
Geplantes Fabrikat: ZU 287 Pa / AB 247 Pa
Gehäuse-Schallleistungspegel
Geplantes Fabrikat: ZU 58 dB(A)
Gehäuse - Äußere Höchstleckluftrate
Geplantes Fabrikat: <= 0,44 l/s/m² (Prüfdruck -400 Pa)
WRG-Art
siehe nachfolgende Daten
WRG - Innere Höchstleckluftrate
Prüfdruck: Platten-WRG
ZU/AB = 250 Pa (EN 308): Kreuzstrom ca. 0,2 %
: Gegenstrom ca. 0,5%
: Rotor-WRG ca. 5,0%
: (ohne Spül- und Mitrotationsluft)
Drehzahlregelung
siehe nachfolgende Daten oder bauseits
Filter-Energieeffizienzklasse
siehe nachfolgende Daten
Filter-Differenzdrucküberwachung
siehe nachfolgende Daten oder bauseits
ZULUFT
Leerkammer
Luftvolumenstrom: 12.700 m³/h
Bodenwanne: 1.4301
Paneel innen: pulverbeschichtet
Rahmen innen: pulverbeschichtet
Boden innen: pulverbeschichtet
Filter
Luftvolumenstrom: 12.700 m³/h
Druckverlust A / E / D: 68 / 168 / 118 Pa
Bauart: Taschenfilter
Klasse: ISO ePM 1 - 65%
Eurovent Klasse: C
Einbaurahmen:
Bodenwanne: 1.4301
Paneel innen: pulverbeschichtet
Rahmen innen: pulverbeschichtet
Boden innen: pulverbeschichtet
Zubehör
1 Differenzdruckanzeiger, 0-500 Pa
1 Messleitung mit Anschluss zur BDS
1 Filter ausziehbar
KVS - WRG  Lufterwärmer
Luftvolumenstrom: 12.700 m³/h
Druckverlust: 219 Pa
Ausführung - Typ: Cu/Al
Luft Eintritt / Austritt: -8,1 / 11,1°C
Medium Art: Wasser + 25% Glykol
Heizleistung: 82,6 kW
WRG-Klasse (EN 13053): H3
Medium Eintritt / Austritt: 14,6 / -3,0°C
Mediummenge: 4,2 m³/h
Druckverlust Medium: max. 150 kPa
Bodenwanne: Edelstahl 1.4301
Sommerdaten:
Außenluft / Feuchte 31°C / 46%
Abluft / Feuchte 26,0°C / 55%
Zuluft / Feuchte 27,5°C / 56%
Fortluft / Feuchte 29,5°C / 44%

Zubehör
1 Sammler aus Cu
1 Sammlerabdeckung auf der Lufteintritts- und Luftaustrittsseite
Leerkammer
Luftvolumenstrom: 12.700 m³/h
Paneel innen: pulverbeschichtet
Rahmen innen: pulverbeschichtet
Boden innen: pulverbeschichtet
Lufterwärmer
Luftvolumenstrom: 12.700 m³/h
Druckverlust: 34 Pa
Ausführung - Typ: Cu/Al - B
Luft Eintritt / Austritt: 5,0 / 22,0 °C
Medium Art: Wasser
Medium Eintritt / Austritt: 45 / 30 °C
Heizleistung: 73,0 kW
Mediummenge: 4,2 m³/h
Druckverlust Medium: max. 20,00 kPa
Hinweis:
Die Hydraulikeinheiten sind im Werk vollständig zu montieren und an einem Stück in dem jeweiligen Gerätegehäuse zu liefern!
Eine Dichtheitsprüfung mit dem geforderten Prüfdruck ist bereits im Werk auszuführen!
Zubehör
1 Sammler aus Cu
1 Sammlerabdeckung auf der Lufteintritts- und Luftaustrittsseite
1 Hinweis: Hydr. Regelgruppe endet mit Gewinde
1 3 Weg Regelkugelhahn, DN32, kvs16, dp= 2 bar, 0 / 10V, 24VAC
1 Nassläuferpumpe, PN 10, Gewinde RP 1 1/4", 180mm, U=1x230V, 50/60Hz
2 Kugelhahn m. Thermometer, -10 °C - 100 °C, DN 32
1 Rückschlagventil RV32 DN 32
1 1/4" Messing
nicht DVGW Schrägsitzform
Zubehör
1 Schmutzfänger mit Innengewinde R1 1/4", PN 16
1 Zeiger-Thermo-Manometer, Anschluss hinten, 20-120°C
0-4bar, mit Tauchhülse R1/2", Ø 80 mm
1 Zeigerthermometer 0-120°C, R 1/2", Ø 80 mm, Tauchlänge 60 mm, mit Tauchhülse
1 Einspritzschaltung
Hinweis: Die Verrohrung muss durch den Anlagenbauer entsprechend den Angaben des jeweiligen Herstellers gegebenenfalls nachbehandelt und nach den aktuell gültigen Normen und Richtlinien isoliert werden!
1 Erhitzer-/Kühlerregelgruppen-Gestell, geschraubt, DN32
Hinweis: Im Primärheizkreislauf muss bauseits im Vorlauf vor dem Eintritt in die Regelgruppe ein Schmutzfänger eingebaut werden.
1 PWW, DN32, CrTI-Stahl 1.4520 Systemrohr, gepresst, EN 10088
4 Füllhahn und Entleerungshahn DN 1/2"-PN10
Leerkammer
Luftvolumenstrom: 12.700 m³/h
Paneel innen: pulverbeschichtet
Rahmen innen: pulverbeschichtet
Boden innen: pulverbeschichtet
Luftkühler
Luftvolumenstrom: 12.700 m³/h
Druckverlust: 136 Pa
Ausführung - Typ: Cu/Al - C
Luft Eintritt / Feuchte: 28,0 °C / 55 %
Luft Austritt / Feuchte: 18,0 °C / 98 %
Medium Art: Wasser
Medium Eintritt / Austritt: 13,0 / 19,0 °C
Kühlleistung: 47,8 kW
Mediummenge: 6,9 m³/h
Druckverlust Medium: max. 50,00 kPa
Tropfenabscheider - ausziehbar
Druckverlust: 20 Pa
Rahmen / Lamellen: 1.4301 / PPTV
Bodenwanne: 1.4301
Paneel innen: pulverbeschichtet
Rahmen innen: pulverbeschichtet
Boden innen: pulverbeschichtet
Hinweis:
Die Hydraulikeinheiten sind im Werk vollständig zu montieren und an einem Stück in dem jeweiligen Gerätegehäuse zu liefern!
Eine Dichtheitsprüfung mit dem geforderten Prüfdruck ist bereits im Werk auszuführen!
Zubehör
1 Rahmen aus Edelstahl 1.4301
1 Sammler aus Cu
1 Sammlerabdeckung auf der Lufteintritts- und Luftaustrittsseite
1 Hinweis: Hydr. Regelgruppe endet mit Gewinde
1 2 Weg Regelkugelhahn, DN40, kvs25, dp= 2 bar, 0 / 10V, 24VAC
1 Manometer, Anschluss hinten, 0-4bar, mit Ventil R1/2", DM 80 mm
2 Kugelhahn m. Thermometer, -10 °C - 100 °C, DN 40
1 Schmutzfänger mit Innengewinde R 1 1/2", PN 16
2 Zeigerthermometer -20 °C/ +60 °C, R 1/2", Ø 80 mm, Tauchlänge 60 mm, mit Tauchhülse
1 Drosselschaltung
Hinweis: Die Verrohrung muss durch den Anlagenbauer entsprechend den Angaben des jeweiligen Herstellers gegebenenfalls nachbehandelt und nach den aktuell gültigen Normen und Richtlinien isoliert werden!
Hinweis: Für die Dimensionierung der Pumpe muss der Druckverlust der Regelgruppe berücksichtigt werden !
1 Erhitzer-/Kühlerregelgruppen-Gestell, geschraubt, DN40
1 PKW, DN40, CrTI-Stahl 1.4520 Systemrohr, gepresst, EN 10088
4 Füllhahn und Entleerungshahn DN 1/2"-PN10
Schalldämpfer:
Luftvolumenstrom: 12700 m³/h
Druckverlust: 30 Pa
Dämpfung: 17 dB bei 250Hz
Oberfläche: Glasseide ohne Resonanzblech
Rahmen mit Anströmprofil: verzinkt
Leerkammer
Luftvolumenstrom: 12.700 m³/h
Paneel innen: pulverbeschichtet
Rahmen innen: pulverbeschichtet
Boden innen: pulverbeschichtet
Ventilator
Luftvolumenstrom: 12..700 m³/h
Druckverlust extern: 500 Pa
Druckverlust intern: 708 Pa
Einbauverlust: 9 Pa
Druckverlust dyn.: 88 Pa
Druckverlust total: 1305 Pa
Ausführung: Freirad
Geräteanschluss: schwingungsgedämpft
Betriebsdrehzahl: 2266 1/min
Max. Drehzahl: 2370 1/min
Wellenleistung: 6,0 kW
Wirkungsgrad: 77 %
SFP-Klasse nach EN13779: SFP3
P-Klasse (EN 13053): P1
Nach EU-Verordnung 327/2011/EG, gestützt auf die Richtlinie 2009/125/EG entspricht der erreichte Effizienzgrad der Ventilator-Motor-Einheit der ErP-Stufe  2015
Schallleistung bei f(Hz)
1.  Geräteansaug: Σ 58,0 dB(A)
2.  Geräteausblas: Σ 58,0 dB(A)
3.  Neben dem Gerät: Σ 58,0 dB(A)
 - 63 - 125 - 250 - 500 - 1 k - 2 k - 4 k - 8 k
1. 42 - 52 - 47 - 49 - 52 - 50 - 45 - 44  dB(A)
2. 46 - 54 - 48 - 43 - 42 - 44 - 50 - 48  dB(A)
3. 51 - 52 - 47 - 48 - 51 - 45 - 41 - 40  dB(A)
Motor
Leistung: 6,5 kW
Nenndrehzahl: 2370 1/min
Spannung: 400 V
Stromaufnahme: 10 A
Frequenz: 50 Hz
Schutzart / Iso-Klasse: IP 55 /
Aufgenommene Leistung: PM = 5,95 kW
Wirkdruck bei Nennvolumenstrom
(Luftdichte 1,14 kg/m³):  Pa
Paneel innen: pulverbeschichtet
Rahmen innen: pulverbeschichtet
Boden innen: pulverbeschichtet
Zubehör
1 Messleitung mit Anschluss zur BDS 200-1400
Schalldämpfer:
Luftvolumenstrom: 12700 m³/h
Druckverlust: 30 Pa
Dämpfung: 17 dB bei 250Hz
Oberfläche: Glasseide ohne Resonanzblech
Rahmen mit  Anströmprofil: verzinkt
Leerkammer
Luftvolumenstrom: 12700 m³/h
Paneel innen: pulverbeschichtet
Rahmen innen: pulverbeschichtet
Boden innen: pulverbeschichtet
Filter
Luftvolumenstrom: 12.700 m³/h
Druckverlust A / E / D: 61 / 161 / 111 Pa
Bauart: Plisseefilter
Klasse: ISO ePM 1 - 80%
Eurovent Klasse: A
Einbaurahmen:
Zubehör
1 Differenzdruckanzeiger, 0-500 Pa
Zubehör
1 Messleitung mit Anschluss zur BDS
1 Filter ausziehbar
ABLUFT
Leerkammer
Luftvolumenstrom: 12.000 m³/h
Bodenwanne: 1.4301
Paneel innen: pulverbeschichtet
Rahmen innen: pulverbeschichtet
Boden innen: pulverbeschichtet
Filter
Luftvolumenstrom: 12.000 m³/h
Druckverlust A / E / D: 24 / 72 / 48 Pa
Bauart: Metallfilter
Klasse: ISO Coarse - 35%
Eurovent Klasse: -
Einbaurahmen:
Bodenwanne: Edelsathl 1.4301
Paneel innen: pulverbeschichtet
Rahmen innen: pulverbeschichtet
Boden innen: pulverbeschichtet
Zubehör
1 Differenzdruckanzeiger, 0-500 Pa
1 Messleitung mit Anschluss zur BDS
1 Filter ausziehbar
Filter
Luftvolumenstrom: 12000 m³/h
Druckverlust A / E / D: 43 / 129 / 86 Pa
Bauart: Taschenfilter
Klasse: ISO ePM 10 - 50%
Eurovent Klasse: A
Einbaurahmen:
Zubehör
1 Differenzdruckanzeiger, 0-500 Pa
1 Messleitung mit Anschluss zur BDS
1 Filter ausziehbar
Schalldämpfer:
Luftvolumenstrom: 12.000 m³/h
Druckverlust: 48 Pa
Dämpfung: 17 dB bei 250Hz
Oberfläche: Glasseide ohne Resonanzblech
Rahmen: beschichtet
Leerkammer
Luftvolumenstrom: 12.000 m³/h
Paneel innen: pulverbeschichtet
Rahmen innen: pulverbeschichtet
Boden innen: pulverbeschichtet
Zwei Freiräder inkl. Kapselung für Fettabluft
Ventilatoreinheiten als vertikales Einbaupaar in einer Sondereinbaukombination
Luftvolumenstrom: 6.000 m³/h
Druckverlust extern: 500 Pa
Druckverlust intern: 441 Pa
Einbauverlust: 10 Pa
Druckverlust dyn.: 61 Pa
Druckverlust total: 1.012 Pa
Ausführung: Freirad
Geräteanschluss: schwingungsgedämpft
Betriebsdrehzahl: 2.438 1/min
Max. Drehzahl: 2.550 1/min
Wellenleistung: 2,8 kW
Wirkungsgrad: 61 %
SFP-Klasse nach EN13779: SFP4
P-Klasse (EN 13053): P2
Fabrikat:
Nach EU-Verordnung 327/2011/EG, gestützt auf die Richtlinie 2009/125/EG entspricht der erreichte Effizienzgrad der Ventilator-Motor-Einheit der ErP-Stufe  2015
Spannung: 400 V
Stromaufnahme: 4,6 A
Frequenz: 50 Hz
Schutzart / Iso-Klasse: IP 54 /
Aufgenommene Leistung je Motor PM = 2,78 kW
Wirkdruck bei Nennvolumenstrom
(Luftdichte 1,14 kg/m³):  Pa
Paneel innen: pulverbeschichtet
Rahmen innen: pulverbeschichtet
Boden innen: pulverbeschichtet
Zubehör
2 Messleitung mit Anschluss zur BDS 200-1400
Schalldämpfer:
Luftvolumenstrom: 12.000 m³/h
Druckverlust: 48 Pa
Dämpfung: 17 dB bei 250Hz
Oberfläche: Glasseide ohne Resonanzblech
Rahmen: beschichtet
Leerkammer
Luftvolumenstrom: 12.000 m³/h
Paneel innen: pulverbeschichtet
Rahmen innen: pulverbeschichtet
Boden innen: pulverbeschichtet
KVS - WRG  Luftkühler
Luftvolumenstrom: 12000 m³/h
Druckverlust: 204 Pa
Ausführung - Typ: Cu/Al
Luft Eintritt / Feuchte: 20,0 / 40,0%
Medium Art: Wasser + 25% Glykol
Heizleistung: 82,6 kW
WRG-Klasse (EN 13053): H3
Medium Eintritt / Austritt: -3,0 / 14,6°C
Mediummenge: 4,2 m³/h
Druckverlust Medium: max. 150 kPa
Tropfenabscheider
Lamellenmaterial:
Rahmen:
Bodenwanne: Edelstahl 1.4301
Zubehör
1 Rahmen aus Edelstahl 1.4301
1 Sammler aus Cu
1 Sammlerabdeckung auf der Lufteintrittsseite
1 Wärmetauscher mit vorbeschichteter Lamelle
Leerkammer
Luftvolumenstrom: 12.000 m³/h
Bodenwanne: Edelstahl 1.4301
Paneel innen: pulverbeschichtet
Rahmen innen: pulverbeschichtet
Boden innen: pulverbeschichtet
Fortluftkammer mit Wetterfester Dachdurchführung
Luftvolumenstrom: 12.000 m³/h
Bodenwanne: Edelstahl 1.4301
Paneel innen: pulverbeschichtet
Rahmen innen: pulverbeschichtet
Boden innen: pulverbeschichtet
Hydraulik H-KVS
Luftvolumenstrom: 12.000 m³/h
Paneel innen: pulverbeschichtet
Rahmen innen: pulverbeschichtet
Boden innen: pulverbeschichtet
Hinweis:
Wetterfeste Hydraulikkammer, abgeschottet vom Luftstrom
Die Hydraulikeinheiten sind im Werk vollständig zu montieren und an einem Stück in dem jeweiligen Gerätegehäuse zu liefern!
Eine Dichtheitsprüfung mit dem geforderten Prüfdruck ist bereits im Werk auszuführen!
Zubehör
1 HKVS-WRG, DN32, inkl. drehzahlregelbarer Hochdruck-Kreiselpumpe, Vereisungsschutz, Ausdehnungsgefäß und wartungsfreiem Durchflussmengenmesser
Hinweis: Die Fertigstellung der Verrohrung zwischen Regelgruppe und Wärmetauscher muss gewährleistet sein.
Hinweis: Regelgruppe ohne Systemfüllung!
1 HKVS-WRG, DN 32, C-Stahl Systemrohr, gepresst, außen verzinkt, nach DIN EN 10305
Hinweis: Hydr. Regelgruppe endet mit Gewinde.
Hinweis: Die Verrohrung muss durch den Anlagenbauer entsprechend den Angaben des jeweiligen Herstellers gegebenenfalls nachbehandelt und nach den aktuell gültigen Normen und Richtlinien isoliert werden!
1 HKVS-Gestell, mit Edelstahl-Bodenwanne geschraubt,
Größe 1
Gehäuse  -  wetterfest
Grundrahmen U100 pulverbeschichtet
DIN Rahmen 200 mm (Gerät als eine Liefereinheit werkseitig montiert)
Gehäuseanbauteile
1 Typenschild 2404696
1 Revisionstür
14 Revisionstür, incl. Türfeststellvorrichtung
2 Revisionstür, incl. Türfeststellvorrichtung
1 Revisionstür, incl. Türfeststellvorrichtung, mit SG Isolier-Schauglas TB1
2 Revisionstür, incl. Türfeststellvorrichtung, mit SG Isolier-Schauglas TB1
1 Wetterfeste Dachdurchführung 612/765 mm
1 Wetterschutzhaube pulverbeschichtet 15/12
1 Klasse 2-Gliederklappe, Alu, JL 256, A703 x B1315
1 Klasse 2-Gliederklappe, Alu, JL 256, A1009 x B1366
1 Flexibler Anschluss, schallentkoppelt beschichtet
A856 x B1468
1 Flexibler Anschluss,  schallentkoppelt beschichtet
A1162 x B1468
Allgemeines Zubehör
1 Montagematerial
3 LED-Ovalleuchte
1 Syphon für Kondensat
Inbetriebnahme
1 Funktionstest, Einregulierung & Einweisung  AU-(UL-) FO Klappen
1 Funktionstest, Einregulierung & Einweisung  Erhitzer / Warmwasser
4 Funktionstest, Einregulierung & Einweisung  Filter
1 Funktionstest, Einregulierung & Einweisung  Fühler / Zuluft-, Abluft-, Raum- Aussentemp.
3 Funktionstest, Einregulierung & Einweisung  Fühler, einzeln
1 Funktionstest, Einregulierung & Einweisung  Kühler / Pumpe, Ventil
1 Funktionstest, Einregulierung & Einweisung  Rauchmelder
3 Funktionstest, Einregulierung & Einweisung  Ventilator / Freirad-FU
1 Funktionstest, Einregulierung und Einweisung H-KVS
Alle elastischen Verbindungen mit Potentialausgleich!

**02.01.280 Hygieneerstinspektion RLT-Anlage Küche**
STLB-Bau 2023-04 075
Hygieneerstinspektion nach VDI 6022 Blatt 1, fachliche Mindestqualifikation: qualifiziertes Fachpersonal Kat. A VDI 6022 Blatt 4 oder Hygieneinspektor, für Raumlufttechnische Anlagen mit
Ansaugbauteile '1' St,
Filterkammern '1' St,
Erhitzer '1' St,
Wärmerückgewinner '1' St,
Luftkühler '1' St,
das Personals zum Bedienen der Anlage und zum Öffnen und Schließen der Revisionsöffnungen und -zugänge sowie erforderlicher Steighilfen stellt der AN, einschl. Dokumentation mit Formblatt, einschl. Prüfberichte mit Angaben für weitere Hygienekontrollen, die Probenahme und deren Auswertung werden gesondert vergütet.
Menge: 1,000 St

**02.01.290 Probenahme Abklatschprobe einschl. Messgeräte Nährböden Auswertung**
STLB-Bau 2023-04 075
Probenahme für Hygieneinspektion als Abklatschprobe,
einschl. Messgeräte, Nährböden einschl. Laborauswertung, einschl. Prüfbericht mit Auswertung der Ergebnisse und Aufnahme in Dokumentation.
Menge: 147,000 St

**02.01.300 Schwingungsdämpfer druckbelast. Gummifederelem. Schutzkappe**
STLB-Bau 2023-04 075
Schwingungsdämpfer für RLT-Zentralgerät, abgestimmt auf die niedrigste Erregerfrequenz des Aggregates und die Gesamtmasse des gefederten Systems, Mindestisoliergrad 75 %, als druckbelastetes Gummifederelement mit Schutzkappe.
Menge: 29,000 St

#### Bereich 02.02 Dachventilatoren

**02.02.10 Dachventilator Fettabscheiderraum Abluft 640 m³/h DN250**
Dachventilator
Ausblas vertikal, Motor gekapselt und fremdbelüftet für direkten Motorantrieb, Förderstrom max. 120 °C; Grundplatte aus sendzimier-verzinktem Stahlblech, mit tiefgezogenerEinlaufdüse; Gehäuse in Aluminium, formstabil gedrückt; Radial-Laufrad, einseitig saugend, aus Stahlblech mit Pulverbeschichtung aufPolyesterharz-Basis, dynamisch gewuchtet nach DIN ISO 1940,Gütestufe Q 6,3; Motor als IEC Normmotor, Bauform V 1, außerhalb des Luftstromes angeordnet. Motor elektrisch verdrahtetmit dem außen montierten Reparaturschalter gemäß VDE 0113 undVBG 4
Auslegungsdaten:
Volumenstrom: 640 m³/h
Druckverlust Zubehör: 5 Pa
externer Bauteilverlust: 105 Pa
Auslegungstemperatur: 20 °C
Dichte: 1,2 kg/m³
Drehfrequenz: 50 Hz
Ventilatordrehzahl: 850 1/min max.
zulässige Drehzahl: 3000 1/min
Schalldruckpegel Lpa über Dach, r = 4 m: 35.8 dB
Saugseite Rohrleitung
aerodynamischer Gesamtwirkungsgrad: 57 %
Leistungsbedarf an der Welle: 0.02 kW
SFP: 271 Ws/m³

ErP-Konformität gemäß Verordnung (EU) Nr. 1253/2014:
Typ der Lüftungsanlage: NWLA / ELA ohne Filter
Elektrische Eingangsleistung: 0,02 kW
Gehäuse-Schalleistungspegel LW(A)2: dB
Gesamtenergieeffizienz: 29 %
Messkategorie: C
Effizienzkategorie: statisch
Zielenergieeffizienz ErP 2018: 23.2 %

Motordaten:
Motorausführung (ID9890):
Einschaltart: direkt
Effizienzklasse: IE2
Baugröße: 63
ISO-Klasse: ISO-F
Bauform: B5
Flanschdurchmesser: 140 mm
Schutzart: IP 55
Bemessungsleistung: 0,12 kW
Motor-Nenndrehzahl: 1000 1/min

Elektrische Daten:
Nennstrom: 0,57 A
Betriebsspannung: 400 V
IA/IN: 4.4
Frequenz: 50 Hz
Motorwirkungsgrad: 50.6 %
Cos: 0.6

Zubehör:
Selbsttätige, wärmegedämmte Verschlussklappe für Rohranschluss
Elastischer Stutzen (Saugseitig)
Flansch (Saugseite)
Isolierte Grundplatte
Potentialausgleich für el. Stutzen
Stahl-Glattdach-Sockel für Flachdach H=500mm
Menge: 1,000 St
Zeitansatz: 1,55

**02.02.20 Dachventilator Müllraum Abluft 830 m³/h DN250**
Dachventilator
Förderstrom max. 60°C Vertikal ausblasend direkter Antrieb durch Wechselstrom Betriebseingangsspannung 1~200-277 VAC/ 50-60Hz oder 3~400 V AC/ 50-60 Hz Motor in EC-Außenläuferbauart, bis zu 90% Motorwirkungsgrad, Schutzart IP 54, Motorschutzeinrichtungen: Fehlermelderelais mit potentialfreien Kontakt, Blockierschutz, Phasenausfallerkennung, Sanftanlauf, Netzunterspannungserkennung, Übertemperaturschutz der Elektronik und des Motors, Kurzschlussschutz;  Zusätzliche Motorschutzschaltgeräte werden nicht benötigt Stufenlos steuerbar über 0-10V Signal Berührungsschutzgitter Motor innerhalb des Luftstromes angeordnet Verkabelung bauseits durch das Gehäuse bis in den Motorraum.
bestehend aus:
Grundplatte aus Aluminium tiefgezogene
Einströmdüse Gewindebolzen zum direkten Anflanschen von Zusatzbauteilen
Gehäuse aus korrosionsbeständigem Aluminium
Radial-Laufrad, einseitig saugend, aus glasfaserverstärktem Kunststoff, dynamisch gewuchtet nach DIN ISO 1940-1, Gütestufe G 6,3
Motor- und Laufrad für Reinigungszwecke leicht zugänglich

Auslegungsdaten:
Volumenstrom: 830 m³/h
Druckverlust Zubehör: 8 Pa
externer Bauteilverlust: 150 Pa
Auslegungstemperatur: 20 °C
Dichte: 1,2 kg/m³
Drehfrequenz: 35 Hz
Ventilatordrehzahl: 1414 1/min max.
zulässige Drehzahl: 2040 1/min
Schalldruckpegel Lpa über Dach, r = 4 m: 39 dB
Saugseite Rohrleitung
aerodynamischer Gesamtwirkungsgrad: 43 %
Leistungsbedarf an der Welle: 0.08 kW
SFP: 367 Ws/m³

ErP-Konformität gemäß Verordnung (EU) Nr. 1253/2014:
Typ der Lüftungsanlage: NWLA / ELA ohne Filter
Elektrische Eingangsleistung: 0,09 kW
Gesamtenergieeffizienz: 46,2 %
Messkategorie: C
Effizienzkategorie: statisch
Zielenergieeffizienz ErP 2018: 27,1 %

Motordaten:
Motorausführung:
Einschaltart: direkt
Baugröße: 10
Motor-Nenndrehzahl: 2040 1/min
Bauform: AL
Schutzart: IP 54
Bemessungsleistung: 0,29 kW
Effizienzklasse: IE2
ISO-Klasse: ISO-F

Elektrische Daten:
Nennstrom: 1,25 A
Betriebsspannung: 230 V

Zubehör:
Selbsttätige, wärmegedämmte Verschlussklappe für Rohranschluss
Elastischer Stutzen (Saugseitig)
Flansch (Saugseite)
Isolierte Grundplatte
Potentialausgleich für el. Stutzen
Schalldämpfsockel SDS für Schrägdach (2° Dachneigung)
Menge: 1,000 St
Zeitansatz: 1,55

**02.02.30 Dachventilator Kälteanlagen UG Abluft 772/390 m³/h DN315**
Dachventilator vertikal ausblasend, EX-Ausführung.
Gehäuse aus seewasserbeständigem Aluminium.
Grundrahmen aus verzinktem Stahlblech, Einströmdüse aus Kupfer.
Inkl. montierter Klapprahmen FTG.
Freilaufendes Radiallaufrad aus Aluminium, rückwärtsgekrümmt, Auswuchtgüte G6.3, dynamisch gewuchtet nach DIN ISO 21940-11.
Spannungssteuerbarer Außenläufermotor, schwingungsfrei aufgehängt, Kühlung durch Anordnung des Motors innerhalb des Luftstromes. Kaltleiter.
Ausgeführtes Anschlusskabel.
Geeignet zur Förderung von explosionsfähiger Atmosphäre der Zone 1, Kategorie 2G und Zone 2, Kategorie 3G.
Die Ventilatoren sind für Gase der Gruppe IIA, IIB und Wasserstoff, sowie für die Temperaturklassen T1 bis T3 einsetzbar.
Die Zündschutzart ist "Ex h" konstruktive Sicherheit.
Kennzeichnung: II 2G Ex h IIB+H2 T3 Gb.
Geprüft nach ATEX Richtlinie 2014/34/EU.
Aufstellung im Außenbereich.
Einbaulage vertikal.
Gewicht 18 kg
Motortyp AC

Nenndaten
Nennspannung 400 V
Frequenz 50 Hz
Phasen 3~
Leistungsaufnahme 120 W
Eingangsleistung kW 0.12 kW
Strom 0.23 A
Drehzahl 1340 rpm
Volumenstrom max. 1480 m³/h
Max. Fördermitteltemperatur max. 40°C
Max. Fördermitteltemperatur bei Drehzahlsteuerung 40°C

Schutzklasse / Klassifizierung
Schutzklasse, Motor IP44
Isolationsklasse F
Explosionsschutzkennzeichnung II 2G Ex h IIB+H2 T3 Gb

Betriebspunkt Daten
Betriebspunkt 1/2
gewünschte Luftmenge 772 / 390 m³/h
benötigter statischer Druck 150 /150 Pa
Betriebspunkt - Luftmenge 800 / 462 m³/h
gelieferter statischer Druck 161 /211 Pa
Luftdichte 1,204 kg/m³
Leistung 113,3 / 102,2 W
Ventilatorsteuerung Drehzahl 1.340 / 1.357 1/min
Strom 0,22 /0,20 A
SFP 0,510 / 0,796 kW/m³/s
Steuerspannung 400,0 V
Versorgungsspannung 400 V

Betriebspunkt 1 (772 m³/h):
Schallleistungspegel 63 125 250 500 1k 2k 4k 8k Total
Einlass dB(A) 48 53 56 60 55 53 49 37 64
Austritt dB(A) 48 53 56 63 63 59 52 40 67
Schalldruckpegel in 3m (20m² Sabin) dB(A) - - - - - - - - 60
Schalldruckpegel in 3m (Freifeld) dB(A) - - - - - - - - 46

Betriebspunkt 2 (390 m³/h):
Schallleistungspegel 63 125 250 500 1k 2k 4k 8k Total
Einlass dB(A) 49 53 56 60 56 53 50 37 64
Austritt dB(A) 48 54 56 63 63 59 53 41 68
Schalldruckpegel in 3m (20m² Sabin) dB(A) - - - - - - - - 61
Schalldruckpegel in 3m (Freifeld) dB(A) - - - - - - - - 47

Zubehör:
Selbsttätige, wärmegedämmte Verschlussklappe für Rohranschluss
Elastischer Stutzen (Saugseitig)
Flansch (Saugseite)
Isolierte Grundplatte
Schalldämpfsockel SDS für Flachdach
Menge: 1,000 St
Zeitansatz: 1,55

**02.02.40 Dachventilator Technik 3.OG Abluft 70 m³/h DN200**
Dachventilator horizontal ausblasend.
Runde Gehäusehaube aus seewasserbeständigem Aluminium.
Grundrahmen mit tiefgezogener Einströmdüse aus verzinktem Stahlblech.
Vogelschutzgitter aus Aluminium.
Freilaufendes Radiallaufrad aus Polyamid PA6 25GV, rückwärtsgekrümmt, Auswuchtgüte G6.3, dynamisch gewuchtet nach DIN ISO 21940-11.
Spannungssteuerbarer Außenläufermotor, schwingungsfrei aufgehängt, Kühlung durch Anordnung des Motors innerhalb des Luftstromes.
Integrierter Thermokontakt intern verschaltet mit manueller Rückstellung.
Steuerbar durch Transformator oder Thyristordrehzahlsteller.
Zweistufiger Betrieb durch Umschaltung zwischen Arbeits- und Hilfswicklung.
Klemmkasten am Motor, IP44.
Aufstellung im Außenbereich.
Einbaulage vertikal.
Normkonformität: EN 60335-1

Betriebspunktdaten:
Betriebspunkt:
Volumenstrom: 70 m³/h
benötigter statischer Druck: 100 Pa
Betriebspunkt - Luftmenge: 117 m³/h
gelieferter statischer Druck: 277 Pa
Luftdichte: 1,204 kg/m³
Leistung: 57,6 W
Ventilatordrehzahl: 2.434 1/min
Strom: 0,25 A
SFP: 1,780 kW/m³/s
Versorgungsspannung: 230 V

ErP-Konformität gemäß Verordnung 2018:
Typ der Lüftungsanlage: NWLA / ELA ohne Filter
Elektrische Eingangsleistung: 0,06 kW
Nennaußendruck (Ps, ext): 163 Pa
Ventilatorwirkungsgrad: 24,9 %
Schallleistung (LWA): 64 dB(A)

Nennspannung: 230 V
Frequenz: 50 Hz
Phasen: 1-
Leistungsaufnahme: 60 W
Eingangsleistung: 0.06 kW
Strom: 0.26 A
Drehzahl: 2382 rpm
Volumenstrom: max. 552 m³/h
Kapazität des Kondensator: 1.5 µF
Max. Fördermitteltemperatur: max. 65°C

Motortyp: AC
Schutzklasse, Motor: IP44
Isolationsklasse: B

Gewicht: 5,2 kg

Zubehör:
Selbsttätige, wärmegedämmte Verschlussklappe für Rohranschluss
Elastischer Stutzen (Saugseitig)
Flansch (Saugseite)
Stahl-Glattdach-Sockelschalldämpfer für Schrägdach 2° Neigung
Menge: 1,000 St
Zeitansatz: 1,55

**02.02.50 Dachventilator Batterieraum 3.OG Abluft 300 m³/h DN250**
Dachventilator horizontal ausblasend.
Runde Gehäusehaube aus seewasserbeständigem Aluminium.
Grundrahmen mit tiefgezogener Einströmdüse aus verzinktem Stahlblech.
Vogelschutzgitter aus Aluminium.
Freilaufendes Radiallaufrad aus Polyamid PA6 25GV, rückwärtsgekrümmt, Auswuchtgüte G6.3, dynamisch gewuchtet nach DIN ISO 21940-11.
Spannungssteuerbarer Außenläufermotor, schwingungsfrei aufgehängt, Kühlung durch Anordnung des Motors innerhalb des Luftstromes.
Integrierter Thermokontakt intern verschaltet mit manueller Rückstellung.
Steuerbar durch Transformator oder Thyristordrehzahlsteller.
Zweistufiger Betrieb durch Umschaltung zwischen Arbeits- und Hilfswicklung.
Klemmkasten am Motor, IP44.
Aufstellung im Außenbereich.
Einbaulage vertikal.
Normkonformität: EN 60335-1

Betriebspunktdaten:
Betriebspunkt:
Volumenstrom: 300 m³/h
benötigter statischer Druck: 150 Pa
Betriebspunkt - Luftmenge: 402 m³/h
gelieferter statischer Druck: 269 Pa
Luftdichte: 1,204 kg/m³
Leistung: 104,2 W
Ventilatordrehzahl: 2.501 1/min
Strom: 0,46 A
SFP: 0,934 kW/m³/s
Versorgungsspannung: 230 V

ErP-Konformität gemäß Verordnung 2018:
Typ der Lüftungsanlage: NWLA / ELA ohne Filter
Elektrische Eingangsleistung: 0,103 kW
Nennaußendruck (Ps, ext): 235 Pa
Ventilatorwirkungsgrad: 30,3 %
Schallleistung (LWA): 69 dB(A)

Nennspannung: 230 V
Frequenz: 50 Hz
Phasen: 1-
Leistungsaufnahme: 104 W
Eingangsleistung: 0.104 kW
Strom: 0.46 A
Drehzahl: 2501 rpm
Volumenstrom: max. 797 m³/h
Kapazität des Kondensator: 2.5 µF
Max. Fördermitteltemperatur: max. 60°C

Motortyp: AC
Schutzklasse, Motor: IP44
Isolationsklasse: B

Gewicht: 6 kg

Zubehör:
Selbsttätige, wärmegedämmte Verschlussklappe für Rohranschluss
Elastischer Stutzen (Saugseitig)
Flansch (Saugseite)
Stahl-Glattdach-Sockelschalldämpfer für Schrägdach 2° Neigung
Menge: 1,000 St
Zeitansatz: 1,55

#### Bereich 02.03 Rohrventilatoren

**02.03.10 Radial Rohrventilator. Zuluft Gehäuse Stahl verz Kälte max.772 m³/h DN315**
Radial Rohrventilator zur einfachen direkter Montage im Rohrsystem. Gehäuse aus verzinktem Stahlblech. Runder Anschlussstutzen, Länge 25mm. Freilaufendes Radiallaufrad aus Kunststoff, rückwärtsgekrümmt. Auswuchtgüte G6.3, Motor komplett mit Laufrad in zwei Ebenen statisch und dynamisch gewuchtet nach DIN ISO 21940-11. Energiesparender, hocheffizienter EC- Außenläufermotor, wartungsfrei, Kühlung durch Anordnung des Motors innerhalb des Luftstroms. Motorschutz durch integrierte Motorelektronik. Integrierter Drehzahlsteller, der Ventilator ist mit einem Potentiometer (0-10V) ausgestattet, über das der Betriebspunkt direkt eingestellt werden kann. Als Werkseinstellung ist das Potentiometer auf einen Wert zwischen 6-10V eingestellt. Geräuscharme Kugellager mit Langzeitschmierung. Klemmkasten am Gehäuse, IP44. Montagekonsolen im Lieferumfang enthalten. Befestigung unter Berücksichtigung der Erdbebenzone 3. Aufstellung im Innen- und Außenbereich sowie Feuchträumen möglich. Dichtheitsklasse C nach EN 12237:2003. Installation in jeder Einbaulage
Kanalabmessungen, rund, Einlass: 315 mm
Kanalabmessungen, rund, Auslass: 315 mm
Gewicht: 6,2kg
Montagehöhe: +2,715 m über OKRB

Nenndaten
Nennspannung 230 V
Frequenz 50;60 Hz
Phasen 1~
Leistungsaufnahme 171 W
Eingangsleistung kW 0.171 kW
Strom 1.246 A
Drehzahl 2413 rpm
Volumenstrom max. 1415 m³/h
Max. Fördermitteltemperatur max. 40°C
Max. Fördermitteltemperatur bei Drehzahlsteuerung 40°C
Motor, Leistung M

Betriebspunkt Daten
gewünschte Luftmenge 772 m³/h
benötigter statischer Druck 310 Pa
Betriebspunkt - Luftmenge 761 m³/h
gelieferter statischer Druck 301 Pa
Luftdichte 1,204 kg/m³
Leistung 169,6 W
Ventilatorsteuerung Drehzahl 2.124 1/min
Strom 1,23 A
SFP 0,802 kW/m³/s
Steuerspannung 10,0 V
Versorgungsspannung 230 V

Schallleistungspegel 63 125 250 500 1k 2k 4k 8k Total
Einlass dB(A) 58 69 68 70 68 65 64 58 76
Austritt dB(A) 61 60 69 67 67 67 62 56 74
Gehäuseabstrahlung dB(A) 33 34 40 48 45 48 46 33 53
Schalldruckpegel in 3m (20m² Sabin) dB(A) - - - - - - - - 46
Schalldruckpegel in 3m (Freifeld) dB(A) - - - - - - - - 32
Menge: 1,000 St
Zeitansatz: 2,31

**02.03.20 Hygieneerstinspektion RLT-Anlage Kälte**
STLB-Bau 2024-04 075
Hygieneerstinspektion VDI 6022 Blatt 1 mit Bewertung aller vorgenommenen Untersuchungen und der daraus abzuleitenden Maßnahmen, fachliche Mindestqualifikation: qualifiziertes Fachpersonal Kat. A VDI 6022 Blatt 4 oder Hygieneinspektor, für Raumlufttechnische Anlagen mit
Ansaugbauteile '1' St,
Luftfilterstufen '1' St,
Erhitzer '1' St,
das Personals zum Bedienen der Anlage und zum Öffnen und Schließen der Revisionsöffnungen und -zugänge sowie erforderlicher Steighilfen stellt der AN, einschl. Dokumentation mit Formblatt, einschl. Prüfberichte mit Angaben für weitere Hygienekontrollen, die Probenahme und deren Auswertung werden gesondert vergütet.
Menge: 1,000 St

**02.03.30 Radial Rohrventilator. Zuluft Gehäuse Stahl verz Batterie-Technikraum 3.OG 370 m³/h DN200**
Radial Rohrventilator zur einfachen direkter Montage im Rohrsystem. Gehäuse aus verzinktem Stahlblech. Runder Anschlussstutzen, Länge 25mm. Freilaufendes Radiallaufrad aus Kunststoff, rückwärtsgekrümmt. Auswuchtgüte G6.3, Motor komplett mit Laufrad in zwei Ebenen statisch und dynamisch gewuchtet nach DIN ISO 21940-11. Energiesparender, hocheffizienter EC- Außenläufermotor, wartungsfrei, Kühlung durch Anordnung des Motors innerhalb des Luftstroms. Motorschutz durch integrierte Motorelektronik. Integrierter Drehzahlsteller, der Ventilator ist mit einem Potentiometer (0-10V) ausgestattet, über das der Betriebspunkt direkt eingestellt werden kann. Als Werkseinstellung ist das Potentiometer auf einen Wert zwischen 6-10V eingestellt. Geräuscharme Kugellager mit Langzeitschmierung. Klemmkasten am Gehäuse, IP44. Montagekonsolen im Lieferumfang enthalten. Befestigung unter Berücksichtigung der Erdbebenzone 3. Aufstellung im Innen- und Außenbereich sowie Feuchträumen möglich. Dichtheitsklasse C nach EN 12237:2003. Installation in jeder Einbaulage
Kanalabmessungen, rund, Einlass: 200 mm
Kanalabmessungen, rund, Auslass: 200 mm
Gewicht: 3,7kg
Montagehöhe: +3,09 m über OKRB

Betriebspunkt Daten
gewünschte Luftmenge: 370 m³/h
benötigter statischer Druck: 200 Pa
Betriebspunkt - Luftmenge 406 m³/h
Luftdichte 1,204 kg/m³
Leistung 71,9 W
Ventilatorsteuerung Drehzahl 2.456 1/min
Strom 0,58 A
SFP 0,638 kW/m³/s
Steuerspannung 10,0 V
Versorgungsspannung 230 V
Schallleistungspegel 63 - 125 - 250 - 500 - 1k - 2k - 4k - 8k
Total Einlass dB(A) 51 - 62 - 65 - 62 - 62 - 61 - 54 - 45 - 70
Austritt dB(A) 51 - 62 - 58 - 63 - 59 - 60 - 54 - 45 - 68
Gehäuseabstrahlung dB(A) 15 - 25 - 43 - 40 - 42 - 35 - 25
Schalldruckpegel in 3m (20m² Sabin)_ - _ - _ - _ -_ - _ -_ - _ - 41
Schalldruckpegel in 3m (Freifeld) _ - _ - _ - _ -_ - _ -_ - _ - 27
Menge: 1,000 St
Zeitansatz: 2,31

**02.03.40 Hygieneerstinspektion RLT-Anlage Batterie-Technikraum**
STLB-Bau 2024-04 075
Hygieneerstinspektion VDI 6022 Blatt 1 mit Bewertung aller vorgenommenen Untersuchungen und der daraus abzuleitenden Maßnahmen, fachliche Mindestqualifikation: qualifiziertes Fachpersonal Kat. A VDI 6022 Blatt 4 oder Hygieneinspektor, für Raumlufttechnische Anlagen mit
Ansaugbauteile '1' St,
Luftfilterstufen '1' St,
Erhitzer '1' St,
das Personals zum Bedienen der Anlage und zum Öffnen und Schließen der Revisionsöffnungen und -zugänge sowie erforderlicher Steighilfen stellt der AN, einschl. Dokumentation mit Formblatt, einschl. Prüfberichte mit Angaben für weitere Hygienekontrollen, die Probenahme und deren Auswertung werden gesondert vergütet.
Menge: 1,000 St

### Titel 03 Luftleitsystem

#### Bereich 03.01 Kanäle und Formstücke, eckig

*Hinweis: Lüftung, Metall ATC2 für Fettabluft; H bis 3,5m*
Lüftung, Metall ATC2 für Fettabluft

Materialanforderungen
- für fetthaltige Luft kommen öl-, aerosolat- und flüssigkeitsdichte, glatte Luftleitungen
- Dichheitsklasse muss auf das gesamte Fettabluftnetz (einschl. Bauteile)
Anforderungen an Verlegung:
- Gefälle 3% zu Tiefpunkten
- Entleerungen an den Tiefpunkten als Fettablassstutzen (Gewindestutzen / Rohrstutzen, verzinkt, fettdicht) mit Verschlusskappe (öl- und fettbeständig) für Schlauchanschluss zur Fett-/Kondensatableitung aus fettbeständigem Material mit Dichtungen NBR und ölbeständigen Dichtbändern sowie Kennzeichnung & Beschriftung ("Fettablasspunkt")
- Kanal- und Formteile incl. Inspektionsöffnungen, sowie Tiefpunktentleerungen

Dichtheitsprüfung einmalig bei der Abnahme/Inbetriebnahme nach Montage, um die vereinbarte Dichtheitsklasse zu bestätigen

**03.01.10 Luftltg rechteckig Stahl verz gefalzt Kanten-L bis 500mm WD 0,8mm H bis 3,5m**
*** Bezugsbeschreibung
STLB-Bau 2024-04 075
Luftleitung, rechteckig, Luftdichtheitsklasse ATC2 DIN EN 16798-3, Druckklasse 3 DIN EN 1507, aus verzinktem Stahl, gefalzt, Maße DIN EN 1505, Kantenlänge bis 500 mm, Wanddicke 0,8 mm, Verbindung mit Winkelflansch, aus verzinktem Stahl, mit Schrauben und Dichtung, Form- und Verbindungsstücke werden gesondert vergütet, min./max. Temperatur der geförderten Luft -15 bis 80 Grad C, Montagehöhe über Gelände/Fußboden bis 3,5 m.
Menge: 9,000 m2
Zeitansatz: 0,22

**03.01.20 Wie vor, jedoch Kantenlänge über 500 bis 1000 mm;**
*** wie Position 03.01.10
STLB-Bau 2024-04 075
Kantenlänge über 500 bis 1000 mm
Menge: 67,000 m2
Zeitansatz: 0,24

**03.01.30 Wie vor, jedoch Kantenlänge über 1000 bis 1500 mm; Wanddicke 1,1 mm;**
*** wie Position 03.01.10
STLB-Bau 2024-04 075
Kantenlänge über 1000 bis 1500 mm
Wanddicke 1,1 mm
Menge: 13,000 m2
Zeitansatz: 0,27

**03.01.40 Formstück Luftltg rechteckig Stahl verz gefalzt Kanten-L bis 500mm H bis 3,5m**
*** Bezugsbeschreibung
STLB-Bau 2024-04 075
Formstück für Luftleitung, rechteckig, Luftdichtheitsklasse ATC2 DIN EN 16798-3, Druckklasse 3 DIN EN 1507, aus verzinktem Stahl, gefalzt, Maße DIN EN 1505, Kantenlänge bis 500 mm, Wanddicke 1,1 mm, Verbindung mit Winkelflansch, mit Schrauben und Dichtung, min./max. Temperatur der geförderten Luft -15 bis 80 Grad C, Montagehöhe über Gelände/Fußboden bis 3,5 m.
Menge: 16,000 m2
Zeitansatz: 0,33

**03.01.50 Wie vor, jedoch Kantenlänge über 500 bis 1000 mm;**
*** wie Position 03.01.40
STLB-Bau 2024-04 075
Kantenlänge über 500 bis 1000 mm
Menge: 29,000 m2
Zeitansatz: 0,37

**03.01.60 Wie vor, jedoch Kantenlänge über 1000 bis 1500 mm;**
*** wie Position 03.01.40
STLB-Bau 2024-04 075
Kantenlänge über 1000 bis 1500 mm
Menge: 7,000 m2
Zeitansatz: 0,40

*Hinweis: Lüftung, Metall ATC2 für Fettabluft; H 3,5-5m*
Lüftung, Metall ATC2 für Fettabluft

Materialanforderungen
- für fetthaltige Luft kommen öl-, aerosolat- und flüssigkeitsdichte, glatte Luftleitungen
- Dichheitsklasse muss auf das gesamte Fettabluftnetz (einschl. Bauteile)
Anforderungen an Verlegung:
- Gefälle 3% zu Tiefpunkten
- Entleerungen an den Tiefpunkten als Fettablassstutzen (Gewindestutzen / Rohrstutzen, verzinkt, fettdicht) mit Verschlusskappe (öl- und fettbeständig) für Schalauchanschluss zur Fett-/Kondensatableitung aus fettbeständigem Material mit Dichtungen NBR und ölbeständigen Dichtbändern sowie Kennzeichnung & Beschriftung ("Fettablasspunkt")
- Kanal- und Formteile incl. Inspektionsöffnungen, sowie Tiefpunktentleerungen

Dichtheitsprüfung einmalig bei der Abnahme/Inbetriebnahme nach Montage, um die vereinbarte Dichtheitsklasse zu bestätigen

**03.01.70 Luftltg rechteckig Stahl verz gefalzt Kanten-L bis 500mm WD 0,8mm H 3,5-5m**
*** Bezugsbeschreibung
STLB-Bau 2024-04 075
Luftleitung, rechteckig, Luftdichtheitsklasse ATC2 DIN EN 16798-3, Druckklasse 3 DIN EN 1507, aus verzinktem Stahl, gefalzt, Maße DIN EN 1505, Kantenlänge bis 500 mm, Wanddicke 0,8 mm, Verbindung mit Winkelflansch, aus verzinktem Stahl, mit Schrauben und Dichtung, Form- und Verbindungsstücke werden gesondert vergütet, min./max. Temperatur der geförderten Luft -15 bis 80 Grad C, Montagehöhe über Gelände/Fußboden über 3,5 bis 5 m.
Menge: 7,000 m2
Zeitansatz: 0,22

**03.01.80 Wie vor, jedoch Kantenlänge über 500 bis 1000 mm; Wanddicke 0,9 mm;**
*** wie Position 03.01.70
STLB-Bau 2024-04 075
Kantenlänge über 500 bis 1000 mm
Wanddicke 0,9 mm
Menge: 31,000 m2
Zeitansatz: 0,25

**03.01.90 Wie vor, jedoch Kantenlänge über 1000 bis 1500 mm; Wanddicke 1,1 mm;**
*** wie Position 03.01.70
STLB-Bau 2024-04 075
Kantenlänge über 1000 bis 1500 mm
Wanddicke 1,1 mm
Menge: 3,000 m2
Zeitansatz: 0,28

**03.01.100 Formstück Luftltg rechteckig Stahl verz gefalzt Kanten-L bis 500mm H 3,5-5m**
*** Bezugsbeschreibung
STLB-Bau 2024-04 075
Formstück für Luftleitung, rechteckig, Luftdichtheitsklasse ATC2 DIN EN 16798-3, Druckklasse 3 DIN EN 1507, aus verzinktem Stahl, gefalzt, Maße DIN EN 1505, Kantenlänge bis 500 mm, Wanddicke 1,1 mm, Verbindung mit Winkelflansch, mit Schrauben und Dichtung, min./max. Temperatur der geförderten Luft -15 bis 80 Grad C, Montagehöhe über Gelände/Fußboden über 3,5 bis 5 m.
Menge: 15,000 m2
Zeitansatz: 0,34

**03.01.110 Wie vor, jedoch Kantenlänge über 500 bis 1000 mm;**
*** wie Position 03.01.100
STLB-Bau 2024-04 075
Kantenlänge über 500 bis 1000 mm
Menge: 20,000 m2
Zeitansatz: 0,38

**03.01.120 Wie vor, jedoch Kantenlänge über 1000 bis 1500 mm;**
*** wie Position 03.01.100
STLB-Bau 2024-04 075
Kantenlänge über 1000 bis 1500 mm
Menge: 5,000 m2
Zeitansatz: 0,41

**03.01.130 Dichtheitsprüfung Luftleitung rechteckige Luftleitg ATC2 H bis 3,5m**
*** Bezugsbeschreibung
STLB-Bau 2024-04 075
Dichtheitsprüfung von Luftleitungen, vor Ort, im eingebauten Zustand, DIN EN 14239, Luftleitung rechteckig, Luftdichtheitsklasse ATC2 DIN EN 16798-3, ohne Luftdurchlässe/Öffnungen, Höhe über Gelände/Fußboden bis 3,5 m, einschl. der Bereitstellung aller erforderlichen Geräte, Materialien, Fachpersonal und Prüfbericht.
Menge: 1,000 St

**03.01.140 Wie vor, jedoch Höhe über Gelände/Fußboden über 3,5 bis 5 m**
*** wie Position 03.01.130
STLB-Bau 2024-04 075
Höhe über Gelände/Fußboden über 3,5 bis 5 m
Menge: 1,000 St

*Hinweis: Lüftung, Metall ATC3; H bis 3.5m*
Lüftung, Metall
Dichtheitsprüfung einmalig bei der Abnahme/Inbetriebnahme nach Montage, um die vereinbarte Dichtheitsklasse zu bestätigen

**03.01.150 Luftltg rechteckig Stahl verz gefalzt Kanten-L bis 500mm WD 0,8mm H bis 3,5m**
*** Bezugsbeschreibung
STLB-Bau 2024-04 075
Luftleitung, rechteckig, Luftdichtheitsklasse ATC3 DIN EN 16798-3, Druckklasse 3 DIN EN 1507, aus verzinktem Stahl, gefalzt, Maße DIN EN 1505, Kantenlänge bis 500 mm, Wanddicke 0,8 mm, Verbindung mit Winkelflansch, aus verzinktem Stahl, mit Schrauben und Dichtung, Form- und Verbindungsstücke werden gesondert vergütet, min./max. Temperatur der geförderten Luft -15 bis 80 Grad C, Montagehöhe über Gelände/Fußboden bis 3,5 m.
Menge: 904,000 m2
Zeitansatz: 0,22

**03.01.160 Wie vor, jedoch Kantenlänge über 500 bis 1000 mm; Wanddicke 0,9 mm;**
*** wie Position 03.01.150
STLB-Bau 2024-04 075
Kantenlänge über 500 bis 1000 mm
Wanddicke 0,9 mm
Menge: 887,000 m2
Zeitansatz: 0,24

**03.01.170 Wie vor, jedoch Kantenlänge über 1000 bis 1500 mm; Wanddicke 1,1 mm;**
*** wie Position 03.01.150
STLB-Bau 2024-04 075
Kantenlänge über 1000 bis 1500 mm
Wanddicke 1,1 mm
Menge: 160,000 m2
Zeitansatz: 0,27

**03.01.180 Wie vor, jedoch Kantenlänge über 1500 bis 2000 mm; Wanddicke 1,1 mm;**
*** wie Position 03.01.150
STLB-Bau 2024-04 075
Kantenlänge über 1500 bis 2000 mm
Wanddicke 1,1 mm
Menge: 26,000 m2
Zeitansatz: 0,29

**03.01.190 Formstück Luftltg rechteckig Stahl verz gefalzt Kanten-L bis 500mm H bis 3,5m**
*** Bezugsbeschreibung
STLB-Bau 2024-04 075
Formstück für Luftleitung, rechteckig, Luftdichtheitsklasse ATC3 DIN EN 16798-3, Druckklasse 3 DIN EN 1507, aus verzinktem Stahl, gefalzt, Maße DIN EN 1505, Kantenlänge bis 500 mm, Wanddicke 1,1 mm, Verbindung mit Winkelflansch, mit Schrauben und Dichtung, min./max. Temperatur der geförderten Luft -15 bis 80 Grad C, Montagehöhe über Gelände/Fußboden bis 3,5 m.
Menge: 440,000 m2
Zeitansatz: 0,33

**03.01.200 Wie vor, jedoch Kantenlänge über 500 bis 1000 mm; Montagehöhe über Gelände/Fußboden über 3,5 bis 5 m;**
*** wie Position 03.01.190
STLB-Bau 2024-04 075
Kantenlänge über 500 bis 1000 mm
Montagehöhe über Gelände/Fußboden über 3,5 bis 5 m
Menge: 414,000 m2
Zeitansatz: 0,38

**03.01.210 Wie vor, jedoch Kantenlänge über 1000 bis 1500 mm; Montagehöhe über Gelände/Fußboden über 3,5 bis 5 m;**
*** wie Position 03.01.190
STLB-Bau 2024-04 075
Kantenlänge über 1000 bis 1500 mm
Montagehöhe über Gelände/Fußboden über 3,5 bis 5 m
Menge: 101,000 m2
Zeitansatz: 0,41

**03.01.220 Wie vor, jedoch Kantenlänge über 1500 bis 2000 mm; Montagehöhe über Gelände/Fußboden über 3,5 bis 5 m;**
*** wie Position 03.01.190
STLB-Bau 2024-04 075
Kantenlänge über 1500 bis 2000 mm
Montagehöhe über Gelände/Fußboden über 3,5 bis 5 m
Menge: 10,000 m2
Zeitansatz: 0,45

*Hinweis: Lüftung, Metall ATC3; H 3,5 - 5m*
Lüftung, Metall ATC3; H 3,5 - 5m
Dichtheitsprüfung einmalig bei der Abnahme/Inbetriebnahme nach Montage, um die vereinbarte Dichtheitsklasse zu bestätigen

**03.01.230 Luftltg rechteckig Stahl verz gefalzt Kanten-L bis 500mm WD 0,8mm H 3,5-5m**
*** Bezugsbeschreibung
STLB-Bau 2024-04 075
Luftleitung, rechteckig, Luftdichtheitsklasse ATC3 DIN EN 16798-3, Druckklasse 3 DIN EN 1507, aus verzinktem Stahl, gefalzt, Maße DIN EN 1505, Kantenlänge bis 500 mm, Wanddicke 0,8 mm, Verbindung mit Winkelflansch, aus verzinktem Stahl, mit Schrauben und Dichtung, Form- und Verbindungsstücke werden gesondert vergütet, min./max. Temperatur der geförderten Luft -15 bis 80 Grad C, Montagehöhe über Gelände/Fußboden über 3,5 bis 5 m.
Menge: 315,000 m2
Zeitansatz: 0,22

**03.01.240 Wie vor, jedoch Kantenlänge über 500 bis 1000 mm; Wanddicke 0,9 mm;**
*** wie Position 03.01.230
STLB-Bau 2024-04 075
Kantenlänge über 500 bis 1000 mm
Wanddicke 0,9 mm
Menge: 295,000 m2
Zeitansatz: 0,25

**03.01.250 Wie vor, jedoch Kantenlänge über 1000 bis 1500 mm; Wanddicke 1,1 mm;**
*** wie Position 03.01.230
STLB-Bau 2024-04 075
Kantenlänge über 1000 bis 1500 mm
Wanddicke 1,1 mm
Menge: 2,000 m2
Zeitansatz: 0,28

**03.01.260 Formstück Luftltg rechteckig Stahl verz gefalzt Kanten-L bis 500mm H 3,5-5m**
*** Bezugsbeschreibung
STLB-Bau 2024-04 075
Formstück für Luftleitung, rechteckig, Luftdichtheitsklasse ATC3 DIN EN 16798-3, Druckklasse 3 DIN EN 1507, aus verzinktem Stahl, gefalzt, Maße DIN EN 1505, Kantenlänge bis 500 mm, Wanddicke 1,1 mm, Verbindung mit Winkelflansch, mit Schrauben und Dichtung, min./max. Temperatur der geförderten Luft -15 bis 80 Grad C, Montagehöhe über Gelände/Fußboden über 3,5 bis 5 m.
Menge: 130,000 m2
Zeitansatz: 0,34

**03.01.270 Wie vor, jedoch Kantenlänge über 500 bis 1000 mm;**
*** wie Position 03.01.260
STLB-Bau 2024-04 075
Kantenlänge über 500 bis 1000 mm
Menge: 125,000 m2
Zeitansatz: 0,38

**03.01.280 Wie vor, jedoch Kantenlänge über 1000 bis 1500 mm;**
*** wie Position 03.01.260
STLB-Bau 2024-04 075
Kantenlänge über 1000 bis 1500 mm
Menge: 21,000 m2
Zeitansatz: 0,41

**03.01.290 Dichtheitsprüfung Luftleitung rechteckige Luftleitg ATC3 H bis 3,5m**
*** Bezugsbeschreibung
STLB-Bau 2024-04 075
Dichtheitsprüfung von Luftleitungen, vor Ort, im eingebauten Zustand, DIN EN 14239, Luftleitung rechteckig, Luftdichtheitsklasse ATC3 DIN EN 16798-3, ohne Luftdurchlässe/Öffnungen, Höhe über Gelände/Fußboden bis 3,5 m, einschl. der Bereitstellung aller erforderlichen Geräte, Materialien, Fachpersonal und Prüfbericht.
Menge: 1,000 St

**03.01.300 Wie vor, jedoch Höhe über Gelände/Fußboden über 3,5 bis 5 m**
*** wie Position 03.01.290
STLB-Bau 2024-04 075
Höhe über Gelände/Fußboden über 3,5 bis 5 m
Menge: 1,000 St

#### Bereich 03.02 Rohre und Formstücke, rund

*Hinweis: Lüftung, Metall ATC2 für Fettabluft*
Lüftung, Metall ATC2 für Fettabluft

Materialanforderungen
- für fetthaltige Luft kommen öl-, aerosolat- und flüssigkeitsdichte, glatte Luftleitungen
- Dichheitsklasse muss auf das gesamte Fettabluftnetz (einschl. Bauteile)
Anforderungen an Verlegung:
- Gefälle 3% zu Tiefpunkten
- Entleerungen an den Tiefpunkten als Fettablassstutzen (Gewindestutzen / Rohrstutzen, verzinkt, fettdicht) mit Verschlusskappe (öl- und fettbeständig) für Schalauchanschluss zur Fett-/Kondensatableitung aus fettbeständigem Material mit Dichtungen NBR und ölbeständigen Dichtbändern sowie Kennzeichnung & Beschriftung ("Fettablasspunkt")
- Kanal- und Formteile incl. Inspektionsöffnungen, sowie Tiefpunktentleerungen

Dichtheitsprüfung einmalig bei der Abnahme/Inbetriebnahme nach Montage, um die vereinbarte Dichtheitsklasse zu bestätigen

**03.02.10 Luftltg rund ATC2 Stahl verz längsgefalzt DN315 -750-1000Pa H bis 3,5m**
STLB-Bau 2024-04 075
Luftleitung, rund, aerosolatdicht, Luftdichtheitsklasse ATC2 DIN EN 16798-3, aus verzinktem Stahl, längsgefalzt, Maße DIN EN 1506, DN 315, mit Einsteckende, geschraubt/genietet, mit Dichtungsband, Form- und Verbindungsstücke werden gesondert vergütet, min./max. Temperatur der geförderten Luft -15 bis 80 Grad C, Druckbereich von -750 bis 1000 Pa, Montagehöhe über Gelände/Fußboden bis 3,5 m.
Menge: 0,500 m
Zeitansatz: 0,33

**03.02.20 Luftltg rund ATC2 Stahl verz längsgefalzt DN200 -750-1000Pa H 3,5-5m**
*** Bezugsbeschreibung
STLB-Bau 2024-04 075
Luftleitung, rund, aerosolatdicht, Luftdichtheitsklasse ATC2 DIN EN 16798-3, aus verzinktem Stahl, längsgefalzt, Maße DIN EN 1506, DN 200, mit Einsteckende, geschraubt/genietet, mit Dichtungsband, Form- und Verbindungsstücke werden gesondert vergütet, min./max. Temperatur der geförderten Luft -15 bis 80 Grad C, Druckbereich von -750 bis 1000 Pa, Montagehöhe über Gelände/Fußboden über 3,5 bis 5 m.
Menge: 2,000 m
Zeitansatz: 0,24

**03.02.30 Wie vor, jedoch DN 250;**
*** wie Position 03.02.20
STLB-Bau 2024-04 075
DN 250
Menge: 0,500 m
Zeitansatz: 0,28

**03.02.40 Wie vor, jedoch DN 315;**
*** wie Position 03.02.20
STLB-Bau 2024-04 075
DN 315
Menge: 1,000 m
Zeitansatz: 0,34

**03.02.50 Bogen Luftleitg rund 90Grad Stahl verz DN200 glatt H 3,5-5m**
*** Bezugsbeschreibung
STLB-Bau 2024-04 075
Bogen, für Luftleitung, rund, aerosolatdicht, Luftdichtheitsklasse ATC2 DIN EN 16798-3. Biegeradius größer gleich 1 DN, 90 Grad, Maße DIN EN 1506, aus verzinktem Stahl, DN 200, glatt, mit Einsteckenden, min./max. Temperatur der geförderten Luft -15 bis 80 Grad C, Druckbereich von -750 bis 1000 Pa, Montagehöhe über Gelände/Fußboden über 3,5 bis 5 m.
Menge: 6,000 St
Zeitansatz: 0,21

**03.02.60 Wie vor, jedoch DN 315;**
*** wie Position 03.02.50
STLB-Bau 2024-04 075
DN 315
Menge: 3,000 St
Zeitansatz: 0,27

**03.02.70 Dichtheitsprüfung Luftleitung runde Luftleitg ATC2 H 3,5-5m**
STLB-Bau 2024-04 075
Dichtheitsprüfung von Luftleitungen, vor Ort, im eingebauten Zustand, DIN EN 14239, Luftleitung rund, Luftdichtheitsklasse ATC2 DIN EN 16798-3, ohne Luftdurchlässe/Öffnungen, Höhe über Gelände/Fußboden über 3,5 bis 5 m, einschl. der Bereitstellung aller erforderlichen Geräte, Materialien, Fachpersonal und Prüfbericht.
Menge: 1,000 St

*Hinweis: Lüftung, Metall ATC3*
Lüftung, Metall

**03.02.80 Luftltg rund ATC3 Stahl verz längsgefalzt DN80 -750-1000Pa H bis 3,5m**
*** Bezugsbeschreibung
STLB-Bau 2024-04 075
Luftleitung, rund, Luftdichtheitsklasse ATC3 DIN EN 16798-3, aus verzinktem Stahl, längsgefalzt, Maße DIN EN 1506, DN 80, mit Einsteckende, geschraubt/genietet, mit Dichtungsband, Form- und Verbindungsstücke werden gesondert vergütet, min./max. Temperatur der geförderten Luft -15 bis 80 Grad C, Druckbereich von -750 bis 1000 Pa, Montagehöhe über Gelände/Fußboden bis 3,5 m.
Menge: 21,000 m
Zeitansatz: 0,13

**03.02.90 Wie vor, jedoch DN 100;**
*** wie Position 03.02.80
STLB-Bau 2024-04 075
DN 100
Menge: 195,000 m
Zeitansatz: 0,15

**03.02.100 Wie vor, jedoch DN 125;**
*** wie Position 03.02.80
STLB-Bau 2024-04 075
DN 125
Menge: 142,000 m
Zeitansatz: 0,17

**03.02.110 Wie vor, jedoch DN 160;**
*** wie Position 03.02.80
STLB-Bau 2024-04 075
DN 160
Menge: 140,000 m
Zeitansatz: 0,20

**03.02.120 Wie vor, jedoch DN 180;**
*** wie Position 03.02.80
STLB-Bau 2024-04 075
DN 180
Menge: 20,000 m
Zeitansatz: 0,21

**03.02.130 Wie vor, jedoch DN 200;**
*** wie Position 03.02.80
STLB-Bau 2024-04 075
DN 200
Menge: 94,000 m
Zeitansatz: 0,23

**03.02.140 Wie vor, jedoch DN 224;**
*** wie Position 03.02.80
STLB-Bau 2024-04 075
DN 224
Menge: 66,000 m
Zeitansatz: 0,25

**03.02.150 Wie vor, jedoch DN 250;**
*** wie Position 03.02.80
STLB-Bau 2024-04 075
DN 250
Menge: 10,000 m
Zeitansatz: 0,27

**03.02.160 Wie vor, jedoch DN 315;**
*** wie Position 03.02.80
STLB-Bau 2024-04 075
DN 315
Menge: 8,000 m
Zeitansatz: 0,33

**03.02.170 Wie vor, jedoch DN 400;**
*** wie Position 03.02.80
STLB-Bau 2024-04 075
DN 400
Menge: 4,000 m
Zeitansatz: 0,39

**03.02.180 Bogen Luftleitg rund 15Grad Stahl verz DN224 glatt H bis 3,5m**
*** Bezugsbeschreibung
STLB-Bau 2024-04 075
Bogen, für Luftleitung, rund, Luftdichtheitsklasse ATC3 DIN EN 16798-3, Biegeradius größer gleich 1 DN, 15 Grad, Maße DIN EN 1506, aus verzinktem Stahl, DN 224, glatt, mit Einsteckenden, min./max. Temperatur der geförderten Luft -15 bis 80 Grad C, Druckbereich von -750 bis 1000 Pa, Montagehöhe über Gelände/Fußboden bis 3,5 m.
Menge: 2,000 St
Zeitansatz: 0,21

**03.02.190 Wie vor, jedoch DN 250;**
*** wie Position 03.02.180
STLB-Bau 2024-04 075
DN 250
Menge: 2,000 St
Zeitansatz: 0,23

**03.02.200 Wie vor, jedoch DN 315;**
*** wie Position 03.02.180
STLB-Bau 2024-04 075
DN 315
Menge: 2,000 St
Zeitansatz: 0,26

**03.02.210 Bogen Luftleitg rund 30Grad Stahl verz DN160 glatt H bis 3,5m**
*** Bezugsbeschreibung
STLB-Bau 2024-04 075
Bogen, für Luftleitung, rund, Luftdichtheitsklasse ATC3 DIN EN 16798-3, Biegeradius größer gleich 1 DN, 30 Grad, Maße DIN EN 1506, aus verzinktem Stahl, DN 160, glatt, mit Einsteckenden, min./max. Temperatur der geförderten Luft -15 bis 80 Grad C, Druckbereich von -750 bis 1000 Pa, Montagehöhe über Gelände/Fußboden bis 3,5 m.
Menge: 6,000 St
Zeitansatz: 0,18

**03.02.220 Wie vor, jedoch DN 200;**
*** wie Position 03.02.210
STLB-Bau 2024-04 075
DN 200
Menge: 15,000 St
Zeitansatz: 0,20

**03.02.230 Bogen Luftleitg rund 45Grad Stahl verz DN100 glatt H bis 3,5m**
*** Bezugsbeschreibung
STLB-Bau 2024-04 075
Bogen, für Luftleitung, rund, Luftdichtheitsklasse ATC3 DIN EN 16798-3, Biegeradius größer gleich 1 DN, 45 Grad, Maße DIN EN 1506, aus verzinktem Stahl, DN 100, glatt, mit Einsteckenden, min./max. Temperatur der geförderten Luft -15 bis 80 Grad C, Druckbereich von -750 bis 1000 Pa, Montagehöhe über Gelände/Fußboden bis 3,5 m.
Menge: 15,000 St
Zeitansatz: 0,15

**03.02.240 Wie vor, jedoch DN 125;**
*** wie Position 03.02.230
STLB-Bau 2024-04 075
DN 125
Menge: 6,000 St
Zeitansatz: 0,16

**03.02.250 Wie vor, jedoch DN 200;**
*** wie Position 03.02.230
STLB-Bau 2024-04 075
DN 200
Menge: 9,000 St
Zeitansatz: 0,20

**03.02.260 Wie vor, jedoch DN 250;**
*** wie Position 03.02.230
STLB-Bau 2024-04 075
DN 250
Menge: 5,000 St
Zeitansatz: 0,23

**03.02.270 Wie vor, jedoch DN 315;**
*** wie Position 03.02.230
STLB-Bau 2024-04 075
DN 315
Menge: 1,000 St
Zeitansatz: 0,26

**03.02.280 Bogen Luftleitg rund 60Grad Stahl verz DN224 glatt H bis 3,5m**
*** Bezugsbeschreibung
STLB-Bau 2024-04 075
Bogen, für Luftleitung, rund, Luftdichtheitsklasse ATC3 DIN EN 16798-3, Biegeradius größer gleich 1 DN, 60 Grad, Maße DIN EN 1506, aus verzinktem Stahl, DN 224, glatt, mit Einsteckenden, min./max. Temperatur der geförderten Luft -15 bis 80 Grad C, Druckbereich von -750 bis 1000 Pa, Montagehöhe über Gelände/Fußboden bis 3,5 m.
Menge: 2,000 St
Zeitansatz: 0,21

**03.02.290 Wie vor, jedoch DN 315;**
*** wie Position 03.02.280
STLB-Bau 2024-04 075
DN 315
Menge: 1,000 St
Zeitansatz: 0,26

**03.02.300 Bogen Luftleitg rund 90Grad Stahl verz DN100 glatt H bis 3,5m**
*** Bezugsbeschreibung
STLB-Bau 2024-04 075
Bogen, für Luftleitung, rund, Luftdichtheitsklasse ATC3 DIN EN 16798-3, Biegeradius größer gleich 1 DN, 90 Grad, Maße DIN EN 1506, aus verzinktem Stahl, DN 100, glatt, mit Einsteckenden, min./max. Temperatur der geförderten Luft -15 bis 80 Grad C, Druckbereich von -750 bis 1000 Pa, Montagehöhe über Gelände/Fußboden bis 3,5 m.
Menge: 62,000 St
Zeitansatz: 0,15

**03.02.310 Wie vor, jedoch DN 125;**
*** wie Position 03.02.300
STLB-Bau 2024-04 075
DN 125
Menge: 26,000 St
Zeitansatz: 0,16

**03.02.320 Wie vor, jedoch DN 160;**
*** wie Position 03.02.300
STLB-Bau 2024-04 075
DN 160
Menge: 30,000 St
Zeitansatz: 0,18

**03.02.330 Wie vor, jedoch DN 180;**
*** wie Position 03.02.300
STLB-Bau 2024-04 075
DN 180
Menge: 4,000 St
Zeitansatz: 0,19

**03.02.340 Wie vor, jedoch DN 200;**
*** wie Position 03.02.300
STLB-Bau 2024-04 075
DN 200
Menge: 27,000 St
Zeitansatz: 0,20

**03.02.350 Wie vor, jedoch DN 224;**
*** wie Position 03.02.300
STLB-Bau 2024-04 075
DN 224
Menge: 11,000 St
Zeitansatz: 0,21

**03.02.360 Wie vor, jedoch DN 250;**
*** wie Position 03.02.300
STLB-Bau 2024-04 075
DN 250
Menge: 4,000 St
Zeitansatz: 0,23

**03.02.370 Wie vor, jedoch DN 315;**
*** wie Position 03.02.300
STLB-Bau 2024-04 075
DN 315
Menge: 6,000 St
Zeitansatz: 0,26

**03.02.380 Wie vor, jedoch DN 400;**
*** wie Position 03.02.300
STLB-Bau 2024-04 075
DN 400
Menge: 2,000 St
Zeitansatz: 0,31

**03.02.390 Abzweigstück Luftleitg rund 90Grad Stahl verz DN100 symmetrisch H bis 3,5m**
*** Bezugsbeschreibung
STLB-Bau 2024-04 075
Abzweigstück, für Luftleitung, rund, Luftdichtheitsklasse ATC3 DIN EN 16798-3, 90 Grad, aus verzinktem Stahl, größter DN 100, symmetrisch, mit Einsteckenden, mit Lippendichtung, min./max. Temperatur der geförderten Luft -15 bis 80 Grad C, Druckbereich von -750 bis 1000 Pa, Montagehöhe über Gelände/Fußboden bis 3,5 m.
Menge: 10,000 St
Zeitansatz: 0,16

**03.02.400 Wie vor, jedoch größter DN 125;**
*** wie Position 03.02.390
STLB-Bau 2024-04 075
größter DN 125
Menge: 2,000 St
Zeitansatz: 0,18

**03.02.410 Wie vor, jedoch größter DN 160;**
*** wie Position 03.02.390
STLB-Bau 2024-04 075
größter DN 160
Menge: 5,000 St
Zeitansatz: 0,20

**03.02.420 Wie vor, jedoch größter DN 200;**
*** wie Position 03.02.390
STLB-Bau 2024-04 075
größter DN 200
Menge: 2,000 St
Zeitansatz: 0,22

**03.02.430 Wie vor, jedoch größter DN 250;**
*** wie Position 03.02.390
STLB-Bau 2024-04 075
größter DN 250
Menge: 1,000 St
Zeitansatz: 0,25

**03.02.440 Abzweigreduzierstück Luftleitg rund 90Grad konisch Stahl verz DN125 symmetrisch H bis 3,5m**
*** Bezugsbeschreibung
STLB-Bau 2024-04 075
Abzweigreduzierstück, für Luftleitung, rund, Luftdichtheitsklasse ATC3 DIN EN 16798-3, 90 Grad, konisch, aus verzinktem Stahl, größter DN 125, symmetrisch, mit Einsteckenden, mit Lippendichtung, min./max. Temperatur der geförderten Luft -15 bis 80 Grad C, Druckbereich von -750 bis 1000 Pa, Montagehöhe über Gelände/Fußboden bis 3,5 m.
Menge: 6,000 St
Zeitansatz: 0,18

**03.02.450 Wie vor, jedoch größter DN 160;**
*** wie Position 03.02.440
STLB-Bau 2024-04 075
größter DN 160
Menge: 7,000 St
Zeitansatz: 0,20

**03.02.460 Wie vor, jedoch größter DN 180;**
*** wie Position 03.02.440
STLB-Bau 2024-04 075
größter DN 180
Menge: 2,000 St
Zeitansatz: 0,21

**03.02.470 Wie vor, jedoch größter DN 200;**
*** wie Position 03.02.440
STLB-Bau 2024-04 075
größter DN 200
Menge: 10,000 St
Zeitansatz: 0,22

**03.02.480 Wie vor, jedoch größter DN 224;**
*** wie Position 03.02.440
STLB-Bau 2024-04 075
größter DN 224
Menge: 1,000 St
Zeitansatz: 0,24

**03.02.490 Wie vor, jedoch größter DN 250;**
*** wie Position 03.02.440
STLB-Bau 2024-04 075
größter DN 250
Menge: 2,000 St
Zeitansatz: 0,25

**03.02.500 Wie vor, jedoch größter DN 315;**
*** wie Position 03.02.440
STLB-Bau 2024-04 075
größter DN 315
Menge: 1,000 St
Zeitansatz: 0,29

**03.02.510 Wie vor, jedoch größter DN 400;**
*** wie Position 03.02.440
STLB-Bau 2024-04 075
größter DN 400
Menge: 2,000 St
Zeitansatz: 0,34

**03.02.520 Übergangsstück Luftleitg rund konisch Stahl verz DN100 symmetrisch H bis 3,5m**
*** Bezugsbeschreibung
STLB-Bau 2024-04 075
Übergangsstück, für Luftleitung, rund, Luftdichtheitsklasse ATC3 DIN EN 16798-3, konisch, Maße DIN EN 1506, aus verzinktem Stahl, größter DN 100, symmetrisch, mit Einsteckenden, mit Lippendichtung, Druckbereich von -750 bis 1000 Pa, Montagehöhe über Gelände/Fußboden bis 3,5 m.
Menge: 10,000 St
Zeitansatz: 0,15

**03.02.530 Wie vor, jedoch größter DN 125;**
*** wie Position 03.02.520
STLB-Bau 2024-04 075
größter DN 125
Menge: 20,000 St
Zeitansatz: 0,16

**03.02.540 Wie vor, jedoch größter DN 160;**
*** wie Position 03.02.520
STLB-Bau 2024-04 075
größter DN 160
Menge: 24,000 St
Zeitansatz: 0,18

**03.02.550 Wie vor, jedoch größter DN 180;**
*** wie Position 03.02.520
STLB-Bau 2024-04 075
größter DN 180
Menge: 3,000 St
Zeitansatz: 0,19

**03.02.560 Wie vor, jedoch größter DN 200;**
*** wie Position 03.02.520
STLB-Bau 2024-04 075
größter DN 200
Menge: 19,000 St
Zeitansatz: 0,20

**03.02.570 Wie vor, jedoch größter DN 224;**
*** wie Position 03.02.520
STLB-Bau 2024-04 075
größter DN 224
Menge: 4,000 St
Zeitansatz: 0,21

**03.02.580 Wie vor, jedoch größter DN 250;**
*** wie Position 03.02.520
STLB-Bau 2024-04 075
größter DN 250
Menge: 13,000 St
Zeitansatz: 0,23

**03.02.590 Wie vor, jedoch größter DN 315;**
*** wie Position 03.02.520
STLB-Bau 2024-04 075
größter DN 315
Menge: 11,000 St
Zeitansatz: 0,26

**03.02.600 Wie vor, jedoch größter DN 400;**
*** wie Position 03.02.520
STLB-Bau 2024-04 075
größter DN 400
Menge: 2,000 St
Zeitansatz: 0,31

**03.02.610 Dichtheitsprüfung Luftleitung runde Luftleitg ATC3 H bis 3,5m**
STLB-Bau 2024-04 075
Dichtheitsprüfung von Luftleitungen, vor Ort, im eingebauten Zustand, DIN EN 14239, Luftleitung rund, Luftdichtheitsklasse ATC3 DIN EN 16798-3, ohne Luftdurchlässe/Öffnungen, Höhe über Gelände/Fußboden bis 3,5 m, einschl. der Bereitstellung aller erforderlichen Geräte, Materialien, Fachpersonal und Prüfbericht.
Menge: 1,000 St

**03.02.620 Luftltg rund ATC3 Stahl verz längsgefalzt DN100 -750-1000Pa H 3,5-5m**
*** Bezugsbeschreibung
STLB-Bau 2024-04 075
Luftleitung, rund, Luftdichtheitsklasse ATC3 DIN EN 16798-3, aus verzinktem Stahl, längsgefalzt, Maße DIN EN 1506, DN 100, mit Einsteckende, geschraubt/genietet, mit Dichtungsband, Form- und Verbindungsstücke werden gesondert vergütet, min./max. Temperatur der geförderten Luft -15 bis 80 Grad C, Druckbereich von -750 bis 1000 Pa, Montagehöhe über Gelände/Fußboden über 3,5 bis 5 m.
Menge: 97,000 m
Zeitansatz: 0,15

**03.02.630 Wie vor, jedoch DN 125;**
*** wie Position 03.02.620
STLB-Bau 2024-04 075
DN 125
Menge: 69,000 m
Zeitansatz: 0,18

**03.02.640 Wie vor, jedoch DN 160;**
*** wie Position 03.02.620
STLB-Bau 2024-04 075
DN 160
Menge: 70,000 m
Zeitansatz: 0,20

**03.02.650 Wie vor, jedoch DN 180;**
*** wie Position 03.02.620
STLB-Bau 2024-04 075
DN 180
Menge: 2,000 m
Zeitansatz: 0,22

**03.02.660 Wie vor, jedoch DN 200;**
*** wie Position 03.02.620
STLB-Bau 2024-04 075
DN 200
Menge: 69,000 m
Zeitansatz: 0,24

**03.02.670 Wie vor, jedoch DN 224;**
*** wie Position 03.02.620
STLB-Bau 2024-04 075
DN 224
Menge: 6,000 m
Zeitansatz: 0,26

**03.02.680 Wie vor, jedoch DN 250;**
*** wie Position 03.02.620
STLB-Bau 2024-04 075
DN 250
Menge: 84,000 m
Zeitansatz: 0,28

**03.02.690 Wie vor, jedoch DN 300;**
*** wie Position 03.02.620
STLB-Bau 2024-04 075
DN 300
Menge: 1,000 m
Zeitansatz: 0,32

**03.02.700 Bogen Luftleitg rund 30Grad Stahl verz DN125 glatt H 3,5-5m**
*** Bezugsbeschreibung
STLB-Bau 2024-04 075
Bogen, für Luftleitung, rund, Luftdichtheitsklasse ATC3 DIN EN 16798-3, Biegeradius größer gleich 1 DN, 30 Grad, Maße DIN EN 1506, aus verzinktem Stahl, DN 125, glatt, mit Einsteckenden, min./max. Temperatur der geförderten Luft -15 bis 80 Grad C, Druckbereich von -750 bis 1000 Pa, Montagehöhe über Gelände/Fußboden über 3,5 bis 5 m.
Menge: 4,000 St
Zeitansatz: 0,17

**03.02.710 Wie vor, jedoch DN 200;**
*** wie Position 03.02.700
STLB-Bau 2024-04 075
DN 200
Menge: 2,000 St
Zeitansatz: 0,21

**03.02.720 Bogen Luftleitg rund 45Grad Stahl verz DN100 glatt H 3,5-5m**
*** Bezugsbeschreibung
STLB-Bau 2024-04 075
Bogen, für Luftleitung, rund, Luftdichtheitsklasse ATC3 DIN EN 16798-3, Biegeradius größer gleich 1 DN, 45 Grad, Maße DIN EN 1506, aus verzinktem Stahl, DN 100, glatt, mit Einsteckenden, min./max. Temperatur der geförderten Luft -15 bis 80 Grad C, Druckbereich von -750 bis 1000 Pa, Montagehöhe über Gelände/Fußboden über 3,5 bis 5 m.
Menge: 1,000 St
Zeitansatz: 0,15

**03.02.730 Wie vor, jedoch DN 125;**
*** wie Position 03.02.720
STLB-Bau 2024-04 075
DN 125
Menge: 2,000 St
Zeitansatz: 0,17

**03.02.740 Wie vor, jedoch DN 160;**
*** wie Position 03.02.720
STLB-Bau 2024-04 075
DN 160
Menge: 2,000 St
Zeitansatz: 0,19

**03.02.750 Wie vor, jedoch DN 200;**
*** wie Position 03.02.720
STLB-Bau 2024-04 075
DN 200
Menge: 1,000 St
Zeitansatz: 0,21

**03.02.760 Wie vor, jedoch DN 250;**
*** wie Position 03.02.720
STLB-Bau 2024-04 075
DN 250
Menge: 1,000 St
Zeitansatz: 0,24

**03.02.770 Wie vor, jedoch DN 315;**
*** wie Position 03.02.720
STLB-Bau 2024-04 075
DN 315
Menge: 1,000 St
Zeitansatz: 0,27

**03.02.780 Bogen Luftleitg rund 60Grad Stahl verz DN315 glatt H 3,5-5m**
STLB-Bau 2024-04 075
Bogen, für Luftleitung, rund, Luftdichtheitsklasse ATC3 DIN EN 16798-3, Biegeradius größer gleich 1 DN, 60 Grad, Maße DIN EN 1506, aus verzinktem Stahl, DN 315, glatt, mit Einsteckenden, min./max. Temperatur der geförderten Luft -15 bis 80 Grad C, Druckbereich von -750 bis 1000 Pa, Montagehöhe über Gelände/Fußboden über 3,5 bis 5 m.
Menge: 1,000 St
Zeitansatz: 0,27

**03.02.790 Bogen Luftleitg rund 90Grad Stahl verz DN100 glatt H 3,5-5m**
*** Bezugsbeschreibung
STLB-Bau 2024-04 075
Bogen, für Luftleitung, rund, Luftdichtheitsklasse ATC3 DIN EN 16798-3, Biegeradius größer gleich 1 DN, 90 Grad, Maße DIN EN 1506, aus verzinktem Stahl, DN 100, glatt, mit Einsteckenden, min./max. Temperatur der geförderten Luft -15 bis 80 Grad C, Druckbereich von -750 bis 1000 Pa, Montagehöhe über Gelände/Fußboden über 3,5 bis 5 m.
Menge: 16,000 St
Zeitansatz: 0,15

**03.02.800 Wie vor, jedoch DN 125;**
*** wie Position 03.02.790
STLB-Bau 2024-04 075
DN 125
Menge: 16,000 St
Zeitansatz: 0,17

**03.02.810 Wie vor, jedoch DN 160;**
*** wie Position 03.02.790
STLB-Bau 2024-04 075
DN 160
Menge: 11,000 St
Zeitansatz: 0,19

**03.02.820 Wie vor, jedoch DN 200;**
*** wie Position 03.02.790
STLB-Bau 2024-04 075
DN 200
Menge: 5,000 St
Zeitansatz: 0,21

**03.02.830 Wie vor, jedoch DN 250;**
*** wie Position 03.02.790
STLB-Bau 2024-04 075
DN 250
Menge: 11,000 St
Zeitansatz: 0,24

**03.02.840 Abzweigstück Luftleitg rund 90Grad Stahl verz DN100 symmetrisch H 3,5-5m**
*** Bezugsbeschreibung
STLB-Bau 2024-04 075
Abzweigstück, für Luftleitung, rund, Luftdichtheitsklasse ATC3 DIN EN 16798-3, 90 Grad, aus verzinktem Stahl, größter DN 100, symmetrisch, mit Einsteckenden, mit Lippendichtung, min./max. Temperatur der geförderten Luft -15 bis 80 Grad C, Druckbereich von -750 bis 1000 Pa, Montagehöhe über Gelände/Fußboden über 3,5 bis 5 m.
Menge: 12,000 St
Zeitansatz: 0,17

**03.02.850 Wie vor, jedoch größter DN 160;**
*** wie Position 03.02.840
STLB-Bau 2024-04 075
größter DN 160
Menge: 2,000 St
Zeitansatz: 0,20

**03.02.860 Abzweigreduzierstück Luftleitg rund 90Grad konisch Stahl verz DN125 symmetrisch H 3,5-5m**
*** Bezugsbeschreibung
STLB-Bau 2024-04 075
Abzweigreduzierstück, für Luftleitung, rund, Luftdichtheitsklasse ATC3 DIN EN 16798-3, 90 Grad, konisch, aus verzinktem Stahl, größter DN 125, symmetrisch, mit Einsteckenden, mit Lippendichtung, min./max. Temperatur der geförderten Luft -15 bis 80 Grad C, Druckbereich von -750 bis 1000 Pa, Montagehöhe über Gelände/Fußboden über 3,5 bis 5 m.
Menge: 1,000 St
Zeitansatz: 0,18

**03.02.870 Wie vor, jedoch größter DN 200;**
*** wie Position 03.02.860
STLB-Bau 2024-04 075
größter DN 200
Menge: 7,000 St
Zeitansatz: 0,23

**03.02.880 Wie vor, jedoch größter DN 224;**
*** wie Position 03.02.860
STLB-Bau 2024-04 075
größter DN 224
Menge: 1,000 St
Zeitansatz: 0,24

**03.02.890 Wie vor, jedoch größter DN 300;**
*** wie Position 03.02.860
STLB-Bau 2024-04 075
größter DN 300
Menge: 3,000 St
Zeitansatz: 0,29

**03.02.900 Kreuzstück Luftleitg rund 90Grad Stahl verz DN200 symmetrisch H 3,5-5m**
STLB-Bau 2024-04 075
Kreuzstück, für Luftleitung, rund Luftdichtheitsklasse ATC3 DIN EN 16798-3, 90 Grad, aus verzinktem Stahl, größter DN 200, symmetrisch, mit Einsteckenden, mit Lippendichtung, min./max. Temperatur der geförderten Luft -15 bis 80 Grad C, Druckbereich von -750 bis 1000 Pa, Montagehöhe über Gelände/Fußboden über 3,5 bis 5 m.
Menge: 1,000 St
Zeitansatz: 0,23

**03.02.910 Übergangsstück Luftleitg rund konisch Stahl verz DN125 symmetrisch H 3,5-5m**
*** Bezugsbeschreibung
STLB-Bau 2024-04 075
Übergangsstück, für Luftleitung, rund, Luftdichtheitsklasse ATC3 DIN EN 16798-3, konisch, Maße DIN EN 1506, aus verzinktem Stahl, größter DN 125, symmetrisch, mit Einsteckenden, mit Lippendichtung, Druckbereich von -750 bis 1000 Pa, Montagehöhe über Gelände/Fußboden über 3,5 bis 5 m.
Menge: 7,000 St
Zeitansatz: 0,17

**03.02.920 Wie vor, jedoch größter DN 160;**
*** wie Position 03.02.910
STLB-Bau 2024-04 075
größter DN 160
Menge: 9,000 St
Zeitansatz: 0,19

**03.02.930 Wie vor, jedoch größter DN 200;**
*** wie Position 03.02.910
STLB-Bau 2024-04 075
größter DN 200
Menge: 15,000 St
Zeitansatz: 0,21

**03.02.940 Wie vor, jedoch größter DN 224;**
*** wie Position 03.02.910
STLB-Bau 2024-04 075
größter DN 224
Menge: 2,000 St
Zeitansatz: 0,22

**03.02.950 Wie vor, jedoch größter DN 250;**
*** wie Position 03.02.910
STLB-Bau 2024-04 075
größter DN 250
Menge: 7,000 St
Zeitansatz: 0,24

**03.02.960 Wie vor, jedoch größter DN 300;**
*** wie Position 03.02.910
STLB-Bau 2024-04 075
größter DN 300
Menge: 3,000 St
Zeitansatz: 0,26

**03.02.970 Wie vor, jedoch größter DN 315;**
*** wie Position 03.02.910
STLB-Bau 2024-04 075
größter DN 315
Menge: 3,000 St
Zeitansatz: 0,27

**03.02.980 Wie vor, jedoch größter DN 400;**
*** wie Position 03.02.910
STLB-Bau 2024-04 075
größter DN 400
Menge: 2,000 St
Zeitansatz: 0,32

**03.02.990 Bundkragen Luftleitg rund Stahl verz DN100**
*** Bezugsbeschreibung
STLB-Bau 2024-04 075
Bundkragen, für Luftleitung, rund, Luftdichtheitsklasse ATC3 DIN EN 16798-3, aus verzinktem Stahl, DN 100, zum Einstecken, min./max. Temperatur der geförderten Luft -15 bis 80 Grad C, Druckbereich von -750 bis 1000 Pa.
Menge: 8,000 St
Zeitansatz: 0,08

**03.02.1000 Wie vor, jedoch DN 125;**
*** wie Position 03.02.990
STLB-Bau 2024-04 075
DN 125
Menge: 153,000 St
Zeitansatz: 0,09

**03.02.1010 Wie vor, jedoch DN 160;**
*** wie Position 03.02.990
STLB-Bau 2024-04 075
DN 160
Menge: 6,000 St
Zeitansatz: 0,10

**03.02.1020 Wie vor, jedoch DN 200;**
*** wie Position 03.02.990
STLB-Bau 2024-04 075
DN 200
Menge: 5,000 St
Zeitansatz: 0,11

**03.02.1030 Wie vor, jedoch DN 250;**
*** wie Position 03.02.990
STLB-Bau 2024-04 075
DN 250
Menge: 2,000 St
Zeitansatz: 0,13

**03.02.1040 Wie vor, jedoch DN 315;**
*** wie Position 03.02.990
STLB-Bau 2024-04 075
DN 315
Menge: 2,000 St
Zeitansatz: 0,15

**03.02.1050 Dichtheitsprüfung Luftleitung runde Luftleitg ATC3 H 3,5-5m**
STLB-Bau 2024-04 075
Dichtheitsprüfung von Luftleitungen, vor Ort, im eingebauten Zustand, DIN EN 14239, Luftleitung rund, Luftdichtheitsklasse ATC3 DIN EN 16798-3, ohne Luftdurchlässe/Öffnungen, Höhe über Gelände/Fußboden über 3,5 bis 5 m, einschl. der Bereitstellung aller erforderlichen Geräte, Materialien, Fachpersonal und Prüfbericht.
Menge: 1,000 St

#### Bereich 03.03 Rohre und Formstücke, flexibel

*Hinweis: Lüftung*

**03.03.10 Luftltg rund flexibel Alu DN100 ATC3 H 3,5-5m**
*** Bezugsbeschreibung
STLB-Bau 2024-04 075
Luftleitung, rund, flexibel, aus Aluminium, Ausführung A DIN EN 13180, DN 100, Verbindung mit Einsteckende, mit Lippendichtung, geschraubt/genietet, mit Warmschrumpfband, Form- und Verbindungsstücke werden gesondert vergütet, min./max. Temperatur der geförderten Luft -15 bis 80 Grad C, Luftdichtheitsklasse ATC3 DIN EN 16798-3, Montagehöhe über Gelände/Fußboden über 3,5 bis 5 m.
Menge: 126,000 m
Zeitansatz: 0,15

**03.03.20 Wie vor, jedoch DN 125;**
*** wie Position 03.03.10
STLB-Bau 2024-04 075
DN 125
Menge: 122,000 m
Zeitansatz: 0,18

**03.03.30 Wie vor, jedoch DN 160;**
*** wie Position 03.03.10
STLB-Bau 2024-04 075
DN 160
Menge: 30,000 m
Zeitansatz: 0,20

**03.03.40 Wie vor, jedoch DN 180;**
*** wie Position 03.03.10
STLB-Bau 2024-04 075
DN 180
Menge: 14,000 m
Zeitansatz: 0,22

**03.03.50 Wie vor, jedoch DN 200;**
*** wie Position 03.03.10
STLB-Bau 2024-04 075
DN 200
Menge: 10,000 m
Zeitansatz: 0,24

**03.03.60 Wie vor, jedoch DN 250;**
*** wie Position 03.03.10
STLB-Bau 2024-04 075
DN 250
Menge: 3,500 m
Zeitansatz: 0,28

**03.03.70 Wie vor, jedoch DN 315;**
*** wie Position 03.03.10
STLB-Bau 2024-04 075
DN 315
Menge: 3,000 m
Zeitansatz: 0,34

#### Bereich 03.04 Elastische Verbindungsstücke

*Hinweis: Elastische Verbindungen, rund, ATC3*

**03.04.10 Elastische Verbindung runde Luftleitg DN100 bis 250mm**
*** Bezugsbeschreibung
STLB-Bau 2024-04 075
Elastisches Verbindungsstück, Baustoffklasse DIN 4102-1 B1 (schwerentflammbar), Luftdichtheitsklasse ATC3 DIN EN 16798-3, flexibler Bereich 160 mm, mit Potentialausgleich, für runde Luftleitung, Durchmesser über 100 bis 250 mm, mit Anschlussrahmen aus verzinktem Stahl, einschl. Gegenrahmen, Schrauben und Dichtung.
Menge: 42,000 St
Zeitansatz: 0,40

**03.04.20 Wie vor, jedoch Durchmesser über 250 bis 500 mm;**
*** wie Position 03.04.10
STLB-Bau 2024-04 075
Durchmesser über 250 bis 500 mm
Menge: 4,000 St
Zeitansatz: 0,40

*Hinweis: Elastische Verbindungen, eckig, ATC3*

**03.04.30 Elastische Verbindung rechteckige Luftleitg Kanten-L bis 250mm**
*** Bezugsbeschreibung
STLB-Bau 2024-04 075
Elastisches Verbindungsstück, Baustoffklasse DIN 4102-1 A2 (nichtbrennbar), Luftdichtheitsklasse ATC3 DIN EN 16798-3, flexibler Bereich 160 mm, mit Potentialausgleich, für rechteckige Luftleitung, größte Kantenlänge bis 250 mm, mit Anschlussrahmen aus verzinktem Stahl, einschl. Gegenrahmen, Schrauben und Dichtung.
Menge: 40,000 St
Zeitansatz: 0,40

**03.04.40 Wie vor, jedoch Kantenlänge über 250 bis 500 mm;**
*** wie Position 03.04.30
STLB-Bau 2024-04 075
größte Kantenlänge über 250 bis 500 mm
Menge: 72,000 St
Zeitansatz: 0,40

**03.04.50 Wie vor, jedoch Kantenlänge über 500 bis 1000 mm**
*** wie Position 03.04.30
STLB-Bau 2024-04 075
größte Kantenlänge über 500 bis 1000 mm
Menge: 39,000 St
Zeitansatz: 0,40

**03.04.60 Wie vor, jedoch Kantenlänge über 1000 bis 1500 mm;**
*** wie Position 03.04.30
STLB-Bau 2024-04 075
größte Kantenlänge über 1000 bis 1500 mm
Menge: 4,000 St
Zeitansatz: 0,40

#### Bereich 03.05 Befestigungen Erdbebensicher

*Hinweis: Befestigungen Schächt 17*
Seismikkonstruktion Schachtmontage TGA

Bestehend aus einer statisch und seismisch ausgelegten Sonderkonstruktion für die Befestigung der jeweiligen TGA Elemente in einem Schacht.

Geschlossenes, torsionssteifes Vierkantprofil zur Erstellung von Stahltragwerken als verschraubte Konstruktion für die Aufnahme von Kanälen.

Montagefreundliche, flexible und demontierbare Lösungen ohne Schweißen
Anschlussbauteile sind mittels gewindefurchender Schraube an allen vier Seiten auf gleicher Höhe einfach und flexibel möglich
Verbinder werden von außen montiert, so dass unterschiedliche Verbinder kombiniert werden können, um das erforderliche Lastniveau sicherzustellen oder ggfs. nachträgliche Ertüchtigung der Knotenverbindungen möglich zu machen.
Einbindungsstellen für Gewindeformschrauben mit Ringverstärkung (Materialstärke 5,5mm)
direkte Träger-an-Träger-Befestigung ohne Verbinder (Direkter Anschluss von C-Schienen an das Profil ohne weitere Komponenten möglich)

Maße und Werkstoffdicke (Breite x Höhe x Stärke) [mm]
50 x 50 x 2,75/5,5

Werkstoff: S 350
Zink-Magnesium-Beschichtung ZM310 24µm - ASTM A1046 mit Selbstheilungseffekt (Schienenschnitte ohne Nachverzinken)
Korrosionswiderstandsklasse C1 für 50 Jahre (in Sonderfällen C2 für 20 Jahre)

Statische und Seismische Nachweise

Für die gesamte Anlagenhalterung, wie zuvor beschrieben, ist vor Ausführung eine prüffähige Statik vorzulegen.
Hierzu sind Eigenlasten zu berücksichtigen und das Gesamtsystem auf Standsicherheit zu überprüfen. Des Weiteren sind Nachweise über die an den Fußpunkten anliegenden Spannungen zu führen, um Sie dem verantwortlichen Tragwerksplaner vorlegen zu können.

**03.05.10 Aufhängekonstruktion Luftltg Stahl verz - Schacht 17**
STLB-Bau 2024-04 075
Aufhängekonstruktion für Luftleitungen, aus verzinktem Stahl, mit schalldämmender Zwischenlage, einschl. Decken-/Mauerwerksbefestigung, befestigen mit Befestigungsmitteln mit bauaufsichtlichem Nachweis einschl. Bohrungen, einschl. statischem Nachweis.
Menge: 1320,000 kg
Zeitansatz: 0,49

*Hinweis: Stützkonstruktion Lüftungskanäle auf dem Dach*
Seismik Konstruktion Lüftungsaufständerung für 2 Lüftungskanäle nebeneinander/übereinander Dach

Bestehend aus einer statisch und seismisch ausgelegten Sonderkonstruktion für eine Aufständerung mit BIG-Foots der jeweiligen Lüftungskanäle auf einem Dach im Außenbereich.

Geschlossenes, torsionssteifes Vierkantprofil zur Erstellung von Stahltragwerken als verschraubte Konstruktion für die Aufnahme von Rohren, Kanälen, Kabeltrassen und lasttechnisch geeigneten Elementen.

Montagefreundliche, flexible und demontierbare Lösungen ohne Schweißen
Anschlussbauteile sind mittels gewindefurchender Schraube an allen vier Seiten auf gleicher Höhe einfach und flexibel möglich
Verbinder werden von außen montiert, so dass unterschiedliche Verbinder kombiniert werden können, um das erforderliche Lastniveau sicherzustellen oder ggfs. nachträgliche Ertüchtigung der Knotenverbindungen möglich zu machen.
Einbindungsstellen für Gewindeformschrauben mit Ringverstärkung (Materialstärke 5,5mm)
direkte Träger-an-Träger-Befestigung ohne Verbinder (Direkter Anschluss von C-Schienen an das Profil ohne weitere Komponenten möglich)

Maße und Werkstoffdicke (Breite x Höhe x Stärke) [mm]
50 x 50 x 2,75/5,5
50 x 100 x 3,0/5,5

Werkstoff: S 350
Zink-Magnesium-Beschichtung mit Selbstheilungseffekt (Schienenschnitte ohne Nachverzinken)
Korrosionswiderstandsklasse C1 für 50 Jahre (in Sonderfällen C2 für 20 Jahre)

Statische und Seismische Nachweise

Für die gesamte Anlagenhalterung, wie zuvor beschrieben, ist vor Ausführung eine prüffähige Statik vorzulegen.
Hierzu sind Eigenlasten zu berücksichtigen und das Gesamtsystem auf Standsicherheit zu überprüfen. Des Weiteren sind Nachweise über die an den Fußpunkten anliegenden Spannungen zu führen, um Sie dem verantwortlichen Tragwerksplaner vorlegen zu können.

**03.05.20 Stützkonstruktion Luftltg Stahl verz - Lüftungskanäle auf dem Dach**
STLB-Bau 2024-04 075
Stützkonstruktion für Luftleitungen, aus verzinktem Stahl, mit schalldämmender Zwischenlage, einschl. statischem Nachweis.
Menge: 2000,000 kg
Zeitansatz: 0,49

*Hinweis: Befestigungen Fortluft auf Pergola (Dach)*
Seismik Konstruktion Befestigung eines Lüftungsturmes Pergola
Bestehend aus einer statisch und seismisch ausgelegten Sonderkonstruktion für die Befestigung der jeweiligen Lüftungselemente an einen Stahlträger im Außenbereich.

Geschlossenes, torsionssteifes Vierkantprofil zur Erstellung von Stahltragwerken als verschraubte Konstruktion für die Aufnahme von Rohren, Kanälen, Kabeltrassen und lasttechnisch geeigneten Elementen.
Montagefreundliche, flexible und demontierbare Lösungen ohne Schweißen
Anschlussbauteile sind mittels gewindefurchender Schraube an allen vier Seiten auf gleicher Höhe einfach und flexibel möglich
Verbinder werden von außen montiert, so dass unterschiedliche Verbinder kombiniert werden können, um das erforderliche Lastniveau sicherzustellen oder ggfs. nachträgliche Ertüchtigung der Knotenverbindungen möglich zu machen.
Einbindungsstellen für Gewindeformschrauben mit Ringverstärkung (Materialstärke 5,5mm)
direkte Träger-an-Träger-Befestigung ohne Verbinder (Direkter Anschluss von C-Schienen an das Profil ohne weitere Komponenten möglich)
Maße und Werkstoffdicke (Breite x Höhe x Stärke) [mm]
50 x 50 x 2,75/5,5
50 x 100 x 3,0/5,5
Werkstoff: S 350
Zink-Magnesium-Beschichtung ZM310 24µm - ASTM A1046 mit Selbstheilungseffekt (Schienenschnitte ohne Nachverzinken)
Korrosionswiderstandsklasse C1 für 50 Jahre (in Sonderfällen C2 für 20 Jahre)

Statische und Seismische Nachweise

Für die gesamte Anlagenhalterung, wie zuvor beschrieben, ist vor Ausführung eine prüffähige Statik vorzulegen.
Hierzu sind Eigenlasten zu berücksichtigen und das Gesamtsystem auf Standsicherheit zu überprüfen. Des Weiteren sind Nachweise über die an den Fußpunkten anliegenden Spannungen zu führen, um Sie dem verantwortlichen Tragwerksplaner vorlegen zu können.

**03.05.30 Aufhängekonstruktion Luftltg Stahl verz - Fortluft Pergola**
STLB-Bau 2024-04 075
Aufhängekonstruktion für Luftleitungen, aus verzinktem Stahl, mit schalldämmender Zwischenlage, einschl. Decken-/Mauerwerksbefestigung, befestigen mit Befestigungsmitteln mit bauaufsichtlichem Nachweis einschl. Bohrungen, einschl. statischem Nachweis.
Menge: 800,000 kg
Zeitansatz: 0,49

*Hinweis: Befestigungen Kanäle an Pergola (Dachgeschoss)*
Seismikkonstruktion Abhängung Lüftungskanal Pergola

Bestehend aus einer statisch und seismisch ausgelegten Sonderkonstruktion für die Befestigung der jeweiligen Lüftungskanäle an einen Stahlträger im Außenbereich.

Geschlossenes, torsionssteifes Vierkantprofil zur Erstellung von Stahltragwerken als verschraubte Konstruktion für die Aufnahme von Rohren, Kanälen, Kabeltrassen und lasttechnisch geeigneten Elementen.

Montagefreundliche, flexible und demontierbare Lösungen ohne Schweißen
Anschlussbauteile sind mittels gewindefurchender Schraube an allen vier Seiten auf gleicher Höhe einfach und flexibel möglich
Verbinder werden von außen montiert, so dass unterschiedliche Verbinder kombiniert werden können, um das erforderliche Lastniveau sicherzustellen oder ggfs. nachträgliche Ertüchtigung der Knotenverbindungen möglich zu machen.
Einbindungsstellen für Gewindeformschrauben mit Ringverstärkung (Materialstärke 5,5mm)
direkte Träger-an-Träger-Befestigung ohne Verbinder (Direkter Anschluss von C-Schienen an das Profil ohne weitere Komponenten möglich)

Maße und Werkstoffdicke (Breite x Höhe x Stärke) [mm]
50 x 50 x 2,75/5,5
50 x 100 x 3,0/5,5

Werkstoff: S 350
Zink-Magnesium-Beschichtung ZM310 24µm - ASTM A1046 mit Selbstheilungseffekt (Schienenschnitte ohne Nachverzinken)
Korrosionswiderstandsklasse C1 für 50 Jahre (in Sonderfällen C2 für 20 Jahre)

Statische und Seismische Nachweise

Für die gesamte Anlagenhalterung, wie zuvor beschrieben, ist vor Ausführung eine prüffähige Statik vorzulegen.
Hierzu sind Eigenlasten zu berücksichtigen und das Gesamtsystem auf Standsicherheit zu überprüfen. Des Weiteren sind Nachweise über die an den Fußpunkten anliegenden Spannungen zu führen, um Sie dem verantwortlichen Tragwerksplaner vorlegen zu können.

**03.05.40 Aufhängekonstruktion Luftltg Stahl verz - Einzelkanäle Pergola**
STLB-Bau 2024-04 075
Aufhängekonstruktion für Luftleitungen, aus verzinktem Stahl, mit schalldämmender Zwischenlage, einschl. Decken-/Mauerwerksbefestigung, befestigen mit Befestigungsmitteln mit bauaufsichtlichem Nachweis einschl. Bohrungen, einschl. statischem Nachweis.
Menge: 850,000 kg
Zeitansatz: 0,49

*Hinweis: Befestigungen zwei Lüftungskanäle übereinander Pergola (Dachgeschoss)*
Seismik Konstruktion Abhängung 2 Lüftungskanäle übereinander Pergola
Bestehend aus einer statisch und seismisch ausgelegten Sonderkonstruktion für die Befestigung der jeweiligen Lüftungskanäle an einen Stahlträger im Außenbereich.

Geschlossenes, torsionssteifes Vierkantprofil zur Erstellung von Stahltragwerken als verschraubte Konstruktion für die Aufnahme von Rohren, Kanälen, Kabeltrassen und lasttechnisch geeigneten Elementen.
Montagefreundliche, flexible und demontierbare Lösungen ohne Schweißen
Anschlussbauteile sind mittels gewindefurchender Schraube an allen vier Seiten auf gleicher Höhe einfach und flexibel möglich
Verbinder werden von außen montiert, so dass unterschiedliche Verbinder kombiniert werden können, um das erforderliche Lastniveau sicherzustellen oder ggfs. nachträgliche Ertüchtigung der Knotenverbindungen möglich zu machen.
Einbindungsstellen für Gewindeformschrauben mit Ringverstärkung (Materialstärke 5,5mm)
direkte Träger-an-Träger-Befestigung ohne Verbinder (Direkter Anschluss von C-Schienen an das Profil ohne weitere Komponenten möglich)

Maße und Werkstoffdicke (Breite x Höhe x Stärke) [mm]
50 x 50 x 2,75/5,5
50 x 100 x 3,0/5,5

Werkstoff: S 350
Zink-Magnesium-Beschichtung ZM310 24µm - ASTM A1046 mit Selbstheilungseffekt (Schienenschnitte ohne Nachverzinken)
Korrosionswiderstandsklasse C1 für 50 Jahre (in Sonderfällen C2 für 20 Jahre)

Statische und Seismische Nachweise

Für die gesamte Anlagenhalterung, wie zuvor beschrieben, ist vor Ausführung eine prüffähige Statik vorzulegen.
Hierzu sind Eigenlasten zu berücksichtigen und das Gesamtsystem auf Standsicherheit zu überprüfen. Des Weiteren sind Nachweise über die an den Fußpunkten anliegenden Spannungen zu führen, um Sie dem verantwortlichen Tragwerksplaner vorlegen zu können.

**03.05.50 Aufhängekonstruktion Luftltg Stahl verz - Lüftungskanäle übereinander Pergola**
STLB-Bau 2024-04 075
Aufhängekonstruktion für Luftleitungen, aus verzinktem Stahl, mit schalldämmender Zwischenlage, einschl. Decken-/Mauerwerksbefestigung, befestigen mit Befestigungsmitteln mit bauaufsichtlichem Nachweis einschl. Bohrungen, einschl. statischem Nachweis.
Menge: 330,000 kg
Zeitansatz: 0,49

*Hinweis: Befestigungen Lüftungsaufständerung für 2 Lüftungskanäle nebeneinander auf dem Dach (Dachgeschoss)*
Seismik Konstruktion Lüftungsaufständerung für 2 Lüftungskanäle nebeneinander Pergola
Bestehend aus einer statisch und seismisch ausgelegten Sonderkonstruktion für eine Aufständerung mit BIG-Foots der jeweiligen Lüftungskanäle auf einem Dach im Außenbereich.

Geschlossenes, torsionssteifes Vierkantprofil zur Erstellung von Stahltragwerken als verschraubte Konstruktion für die Aufnahme von Rohren, Kanälen, Kabeltrassen und lasttechnisch geeigneten Elementen.

Montagefreundliche, flexible und demontierbare Lösungen ohne Schweißen
Anschlussbauteile sind mittels gewindefurchender Schraube an allen vier Seiten auf gleicher Höhe einfach und flexibel möglich
Verbinder werden von außen montiert, so dass unterschiedliche Verbinder kombiniert werden können, um das erforderliche Lastniveau sicherzustellen oder ggfs. nachträgliche Ertüchtigung der Knotenverbindungen möglich zu machen.
Einbindungsstellen für Gewindeformschrauben mit Ringverstärkung (Materialstärke 5,5mm)
direkte Träger-an-Träger-Befestigung ohne Verbinder (Direkter Anschluss von C-Schienen an das Profil ohne weitere Komponenten möglich)

Maße und Werkstoffdicke (Breite x Höhe x Stärke) [mm]
50 x 50 x 2,75/5,5
50 x 100 x 3,0/5,5

Werkstoff: S 350
Zink-Magnesium-Beschichtung ZM310 24µm - ASTM A1046 mit Selbstheilungseffekt (Schienenschnitte ohne Nachverzinken)
Korrosionswiderstandsklasse C1 für 50 Jahre (in Sonderfällen C2 für 20 Jahre)

Statische und Seismische Nachweise
Für die gesamte Anlagenhalterung, wie zuvor beschrieben, ist vor Ausführung eine prüffähige Statik vorzulegen.
Hierzu sind Eigenlasten zu berücksichtigen und das Gesamtsystem auf Standsicherheit zu überprüfen. Des Weiteren sind Nachweise über die an den Fußpunkten anliegenden Spannungen zu führen, um Sie dem verantwortlichen Tragwerksplaner vorlegen zu können.

**03.05.60 Aufhängekonstruktion Luftltg Stahl verz - Kanäle nebeneinander Pergola**
STLB-Bau 2024-04 075
Aufhängekonstruktion für Luftleitungen, aus verzinktem Stahl, mit schalldämmender Zwischenlage, einschl. Decken-/Mauerwerksbefestigung, befestigen mit Befestigungsmitteln mit bauaufsichtlichem Nachweis einschl. Bohrungen, einschl. statischem Nachweis.
Menge: 420,000 kg
Zeitansatz: 0,49

*Hinweis: Befestigungen Rohrabhängung (Gebäude)*
Seismik Konstruktion Rohrabhängung Lüftung

Bestehend aus einer statisch und seismisch ausgelegten Einzelpunktbefestigung für Lüftungsrohre bis DN224.

Einzelpunktbefestigung von Lüftungsrohren mit Berücksichtigung der seismischen Einwirkungen.
Befestigung über Betonschrauben mit Innengewinde für die dauerhafte Befestigungen in trockenen Innenräumen und für den Einsatz im Freien.

Auslegung der Befestigung nach Angaben des Rohrherstellers. Alle Angaben sind vor der Montage Vor-Ort zu prüfen und ggf. mit technischer Unterstützung anzupassen

Statische und Seismische Nachweise

Für die gesamte Anlagenhalterung, wie zuvor beschrieben, ist vor Ausführung eine prüffähige Statik vorzulegen.
Hierzu sind Eigenlasten zu berücksichtigen und das Gesamtsystem auf Standsicherheit zu überprüfen. Des Weiteren sind Nachweise über die an den Fußpunkten anliegenden Spannungen zu führen, um Sie dem verantwortlichen Tragwerksplaner vorlegen zu können.

**03.05.70 Aufhängekonstruktion Luftltg Stahl verz - Lüftungsrohr (Gebäude)**
STLB-Bau 2024-04 075
Aufhängekonstruktion für Luftleitungen, aus verzinktem Stahl, mit schalldämmender Zwischenlage, einschl. Decken-/Mauerwerksbefestigung, befestigen mit Befestigungsmitteln mit bauaufsichtlichem Nachweis einschl. Bohrungen, einschl. statischem Nachweis.
Menge: 1800,000 kg
Zeitansatz: 0,49

*Hinweis: Befestigungen Kanalabhängung (Gebäude)*
Seismik Konstruktion Lüftungskanal

Bestehend aus einer statisch und seismisch ausgelegten Sonderkonstruktion für die Befestigung der jeweiligen Lüftungskanäle an einer Betondecke im Innenbereich.

Aus gekantetem C-Profil zur Erstellung von verschraubten Konstruktionen für die Aufnahme von Rohren, Kanälen und Kabeltrassen mit Lang- und Rundlöcher für optimierte Ankerbefestigung an Schienenunterseite.

Montagefreundliche, flexible und demontierbare Lösungen ohne Schweißen mittels Twist Lock Flügelmutter
Verbinder werden von außen montiert, so dass unterschiedliche Verbinder kombiniert werden können, um das erforderliche Lastniveau sicherzustellen oder ggfs. nachträgliche Ertüchtigung der Knotenverbindungen möglich zu machen.

Die Konstruktion ist nach seismischen Gesichtspunkten auszulegen.

Maße und Werkstoffdicke (Breite x Höhe x Stärke) [mm]
42,5 x 42,5 x 2,0

Werkstoff: S 280
Vorverzinkt 20µm (Z275)
Korrosionswiderstandsklasse C1 für 50 Jahre (in Sonderfällen C2 für 20 Jahre)

Statische und Seismische Nachweise

Für die gesamte Anlagenhalterung, wie zuvor beschrieben, ist vor Ausführung eine prüffähige Statik vorzulegen.
Hierzu sind Eigenlasten zu berücksichtigen und das Gesamtsystem auf Standsicherheit zu überprüfen. Des Weiteren sind Nachweise über die an den Fußpunkten anliegenden Spannungen zu führen, um Sie dem verantwortlichen Tragwerksplaner vorlegen zu können.

**03.05.80 Aufhängekonstruktion Luftltg Stahl verz - Kanalabhängung (Gebäude)**
STLB-Bau 2024-04 075
Aufhängekonstruktion für Luftleitungen, aus verzinktem Stahl, mit schalldämmender Zwischenlage, einschl. Decken-/Mauerwerksbefestigung, befestigen mit Befestigungsmitteln mit bauaufsichtlichem Nachweis einschl. Bohrungen, einschl. statischem Nachweis.
Menge: 4350,000 kg
Zeitansatz: 0,49

*Hinweis: Befestigungen 2 Lüftungskanäle übereinander / nebeneinander (Gebäude)*
Seismik Konstruktion 2 Lüftungskanäle übereinander

Bestehend aus einer statisch und seismisch ausgelegten Sonderkonstruktion für die Befestigung der jeweiligen Lüftungskanäle an einer Betondecke im Innenbereich.

Aus gekantetem C-Profil zur Erstellung von verschraubten Konstruktionen für die Aufnahme von Rohren, Kanälen und Kabeltrassen mit Lang- und Rundlöcher für optimierte Ankerbefestigung an Schienenunterseite.

Montagefreundliche, flexible und demontierbare Lösungen ohne Schweißen mittels Twist Lock Flügelmutter
Verbinder werden von außen montiert, so dass unterschiedliche Verbinder kombiniert werden können, um das erforderliche Lastniveau sicherzustellen oder ggfs. nachträgliche Ertüchtigung der Knotenverbindungen möglich zu machen.

Die Konstruktion ist nach seismischen Gesichtspunkten auszulegen.

Maße und Werkstoffdicke (Breite x Höhe x Stärke) [mm]
42,5 x 42,5 x 2,0

Werkstoff: S 280
Vorverzinkt 20µm
Korrosionswiderstandsklasse C1 für 50 Jahre (in Sonderfällen C2 für 20 Jahre)

Statische und Seismische Nachweise

Für die gesamte Anlagenhalterung, wie zuvor beschrieben, ist vor Ausführung eine prüffähige Statik vorzulegen.
Hierzu sind Eigenlasten zu berücksichtigen und das Gesamtsystem auf Standsicherheit zu überprüfen. Des Weiteren sind Nachweise über die an den Fußpunkten anliegenden Spannungen zu führen, um Sie dem verantwortlichen Tragwerksplaner vorlegen zu können.

**03.05.90 Aufhängekonstruktion Luftltg Stahl verz - Kanalabhängung 2 Lüftungskanäle übereinander / nebeneinander (Gebäude)**
STLB-Bau 2024-04 075
Aufhängekonstruktion für Luftleitungen, aus verzinktem Stahl, mit schalldämmender Zwischenlage, einschl. Decken-/Mauerwerksbefestigung, befestigen mit Befestigungsmitteln mit bauaufsichtlichem Nachweis einschl. Bohrungen, einschl. statischem Nachweis.
Menge: 2500,000 kg
Zeitansatz: 0,49

*Hinweis: Befestigungen/Aufhängungen Lüftungskanäle in Bereichen mit Sichtinstallation*
Seismik Konstruktion Lüftungskanäle in Bereichen mit Sichtinstallation

Bestehend aus einer statisch und seismisch ausgelegten Sonderkonstruktion für die Befestigung der jeweiligen Lüftungskanäle an einer Stahlbetondecke im Innenbereich.

Für die sichtbare Befestigung sowie Sonderbefestigung für Erdbebensicherung in Sichtbereichen sind zusätzliche Leistungen erforderlich und für folgende Bereiche als pauschale Abrechnungseinheit zu kalkulieren:
- EG/1.OG/2.OG Atrium, für umlaufender ZUL-Kanal  400-150x200, Lges. ca. 55 m je Etage,
- 3.OG Atrium für umlaufender ABL-Kanal 800x350, Lges ca. 55 m
  Seismikbefestigungen ca. 10 Stck.
- 2.OG (Flur Nord-West) ZUL- und ABL-Kanal ca. 300x200, Lges. je ca.10 m,
- EG (Flur Süd-Ost) FOL-Rohr DN 250, Lges. ca. 20 m, ZUL-/ABL-Rohr DN200 Lges. je ca. 10m
- EG Raum Poststelle: ZUL-/ABL-Rohre, Komponenten, Luftdurchlässe ca. DN 200, Lges. je ca. 12m
Seismikbefestigungen gemäß Pos. 05.03.70

Die erforderliche  Kraftableitung durch Seismikabhängung ist alle 6 m (Querkräfte / Längskräfte) erforderlich.
Systematik:
- Standardabhängung - 2m
- Querkaftableitung - 2m (die Konstruktion ist nach seismischen Gesichtspunkten auszulegen.)
- Längskraftableitung - 2m (die Konstruktion ist nach seismischen Gesichtspunkten auszulegen.)
(Prinzip: alle 2m eine der 3 Befestigungen).

Leistungsumfang:
- Befestigungssysteme geeignet für Sichtmontage, optisch einheitlich, korrosionsgeschützt.
- Abhängungen gemäß statischen Erfordernissen sowie Herstellervorgaben.
- Schwingungsentkoppelnde Elemente, wo erforderlich (gem. M&W-Planung)
- Befestigung mit Seismik-Anforderungen (DIN EN 1998 / DIN 4149) in Sichttbereichen
- Sichtflächen reinigungsfähig und ohne scharfe Kanten, Schraubpunkte, Flansche, Stoßstellen und Bänder sichtbar ordnungsgemäß, in gleichmäßiger Ausrichtung und Fluchtung aller Bauteile, wo erforderlich mit geschlossener Dämmstoffverlegung und optisch hochwertig ausgeführter Bauweise, mit geraden, parallelen Stößen
- Montage in Abstimmung mit der Architektur und anderen Gewerken in diesen Bereichen
- Lieferung, Montage, Reinigung

Statische und Seismische Nachweise

Für die gesamte Anlagenhalterung, wie zuvor beschrieben, ist vor Ausführung eine prüffähige Statik vorzulegen.
Hierzu sind Eigenlasten zu berücksichtigen und das Gesamtsystem auf Standsicherheit zu überprüfen. Des Weiteren sind Nachweise über die an den Fußpunkten anliegenden Spannungen zu führen, um Sie dem verantwortlichen Tragwerksplaner vorlegen zu können.

Hinweis Atrium:
- die Längst- und Querkraftableitungen erfolgen über die Abhangdecke
- die Bereiche oberhalb der Lüftungskanäle erhalten vom Folgegewerk Tischler (VE 330) eine abgehängte Holzdecke.

**03.05.100 Aufhängekonstruktion Luftltg Stahl verz - Kanalabhängung 2 Lüftungskanäle übereinander / nebeneinander (Gebäude)**
Aufhängekonstruktion für Luftleitungen, aus verzinktem Stahl, mit schalldämmender Zwischenlage, einschl. Decken-/Mauerwerksbefestigung, befestigen mit Befestigungsmitteln mit bauaufsichtlichem Nachweis einschl. Bohrungen, einschl. statischem Nachweis.

Inkl. 45° Befestigung zum Ausgleich der Längst- und Querkräfte an notwendigen Stellen.
Menge: 2800,000 kg
Zeitansatz: 0,49

*Hinweis: Befestigungen/Aufhängungen Deckengeräte im Gebäude*
Seismik Konstruktion Lüftungsgerät integrale Planung

Bestehend aus einer statisch und seismisch ausgelegten Sonderkonstruktion für die Befestigung der Lüftungsgerät an einer Betondecke im Innenbereich.

Aus gekantetem C-Profil zur Erstellung von verschraubten Konstruktionen mit Lang- und Rundlöcher für optimierte Ankerbefestigung an Schienenunterseite.

Montagefreundliche, flexible und demontierbare Lösungen ohne Schweißen mittels Flügelmutter
Verbinder werden von außen montiert, so dass unterschiedliche Verbinder kombiniert werden können, um das erforderliche Lastniveau sicherzustellen oder ggfs. nachträgliche Ertüchtigung der Knotenverbindungen möglich zu machen.

Die Konstruktion ist nach seismischen Gesichtspunkten auszulegen.

Maße und Werkstoffdicke (Breite x Höhe x Stärke) [mm]
85,0 x 42,5 x 2,0

Werkstoff: S 280
Vorverzinkt 20µm (Z275)
Korrosionswiderstandsklasse C1 für 50 Jahre (in Sonderfällen C2 für 20 Jahre)

Statische und Seismische Nachweise

Für die gesamte Anlagenhalterung, wie zuvor beschrieben, ist vor Ausführung eine prüffähige Statik vorzulegen.
Hierzu sind Eigenlasten zu berücksichtigen und das Gesamtsystem auf Standsicherheit zu überprüfen. Des Weiteren sind Nachweise über die an den Fußpunkten anliegenden Spannungen zu führen, um Sie dem verantwortlichen Tragwerksplaner vorlegen zu können.

**03.05.110 Aufhängekonstruktion Luftltg Stahl verz - Deckengeräte (Gebäude)**
Aufhängekonstruktion für Deckengeräte, aus verzinktem Stahl, mit schalldämmender Zwischenlage, einschl. Decken-/Mauerwerksbefestigung, befestigen mit Befestigungsmitteln mit bauaufsichtlichem Nachweis einschl. Bohrungen, einschl. statischem Nachweis.
Menge: 396,000 kg
Zeitansatz: 0,49

#### Bereich 03.06 Kanal-, Rohrdurchfürhung Außenbereich

**03.06.10 Kanaldurchführung durch Wand Schachtkopf, 250/150, Stahlblech verzinkt**
*** Bezugsbeschreibung
Durchführung, in rechteckiger Form, zum Einkleben in ebene Dachflächen. Bestehend aus: Einwandiger Rechteckkanal mit beidseitig glattem Ende, mit wasserdicht angebauter Grundplatte.
Material: verzinktes Stahlblech
Anschlussmaß A / B: 250 / 150
Menge: 2,000 Stk
Produkt:
  Artikel:
    Artikelnummer: QDDF
    Artikelkurztext: Kanaldurchführung durch Wand Schachtkopf, 250/150, Stahlblech verzinkt

**03.06.20 Wie vor, jedoch 300/250**
*** wie Position 03.06.10
Anschlussmaß A / B: 300 / 250
Menge: 4,000 Stk
Produkt:
  Artikel:
    Artikelnummer: QDDF
    Artikelkurztext: Wie vor, jedoch 300/250

**03.06.30 Wie vor, jedoch 400/300**
*** wie Position 03.06.10
Anschlussmaß A / B: 400 / 300
Menge: 1,000 Stk
Produkt:
  Artikel:
    Artikelnummer: QDDF
    Artikelkurztext: Wie vor, jedoch 400/300

**03.06.40 Wie vor, jedoch 500/300**
*** wie Position 03.06.10
Anschlussmaß A / B: 500 / 300
Menge: 1,000 Stk
Produkt:
  Artikel:
    Artikelnummer: QDDF
    Artikelkurztext: Wie vor, jedoch 500/300

**03.06.50 Wie vor, jedoch 600/400**
*** wie Position 03.06.10
Anschlussmaß A / B: 600 / 400
Menge: 1,000 Stk
Produkt:
  Artikel:
    Artikelnummer: QDDF
    Artikelkurztext: Wie vor, jedoch 600/400

**03.06.60 Wie vor, jedoch 700/450**
*** wie Position 03.06.10
Anschlussmaß A / B: 700 / 450
Menge: 1,000 Stk
Produkt:
  Artikel:
    Artikelnummer: QDDF
    Artikelkurztext: Wie vor, jedoch 700/450

**03.06.70 Wie vor, jedoch 850/300**
*** wie Position 03.06.10
Anschlussmaß A / B: 850 / 300
Menge: 1,000 Stk
Produkt:
  Artikel:
    Artikelnummer: QDDF
    Artikelkurztext: Wie vor, jedoch 850/300

**03.06.80 Wie vor, jedoch 900/600**
*** wie Position 03.06.10
Anschlussmaß A / B: 900 / 600
Menge: 1,000 Stk
Produkt:
  Artikel:
    Artikelnummer: QDDF
    Artikelkurztext: Wie vor, jedoch 900/600

**03.06.90 Wie vor, jedoch 900/700**
*** wie Position 03.06.10
Anschlussmaß A / B: 900 / 700
Menge: 1,000 Stk
Produkt:
  Artikel:
    Artikelnummer: QDDF
    Artikelkurztext: Wie vor, jedoch 900/700

**03.06.100 Dachdurchführung für Lüftungsleitungen, rund, Nennweite DN 160, geeignet für Flachdächer**
Dachdurchführung DN 160 aus verzinktem Stahlblech dient zur Anwendung bei isolierten Flachdächern
Die Dachdurchführung besteht aus einem Standrohr, mit einer runden Grundplatte. Die Grundplatte ist an das Standrohr gepunktet und mit Dichtmasse abgedichtet. Zum Lieferumfang gehört ebenfalls eine verschiebbare Topplatte mit 250 mm langem Rohrstutzen.
Zum Lieferumfang gehört zusätzlich ein Wasserkragen WKR, der auf das durchgeführte (nicht zum Lieferumfang gehörende) Wickelfalzrohr mit bauseitiger Dichtmasse ge- klemmt wird

Technische Anforderungen:

- Nennweite: DN 160
- Einsatzbereich: Flachdach
- Material: Stahlblech verzinkt
Menge: 1,000 Stk
Produkt:
  Artikel:
    Artikelnummer: QFDSVZ
    Artikelkurztext: Dachdurchführung für Lüftungsleitungen, rund, Nennweite DN 160, geeignet für Flachdächer

### Titel 04 Lufttechnische Einbauteile

#### Bereich 04.01 Lufterhitzer

*Hinweis: Lufterhitzer, rund*

**04.01.10 Wärmeübertrager Elektro-Lufterwärmer DN 125**
*** Bezugsbeschreibung
Kanalheizregister mit einem Gehäuse aus Aluzink beschichtetem Stahlblech und Heizelemente aus Edelstahl, EN 1.4301. Mit integrierten Temperaturbegrenzer und Überhitzungsschutz. Das Kanalheizregister entspricht der Luftdichtheitsklasse C gem. EN 15727. Integrierte elektronische Volumenstromüberwachung, sowie integriertes Relais mit potentialfreiem Alarmkontakt, der Stromausfall anzeigt oder wenn der Sicherheitstemperaturbegrenzer STB ausgelöst worden ist. Die Steuerung erfolgt mittels integriertem Regler für externe Steuersignale von 0 bis 10V.

Nennspannung  230 V
Spannungsart  AC
Frequenz  50 Hz
Leistungsaufnahme  1.200 W
Eingangsleistung  1,2 kW
Strom  5,22 A
Volumenstrom  66 bis 199 m³/h

Zulässige Umgebungstemperatur 40 °C
Kanalabmessungen  125 mm
Gewicht  2,9 kg
Menge: 1,000 St

**04.01.20 Wärmeübertrager Elektro-Lufterwärmer DN 160**
*** wie Position 04.01.10
Nennspannung  230 V
Spannungsart  AC
Frequenz  50 Hz
Leistungsaufnahme  2.400 W
Eingangsleistung  2,4 kW
Strom  10,4 A
Volumenstrom  370 m³/h

Kanalabmessungen  160 mm
Gewicht  2,75 kg
Menge: 1,000 St

**04.01.30 Wärmeübertrager Elektro-Lufterwärmer DN 250**
*** wie Position 04.01.10
Nennspannung  400 V
Spannungsart  AC
Frequenz  50 Hz
Leistungsaufnahme  6.000 W
Eingangsleistung  6,0 kW
Strom  15,0 A
Volumenstrom  265 bis 795 m³/h

Zulässige Umgebungstemperatur 30 °C
Kanalabmessungen  250 mm
Gewicht  5,6 kg
Menge: 1,000 St

**04.01.40 Wärmeübertrager Warmwasser-Lufterwärmer DN 160**
PWW-Warmwasserheizregister für Rohreinbau.
Gehäuse aus Aluzink beschichtetem Stahlblech.
Rohranschlüsse DN 160 mit Gummilippendichtung.
Heizelement aus Kupferrohren und Aluminiumlamellen.
Abnehmbarer Deckel zur Reinigung und Wartung.
Für horizontalen Einbau geeignet.
Max. Betriebstemperatur: 150°C
Max. Betriebsdruck: 1,6 MPa (16 Bar)
Technische Daten:
Luftvolumenstrom 200 m³/h
Luftgeschwindigkeit 1,25 m/s
Lufteinlasstemperatur -8,0 °C
Luftauslasstemperatur 24,0 °C
Wassertemperatur (ein): 45 Grad C
Wassermenge: 0,05 l/s
Durchflussgeschwindigkeit: 0,68 m/s
Druckverlust 16 Pa
Wassermenge 0,031 l/s
Wassergeschwindigkeit 0,48 m/s
Wasserdruckverlust 5,8 kPa
Heizleistung: 2,38 kW
Gewicht: 5,2 kg
Menge: 1,000 St

#### Bereich 04.02 Konstant-Volumenstromregler

*Hinweis: Konstant-Volumenstromregler, rund*
Volumenstromregler in runder Bauform für konstante Volumenstromsysteme, mechanisch selbsttätig ohne Fremdenergie, für Zu- oder Abluft. Bestehend aus dem Gehäuse mit leichtgängig gelagerter Regelklappe, Regelbalg und außenliegender Kurvenscheibe mit Blattfeder.
Besondere Merkmale:
-Mechanisch selbsttätig, ohne Fremdenergie
-Reibungsarmer Regelbalg, wirksam auch als Dämpfungselement
-Volumenstrom von außen an einer Skala einstellbar
-Hohe Volumenstrom-Genauigkeit
-Lageunabhängig und wartungsfrei
Rohrstutzen passend für Luftleitungen nach DIN EN 1506 bzw. DIN EN 13180, mit Einlegesicke für Lippendichtung.
Differenzdruckbereich
20 bis 1000 Pa, Volumenstrombereich 4 : 1.
Gehäuse und Regelklappe aus verzinktem Stahlblech,
Gleitlager aus Kunststoff. Regelbalg aus Polyurethane.

**04.02.10 Volumenstromregler DN80 bis 151 m³/h Gehäuse Stahl verz**
*** Bezugsbeschreibung
STLB-Bau 2024-04 075
Volumenstromregler,
Volumenstrom '151' m3/h, Druckdifferenz 30 bis 300 Pa bei Sollvolumenstrom, mit Schalldämmung und Mantel aus verzinktem Stahl, mechanisch selbsttätig für konstante Volumenströme, rund, DN 80, Gehäuse aus verzinktem Stahl, mit Einsteckenden, Klappenwellen wartungsfrei gelagert, Klappen/-blatt aus verzinktem Stahl, mit mechanischem Stellungsanzeiger.
Menge: 6,000 St

**04.02.20 Wie vor, jedoch Volumenstrom: bis'234' m3/h DN 100;**
*** wie Position 04.02.10
STLB-Bau 2024-04 075
Volumenstrom: '234' m3/h DN 100
Menge: 45,000 St

**04.02.30 Wie vor, jedoch Volumenstrom: bis '360' m3/h DN 125;**
*** wie Position 04.02.10
STLB-Bau 2024-04 075
Volumenstrom: '360' m3/h DN 125
Menge: 9,000 St

**04.02.40 Wie vor, jedoch Volumenstrom: bis '666' m3/h DN 160;**
*** wie Position 04.02.10
STLB-Bau 2024-04 075
Volumenstrom: '666' m3/h DN 160
Menge: 13,000 St

**04.02.50 Wie vor, jedoch Volumenstrom: bis '900' m3/h DN 200;**
*** wie Position 04.02.10
STLB-Bau 2024-04 075
Volumenstrom: '900' m3/h DN 200
Menge: 5,000 St

#### Bereich 04.03 Variable Volumenstromregler

*Hinweis: Variabler Volumenstromregler*
Variabler Volumenstromregler
VVS-Regler in runder Bauform für variable Volumenstromsysteme, für Zu- oder Abluft. Bestehend aus dem Gehäuse mit Stellklappe, dynamischem Differenzdruck-Sensor und Regelkomponenten. Stellklappe luftdicht nach DIN EN 1751, Klasse 4. Position der Stellklappe von außen an der Achse erkennbar.
Besondere Merkmale:
-Mittelwertbildender Differenzdruck-Sensor mit 3 mm Messbohrungen integriert, dadurch unempfindlich gegen Verschmutzung
-Werkseitige Einstellung bzw. Programmierung und lufttechnische Prüfung jedes einzelnen Gerätes auf speziellen Prüfständen, Dokumentierung der Daten mit Prüfplakette auf dem Gerät
-Istwertsignal bezogen auf VNenn, dadurch erleichterte Inbetriebnahme bzw. nachträgliche
Volumenstrom-Verstellung
- Rohrstutzen passend für Luftleitungen nach DIN EN 1506 bzw. DIN EN 13180, mit Einlegesicke für Lippendichtung. Gehäuse-Leckluftstrom gemäß Klasse A, DIN EN 1751.
- Differenzdruckbereich 20 bis 1500 Pa
- Volumenstrombereich je nach Regelfabrikat ca. 10 : 1.
Materialien:
Gehäuse aus verzinktem Stahlblech, Stellklappe mit Dichtung aus Kunststoff  TPE, Sensorrohre aus Aluminium, Gleitlager aus Kunststoff.
Technische Daten
- Volumenstromregelbereich: 144- 1458 m³/h
- Anbaugruppe: Analogregler mit dynamischem Druckfühler, 24 VAC, Stellantrieb, Führungsgröße 0-10 VDC

*Hinweis: Variable Volumenstromregler mit Antrieb und Absperrfunktion, rechteckig*

**04.03.10 Volumenstromregler Gehäuse Stahl verz 200/100**
*** Bezugsbeschreibung
Volumenstromregler, Druckdifferenz 30 bis 300 Pa bei Sollvolumenstrom, mit Schalldämmung und Mantel aus verzinktem Stahl, mit Hilfsenergie für variable Volumenströme,
min. Volumenstrom '149' m3/h,
max. Volumenstrom '646' m3/h,
Volumenstrom Hilfsenergie '646' m3/h, rechteckig, mit
Absperrfunktion, Dichtheitsklasse 3 DIN EN 1751, Gehäuse aus verzinktem Stahl, mit Flanschen, Werkstoff wie Gehäuse, Klappenwellen wartungsfrei gelagert, Klappen/-blatt aus verzinktem Stahl, als gegenläufige Profilklappen, mit elektrischem Stellantrieb, Bemessungsbetriebsspannung 24 V AC, bei Stromausfall Klappenlauf in wählbare Endstellung, mit mechanischem Stellungsanzeiger, mit Luftgeschwindigkeits-Messwertgeber, Sollwert geregelt, Sollwerteinstellung werkseitig, nachjustierbar vor Ort, mit Regler, Regelfunktionen durch eine Automationsstation mit Mikroprozessor, mit Ist-Wert-Fernanzeige, Stellsignal 0 (2) bis 10 V, mit Rückmeldung über Potentiometer, Regelung gemäß Verfahrensfließschema.
Abmessungen (B/H): 200/100 mm
Menge: 6,000 St

**04.03.20 Wie vor, jedoch 200/200 Volumenstrom Hilfsenergie: '1292' m3/h min. Volumenstrom: '298' m3/h max. Volumenstrom: '1292' m3/h**
*** wie Position 04.03.10
Volumenstrom Hilfsenergie: '1292' m3/h
min. Volumenstrom: '298' m3/h
max. Volumenstrom: '1292' m3/h
Abmessungen (B/H): 200/200 mm
Menge: 6,000 St

*Hinweis: Variable Volumenstromregler mit Antrieb, rechteckig*

**04.03.30 Volumenstromregler Gehäuse Stahl verz 200/100**
*** Bezugsbeschreibung
STLB-Bau 2024-04 075
Volumenstromregler, Druckdifferenz 30 bis 300 Pa bei Sollvolumenstrom, mit Schalldämmung und Mantel aus verzinktem Stahl, mit Hilfsenergie für variable Volumenströme,
min. Volumenstrom '149' m3/h,
max. Volumenstrom '646' m3/h,
Volumenstrom Hilfsenergie '646' m3/h, rechteckig,
Maße B/H in mm
200/100

Gehäuse aus verzinktem Stahl, mit Flanschen, Werkstoff wie Gehäuse, Klappenwellen wartungsfrei gelagert, Klappen/-blatt aus verzinktem Stahl, als gegenläufige Profilklappen, mit elektrischem Stellantrieb, Bemessungsbetriebsspannung 24 V AC, bei Stromausfall Klappenlauf in wählbare Endstellung, mit mechanischem Stellungsanzeiger, mit Luftgeschwindigkeits-Messwertgeber, Sollwert geregelt, Sollwerteinstellung werkseitig, nachjustierbar vor Ort, mit Regler, Regelfunktionen durch eine Automationsstation mit Mikroprozessor, mit Ist-Wert-Fernanzeige, Stellsignal 0 (2) bis 10 V, mit Rückmeldung über Potentiometer, Regelung gemäß Verfahrensfließschema.
Menge: 7,000 St

**04.03.40 Wie vor, jedoch 200/200 Volumenstrom Hilfsenergie: '1292' m3/h min. Volumenstrom: '298' m3/h max. Volumenstrom: '1292' m3/h;**
*** wie Position 04.03.30
STLB-Bau 2024-04 075
Volumenstrom Hilfsenergie: '1292' m3/h
min. Volumenstrom: '298' m3/h
max. Volumenstrom: '1292' m3/h
Maße B/H in mm
200/200
Menge: 8,000 St

**04.03.50 Wie vor, jedoch 300/200 Volumenstrom Hilfsenergie: '1938' m3/h min.Volumenstrom: '446' m3/h max. Volumenstrom: '1938' m3/h;**
*** wie Position 04.03.30
STLB-Bau 2024-04 075
Volumenstrom Hilfsenergie: '1938' m3/h
min. Volumenstrom: '446' m3/h
max. Volumenstrom: '1938' m3/h
Maße B/H in mm
300/200
Menge: 6,000 St

**04.03.60 Wie vor, jedoch 400/200 Volumenstrom Hilfsenergie: '2584' m3/h min. Volumenstrom: '595' m3/h max. Volumenstrom: '2584' m3/h;**
*** wie Position 04.03.30
STLB-Bau 2024-04 075
Volumenstrom Hilfsenergie: '2584' m3/h
min. Volumenstrom: '595' m3/h
max. Volumenstrom: '2584' m3/h
Maße B/H in mm
400/200
Menge: 2,000 St

**04.03.70 Wie vor, jedoch 400/300 Volumenstrom Hilfsenergie: '4231' m3/h min. Volumenstrom: '973' m3/h max. Volumenstrom: '4231' m3/h;**
*** wie Position 04.03.30
STLB-Bau 2024-04 075
Volumenstrom Hilfsenergie: '4231' m3/h
min. Volumenstrom: '973' m3/h
max. Volumenstrom: '4231' m3/h
Maße B/H in mm
400/300
Menge: 1,000 St

**04.03.80 Wie vor, jedoch 500/200 Volumenstrom Hilfsenergie: '3230' m3/h min. Volumenstrom: '743' m3/h max. Volumenstrom: '3230' m3/h;**
*** wie Position 04.03.30
STLB-Bau 2024-04 075
Volumenstrom Hilfsenergie: '3230' m3/h
min. Volumenstrom: '743' m3/h
max. Volumenstrom: '3230' m3/h
Maße B/H in mm
500/200
Menge: 10,000 St

**04.03.90 Wie vor, jedoch 500/300 Volumenstrom Hilfsenergie: '5289' m3/h min. Volumenstrom: '1217' m3/h max. Volumenstrom: '5289' m3/h;**
*** wie Position 04.03.30
STLB-Bau 2024-04 075
Volumenstrom Hilfsenergie: '5289' m3/h
min. Volumenstrom: '1217' m3/h
max. Volumenstrom: '5289' m3/h
Maße B/H in mm
500/300
Menge: 2,000 St

**04.03.100 Wie vor, jedoch 500/400 Volumenstrom Hilfsenergie: '1938' m3/h min. Volumenstrom: '446' m3/h max. Volumenstrom: '1938' m3/h;**
*** wie Position 04.03.30
STLB-Bau 2024-04 075
Volumenstrom Hilfsenergie: '1938' m3/h
min. Volumenstrom: '446' m3/h
max. Volumenstrom: '1938' m3/h
Maße B/H in mm
500/400
Menge: 6,000 St

**04.03.110 Wie vor, jedoch 600/300 Volumenstrom Hilfsenergie: '1938' m3/h min. Volumenstrom: '446' m3/h max. Volumenstrom: '1938' m3/h;**
*** wie Position 04.03.30
STLB-Bau 2024-04 075
Volumenstrom Hilfsenergie: '1938' m3/h
min. Volumenstrom: '446' m3/h
max. Volumenstrom: '1938' m3/h
Maße B/H in mm
600/300
Menge: 4,000 St

*Hinweis: Variable Volumenstromregler, rund*

**04.03.120 Volumenstromregler DN100 Gehäuse Stahl verz**
*** Bezugsbeschreibung
STLB-Bau 2024-04 075
Volumenstromregler, Druckdifferenz 30 bis 300 Pa bei Sollvolumenstrom, mit Schalldämmung und Mantel aus verzinktem Stahl, mit Hilfsenergie für variable Volumenströme,
min. Volumenstrom '34' m3/h,
max. Volumenstrom '341' m3/h,
Volumenstrom Hilfsenergie '341' m3/h, rund, DN 100, Gehäuse aus verzinktem Stahl, mit Einsteckenden, Klappenwellen wartungsfrei gelagert, Klappen/-blatt aus verzinktem Stahl, mit mechanischem Stellungsanzeiger, mit Luftgeschwindigkeits-Messwertgeber, Sollwert geregelt, Sollwerteinstellung werkseitig, nachjustierbar vor Ort, mit Regler, Regelfunktionen durch eine Automationsstation mit Mikroprozessor, mit Ist-Wert-Fernanzeige, Stellsignal 0 (2) bis 10 V, mit Rückmeldung über Potentiometer, Regelung gemäß Verfahrensfließschema.
Menge: 42,000 St

**04.03.130 Wie vor, jedoch DN125 Volumenstrom Hilfsenergie: '558' m3/h min. Volumenstrom: '55' m3/h max. Volumenstrom: '558' m3/h DN 125;**
*** wie Position 04.03.120
STLB-Bau 2024-04 075
Volumenstrom Hilfsenergie: '558'
m3/h min. Volumenstrom: '55'
m3/h max. Volumenstrom: '558' m3/h DN 125
Menge: 24,000 St

**04.03.140 Wie vor, jedoch DN160 Volumenstrom Hilfsenergie: '896' m3/h min. Volumenstrom: '88' m3/h max. Volumenstrom: '896' m3/h DN 160;**
*** wie Position 04.03.120
STLB-Bau 2024-04 075
Volumenstrom Hilfsenergie: '896'
m3/h min. Volumenstrom: '88'
m3/h max. Volumenstrom: '896' m3/h DN 160
Menge: 16,000 St

**04.03.150 Wie vor, jedoch DN200 Volumenstrom Hilfsenergie: '1459' m3/h min. Volumenstrom: '143' m3/h max. Volumenstrom: '1459' m3/h DN 200;**
*** wie Position 04.03.120
STLB-Bau 2024-04 075
Volumenstrom Hilfsenergie: '1459'
m3/h min. Volumenstrom: '143'
m3/h max. Volumenstrom: '1459' m3/h DN 200
Menge: 2,000 St

#### Bereich 04.04 Druckregler
*** Grundausführung ZZV 1.0

*Hinweis: Druckregler, rechteckig*
Variable Volumenstromregler mit Antrieb, rechteckig

**04.04.10 Volumenstromregler Gehäuse Stahl verz, 200/200 Volumenstrom Hilfsenergie '1292 ' m3/h**
*** Bezugsbeschreibung
STLB-Bau 2024-04 075
Volumenstromregler, Druckdifferenz 30 bis 300 Pa bei Sollvolumenstrom, mit Schalldämmung und Mantel aus verzinktem Stahl, mit Hilfsenergie für variable Volumenströme,
min. Volumenstrom '298' m3/h,
max. Volumenstrom '1292' m3/h,
Volumenstrom Hilfsenergie '1292' m3/h, rechteckig,
Maße B/H in mm
200/200

Gehäuse aus verzinktem Stahl, mit Flanschen, Werkstoff wie Gehäuse, Klappenwellen wartungsfrei gelagert, Klappen/-blatt aus verzinktem Stahl, als gegenläufige Profilklappen, mit elektrischem Stellantrieb, Bemessungsbetriebsspannung 24 V AC, bei Stromausfall Klappenlauf in wählbare Endstellung, mit mechanischem Stellungsanzeiger, mit Differenzdruck-Messwertgeber, Sollwert geregelt, Sollwerteinstellung werkseitig, nachjustierbar vor Ort, mit Regler, Regelfunktionen durch eine Automationsstation mit Mikroprozessor, mit Ist-Wert-Fernanzeige, Stellsignal 0 (2) bis 10 V, mit Rückmeldung über Potentiometer, Regelung gemäß Verfahrensfließschema.
Menge: 10,000 St

**04.04.20 Wie vor, jedoch 300/200 Volumenstrom Hilfsenergie: '1938' m3/h min. Volumenstrom: '446' m3/h max. Volumenstrom: '1938' m3/h;**
*** wie Position 04.04.10
STLB-Bau 2024-04 075
Volumenstrom Hilfsenergie: '1938' m3/h
min. Volumenstrom: '446' m3/h
max. Volumenstrom: '1938' m3/h
Maße B/H in mm
300/200
Menge: 1,000 St

**04.04.30 Wie vor, jedoch 400/200 Volumenstrom Hilfsenergie: '2584' m3/h min. Volumenstrom: '595' m3/h max. Volumenstrom: '2584' m3/h;**
*** wie Position 04.04.10
STLB-Bau 2024-04 075
Volumenstrom Hilfsenergie: '2584' m3/h
min. Volumenstrom: '595' m3/h
max. Volumenstrom: '2584' m3/h
Maße B/H in mm
400/200
Menge: 2,000 St

**04.04.40 Wie vor, jedoch 500/300 Volumenstrom Hilfsenergie: '5289' m3/h min. Volumenstrom: '1217' m3/h max. Volumenstrom: '5289' m3/h;**
*** wie Position 04.04.10
STLB-Bau 2024-04 075
Volumenstrom Hilfsenergie: '5289' m3/h
min. Volumenstrom: '1217' m3/h
max. Volumenstrom: '5289' m3/h
Maße B/H in mm
500/300
Menge: 1,000 St

*Hinweis: Druckregler, Rund*
Variable Volumenstromregler mit Antrieb, Rund

**04.04.50 Volumenstromregler DN125 Gehäuse Stahl verz**
*** Bezugsbeschreibung
STLB-Bau 2024-04 075
Volumenstromregler, Druckdifferenz 30 bis 300 Pa bei Sollvolumenstrom, mit Schalldämmung und Mantel aus verzinktem Stahl, mit Hilfsenergie für variable Volumenströme,
min. Volumenstrom '55' m3/h,
max. Volumenstrom '558' m3/h,
Volumenstrom Hilfsenergie '558' m3/h, rund, DN 125, Gehäuse aus verzinktem Stahl, mit Einsteckenden, Klappenwellen wartungsfrei gelagert, Klappen/-blatt aus verzinktem Stahl, mit mechanischem Stellungsanzeiger, mit Differenzdruck-Messwertgeber, Sollwert geregelt, Sollwerteinstellung werkseitig, nachjustierbar vor Ort, mit Regler, Regelfunktionen durch eine Automationsstation mit Mikroprozessor, mit Ist-Wert-Fernanzeige, Stellsignal 0 (2) bis 10 V, mit Rückmeldung über Potentiometer, Regelung gemäß Verfahrensfließschema.
Menge: 2,000 St

**04.04.60 Wie vor, jedoch Volumenstrom Hilfsenergie: '896' m3/h min. Volumenstrom: '88' m3/h max. Volumenstrom: '896' m**
*** wie Position 04.04.50
STLB-Bau 2024-04 075
Volumenstrom Hilfsenergie: '896'
m3/h min. Volumenstrom: '88'
m3/h max. Volumenstrom: '896' m3/h DN 160
Menge: 16,000 St

**04.04.70 Wie vor, jedoch Volumenstrom Hilfsenergie: '1459' m3/h min. Volumenstrom: '143' m3/h max. Volumenstrom: '1459**
*** wie Position 04.04.50
STLB-Bau 2024-04 075
Volumenstrom Hilfsenergie: '1459'
m3/h min. Volumenstrom: '143'
m3/h max. Volumenstrom: '1459' m3/h DN 200
Menge: 5,000 St

#### Bereich 04.05 Drosselklappe

*Hinweis: Drosselklappe, rund*

**04.05.10 Drosselklappe DN100 Kunststoff Gehäuse Stahl verz**
*** Bezugsbeschreibung
STLB-Bau 2024-04 075
Drosselklappe für Luftleitungseinbau, DN 100, Klappenwellen wartungsfrei gelagert, mit Hebel, Feststellvorrichtung, Stellungsanzeige, Klappenblatt aus Kunststoff, Gehäuse aus verzinktem Stahl, Verbindung mit Einsteckenden, mit Lippendichtung.
Menge: 102,000 St
Zeitansatz: 0,36

**04.05.20 Wie vor, jedoch DN 125;**
*** wie Position 04.05.10
STLB-Bau 2024-04 075
DN 125
Menge: 11,000 St
Zeitansatz: 0,38

**04.05.30 Wie vor, jedoch DN 160;**
*** wie Position 04.05.10
STLB-Bau 2024-04 075
DN 160
Menge: 2,000 St
Zeitansatz: 0,40

**04.05.40 Wie vor, jedoch DN 200;**
*** wie Position 04.05.10
STLB-Bau 2024-04 075
DN 200
Menge: 22,000 St
Zeitansatz: 0,42

**04.05.50 Wie vor, jedoch DN 250;**
*** wie Position 04.05.10
STLB-Bau 2024-04 075
DN 250
Menge: 2,000 St
Zeitansatz: 0,45

**04.05.60 Wie vor, jedoch DN 315;**
*** wie Position 04.05.10
STLB-Bau 2024-04 075
DN 315
Menge: 2,000 St
Zeitansatz: 0,49

**04.05.70 Wie vor, jedoch DN 400;**
*** wie Position 04.05.10
STLB-Bau 2024-04 075
DN 400
Menge: 2,000 St
Zeitansatz: 0,54

*Hinweis: Drosselklappe für Fettabluft, rund*
Drosselklappe, rund

**04.05.80 Drosselklappe DN315 Stahl verz Gehäuse Stahl verz**
Drosselklappe aus verzinktem Stahlblech, geeignet für Fettabluft gemäß VDI 2052 und EN 16282 für Luftleitungseinbau, DN 315,
reinigungsfreundliche Ausführung, temperaturbeständig, mit fettresistenter Dichtung, für Hochdruckreinigung geeignet.
Manuelle Verstellung mit Skalierung und Arretierung.
Klappengehäuse und Klappenblatt aus verzinktem Stahlblech (min. 1,0 mm)
Glatte Innenflächen, fettabluftgeeignet
Temperaturbeständigkeit: Dauerbetrieb = 120 C, kurzzeitig = 200°C
Reinigungsgeeignet für Hochdruck (bis 80-100 bar)
Spaltarme Konstruktion ohne Fettfallen
Korrosionsbeständigkeit gemäß Küchenabluftanforderungen (VDI 2052)
Menge: 3,000 St
Zeitansatz: 0,49

#### Bereich 04.06 Jalousieklappe

*Hinweis: Jalousieklappe, rechteckig mit elektrischem Antrieb*

**04.06.10 Stellklappe B 600 mm H 300 mm Gehäuse Alu Alu elektr.Stellantrieb 230VAC**
*** Bezugsbeschreibung
STLB-Bau 2024-04 075
Stellklappe, mit Absperrfunktion, Dichtheitsklasse 2 DIN EN 1751, eckige Ausführung,
Breite '600' mm,
Höhe '300' mm, Gehäuse aus Aluminium, mit Flanschverbindung, Werkstoff wie Gehäuse, Klappenwellen wartungsfrei gelagert, Klappenrahmen aus Aluminium, Klappen/-blatt aus Aluminium,
als gegenläufige Profilklappen, mit elektrischem Stellantrieb, Bemessungsbetriebsspannung 230 V AC.
Menge: 1,000 St
Zeitansatz: 0,36

**04.06.20 Wie vor, jedoch Breite: '800' mm**
*** wie Position 04.06.10
STLB-Bau 2024-04 075
Breite: '800' mm
Menge: 1,000 St
Zeitansatz: 0,36

*Hinweis: Absperrklappen, rund mit elektrischem Antrieb*

**04.06.30 Stellklappe DN100 Gehäuse Stahl verz PP elektr.Stellantrieb 230VAC auf-zu**
*** Bezugsbeschreibung
STLB-Bau 2024-04 075
Stellklappe, mit Absperrfunktion, Dichtheitsklasse 3 DIN EN 1751, runde Ausführung, DN 100, max. Betriebsüber-/-unterdruck bis 1000 Pa, Gehäuse aus verzinktem Stahl, Klappenwellen wartungsfrei gelagert, Klappenrahmen aus Kunststoff, Klappen/-blatt aus Polypropylen (PP), mit elektrischem Stellantrieb, Bemessungsbetriebsspannung 230 V AC, mit AUF-/ZU-Steuerung, Stellsignal auf-zu, mit 2 potentialfreien Rückmeldekontakten.
Menge: 4,000 St
Zeitansatz: 0,36

**04.06.40 Wie vor, jedoch DN 125;**
*** wie Position 04.06.30
STLB-Bau 2024-04 075
DN 125
Menge: 1,000 St
Zeitansatz: 0,36

**04.06.50 Wie vor, jedoch DN 200;**
*** wie Position 04.06.30
STLB-Bau 2024-04 075
DN 200
Menge: 6,000 St
Zeitansatz: 0,36

*Hinweis: Absperrklappen, eckig mit elektrischem Antrieb*

**04.06.60 Stellklappe B 400 mm H 345 mm Gehäuse Stahl verz PP elektr.Stellantrieb 230VAC auf-zu**
*** Bezugsbeschreibung
STLB-Bau 2024-04 075
Stellklappe, mit Absperrfunktion, Dichtheitsklasse 2 DIN EN 1751, eckige Ausführung,
Breite '400' mm,
Höhe '345' mm, Gehäuse aus verzinktem Stahl, Klappenwellen wartungsfrei gelagert, Klappenrahmen aus verzinktem Stahl, Klappen/-blatt aus Polypropylen (PP), mit elektrischem Stellantrieb, Bemessungsbetriebsspannung 230 V AC, mit Federrücklauf, mit AUF-/ZU-Steuerung, Stellsignal auf-zu, mit 2 potentialfreien Rückmeldekontakten.
Menge: 1,000 St
Zeitansatz: 0,36

**04.06.70 Wie vor, jedoch Dichtheitsklasse 3 DIN EN 1751; Breite: '600' mm Höhe: '415' mm max. Betriebsüber-/-unterdru**
*** wie Position 04.06.60
STLB-Bau 2024-04 075
Dichtheitsklasse 3 DIN EN 1751
Breite: '600'
mm Höhe: '415' mm max. Betriebsüber-/-unterdruck bis 1000 Pa
Menge: 1,000 St
Zeitansatz: 0,36

#### Bereich 04.07 Schalldämpfer

*Hinweis: Schalldämpfer, rechteckig*

**04.07.10 Kulissenschalldämpfer rechteckig Druckdifferenz bis 30Pa Kulissenrahmen Stahl verz 150x200; L=1250**
*** Bezugsbeschreibung
STLB-Bau 2024-04 075
Kulissenschalldämpfer, rechteckig,
Einbaumaße L/B/H in mm '150x200, L=1250mm (21dB)

für Luftleitungseinbau, Druckdifferenz bis 30 Pa,
Mind.-Dämpfung bei den Oktavmittenfrequenzen 63/125/250/500/1000/2000/4000/8000 Hz in dB'
4/10/21/34/44/40/36/17

Kulissenrahmen aus verzinktem Stahl, Luftdichtheitsklasse ATC3 DIN EN 16798-3, Brandverhaltensklasse DIN EN 13501-1 A2 -s1, d0 (nichtbrennbar), mit Flanschverbinder einschl. Gegenflansche, Schrauben und Dichtungen, Ausführung gemäß Zeichnung.
Menge: 10,000 St
Zeitansatz: 0,90

**04.07.20 Wie vor, jedoch 200x200; L=650**
*** wie Position 04.07.10
STLB-Bau 2024-04 075
Mind.-Dämpfung bei den Oktavmittenfrequenzen 63/125/250/500/1000/2000/4000/8000 Hz in dB '3/6/11/19/26/24/15/11
Einbaumaße L/B/H in mm'
200x200, L=650mm (11dB)
Menge: 22,000 St
Zeitansatz: 0,90

**04.07.30 Wie vor, jedoch 200x200; L=1250**
*** wie Position 04.07.10
STLB-Bau 2024-04 075
Mind.-Dämpfung bei den Oktavmittenfrequenzen 63/125/250/500/1000/2000/4000/8000 Hz in dB '4/10/21/34/44/40/36/17
Einbaumaße L/B/H in mm'
200x200, L=1250mm (21dB)
Menge: 21,000 St
Zeitansatz: 0,90

**04.07.40 Wie vor, jedoch 300x200; L=650**
*** wie Position 04.07.10
STLB-Bau 2024-04 075
Mind.-Dämpfung bei den Oktavmittenfrequenzen 63/125/250/500/1000/2000/4000/8000 Hz in dB '3/6/11/19/26/24/15/11
Einbaumaße L/B/H in mm'
300x200, L=650mm (11dB)
Menge: 1,000 St
Zeitansatz: 0,90

**04.07.50 Wie vor, jedoch 300x200; L=1250**
*** wie Position 04.07.10
STLB-Bau 2024-04 075
Mind.-Dämpfung bei den Oktavmittenfrequenzen 63/125/250/500/1000/2000/4000/8000 Hz in dB '4/10/21/34/44/40/36/17
Einbaumaße L/B/H in mm'
300x200, L=1250mm (21dB)
Menge: 6,000 St
Zeitansatz: 0,90

**04.07.60 Wie vor, jedoch 400x200; L=950**
*** wie Position 04.07.10
STLB-Bau 2024-04 075
Mind.-Dämpfung bei den Oktavmittenfrequenzen 63/125/250/500/1000/2000/4000/8000 Hz in dB '4/8/16/27/35/32/26/14
Einbaumaße L/B/H in mm'
400x200, L=950mm (16dB)
Menge: 2,000 St
Zeitansatz: 0,90

**04.07.70 Wie vor, jedoch 400x200; L=1250**
*** wie Position 04.07.10
STLB-Bau 2024-04 075
Mind.-Dämpfung bei den Oktavmittenfrequenzen 63/125/250/500/1000/2000/4000/8000 Hz in dB '4/10/21/34/44/40/36/17
Einbaumaße L/B/H in mm'
400x200, L=1250mm (21dB)
Menge: 3,000 St
Zeitansatz: 0,90

**04.07.80 Wie vor, jedoch 400x300; L=1250**
*** wie Position 04.07.10
STLB-Bau 2024-04 075
Mind.-Dämpfung bei den Oktavmittenfrequenzen 63/125/250/500/1000/2000/4000/8000 Hz in dB '6/12/19/32/37/31/15/12
Einbaumaße L/B/H in mm'
400x300, L=1250mm (19dB)
Menge: 2,000 St
Zeitansatz: 0,90

**04.07.90 Wie vor, jedoch 500x200; L=1250**
*** wie Position 04.07.10
STLB-Bau 2024-04 075
Mind.-Dämpfung bei den Oktavmittenfrequenzen 63/125/250/500/1000/2000/4000/8000 Hz in dB '3/7/15/25/34/34/21/17
Einbaumaße L/B/H in mm'
500x200, L=1250mm (21dB)
Menge: 13,000 St
Zeitansatz: 0,90

**04.07.100 Wie vor, jedoch 500x300; L=650**
*** wie Position 04.07.10
STLB-Bau 2024-04 075
Mind.-Dämpfung bei den Oktavmittenfrequenzen 63/125/250/500/1000/2000/4000/8000 Hz in dB '4/7/12/18/22/19/11/8
Einbaumaße L/B/H in mm'
500x300, L=650mm (12dB)
Menge: 1,000 St
Zeitansatz: 0,90

**04.07.110 Wie vor, jedoch 500x300; L=1250**
*** wie Position 04.07.10
STLB-Bau 2024-04 075
Mind.-Dämpfung bei den Oktavmittenfrequenzen 63/125/250/500/1000/2000/4000/8000 Hz in dB '6/13/22/37/43/38/21/15
Einbaumaße L/B/H in mm'
500x300, L=1250mm (22dB)
Menge: 2,000 St
Zeitansatz: 0,90

**04.07.120 Wie vor, jedoch 500x400; L=1250**
*** wie Position 04.07.10
STLB-Bau 2024-04 075
Mind.-Dämpfung bei den Oktavmittenfrequenzen 63/125/250/500/1000/2000/4000/8000 Hz in dB '6/12/19/31/36/30/15/12
Einbaumaße L/B/H in mm'
500x400, L=1250mm (19dB)
Menge: 5,000 St
Zeitansatz: 0,90

**04.07.130 Wie vor, jedoch 500x500; L=1250**
*** wie Position 04.07.10
STLB-Bau 2024-04 075
Mind.-Dämpfung bei den Oktavmittenfrequenzen 63/125/250/500/1000/2000/4000/8000 Hz in dB '6/12/19/31/36/30/15/12'
Einbaumaße L/B/H in mm '500x500, L=1250mm (19dB)'
Menge: 4,000 St
Zeitansatz: 0,90

**04.07.140 Wie vor, jedoch 500x600; L=1250**
*** wie Position 04.07.10
STLB-Bau 2024-04 075
Mind.-Dämpfung bei den Oktavmittenfrequenzen 63/125/250/500/1000/2000/4000/8000 Hz in dB '6/12/19/31/36/30/15/12'
Einbaumaße L/B/H in mm '500x600, L=1250mm (19dB)'
Menge: 2,000 St
Zeitansatz: 0,90

**04.07.150 Wie vor, jedoch 600x300; L=650**
*** wie Position 04.07.10
STLB-Bau 2024-04 075
Mind.-Dämpfung bei den Oktavmittenfrequenzen 63/125/250/500/1000/2000/4000/8000 Hz in dB '4/8/13/21/28/26/17/13
Einbaumaße L/B/H in mm'
600x300, L=650mm (13dB)
Menge: 2,000 St
Zeitansatz: 0,90

**04.07.160 Wie vor, jedoch 600x300; L=1250**
*** wie Position 04.07.10
STLB-Bau 2024-04 075
Mind.-Dämpfung bei den Oktavmittenfrequenzen 63/125/250/500/1000/2000/4000/8000 Hz in dB '5/11/23/36/46/42/38/19
Einbaumaße L/B/H in mm'
600x300, L=1250mm (23dB)
Menge: 2,000 St
Zeitansatz: 0,90

**04.07.170 Wie vor, jedoch 600x400; L=1250**
*** wie Position 04.07.10
STLB-Bau 2024-04 075
Mind.-Dämpfung bei den Oktavmittenfrequenzen 63/125/250/500/1000/2000/4000/8000 Hz in dB '6/12/19/32/37/31/15/12
Einbaumaße L/B/H in mm'
600x400, L=1250mm (19dB)
Menge: 1,000 St
Zeitansatz: 0,90

**04.07.180 Wie vor, jedoch**
*** wie Position 04.07.10
STLB-Bau 2024-04 075
Mind.-Dämpfung bei den Oktavmittenfrequenzen 63/125/250/500/1000/2000/4000/8000 Hz in dB '4/10/15/23/27/27/15/10'
Einbaumaße L/B/H in mm '800x300, L= 650mm (15dB)'
Menge: 6,000 St
Zeitansatz: 0,90

**04.07.190 Wie vor, jedoch**
*** wie Position 04.07.10
STLB-Bau 2024-04 075
Mind.-Dämpfung bei den Okta mittenfrequenzen 63/125/250/500/1000/2000/4000/8000 Hz in dB '4/10/15/23/27/27/15/10'
Einbaumaße L/B/H in mm '800x300, L= 1250mm (15dB)'
Menge: 6,000 St
Zeitansatz: 0,90

**04.07.200 Wie vor, jedoch 800x400; L=1250**
*** wie Position 04.07.10
STLB-Bau 2024-04 075
Mind.-Dämpfung bei den Oktavmittenfrequenzen 63/125/250/500/1000/2000/4000/8000 Hz in dB '7/15/24/39/45/40/23/17
Einbaumaße L/B/H in mm'
800x400, L=1250mm (23dB)
Menge: 1,000 St
Zeitansatz: 0,90

**04.07.210 Wie vor, jedoch 1000x300; L=1250**
*** wie Position 04.07.10
STLB-Bau 2024-04 075
Mind.-Dämpfung bei den Oktavmittenfrequenzen 63/125/250/500/1000/2000/4000/8000 Hz in dB '6/13/23/35/45/40/24/18
Einbaumaße L/B/H in mm'
1000x300, L=1250mm (23dB)
Menge: 4,000 St
Zeitansatz: 0,90

**04.07.220 Wie vor, jedoch 1400x650; L=1250**
*** wie Position 04.07.10
STLB-Bau 2024-04 075
Mind.-Dämpfung bei den Oktavmittenfrequenzen 63/125/250/500/1000/2000/4000/8000 Hz in dB '5/10/17/24/28/20/12/10
Einbaumaße L/B/H in mm'
1400x650, L=1250mm (17dB)
Menge: 1,000 St
Zeitansatz: 0,90

*Hinweis: Schalldämpfer für Fettabluft, rechteckig*
Schalldämpfer für Fettabluft,, rechteckig

**04.07.230 Kulissenschalldämpfer rechteckig Druckdifferenz bis 30Pa Kulissenrahmen Stahl verz 200x200; L=650**
*** Bezugsbeschreibung
STLB-Bau 2024-04 075
Kulissenschalldämpfer, rechteckig,
Einbaumaße L/B/H in mm '200x200, L=650mm (11dB)

für Luftleitungseinbau, Druckdifferenz bis 30 Pa,
Mind.-Dämpfung bei den Oktavmittenfrequenzen 63/125/250/500/1000/2000/4000/8000 Hz in dB'
3/6/11/19/26/24/15/11

Kulissenrahmen aus verzinktem Stahl, Luftdichtheitsklasse ATC2 DIN EN 16798-3, Brandverhaltensklasse DIN EN 13501-1 A2 -s1, d0 (nichtbrennbar), mit Flanschverbinder einschl. Gegenflansche, Schrauben und Dichtungen, Ausführung gemäß Zeichnung.
Menge: 1,000 St
Zeitansatz: 0,90

**04.07.240 Wie vor, jedoch 500x400; L=1350**
*** wie Position 04.07.230
STLB-Bau 2024-04 075
Mind.-Dämpfung bei den Oktavmittenfrequenzen 63/125/250/500/1000/2000/4000/8000 Hz in dB '4/7/17/25/35/36/27/19
Einbaumaße L/B/H in mm'
500x400, L=1350mm (17dB)
Menge: 3,000 St
Zeitansatz: 0,90

*Hinweis: Schalldämpfer, rund*

**04.07.250 Schalldämpfer rund Druckdifferenz bis 30Pa DN100; L=500**
*** Bezugsbeschreibung
STLB-Bau 2024-04 075
Schalldämpfer, rund, für Luftleitungseinbau einschl. Gehäuse, Druckdifferenz bis 30 Pa,
Mind.-Dämpfung bei den Oktavmittenfrequenzen 63/125/250/500/1000/2000/4000/8000 Hz in dB '7/9/14/26/34/42/35/26

wirksame Schalldämpferlänge in mm'
500

DN 100, aerosolatdicht, Luftdichtheitsklasse ATC3 DIN EN 16798-3, Außenrohr als Wickelfalzrohr aus verzinktem Stahl, Innenrohr perforiert, aus verzinktem Stahl, Brandverhaltensklasse DIN EN 13501-1 A2 -s1, d0 (nichtbrennbar), Verbindung mit Einsteckenden, mit Lippendichtung, Ausführung gemäß Zeichnung und Einzelbeschreibung.
Menge: 172,000 St
Zeitansatz: 0,34

**04.07.260 Wie vor, jedoch DN 125; L=500**
*** wie Position 04.07.250
STLB-Bau 2024-04 075
Mind.-Dämpfung bei den Oktavmittenfrequenzen 63/125/250/500/1000/2000/4000/8000 Hz in dB '5/9/13/21/29/35/31/20
DN 125
wirksame Schalldämpferlänge in mm'
500
Menge: 37,000 St
Zeitansatz: 0,40

**04.07.270 Wie vor, jedoch DN 125; L=1000**
*** wie Position 04.07.250
STLB-Bau 2024-04 075
Mind.-Dämpfung bei den Oktavmittenfrequenzen 63/125/250/500/1000/2000/4000/8000 Hz in dB '7/16/23/39/50/50/47/35
DN 125
wirksame Schalldämpferlänge in mm'
1000
Menge: 4,000 St
Zeitansatz: 0,40

**04.07.280 Wie vor, jedoch DN 160; L=500**
*** wie Position 04.07.250
STLB-Bau 2024-04 075
Mind.-Dämpfung bei den Oktavmittenfrequenzen 63/125/250/500/1000/2000/4000/8000 Hz in dB '5/8/13/17/23/31/21/17
DN 160
wirksame Schalldämpferlänge in mm'
500
Menge: 43,000 St
Zeitansatz: 0,49

**04.07.290 Wie vor, jedoch DN 160; L=1000**
*** wie Position 04.07.250
STLB-Bau 2024-04 075
Mind.-Dämpfung bei den Oktavmittenfrequenzen 63/125/250/500/1000/2000/4000/8000 Hz in dB '7/13/22/32/45/50/38/25
DN 160
wirksame Schalldämpferlänge in mm'
1000
Menge: 11,000 St
Zeitansatz: 0,49

**04.07.300 Wie vor, jedoch DN 200; L=500**
*** wie Position 04.07.250
STLB-Bau 2024-04 075
Mind.-Dämpfung bei den Oktavmittenfrequenzen 63/125/250/500/1000/2000/4000/8000 Hz in dB '5/8/11/15/20/22/14/14
DN 200
wirksame Schalldämpferlänge in mm'
500
Menge: 6,000 St
Zeitansatz: 0,60

**04.07.310 Wie vor, jedoch DN 200; L=1000**
*** wie Position 04.07.250
STLB-Bau 2024-04 075
Mind.-Dämpfung bei den Oktavmittenfrequenzen 63/125/250/500/1000/2000/4000/8000 Hz in dB '7/13/20/28/40/45/27/20
DN 200
wirksame Schalldämpferlänge in mm'
1000
Menge: 8,000 St
Zeitansatz: 0,60

**04.07.320 Wie vor, jedoch DN 250; L=500**
*** wie Position 04.07.250
STLB-Bau 2024-04 075
Mind.-Dämpfung bei den Oktavmittenfrequenzen 63/125/250/500/1000/2000/4000/8000 Hz in dB '5/6/8/11/15/16/10/7
DN 250
wirksame Schalldämpferlänge in mm'
500
Menge: 2,000 St
Zeitansatz: 0,73

**04.07.330 Wie vor, jedoch DN 315; L=1000**
*** wie Position 04.07.250
STLB-Bau 2024-04 075
Mind.-Dämpfung bei den Oktavmittenfrequenzen 63/125/250/500/1000/2000/4000/8000 Hz in dB '4/6/7/9/12/8/8/5
DN 315
wirksame Schalldämpferlänge in mm'
1000
Menge: 5,000 St
Zeitansatz: 0,90

**04.07.340 Wie vor, jedoch DN 400; L=500**
*** wie Position 04.07.250
STLB-Bau 2024-04 075
Mind.-Dämpfung bei den Oktavmittenfrequenzen 63/125/250/500/1000/2000/4000/8000 Hz in dB '4/6/7/9/12/8/6/4
DN 400
wirksame Schalldämpferlänge in mm'
500
Menge: 2,000 St
Zeitansatz: 1,13

*Hinweis: Schalldämpfer für Fettabluft, rund*

**04.07.350 Schalldämpfer rund Druckdifferenz bis 30Pa DN315**
STLB-Bau 2024-04 075
Schalldämpfer, rund, für Luftleitungseinbau einschl. Gehäuse, Druckdifferenz bis 30 Pa,
Mind.-Dämpfung bei den Oktavmittenfrequenzen 63/125/250/500/1000/2000/4000/8000 Hz in dB '4/6/7/9/12/8/8/5

wirksame Schalldämpferlänge in mm'
500

DN 315, aerosolatdicht, Luftdichtheitsklasse ATC2 DIN EN 16798-3, Außenrohr als Wickelfalzrohr aus verzinktem Stahl, Innenrohr perforiert, aus verzinktem Stahl, Brandverhaltensklasse DIN EN 13501-1 A2 -s1, d0 (nichtbrennbar), Verbindung mit Einsteckenden, mit Lippendichtung, Ausführung gemäß Zeichnung und Einzelbeschreibung.
Menge: 3,000 St
Zeitansatz: 0,90

#### Bereich 04.08 Brandschutz

*Hinweis: Brandschutzklappe, rechteckig - Einbau in Massivwände*

**04.08.10 Brandschutzklappe EI90S Gehäuse Stahl verz B 250mm H 200mm L 500mm elektr Antrieb Federrücklauf 230V IP54**
*** Bezugsbeschreibung
STLB-Bau 2024-04 075
Brandschutzklappe DIN EN 15650, Funktion prüfbar im eingebauten Zustand, Klassifizierung EI 90 S DIN EN 13501-3, beidseitig geprüft DIN EN 1366-2, für vertikalen und horizontalen Einbau, Achslage waagerecht oder senkrecht, rauchdicht, Gehäuse aus verzinktem Stahl, eckig, Nennbreite 250 mm, Nennhöhe 200 mm, Länge 500 mm, Einbau in massive Wand, Nasseinbau, mit Absperrklappenblatt aus mineralischem Baustoff, mit thermoelektrischer Auslösung, Nennauslösetemperatur max. 72 Grad C, mit elektrischem Antrieb mit Federrücklauf und integrierten Endlageschaltern, Dauerhaftigkeit der Betriebssicherheit: 10000 Zyklen DIN EN 15650, Bemessungsbetriebsspannung 230 V AC, Schutzart IP 54 DIN EN 60529 (VDE 0470-1).
Menge: 6,000 St
Zeitansatz: 1,63

**04.08.20 Wie vor, jedoch Nennbreite 300 mm; Nennhöhe 200 mm**
*** wie Position 04.08.10
STLB-Bau 2024-04 075
Nennbreite 300 mm
Menge: 3,000 St
Zeitansatz: 1,66

**04.08.30 Wie vor, jedoch Nennbreite 300 mm; Nennhöhe 250 mm; mit einer Revisionsöffnung mit Deckel;**
*** wie Position 04.08.10
STLB-Bau 2024-04 075
Nennbreite 300 mm
Nennhöhe 250 mm
mit einer Revisionsöffnung mit Deckel
Menge: 2,000 St
Zeitansatz: 1,70

**04.08.40 Wie vor, jedoch Nennbreite 300 mm; Nennhöhe 300 mm; mit einer Revisionsöffnung mit Deckel;**
*** wie Position 04.08.10
STLB-Bau 2024-04 075
Nennbreite 300 mm
Nennhöhe 300 mm
mit einer Revisionsöffnung mit Deckel
Menge: 2,000 St
Zeitansatz: 1,74

**04.08.50 Wie vor, jedoch Nennbreite 400 mm; Nennhöhe 200 mm**
*** wie Position 04.08.10
STLB-Bau 2024-04 075
Nennbreite 400 mm
Menge: 2,000 St
Zeitansatz: 1,71

**04.08.60 Wie vor, jedoch Nennbreite 400 mm; Nennhöhe400 mm; mit einer Revisionsöffnung mit Deckel;**
*** wie Position 04.08.10
STLB-Bau 2024-04 075
Nennbreite 400 mm
Nennhöhe 400 mm
mit einer Revisionsöffnung mit Deckel
Menge: 2,000 St
Zeitansatz: 1,92

**04.08.70 Wie vor, jedoch Nennbreite 500 mm; Nennhöhe 200 mm**
*** wie Position 04.08.10
STLB-Bau 2024-04 075
Nennbreite 500 mm
Menge: 2,000 St
Zeitansatz: 1,76

**04.08.80 Wie vor, jedoch Nennbreite 500 mm; Nennhöhe 350 mm; mit einer Revisionsöffnung mit Deckel;**
*** wie Position 04.08.10
STLB-Bau 2024-04 075
Nennbreite 500 mm
Nennhöhe 350 mm
mit einer Revisionsöffnung mit Deckel
Menge: 2,000 St
Zeitansatz: 1,96

**04.08.90 Wie vor, jedoch Nennbreite 600 mm; Nennhöhe 200 mm**
*** wie Position 04.08.10
STLB-Bau 2024-04 075
Nennbreite 600 mm
Menge: 2,000 St
Zeitansatz: 1,81

**04.08.100 Wie vor, jedoch Nennbreite 600 mm; Nennhöhe 400 mm; mit einer Revisionsöffnung mit Deckel;**
*** wie Position 04.08.10
STLB-Bau 2024-04 075
Nennbreite 600 mm
Nennhöhe 400 mm
mit einer Revisionsöffnung mit Deckel
Menge: 1,000 St
Zeitansatz: 2,13

**04.08.110 Wie vor, jedoch Nennbreite 650 mm; Nennhöhe 200 mm**
*** wie Position 04.08.10
STLB-Bau 2024-04 075
Nennbreite 650 mm
Menge: 2,000 St
Zeitansatz: 1,84

**04.08.120 Wie vor, jedoch Nennbreite 800 mm; Nennhöhe 300 mm; mit einer Revisionsöffnung mit Deckel;**
*** wie Position 04.08.10
STLB-Bau 2024-04 075
Nennbreite 800 mm
Nennhöhe 300 mm
mit einer Revisionsöffnung mit Deckel
Menge: 1,000 St
Zeitansatz: 2,13

**04.08.130 Wie vor, jedoch Nennbreite 1000 mm; Nennhöhe 250 mm; mit einer Revisionsöffnung mit Deckel;**
*** wie Position 04.08.10
STLB-Bau 2024-04 075
Nennbreite 1000 mm
Nennhöhe 250 mm
mit einer Revisionsöffnung mit Deckel
Menge: 1,000 St
Zeitansatz: 2,16

**04.08.140 Wie vor, jedoch Nennbreite 1300 mm; Nennhöhe 500 mm; mit einer Revisionsöffnung mit Deckel;**
*** wie Position 04.08.10
STLB-Bau 2024-04 075
Nennbreite 1300 mm
Nennhöhe 500 mm
mit einer Revisionsöffnung mit Deckel
Menge: 1,000 St
Zeitansatz: 3,21

*Hinweis: Brandschutzklappe, rechteckig - Einbau in Massivdecke*

**04.08.150 Brandschutzklappe EI90S Gehäuse Stahl verz B 150mm H 200mm L 500mm elektr Antrieb Federrücklauf 230V IP54**
*** Bezugsbeschreibung
STLB-Bau 2024-04 075
Brandschutzklappe DIN EN 15650, Funktion prüfbar im eingebauten Zustand, Klassifizierung EI 90 S DIN EN 13501-3, beidseitig geprüft DIN EN 1366-2, für vertikalen und horizontalen Einbau, Achslage waagerecht oder senkrecht, rauchdicht, Gehäuse aus verzinktem Stahl, eckig, Nennbreite 150 mm, Nennhöhe 200 mm, Länge 500 mm, Einbau in massive Decke, Nasseinbau, mit Absperrklappenblatt aus mineralischem Baustoff, mit thermoelektrischer Auslösung, Nennauslösetemperatur max. 72 Grad C, mit elektrischem Antrieb mit Federrücklauf und integrierten Endlageschaltern, Dauerhaftigkeit der Betriebssicherheit: 10000 Zyklen DIN EN 15650, Bemessungsbetriebsspannung 230 V AC, Schutzart IP 54 DIN EN 60529 (VDE 0470-1).
Menge: 2,000 St
Zeitansatz: 1,58

**04.08.160 Wie vor, jedoch Nennbreite 200 mm; Nennhöhe 150 mm;**
*** wie Position 04.08.150
STLB-Bau 2024-04 075
Nennbreite 200 mm
Nennhöhe 150 mm
Menge: 2,000 St
Zeitansatz: 1,58

**04.08.170 Wie vor, jedoch Nennbreite 200 mm;**
*** wie Position 04.08.150
STLB-Bau 2024-04 075
Nennbreite 200 mm
Menge: 8,000 St
Zeitansatz: 1,60

**04.08.180 Wie vor, jedoch Nennbreite 250 mm; Nennhöhe 150 mm;**
*** wie Position 04.08.150
STLB-Bau 2024-04 075
Nennbreite 250 mm
Nennhöhe 150 mm
Menge: 2,000 St
Zeitansatz: 1,60

**04.08.190 Wie vor, jedoch Nennbreite 300 mm;**
*** wie Position 04.08.150
STLB-Bau 2024-04 075
Nennbreite 300 mm
Menge: 3,000 St
Zeitansatz: 1,66

**04.08.200 Wie vor, jedoch Nennbreite 300 mm; Nennhöhe 250 mm; mit einer Revisionsöffnung mit Deckel;**
*** wie Position 04.08.150
STLB-Bau 2024-04 075
Nennbreite 300 mm
Nennhöhe 250 mm
mit einer Revisionsöffnung mit Deckel
Menge: 1,000 St
Zeitansatz: 1,70

**04.08.210 Wie vor, jedoch Nennbreite 350 mm; Nennhöhe 300 mm; mit einer Revisionsöffnung mit Deckel;**
*** wie Position 04.08.150
STLB-Bau 2024-04 075
Nennbreite 350 mm
Nennhöhe 300 mm
mit einer Revisionsöffnung mit Deckel
Menge: 3,000 St
Zeitansatz: 1,77

**04.08.220 Wie vor, jedoch Nennbreite 400 mm; Nennhöhe 300 mm; mit einer Revisionsöffnung mit Deckel;**
*** wie Position 04.08.150
STLB-Bau 2024-04 075
Nennbreite 400 mm
Nennhöhe 300 mm
mit einer Revisionsöffnung mit Deckel
Menge: 1,000 St
Zeitansatz: 1,81

**04.08.230 Wie vor, jedoch Nennbreite 500 mm; Nennhöhe 300 mm; mit einer Revisionsöffnung mit Deckel;**
*** wie Position 04.08.150
STLB-Bau 2024-04 075
Nennbreite 500 mm
Nennhöhe 300 mm
mit einer Revisionsöffnung mit Deckel
Menge: 3,000 St
Zeitansatz: 1,89

**04.08.240 Wie vor, jedoch Nennbreite 900 mm; Nennhöhe 700 mm; mit einer Revisionsöffnung mit Deckel;**
*** wie Position 04.08.150
STLB-Bau 2024-04 075
Nennbreite 900 mm
Nennhöhe 700 mm
mit einer Revisionsöffnung mit Deckel
Menge: 3,000 St
Zeitansatz: 3,16

*Hinweis: Brandschutzklappe, rechteckig - Einbau in Massivwand mit Rauchauslöseeinrichtung*

**04.08.250 Brandschutzklappe EI90S Gehäuse Stahl verz B 500mm H 300mm L 500mm elektr Antrieb Federrücklauf 230V IP54**
*** Bezugsbeschreibung
STLB-Bau 2024-04 075
Brandschutzklappe DIN EN 15650, Funktion prüfbar im eingebauten Zustand, Klassifizierung EI 90 S DIN EN 13501-3, beidseitig geprüft DIN EN 1366-2, für vertikalen und horizontalen Einbau, Achslage waagerecht oder senkrecht, rauchdicht, Gehäuse aus verzinktem Stahl, eckig, Nennbreite 500 mm, Nennhöhe 300 mm, Länge 500 mm, Einbau in massive Wand, Nasseinbau, mit einer Revisionsöffnung mit Deckel, mit Absperrklappenblatt aus mineralischem Baustoff, mit thermoelektrischer Auslösung, Nennauslösetemperatur max. 72 Grad C, mit elektrischem Antrieb mit Federrücklauf und integrierten Endlageschaltern, Dauerhaftigkeit der Betriebssicherheit: 10000 Zyklen DIN EN 15650, Bemessungsbetriebsspannung 230 V AC, Schutzart IP 54 DIN EN 60529 (VDE 0470-1), einschl. Rauchauslöseeinrichtung mit Steuereinheit und Signalanzeige mit bauaufsichtlichen Verwendbarkeitsnachweis.
Menge: 1,000 St
Zeitansatz: 1,89

**04.08.260 Wie vor, jedoch Nennbreite 650 mm; Nennhöhe 200 mm;**
*** wie Position 04.08.250
STLB-Bau 2024-04 075
Nennbreite 650 mm
Nennhöhe 200 mm
Menge: 2,000 St
Zeitansatz: 1,84

**04.08.270 Wie vor, jedoch Nennbreite 750 mm; Nennhöhe 500 mm;**
*** wie Position 04.08.250
STLB-Bau 2024-04 075
Nennbreite 750 mm
Nennhöhe 500 mm
Menge: 2,000 St
Zeitansatz: 2,49

**04.08.280 Wie vor, jedoch Nennbreite 800 mm;**
*** wie Position 04.08.250
STLB-Bau 2024-04 075
Nennbreite 800 mm
Menge: 2,000 St
Zeitansatz: 2,13

**04.08.290 Wie vor, jedoch Nennbreite 1000 mm; Nennhöhe 250 mm;**
*** wie Position 04.08.250
STLB-Bau 2024-04 075
Nennbreite 1000 mm
Nennhöhe 250 mm
Menge: 3,000 St
Zeitansatz: 2,16

**04.08.300 Wie vor, jedoch Nennbreite 1400 mm; Nennhöhe 650 mm;**
*** wie Position 04.08.250
STLB-Bau 2024-04 075
Nennbreite 1400 mm
Nennhöhe 650 mm
Menge: 1,000 St
Zeitansatz: 3,89

*Hinweis: Brandschutzklappe, rechteckig - Einbau in Massivdecke mit Rauchauslöseeinrichtung*

**04.08.310 Brandschutzklappe EI90S Gehäuse Stahl verz B 500mm H 400mm L 500mm elektr Antrieb Federrücklauf 230V IP54**
STLB-Bau 2024-04 075
Brandschutzklappe DIN EN 15650, Funktion prüfbar im eingebauten Zustand, Klassifizierung EI 90 S DIN EN 13501-3, beidseitig geprüft DIN EN 1366-2, für vertikalen und horizontalen Einbau, Achslage waagerecht oder senkrecht, rauchdicht, Gehäuse aus verzinktem Stahl, eckig, Nennbreite 500 mm, Nennhöhe 400 mm, Länge 500 mm, Einbau in massive Decke, Nasseinbau, mit einer Revisionsöffnung mit Deckel, mit Absperrklappenblatt aus mineralischem Baustoff, mit thermoelektrischer Auslösung, Nennauslösetemperatur max. 72 Grad C, mit elektrischem Antrieb mit Federrücklauf und integrierten Endlageschaltern, Dauerhaftigkeit der Betriebssicherheit: 10000 Zyklen DIN EN 15650, Bemessungsbetriebsspannung 230 V AC, Schutzart IP 54 DIN EN 60529 (VDE 0470-1), einschl. Rauchauslöseeinrichtung mit Steuereinheit und Signalanzeige mit bauaufsichtlichen Verwendbarkeitsnachweis.
Menge: 4,000 St
Zeitansatz: 2,02

*Hinweis: Brandschutzklappe, rechteckig - Trockeneinbau mit Einbausatz*
Brandschutzklappe, rechteckig - Einbau in leichte Trennwand

**04.08.320 Brandschutzklappe EI90S Gehäuse Stahl verz B 300mm H 200mm L 500mm elektr Antrieb Federrücklauf 230V IP54**
*** Bezugsbeschreibung
STLB-Bau 2024-04 075
Brandschutzklappe DIN EN 15650, Funktion prüfbar im eingebauten Zustand, Klassifizierung EI 90 S DIN EN 13501-3, beidseitig geprüft DIN EN 1366-2, für vertikalen und horizontalen Einbau, Achslage waagerecht oder senkrecht, rauchdicht, Gehäuse aus verzinktem Stahl, eckig, Nennbreite 300 mm, Nennhöhe 200 mm, Länge 500 mm, Einbau in leichte Trennwand, mit Metallständer, Trockeneinbau, mit Einbaurahmen/Einbausatz, mit Absperrklappenblatt aus mineralischem Baustoff, mit thermoelektrischer Auslösung, Nennauslösetemperatur max. 72 Grad C, mit elektrischem Antrieb mit Federrücklauf und integrierten Endlageschaltern, Dauerhaftigkeit der Betriebssicherheit: 10000 Zyklen DIN EN 15650, Bemessungsbetriebsspannung 230 V AC, Schutzart IP 54 DIN EN 60529 (VDE 0470-1).
Menge: 1,000 St
Zeitansatz: 1,38

**04.08.330 Wie vor, jedoch Nennhöhe 300 mm; mit einer Inspektionsöffnung;**
*** wie Position 04.08.320
STLB-Bau 2024-04 075
Nennhöhe 300 mm
mit einer Inspektionsöffnung
Menge: 2,000 St
Zeitansatz: 1,32

**04.08.340 Wie vor, jedoch Nennbreite 350 mm; Länge 355 mm;**
*** wie Position 04.08.320
Wie Position [04.08.320] , jedoch:
Nennbreite 350 mm
Länge 305 mm
Menge: 1,000 St
Zeitansatz: 1,34

**04.08.350 Wie vor, jedoch Nennbreite 600 mm; Nennhöhe 300 mm; mit einer Inspektionsöffnung;**
*** wie Position 04.08.320
STLB-Bau 2024-04 075
Nennbreite 600 mm
Nennhöhe 300 mm
mit einer Inspektionsöffnung
Menge: 1,000 St
Zeitansatz: 1,50

*Hinweis: Brandschutzklappe, rechteckig - Einbau in Trockenbauwand mit Rauchauslöseeinrichtung*

**04.08.360 Brandschutzklappe EI90S Gehäuse Stahl verz B 400mm H 300mm L 305mm elektr Antrieb Federrücklauf 230V IP54**
*** Bezugsbeschreibung
Brandschutzklappe DIN EN 15650, Funktion prüfbar im eingebauten Zustand, Klassifizierung EI 90 S DIN EN 13501-3, beidseitig geprüft DIN EN 1366-2, für vertikalen und horizontalen Einbau, Achslage waagerecht oder senkrecht, rauchdicht, Gehäuse aus verzinktem Stahl, eckig, Nennbreite 400 mm, Nennhöhe 300 mm, Länge 305 mm, Einbau in Brandwand, nichttragend, mit Metallständer, Nasseinbau, mit einer Revisionsöffnung mit Deckel, mit Absperrklappenblatt aus mineralischem Baustoff, mit thermoelektrischer Auslösung, Nennauslösetemperatur max. 72 Grad C, mit elektrischem Antrieb mit Federrücklauf und integrierten Endlageschaltern, Dauerhaftigkeit der Betriebssicherheit: 10000 Zyklen DIN EN 15650, Bemessungsbetriebsspannung 230 V AC, Schutzart IP 54 DIN EN 60529 (VDE 0470-1), einschl. Rauchauslöseeinrichtung mit Steuereinheit und Signalanzeige mit bauaufsichtlichen Verwendbarkeitsnachweis.
Menge: 1,000 St
Zeitansatz: 1,59

**04.08.370 Wie vor, jedoch Länge 500 mm;**
*** wie Position 04.08.360
STLB-Bau 2024-04 075
Länge 500 mm
Menge: 1,000 St
Zeitansatz: 1,66

*Hinweis: Brandschutzklappe, rechteckig - Fettabluft*
Brandschutzklappe, rechteckig - Einbau in leichte Trennwand

**04.08.380 Brandschutzklappe Küchenabluft K90 Gehäuse Stahl verz B 900mm H 600mm elektr Antrieb Federrücklauf 230V IP54**
STLB-Bau 2024-04 075
Brandschutzklappe für Küchenabluft, aerosolhaltig, Feuerwiderstandsklasse K 90 DIN 4102-6, mit allgemeiner bauaufsichtlicher Zulassung, Gehäuse aus verzinktem Stahl, eckig, Nennbreite 900 mm, Nennhöhe 600 mm, Einbau in massive Wand, Nasseinbau, mit Absperrklappenblatt aus mineralischem Baustoff, beschichtet, mit Auslösevorrichtung, Nennauslösetemperatur max. 72 Grad C, mit elektrischem Antrieb mit Federrücklauf und integrierten Endlageschaltern, Dauerhaftigkeit der Betriebssicherheit: 10000 Zyklen DIN EN 15650, Bemessungsbetriebsspannung 230 V AC, Schutzart IP 54 DIN EN 60529 (VDE 0470-1).
Menge: 3,000 St
Zeitansatz: 2,66

**04.08.390 Schließen von Einbauöffnungen BSK, L bis 1.000 mm**
Schließen von Einbauöffnungen BSK, L bis 1.000 mm
DIN 276-1.. 431 Lüftungsanlagen
Leistungsbereich: 047
Schließen von Einbauöffnungen an Brandschutzklappen, Kantenlänge L bis 1.000 mm.
Die umlaufende Spalte zwischen den Brandschutzklappen und der zu schützenden Wand bzw. Decke sind mit Mörtel der Gruppen II, IIa oder IIIa nach DIN 1053, mit Beton oder Brandschutzmörtel vollständig über die gesamte Dicke der Wand oder Decke auszufüllen.
Bei nur teilweiser Ausmörtelung sind Spalten, die nicht größer als 50 mm sein dürfen, mit Mineralwolle Dichte größer
180 kg/m³ und Schmelzpunkt > 1.000 °C zu stopfen.
Menge: 80,000 St

**04.08.400 Schließen von Einbauöffnungen BSK, L größer 1000 bis 1.500 mm**
Schließen von Einbauöffnungen BSK, L größer 1000
bis 1.500 mm
DIN 276-1.. 431 Lüftungsanlagen
Leistungsbereich: 047
Schließen von Einbauöffnungen an Brandschutzklappen, Kantenlänge L größer 1.000 bis 1.500 mm.
Die umlaufende Spalte zwischen den Brandschutzklappen und der zu schützenden Wand bzw. Decke sind mit Mörtel der Gruppen II, IIa oder IIIa nach DIN 1053, mit Beton oder Brandschutzmörtel vollständig über die gesamte Dicke der Wand oder Decke auszufüllen.
Bei nur teilweiser Ausmörtelung sind Spalten, die nicht größer als 50 mm sein dürfen, mit Mineralwolle Dichte größer
180 kg/m³ und Schmelzpunkt > 1.000 °C zu stopfen.
Menge: 2,000 St

*Hinweis: Brandschutzklappe, rund - Einbau in Massivwände*

**04.08.410 Brandschutzklappe EI90S Gehäuse Stahl verz DN224 elektr Antrieb Federrücklauf 230V IP54**
*** Bezugsbeschreibung
STLB-Bau 2024-04 075
Brandschutzklappe DIN EN 15650, Funktion prüfbar im eingebauten Zustand, Klassifizierung EI 90 S DIN EN 13501-3, beidseitig geprüft DIN EN 1366-2, für vertikalen und horizontalen Einbau, Achslage waagerecht oder senkrecht, rauchdicht, Gehäuse aus verzinktem Stahl, rund, DN 224, Einbau in massive Wand, Nasseinbau, mit Absperrklappenblatt aus mineralischem Baustoff, mit thermoelektrischer Auslösung, Nennauslösetemperatur max. 72 Grad C, mit elektrischem Antrieb mit Federrücklauf und integrierten Endlageschaltern, Dauerhaftigkeit der Betriebssicherheit: 10000 Zyklen DIN EN 15650, Bemessungsbetriebsspannung 230 V AC, Schutzart IP 54 DIN EN 60529 (VDE 0470-1).
Menge: 2,000 St
Zeitansatz: 1,46

**04.08.420 Wie vor, jedoch DN 250;**
*** wie Position 04.08.410
STLB-Bau 2024-04 075
DN 250
Menge: 1,000 St
Zeitansatz: 1,48

*Hinweis: Brandschutzklappe, rund - Einbau in Massivwände mit Rauchlöseeinrichtung*

**04.08.430 Brandschutzklappe EI90S Gehäuse Stahl verz DN200 elektr Antrieb Federrücklauf 230V IP54**
STLB-Bau 2024-04 075
Brandschutzklappe DIN EN 15650, Funktion prüfbar im eingebauten Zustand, Klassifizierung EI 90 S DIN EN 13501-3, beidseitig geprüft DIN EN 1366-2, für vertikalen und horizontalen Einbau, Achslage waagerecht oder senkrecht, rauchdicht, Gehäuse aus verzinktem Stahl, rund, DN 200, Einbau in massive Wand, Nasseinbau, mit Absperrklappenblatt aus mineralischem Baustoff, mit thermoelektrischer Auslösung, Nennauslösetemperatur max. 72 Grad C, mit elektrischem Antrieb mit Federrücklauf und integrierten Endlageschaltern, Dauerhaftigkeit der Betriebssicherheit: 10000 Zyklen DIN EN 15650, Bemessungsbetriebsspannung 230 V AC, Schutzart IP 54 DIN EN 60529 (VDE 0470-1), einschl. Rauchauslöseeinrichtung mit Steuereinheit und Signalanzeige mit bauaufsichtlichen Verwendbarkeitsnachweis.
Menge: 1,000 St
Zeitansatz: 1,44

*Hinweis: Brandschutzklappe, rund - Einbau in Massivdecken*

**04.08.440 Brandschutzklappe EI90S Gehäuse Stahl verz DN160 elektr Antrieb Federrücklauf 230V IP54**
*** Bezugsbeschreibung
STLB-Bau 2024-04 075
Brandschutzklappe DIN EN 15650, Funktion prüfbar im eingebauten Zustand, Klassifizierung EI 90 S DIN EN 13501-3, beidseitig geprüft DIN EN 1366-2, für vertikalen und horizontalen Einbau, Achslage waagerecht oder senkrecht, rauchdicht, Gehäuse aus verzinktem Stahl, rund, DN 160, Einbau in massive Decke, Nasseinbau, mit Absperrklappenblatt aus mineralischem Baustoff, mit thermoelektrischer Auslösung, Nennauslösetemperatur max. 72 Grad C, mit elektrischem Antrieb mit Federrücklauf und integrierten Endlageschaltern, Dauerhaftigkeit der Betriebssicherheit: 10000 Zyklen DIN EN 15650, Bemessungsbetriebsspannung 230 V AC, Schutzart IP 54 DIN EN 60529 (VDE 0470-1).
Menge: 6,000 St
Zeitansatz: 1,41

**04.08.450 Wie vor, jedoch DN 180;**
*** wie Position 04.08.440
STLB-Bau 2024-04 075
DN 180
Menge: 4,000 St
Zeitansatz: 1,43

*Hinweis: Brandschutzklappe, rund- Trockeneinbau mit Einbausatz*
Brandschutzklappe, rund- Einbau in leichte Trennwand

**04.08.460 Brandschutzklappe EI90S DN100 elektr Antrieb mit Einbausatz**
*** Bezugsbeschreibung
STLB-Bau 2024-04 075
Brandschutzklappe DIN EN 15650, Funktion prüfbar im eingebauten Zustand, Klassifizierung EI 90 S DIN EN 13501-3, beidseitig geprüft DIN EN 1366-2, für vertikalen und horizontalen Einbau, Achslage waagerecht oder senkrecht, rauchdicht, Gehäuse aus verzinktem Stahl, rund, DN 100, Einbau in leichte Trennwand, mit Metallständer, Trockeneinbau, mit Einbaurahmen/Einbausatz, mit Absperrklappenblatt aus mineralischem Baustoff, mit thermoelektrischer Auslösung, Nennauslösetemperatur max. 72 Grad C, mit elektrischem Antrieb mit Federrücklauf und integrierten Endlageschaltern, Dauerhaftigkeit der Betriebssicherheit: 10000 Zyklen DIN EN 15650, Bemessungsbetriebsspannung 230 V AC, Schutzart IP 54 DIN EN 60529 (VDE 0470-1).
Menge: 4,000 St
Zeitansatz: 1,15

**04.08.470 Wie vor, jedoch DN 125;**
*** wie Position 04.08.460
STLB-Bau 2024-04 075
DN 125
Menge: 2,000 St
Zeitansatz: 1,16

**04.08.480 Wie vor, jedoch DN 200;**
*** wie Position 04.08.460
STLB-Bau 2024-04 075
DN 200
Menge: 1,000 St
Zeitansatz: 1,20

**04.08.490 Schließen von Einbauöffnungen BSK, bis 200ø**
Schließen von Einbauöffnungen BSK, bis 200ø
DIN 276-1.. 431 Lüftungsanlagen
Leistungsbereich: 047
Schließen von Einbauöffnungen an Brandschutzklappen, Durchmesser bis 200 mm.
Die umlaufende Spalte zwischen den Brandschutzklappen und der zu schützenden Wand bzw. Decke sind mit Mörtel der Gruppen II, IIa oder IIIa nach DIN 1053, mit Beton oder Brandschutzmörtel vollständig über die gesamte Dicke der Wand oder Decke auszufüllen.
Bei nur teilweiser Ausmörtelung sind Spalten, die nicht größer als 50 mm sein dürfen, mit Mineralwolle Dichte größer
180 kg/m³ und Schmelzpunkt > 1.000 °C zu stopfen.
Menge: 18,000 St

**04.08.500 Schließen von Einbauöffnungen BSK, größer 200ø bis 400ø**
Schließen von Einbauöffnungen BSK, größer 200ø
bis 400ø
DIN 276-1.. 431 Lüftungsanlagen
Leistungsbereich: 047
Schließen von Einbauöffnungen an Brandschutzklappen, Durchmesser größer 200 mm bis 400 mm.
Die umlaufende Spalte zwischen den Brandschutzklappen und der zu schützenden Wand bzw. Decke sind mit Mörtel der Gruppen II, IIa oder IIIa nach DIN 1053, mit Beton oder Brandschutzmörtel vollständig über die gesamte Dicke der Wand oder Decke auszufüllen.
Bei nur teilweiser Ausmörtelung sind Spalten, die nicht größer als 50 mm sein dürfen, mit Mineralwolle Dichte größer
180 kg/m³ und Schmelzpunkt > 1.000 °C zu stopfen.
Menge: 3,000 St

#### Bereich 04.09 Inspektionsöffnung

*Hinweis: Inspektionsöffnung für rechteckige Lüftungsleitungen ATC3*

**04.09.10 Inspektionsöffnung rechteckig Stahl verz 300/100mm**
*** Bezugsbeschreibung
STLB-Bau 2024-04 075
Inspektions- und Wartungsöffnung als Deckel mit Einbaurahmen und Dichtung, rechteckig, aus verzinktem Stahl, Maße 300/100 mm, für Einbau in rechteckige Luftleitung, mit Kantenschutz, mit Schraubverschluss und Rändelmutter, Luftdichtheitsklasse ATC3 DIN EN 16798-3.
Menge: 160,000 St
Zeitansatz: 0,40

**04.09.20 Wie vor, jedoch Maße 400/200 mm;**
*** wie Position 04.09.10
STLB-Bau 2024-04 075
Maße 400/200 mm
Menge: 145,000 St
Zeitansatz: 0,41

**04.09.30 Inspektionsöffnung rechteckig Stahl verz 500/400 mm;**
*** wie Position 04.09.10
Maße 500/400 mm
Menge: 31,000 St
Zeitansatz: 0,47

*Hinweis: Inspektionsöffnung für rechteckige Lüftungsleitungen ATC2*

**04.09.40 Inspektionsöffnung rechteckig Stahl verz 300/100mm**
*** Bezugsbeschreibung
STLB-Bau 2024-04 075
Inspektions- und Wartungsöffnung als Deckel mit Einbaurahmen und Dichtung, rechteckig, aus verzinktem Stahl, Maße 300/100 mm, für Einbau in rechteckige Luftleitung, mit Kantenschutz, mit Schraubverschluss und Rändelmutter, aerosolatdicht, Luftdichtheitsklasse ATC2 DIN EN 16798-3.
Menge: 1,000 St
Zeitansatz: 0,40

**04.09.50 Wie vor, jedoch Maße 400/200 mm;**
*** wie Position 04.09.40
STLB-Bau 2024-04 075
Maße 400/200 mm
Menge: 7,000 St
Zeitansatz: 0,41

**04.09.60 Wie vor, jedoch Maße 500/400 mm;**
*** wie Position 04.09.40
STLB-Bau 2024-04 075
Maße 500/400 mm
Menge: 6,000 St
Zeitansatz: 0,47

*Hinweis: Inspektionsöffnung für runde Lüftungsleitungen*

**04.09.70 Inspektionsöffnung oval Stahl verz 180/80mm**
*** Bezugsbeschreibung
STLB-Bau 2024-04 075
Inspektions- und Wartungsöffnung als Deckel mit Einbaurahmen und Dichtung, oval, aus verzinktem Stahl, Maße 180/80 mm, für Einbau in runde Luftleitung, mit Kantenschutz, mit Schraubverschluss und Rändelmutter, Luftdichtheitsklasse ATC3 DIN EN 16798-3.
Menge: 245,000 St
Zeitansatz: 0,39

**04.09.80 Wie vor, jedoch Maße 200/100 mm;**
*** wie Position 04.09.70
STLB-Bau 2024-04 075
Maße 200/100 mm
Menge: 67,000 St
Zeitansatz: 0,37

#### Bereich 04.10 Lüftung

*Hinweis: Filtergehäuse und Filter für Kanaleinbau,, rechteckig*
Filtergehäuse und Filter für Kanaleinbau, rechteckig

**04.10.10 Luftfilterkasette Nennweite 200 mm**
Luftfilter zum Einbau in Rohrverlauf von Lüftungsanlagen. Anschlüsse mit Doppellippen-Dichtung, zu Norm- Rohrdurchmessern passend. Abnehmbarer Deckel zur Filterentnahme mit Verschlussbügel. Mit Filtereinsatz aus synthetischem Kunststoff.. Zubehör: Ersatz-Luftfilter Filterwiderstand mit Differenzdruckwächter überwachen.

Technische Daten
Einbaulage: senkrecht / waagerecht
Material Gehäuse: Stahlblech, verzinkt
Gewicht: 5,20 kg
Filterklasse: ISO ePM1 50%/F7, 64 g/m²
Staubeinspeicherung: 88,6 g/m²
Nennweite: 250 mm
Breite / Höhe / Tiefe: 424 / 385 / 480 mm
Menge: 1,000 St

**04.10.20 Kanalgehäuse für Filtereinbau (Vorhaltung Aktivkohlefilter Kantine)**
Kanalgehäuse als modulares und vielseitiges System für die Unterbringung von zellularen, weichen oder starren Taschen-Vorfiltern und CAB-Aktivkohlefiltern. Die Installation erfolgt durch direkte Kanalmontage mit horizontaler Luftrichtung. Sie sind mit einer Zugangstüre mit exzentrischen Klemmnocken ausgestattet. Der Filter wird mit Hilfe von Exzenterspannern geklemmt. An der Luftein- und -auslassseite sind vorgebohrte Flansche angebracht.
Material und Ausführung:
Gehäuse aus verzinktem Stahlblech. - Verriegelung: doppelter Exzenterhebel aus Edelstahl AISI 304. - EPDM- Dichtung am Türfalz. - Vorgebohrte Flansche
Gewicht: 17 kg
Breite / Höhe / Tiefe: 685 / 380 / 585 mm
Menge: 2,000 St

*Hinweis: Elastische Verbindung, rechteckig*

**04.10.30 Elastische Verbindung rechteckige Luftleitg Kanten-L 250-500 mm**
*** Bezugsbeschreibung
STLB-Bau 2023-04 075
Elastisches Verbindungsstück, Baustoffklasse DIN 4102-1 B1 (schwerentflammbar),
Werkstoff
Polyestergewebe, beidseitig mit PVC beschichtet, schrumpffest, luftdicht, druckbeständig, verrottungsfest.

aerosolatdicht, Luftdichtheitsklasse ATC3 DIN EN 16798-3, mit Potentialausgleich, für rechteckige Luftleitung, größte Kantenlänge über 250 bis 500 mm, mit Anschlussrahmen aus verzinktem Stahl, einschl. Gegenrahmen, Schrauben und Dichtung.
Menge: 96,000 St

**04.10.40 Elastische Verbindung rechteckige Luftleitg Kanten-L 500-1000mm**
*** wie Position 04.10.30
STLB-Bau 2023-04 075
größte Kantenlänge über 500 bis 1000 mm
Werkstoff
Polyestergewebe, beidseitig mit PVC beschichtet, schrumpffest, luftdicht, druckbeständig, verrottungsfest.
Menge: 182,000 St

**04.10.50 Elastische Verbindung rechteckige Luftleitg Kanten-L 1000-1500mm**
*** wie Position 04.10.30
STLB-Bau 2023-04 075
größte Kantenlänge über 1000 bis 1500 mm
Werkstoff
Polyestergewebe, beidseitig mit PVC beschichtet, schrumpffest, luftdicht, druckbeständig, verrottungsfest.
Menge: 41,000 St

*Hinweis: Elastische Verbindung, rund*

**04.10.60 Elastische Verbindung runde Luftleitg Durchm. 100-250 mm**
*** Bezugsbeschreibung
STLB-Bau 2023-04 075
Elastisches Verbindungsstück, Baustoffklasse DIN 4102-1 B1 (schwerentflammbar),
Werkstoff
Polyestergewebe, beidseitig mit PVC beschichtet, schrumpffest, luftdicht, druckbeständig, verrottungsfest.

aerosolatdicht, Luftdichtheitsklasse ATC4 DIN EN 16798-3, mit Potentialausgleich, für runde Luftleitung, Durchmesser über 100 bis 250 mm, mit Anschlussrahmen aus verzinktem Stahl, einschl. Gegenrahmen, Schrauben und Dichtung.
Menge: 223,000 St

**04.10.70 Elastische Verbindung runde Luftleitg Durchm. 250-500 mm**
*** wie Position 04.10.60
STLB-Bau 2023-04 075
Durchmesser über 250 bis 500 mm
Werkstoff
Polyestergewebe, beidseitig mit PVC beschichtet, schrumpffest, luftdicht, druckbeständig, verrottungsfest.
Menge: 12,000 St

### Titel 05 Luftdurchlässe

#### Bereich 05.01 Lüftungsgitter

*Hinweis: Lüftungsgitter für Kanaleinbau, Aluminium*

**05.01.10 Luftgitter Alu besch B 225mm H 125mm**
*** Bezugsbeschreibung
STLB-Bau 2024-04 075
Luftgitter für Einbau in rechteckige Luftleitungen, aus Aluminium-Profilen, beschichtet, Frontrahmen profiliert, mit verdeckter Schraubbefestigung, mit Dichtung, mit waagerechten, einzeln verstellbaren Frontlamellen und senkrechten, einzeln verstellbaren Lamellen, Volumenstromeinstellsatz aus profilierten Blechen aus beschichtetem Stahl, mit gegenläufig gekoppelten Lamellen, Breite 225 mm, Höhe 125 mm.
Menge: 47,000 St
Zeitansatz: 0,42

**05.01.20 Wie vor, jedoch Breite 325 mm;**
*** wie Position 05.01.10
STLB-Bau 2024-04 075
Breite 325 mm
Menge: 3,000 St
Zeitansatz: 0,43

**05.01.30 Wie vor, jedoch Breite 325 mm; Höhe 225 mm;**
*** wie Position 05.01.10
STLB-Bau 2024-04 075
Breite 325 mm
Höhe 225 mm
Menge: 5,000 St
Zeitansatz: 0,47

**05.01.40 Wie vor, jedoch Breite 425 mm; Höhe 225 mm;**
*** wie Position 05.01.10
STLB-Bau 2024-04 075
Breite 425 mm
Höhe 225 mm
Menge: 1,000 St
Zeitansatz: 0,50

**05.01.50 Wie vor, jedoch Breite 425 mm; Höhe 325 mm;**
*** wie Position 05.01.10
STLB-Bau 2024-04 075
Breite 425 mm
Höhe 325 mm
Menge: 4,000 St
Zeitansatz: 0,55

**05.01.60 Wie vor, jedoch Breite 525 mm; Höhe 325 mm;**
*** wie Position 05.01.10
STLB-Bau 2024-04 075
Breite 525 mm
Höhe 325 mm
Menge: 3,000 St
Zeitansatz: 0,59

**05.01.70 Wie vor, jedoch Breite 625 mm;**
*** wie Position 05.01.10
STLB-Bau 2024-04 075
Breite 625 mm
Menge: 3,000 St
Zeitansatz: 0,48

**05.01.80 Wie vor, jedoch Breite 625 mm; Höhe 225 mm;**
*** wie Position 05.01.10
STLB-Bau 2024-04 075
Breite 625 mm
Höhe 225 mm
Menge: 22,000 St
Zeitansatz: 0,55

**05.01.90 Wie vor, jedoch Breite 825 mm; Höhe 225 mm;**
*** wie Position 05.01.10
STLB-Bau 2024-04 075
Breite 825 mm
Höhe 225 mm
Menge: 6,000 St
Zeitansatz: 0,61

**05.01.100 Wie vor, jedoch Breite 1225 mm; Höhe 525 mm;**
*** wie Position 05.01.10
STLB-Bau 2024-04 075
Breite 1225 mm
Höhe 525 mm
Menge: 2,000 St
Zeitansatz: 1,15

*Hinweis: Lüftungsgitter für Rohreinbau, Aluminium*

**05.01.110 Luftgitter Alu besch B 225mm H 75mm**
*** Bezugsbeschreibung
STLB-Bau 2024-04 075
Luftgitter für Einbau in runde Luftleitungen, aus Aluminium-Profilen, beschichtet, Frontrahmen profiliert, mit verdeckter Schraubbefestigung, mit Dichtung, mit waagerechten, einzeln verstellbaren Frontlamellen und senkrechten, einzeln verstellbaren Lamellen, Volumenstromeinstellsatz aus profilierten Blechen aus beschichtetem Stahl, mit gegenläufig gekoppelten Lamellen, Breite 225 mm, Höhe 75 mm.
Menge: 45,000 St
Zeitansatz: 0,41

**05.01.120 Wie vor, jedoch Breite 325 mm,**
*** wie Position 05.01.110
STLB-Bau 2024-04 075
Breite 325 mm
Menge: 13,000 St
Zeitansatz: 0,41

**05.01.130 Wie vor, jedoch Breite 325 mm; Höhe 125 mm;**
*** wie Position 05.01.110
STLB-Bau 2024-04 075
Breite 325 mm
Höhe 125 mm
Menge: 9,000 St
Zeitansatz: 0,43

**05.01.140 Wie vor, jedoch Breite 425 mm; Höhe 125 mm;**
*** wie Position 05.01.110
STLB-Bau 2024-04 075
Breite 425 mm
Höhe 125 mm
Menge: 2,000 St
Zeitansatz: 0,45

*Hinweis: Wandgitter mit festem Raster*
Wandgitter mit festem Raster für die Abluft im Eventbereich

**05.01.150 Wandgitter mit festem Raster (LxH) 500 x 300 mm**
Wandgitter mit festem Raster (LxH) 500 x 300 mm - Aluminium
Das Innengitter geeignet für die Abluft und wird in der Wand mit einer Lochgröße von 500 x 300 mm montiert. Ausführung GItter  mit festem Raster mit geraden Maschen und Schraubenlöchern im Rand. Die Maschen im Gitter sind 15 x 15 mm. Frontrahmen besteht aus stranggepresstem, naturfarben eloxiertem Aluminium und das Raster aus Hochglanz-Aluminium.Befestigung mit unsichtbarer Verschraubung
Breite: 500mm, Höhe 300mm
Menge: 1,000 St
Zeitansatz: 0,41

#### Bereich 05.02 Lüftungsventile

*Hinweis: Lüftungsventil, Abluft*

**05.02.10 Luftventil Abluft 100mm beschStahl**
*** Bezugsbeschreibung
STLB-Bau 2024-04 075
Luftventil, für Abluft, Nenngröße 100 mm, mit Ventilsitz und manuell einstellbarem Ventilteller, aus beschichtetem Stahl, mit Einbaurahmen aus verzinktem Stahl, mit Frontplatte aus beschichtetem Stahl, L/B 185/185 mm,
max. Abluftvolumenstrom in m3/h
90
.
Menge: 112,000 St
Zeitansatz: 0,21

**05.02.20 Luftventil Abluft 125 mm beschStahl**
*** wie Position 05.02.10
STLB-Bau 2024-04 075
Nenngröße 125 mm
max. Abluftvolumenstrom in m3/h
108
Menge: 8,000 St
Zeitansatz: 0,25

**05.02.30 Luftventil Abluft 160mm beschStahl**
*** wie Position 05.02.10
STLB-Bau 2024-04 075
Nenngröße 160 mm
max. Abluftvolumenstrom in m3/h
126
Menge: 5,000 St
Zeitansatz: 0,29

**05.02.40 Luftventil Abluft 200mm beschStahl**
*** wie Position 05.02.10
STLB-Bau 2024-04 075
Nenngröße 200 mm
max. Abluftvolumenstrom in m3/h
180
Menge: 5,000 St
Zeitansatz: 0,35

*Hinweis: Lüftungsventil, Zuluft*

**05.02.50 Luftventil Zuluft 100mm beschStahl**
*** Bezugsbeschreibung
STLB-Bau 2024-04 075
Luftventil, für Zuluft, Nenngröße 100 mm, mit Ventilsitz und manuell einstellbarem Ventilteller, aus beschichtetem Stahl, mit Einbaurahmen aus verzinktem Stahl, mit Frontplatte aus beschichtetem Stahl, L/B 185/185 mm.
Menge: 70,000 St
Zeitansatz: 0,21

**05.02.60 Luftventil Zuluft 125mm beschStahl**
*** wie Position 05.02.50
STLB-Bau 2024-04 075
Nenngröße 125 mm
Menge: 12,000 St
Zeitansatz: 0,25

**05.02.70 Luftventil Zuluft 160 mm beschStahl**
*** wie Position 05.02.50
STLB-Bau 2024-04 075
Nenngröße 160 mm
Menge: 15,000 St
Zeitansatz: 0,29

**05.02.80 Luftventil Zuluft 200 mm beschStahl**
*** wie Position 05.02.50
STLB-Bau 2024-04 075
Nenngröße 200 mm
Menge: 2,000 St
Zeitansatz: 0,35

#### Bereich 05.03 Quellluftdurchlässe

*Hinweis: Bodenquellauslass zum Einbau in Doppelboden*

**05.03.10 Bodenquellauslass Einbau rechteckig Gehäuse Stahl verzinkt 1200x260x540 mm**
*** Bezugsbeschreibung
Bodenquellauslass für eine Misch-/Quellströmung nach VDI 3804, zum Einbau in den Doppelboden.

Gehäuse mit zwei Zulufteinströmstutzen inkl. Drosselelement, DN 125. Die Gehäusewandung ist abgekantet zwecks statischer Auflage des begehbaren Luftdurchlassgitters. Zur Anpassung an Bautoleranzen ist der Luftdurchlass mit höhenverstellbaren Gewindeschrauben ausgestattet.Festdrosselkassette zur Erzeugung einer Misch-/Quellströmung. Lineargitter, ausgeführt als begehbarer, starrer Rost, Stababmessungen 16 x 5 mm, Stababstand 8,5 mm. Die Befestigung des Auflagerahmens an das Gehäuse erfolgt über Drehclipse.

Gehäuse aus verzinktem Stahlblech, Qualitätslackierung nach RAL 7024 (graphitgrau), matt. Gitter und Auflagerahmen aus Aluminium, naturfarben eloxiert, inkl. Erhöhung des Kastens um etwa 350 mm (Konferenzbereiche EG)
1200 x 260 x 540 mm.

inkl. Schallentkopplung zu Umfassungsbauteilen.
Menge: 84,000 St

**05.03.20 Wie vor, jedoch 1450x180x390 mm**
*** wie Position 05.03.10
1450x180x390 mm.
 inkl. Erhöhung des Kastens um etwa 250 mm (Eventbereich 3.OG).
Menge: 14,000 St

#### Bereich 05.04 Dachhaube
*** Grundausführung ZZV 1.0

**Ausführungsbeschreibung 5 Deflektorhaube für Fortluft HF, Stahlblech verzinkt**
*Deflektorhaube für Fortluft HF, Stahlblech verzinkt*
Deflektorhaube für Fortluft, zum Anschluss an runde Rohrleitungen, oben mit Schutzgitterabdeckung, mit Regenauffangtrichter und nach außen geführtem Wasserablauf. Am unteren Teil mit innenliegender Regenrinne zur Ableitung von Spritz- und Kondenswasser. Strömungsgünstige, schlanke Bauweise. Verbindung zum Lüftungsrohr mittels Flansch Typ FL. Die Haube wird mit Gegenflansch ausgeliefert.
Material: verzinktes Stahlblech

**05.04.10 Deflektorhaube Stahl verz Gr.200 Vogelschutzgitter**
STLB-Bau 2024-04 075
Deflektorhaube, für Fortluft, Deflektor mit Trichter und Entwässerungsrohr, aus verzinktem Stahl, mit Steckverbinder, Nenndurchmesser 200, mit Dachsockel für Flachdach, aus verzinktem Stahl, wärmegedämmt, mit Vogelschutzgitter, Ausführung gemäß Zeichnung und Einzelbeschreibung.
Menge: 1,000 St
Zeitansatz: 0,78

**Ausführungsbeschreibung 6 Deflektorhaube für Fortluft HF, Stahlblech verzinkt**
*Deflektorhaube für Fortluft HF, Stahlblech verzinkt*
Deflektorhaube für Fortluft, zum Anschluss an rechteckige Lueftungskanaele, oben mit Schutzgitterabdeckung, mit Regenauffangtrichter und nach außen geführtem Wasserablauf. Am unteren Teil mit innenliegender Regenrinne zur Ableitung von Spritz- und Kondenswasser. Strömungsgünstige, schlanke Bauweise. Verbindung zum Lüftungsrohr mittels Flansch Typ FL. Die Haube wird mit Gegenflansch ausgeliefert.
Material: verzinktes Stahlblech
Die Deflektorhaube besteht im Wesentlichen aus einem Gehäuse in Form zweier gegeneinander angeordneter Pyramidenstümpfe, dem Fußteil und der Auffangeinrichtung für Niederschlag. Die Auffangeinrichtung ist konstruktiv so gestaltet, dass der Anströmquerschnitt vollständig überdeckt ist und somit das Eindringen von Niederschlag weitestgehend vermieden wird. Das Fußteil ist mit einem Anschlussrahmen zur sicheren Befestigung am Aufstellsockel versehen. Flanschverbindung und ggf. eine wärmedämmende Ummantelung sind durch einen Regenkragen zu
schützen.

**05.04.20 Deflektorhaube Stahl verz Gr.300x300 mm Vogelschutzgitter**
*** Bezugsbeschreibung
Deflektorhaube -300x300 mm-. aus Stahl verzinkt für Fortluft. Anschlussmaß A=300 mm und B=300 mm. Anschlussrahmen ausgeführt als Leichtprofil 40mm mit Dichtstoff. Für Sicherung des Baustellentransportes. Konstruktion aus zwei gegeneinander angeordneten Pyramidenstümpfen, innenliegender spitzwinkliger Auffangrinne, deren Außenseiten mit der Gehäusewandung etwa parallele Strömungskanäle bilden. Wasserableitung über einen
umlaufenden Spalt. Vogelschutzgitter an der Luftaus- trittsöffnung. Fußstück mit Befestigungsflansch zur sicheren Befestigung der Deflektorhaube auf dem Aufstellsockel.

Zubehör:
Regenkragen eckig 300x300 mm aus Stahl verzinkt. Ausgeführt zur Abdeckung von Anschlussaussenmass A=300 mm und
B= 300mm mit Überdeckungsbreite von 60 mm im 45° Winkel. Halslängen oben 30 mm und unten 30 mm mit Gesamthöhe
von 120 mm.
Menge: 1,000 St
Zeitansatz: 1,17

**05.04.30 Wie vor, jedoch 500x500 mm;**
*** wie Position 05.04.20
500x500 mm,
Menge: 2,000 St
Zeitansatz: 1,47

**05.04.40 Wie vor, jedoch 550x550 mm;**
*** wie Position 05.04.20
550x550 mm.
Menge: 1,000 St
Zeitansatz: 1,56

**05.04.50 Wie vor, jedoch 600x600 mm;**
*** wie Position 05.04.20
600x600 mm.
Menge: 1,000 St
Zeitansatz: 1,56

**05.04.60 Wie vor, jedoch 650x650 mm;**
*** wie Position 05.04.20
650x650 mm.
Menge: 1,000 St
Zeitansatz: 1,56

#### Bereich 05.05 Wetterschutzgitter
*** Grundausführung ZZV 1.0

**Ausführungsbeschreibung 7 Wetterschutzgitter**
*Wetterschutzgitter*

**05.05.10 Wetterschutzgitter rund Gr.160 Alu**
STLB-Bau 2024-04 075
Wetterschutzgitter, für Außenluft, rund, Nenndurchmesser 160 mm, Rahmen und Lamellen aus Aluminium, mit Vogelschutzgitter aus verzinktem Stahl.
Menge: 1,000 St
Zeitansatz: 0,11

**05.05.20 Wetterschutzgitter rechteckig B 600mm H 495mm Stahl**
*** Bezugsbeschreibung
Wetterschutzgitter, für Außenluft, rechteckig, Nennbreite 600 mm, Nennhöhe 495 mm, Rahmen und Lamellen aus Stahl, korrosionsgeschützt, beschichtet, Anordnung Lamellen waagerecht, mit Vogelschutzgitter aus verzinktem Stahl, Lamellenbefestigungsleisten aus verzinktem Stahl.
Menge: 1,000 St
Zeitansatz: 0,36

**05.05.30 Wie vor, jedoch Nennbreite 800 mm; Nennhöhe 990 mm;**
*** wie Position 05.05.20
Nennbreite: 800 mm
Nennhöhe: 990 mm.
Menge: 1,000 St
Zeitansatz: 0,55

**05.05.40 Wie vor, jedoch Nennbreite 1000 mm; Nennhöhe 990 mm;**
*** wie Position 05.05.20
Nennbreite: 1000 mm
Nennhöhe: 990 mm.
Menge: 1,000 St
Zeitansatz: 0,61

**05.05.50 Wie vor, jedoch Nennbreite 1400 mm; Nennhöhe 825 mm;**
*** wie Position 05.05.20
Nennbreite: 1400 mm
Nennhöhe: 825 mm.
Menge: 1,000 St
Zeitansatz: 0,66

**05.05.60 Wie vor, jedoch Nennbreite 1400 mm; Nennhöhe 1155 mm;**
*** wie Position 05.05.20
Nennbreite: 1400 mm
Nennhöhe: 1155 mm.
Menge: 1,000 St
Zeitansatz: 0,75

#### Bereich 05.06 Lüftungsturm
*** Grundausführung ZZV 1.0

**Ausführungsbeschreibung 8 Lüftungsturm Außenluftansaugung**
*Lüftungsturm Außenluftansaugung*

**05.06.10 Lüftungsturm**
Lamellenhaube aus Edelstahl V2A für Aussenluft.
Anschlussmaß
A=1000mm und B=1000mm.
Anschlussrahmen ausgeführt als Leichtprofil 40mm mit Dichtstoff. Zur Sicherung des Baustellentransportes mit 4 Kranöse(n) versehen. Dachhaube eckig, als Lamellenhaube mit Anschlussrahmen, bestehend aus einer stabilen Unterkonstruktion mit umlaufend angebrachten, auf Gehrung geschnittenen, verdeckt befestigten Lamellen mit hinterlegtem Vogelschutzgitter. Fußpunkt ausgestattet mit Kanalanschlussprofil.

Turm Außendurchmesser :1.000 mm x 1.000 mm
Gesamt Höhe: 3.900 mm
Standrohr Höhe: 3.080 mm
Lamellenhaube  genietet
Angenommener Volumenstrom: 12.000 m³/h
Ausführung:
- Lamellen überstehend
- Vogelschutzgitter hinter Lamellen
- Dachform = Lamellenhaube genietet (nicht verschweißt)
- Montageplatte aus Edelstahl 1.4301 1100 mm x 1100 mm
- mit Blitzschutzklemme und demontierbaren Kranösen
- Kaminanschluss von unten
Materialstärke: 2.0 mm Edelstahl V2A (1.4301)
Mantelrohr in Segmentbauweise um die erforderlichen Steifigkeit zu erreichen
Oberfläche: gebeizt und passiviert

Koordination vor Bestellung mit dem bauseits erstellten Fundament
Menge: 1,000 St
Zeitansatz: 0,36

### Titel 06 Dämmung

*Hinweis: Dämmung der Lüftungskanäle*
Dämmung der Lüftungskanäle:
Außenluftkanäle:
Im Gebäude: 32 mm synthetischer Kautschukdämmung
Im Außenbereich keine Dämmung
Ausnahmen:
- Anbindung an Bodenlüfter: 20 mm Mineralwolle
- Außenluft RLT-Anlage Konferenz klein und RLT-Anlage Lager (EG): 50 mm Mineralwolle diffusiondicht

Fortluftkanäle:
Im Gebäude (inkl. Schächte): 19 mm synthetischer Kautschukdämmung
Im Außenbereich keine Dämmung
Ausnahmen:
- Anbindung an Bodenlüfter: 20 mm Mineralwolle (siehe Außenluft)
- Fortluft RLT-Anlage Konferenz klein und RLT-Anlage Lager (EG): 30 mm Mineralwolle diffusiondicht
- Fortluft Müllraum: 30 mm Mineralwolle diffusionsdicht

Ab- und Zuluft:
Im Gebäude (inkl. Schächte): 30 mm Mineralwolle
Im Außenbereich: 100 mm Mineralwolle verblecht
Ausnahmen:
- Übergang UG-EG [Konferenzbereiche]: Kanäle sind vom Schalldämpfer bis zur Brandschutzklappe mit 40 mm Mineralwolle und 1 mm Blech zu dämmen (siehe Position 08).
- Abluftkanäle EG- Decke: Multifunktionsräume klein: 40 mm Mineralwolle.
- Abluftkanal EG Decke über Multifunktionsräume, Anbindung von zwei Räumen an ein- und denselben Kanal [Multifunktionsraum groß - Foyer]. Auf den Plänen markierten Kanal ist mit 40mm Mineralwolle und 2 Lagen Gipskarton abzukoffern
- Ab- und Zuluftkanäle in Bürobereichen EG, 1.OG. 2.OG: Bei Querung von Fluren oder beim Durchgang durch andere Räume: 40 mm Mineralwolle mit ≥ 1 mm Stahlblech.
- Sichtbereichen: keine Dämmung

In Zentralen werden isolierte Kanalteile bis zu einer Höhe von 2 m stoßfest verblecht

#### Bereich 06.01 Wärmedämmung, eckig

*Hinweis: Wärmedämmung, Kanal, Mineralwolle D 20 mm ohne Ummantelung*
Wärmedämmung, D=20 mm an Kanälen und Formstücken.
Der Zuschnitt erfolgt nach örtlicher Erfordernis.

**06.01.10 Wärmedämmung Luftltg Kanten-L bis 500mm Gebäude Mineralwolle Matte D 20mm**
STLB-Bau 2024-04 047
Wärmedämmung ohne Ummantelung DIN 4140 an haus- und betriebstechnischen Anlagen, an Luftleitung, rechteckig, Maße DIN EN 1505, Kantenlänge bis 500 mm, Mindestabstände DIN 4140 sind nicht eingehalten, im Gebäude, Dämmung aus Mineralwolle DIN EN 14303, als Lamellenmatte, Dämmschichtdicke 20 mm, Brandverhaltensklasse DIN EN 13501-1 A1 (nichtbrennbar), Wärmeleitfähigkeit 0,035 W/(mK) bei 40 Grad C Mitteltemperatur DIN EN 12667, kaschiert mit Alufolie.
Menge: 98,000 m2
Zeitansatz: 0,20

*Hinweis: Wärmedämmung, Kanal, Mineralwolle D 30 mm ohne Ummantelung*
Wärmedämmung, D=30 mm an Kanälen und Formstücken.
Mindestabstände DN 4140 sind nicht eingehalten.
Der Zuschnitt erfolgt nach örtlicher Erfordernis.

**06.01.20 Wärmedämmung Luftltg Kanten-L bis 500mm Gebäude Mineralwolle Matte D 30mm**
*** Bezugsbeschreibung
STLB-Bau 2024-04 047
Wärmedämmung ohne Ummantelung DIN 4140 an haus- und betriebstechnischen Anlagen, an Luftleitung, rechteckig, Maße DIN EN 1505, Kantenlänge bis 500 mm, im Gebäude, Dämmung aus Mineralwolle DIN EN 14303, als Lamellenmatte, Dämmschichtdicke 30 mm, Brandverhaltensklasse DIN EN 13501-1 A1 (nichtbrennbar), Wärmeleitfähigkeit 0,035 W/(mK) bei 40 Grad C Mitteltemperatur DIN EN 12667, kaschiert mit Alufolie, Arbeitshöhe des Montageortes bis 5,5 m über der Standfläche des hierfür erforderlichen Gerüstes, Gerüst wird gesondert vergütet.
Menge: 550,000 m2
Zeitansatz: 0,24

**06.01.30 Wie vor, jedoch Kantenlänge über 500 bis 1000 mm;**
*** wie Position 06.01.20
STLB-Bau 2024-04 047
Kantenlänge über 500 bis 1000 mm
Menge: 300,000 m2
Zeitansatz: 0,24

**06.01.40 Wie vor, jedoch Kantenlänge über 1000 bis 1500 mm;**
*** wie Position 06.01.20
STLB-Bau 2024-04 047
Kantenlänge über 1000 bis 1500 mm
Menge: 18,000 m2
Zeitansatz: 0,24

**06.01.50 Wie vor, jedoch Kantenlänge über 1500 bis 2000 mm;**
*** wie Position 06.01.20
STLB-Bau 2024-04 047
Kantenlänge über 1500 bis 2000 mm
Menge: 5,000 m2
Zeitansatz: 0,24

**06.01.60 Formstück Mineralwolle Wärmedämmung Luftltg Kanten-L bis 500mm Gebäude 0,035W/(mK) D 30mm kaschiert Alu-Folie**
*** Bezugsbeschreibung
STLB-Bau 2024-04 047
Formstück aus Mineralwolle DIN EN 14303, Wärmedämmung DIN 4140 an haus- und betriebstechnischen Anlagen, an Luftleitung, rechteckig, Kantenlänge bis 500 mm, Maße DIN EN 1505, im Gebäude, Baustoffklasse DIN 4102-1 A (nichtbrennbar), Wärmeleitfähigkeit 0,035 W/(mK) bei 40 Grad C Mitteltemperatur DIN EN 12667, Dämmschichtdicke 30 mm, kaschiert mit Aluminiumfolie, Arbeitshöhe des Montageortes bis 5,5 m über der Standfläche des hierfür erforderlichen Gerüstes, Gerüst wird gesondert vergütet.
Menge: 402,000 m2
Zeitansatz: 0,24

**06.01.70 Wie vor, jedoch Kantenlänge über 500 bis 1000 mm;**
*** wie Position 06.01.60
STLB-Bau 2024-04 047
Kantenlänge über 500 bis 1000 mm
Menge: 235,000 m2
Zeitansatz: 0,33

**06.01.80 Wie vor, jedoch Kantenlänge über 1000 bis 1500 mm;**
*** wie Position 06.01.60
STLB-Bau 2024-04 047
Kantenlänge über 1000 bis 1500 mm
Menge: 40,000 m2
Zeitansatz: 0,41

**06.01.90 Wie vor, jedoch Kantenlänge über 1500 bis 2000 mm;**
*** wie Position 06.01.60
STLB-Bau 2024-04 047
Kantenlänge über 1500 bis 2000 mm
Menge: 2,000 m2
Zeitansatz: 0,50

**06.01.100 Ausschnitt, MiWo alukaschiert, 4-seitig**
Ausschnitt, MiWo alukschiert, 4-seitig
DIN 276-1.. 431 Lüftungsanlagen
Leistungsbereich: 047
Ausschnitte in Wärmedämmung aus Mineralwolle DIN EN 14303, 4-seitiger, AS-Qualität und silikonfrei, mit gitternetz- verstärkter Aluminiumfolie kaschiert, für Messstutzen, Fühler,u.ä..
Ausssparungen für Kanaleinbauten sind sauber mit Alufolie einzufassen.
Dämmdicke D: 30 mm.
Arbeitshöhe des Montageortes bis 5,5 m über der Standfläche des hierfür erforderlichen Gerüstes, Gerüst wird gesondert vergütet.
Menge: 100,000 St

**06.01.110 Rosetten, MiWo alukaschiert, 4-seitig**
Rosetten, MiWo alukschiert, 4-seitig
DIN 276-1.. 431 Lüftungsanlagen
Leistungsbereich: 047
Rosetten in Wärmedämmung aus Mineralwolle DIN EN 14303, AS-Qualität und silikonfrei, mit gitternetzverstärkter Aluminium- folie kaschiert, umlaufend 4-seitig, zum Verdecken der Fugen.
Dämmdicke D: 30 mm.
Arbeitshöhe des Montageortes bis 5,5 m über der Standfläche des hierfür erforderlichen Gerüstes, Gerüst wird gesondert vergütet.
Menge: 50,000 St

**06.01.120 Einsätze, MiWo alukaschiert, 4-seitig**
Einsätze, MiWo alukschiert, 4-seitig
DIN 276-1.. 431 Lüftungsanlagen
Leistungsbereich: 047
Einsätze in Wärmedämmung aus Mineralwolle DIN EN 14303, AS-Qualität und silikonfrei, mit gitternetzverstärkter Aluminium- folie kaschiert, 4-seitig.
Dämmdicke D: 30 mm.
Arbeitshöhe des Montageortes bis 5,5 m über der Standfläche des hierfür erforderlichen Gerüstes, Gerüst wird gesondert vergütet.
Menge: 30,000 St

*Hinweis: Wärmedämmung, Kanal, Mineralwolle D 30 mm mit Ummantelung*
Wärmedämmung, D=30 mm mit Blechummantelung an Kanälen und Formstücken.
Mindestabstände DN 4140 sind nicht eingehalten.
Der Zuschnitt erfolgt nach örtlicher Erfordernis.

**06.01.130 Wärmedämmung Ummantelung Luftltg Kanten-L 500-1000mm Gebäude Mineralwolle Matte D 30mm Mantel prof. Blech AlMg2Mn0,8**
*** Bezugsbeschreibung
STLB-Bau 2024-04 047
Wärmedämmung einschl. Ummantelung DIN 4140 an haus- und betriebstechnischen Anlagen, an Luftleitung, rechteckig, Maße DIN EN 1505, Kantenlänge über 500 bis 1000 mm, im Gebäude, Dämmung aus Mineralwolle DIN EN 14303, als Lamellenmatte, Dämmschichtdicke 30 mm, Brandverhaltensklasse DIN EN 13501-1 A1 (nichtbrennbar), Wärmeleitfähigkeit 0,035 W/(mK) bei 40 Grad C Mitteltemperatur DIN EN 12667, kaschiert mit Alufolie, Ummantelung aus profiliertem Blech, Aluminium, AlMg2Mn0,8, Arbeitshöhe des Montageortes bis 3,5 m über der Standfläche des hierfür erforderlichen Gerüstes.
Menge: 45,000 m2
Zeitansatz: 0,64

**06.01.140 Wie vor, jedoch Kantenlänge über 1000 bis 1500 mm;**
*** wie Position 06.01.130
STLB-Bau 2024-04 047
Kantenlänge über 1000 bis 1500 mm
Menge: 21,000 m2
Zeitansatz: 0,64

**06.01.150 Wie vor, jedoch Kantenlänge über 1500 bis 2000 mm;**
*** wie Position 06.01.130
STLB-Bau 2024-04 047
Kantenlänge über 1500 bis 2000 mm
Menge: 24,000 m2
Zeitansatz: 0,64

**06.01.160 Formstück Mineralwolle Wärmedämmung Ummantelung Luftltg Kanten-L 500-1000mm Gebäude 0,035W/(mK) D 30mm kaschiert Alu-Folie Mantel prof. Blech AlMg2Mn0,8**
*** Bezugsbeschreibung
STLB-Bau 2024-04 047
Formstück aus Mineralwolle DIN EN 14303, Wärmedämmung einschl. Ummantelung DIN 4140 an haus- und betriebstechnischen Anlagen, an Luftleitung, rechteckig, Kantenlänge über 500 bis 1000 mm, Maße DIN EN 1505, im Gebäude, Baustoffklasse DIN 4102-1 A (nichtbrennbar), Wärmeleitfähigkeit 0,035 W/(mK) bei 40 Grad C Mitteltemperatur DIN EN 12667, Dämmschichtdicke 30 mm, kaschiert mit Aluminiumfolie, Ummantelung aus profiliertem Blech, Aluminium, AlMg2Mn0,8, Arbeitshöhe des Montageortes bis 3,5 m über der Standfläche des hierfür erforderlichen Gerüstes.
Menge: 6,000 m2
Zeitansatz: 0,73

**06.01.170 Wie vor, jedoch Kantenlänge über 1000 bis 1500 mm;**
*** wie Position 06.01.160
STLB-Bau 2024-04 047
Kantenlänge über 1000 bis 1500 mm
Menge: 15,000 m2
Zeitansatz: 0,80

**06.01.180 Kopie von Ausschnitt, MiWo alukaschiert, 4-seitig**
Ausschnitt, MiWo alukschiert, 4-seitig
DIN 276-1.. 431 Lüftungsanlagen
Leistungsbereich: 047
Ausschnitte in Wärmedämmung aus Mineralwolle DIN EN 14303, 4-seitiger, AS-Qualität und silikonfrei, mit gitternetz- verstärkter Aluminiumfolie kaschiert, für Messstutzen, Fühler,u.ä..
Ausssparungen für Kanaleinbauten sind sauber mit Alufolie einzufassen.
Dämmdicke D: 30 mm.
Arbeitshöhe des Montageortes bis 5,5 m über der Standfläche des hierfür erforderlichen Gerüstes, Gerüst wird gesondert vergütet.
Menge: 100,000 St

**06.01.190 Kopie von Rosetten, MiWo alukaschiert, 4-seitig**
Rosetten, MiWo alukschiert, 4-seitig
DIN 276-1.. 431 Lüftungsanlagen
Leistungsbereich: 047
Rosetten in Wärmedämmung aus Mineralwolle DIN EN 14303, AS-Qualität und silikonfrei, mit gitternetzverstärkter Aluminium- folie kaschiert, umlaufend 4-seitig, zum Verdecken der Fugen.
Dämmdicke D: 30 mm.
Arbeitshöhe des Montageortes bis 5,5 m über der Standfläche des hierfür erforderlichen Gerüstes, Gerüst wird gesondert vergütet.
Menge: 50,000 St

**06.01.200 Kopie von Einsätze, MiWo alukaschiert, 4-seitig**
Einsätze, MiWo alukschiert, 4-seitig
DIN 276-1.. 431 Lüftungsanlagen
Leistungsbereich: 047
Einsätze in Wärmedämmung aus Mineralwolle DIN EN 14303, AS-Qualität und silikonfrei, mit gitternetzverstärkter Aluminium- folie kaschiert, 4-seitig.
Dämmdicke D: 30 mm.
Arbeitshöhe des Montageortes bis 5,5 m über der Standfläche des hierfür erforderlichen Gerüstes, Gerüst wird gesondert vergütet.
Menge: 30,000 St

*Hinweis: Wärmedämmung, Kanal, Mineralwolle D 40 mm ohne Blechummantelung*
Wärmedämmung, D=40 mm an Kanälen und Formstücken.
Der Zuschnitt erfolgt nach örtlicher Erfordernis.

**06.01.210 Wärmedämmung Luftltg Kanten-L bis 500mm Gebäude Mineralwolle Matte D 40mm**
*** Bezugsbeschreibung
STLB-Bau 2024-04 047
Wärmedämmung ohne Ummantelung DIN 4140 an haus- und betriebstechnischen Anlagen, an Luftleitung, rechteckig, Maße DIN EN 1505, Kantenlänge bis 500 mm, im Gebäude, Dämmung aus Mineralwolle DIN EN 14303, als Lamellenmatte, Dämmschichtdicke 40 mm, Brandverhaltensklasse DIN EN 13501-1 A1 (nichtbrennbar), Wärmeleitfähigkeit 0,035 W/(mK) bei 40 Grad C Mitteltemperatur DIN EN 12667, kaschiert mit Alufolie, Arbeitshöhe des Montageortes bis 5,5 m über der Standfläche des hierfür erforderlichen Gerüstes, Gerüst wird gesondert vergütet.
Menge: 28,000 m2
Zeitansatz: 0,25

**06.01.220 Wie vor, jedoch Kantenlänge über 500 bis 1000 mm;**
*** wie Position 06.01.210
STLB-Bau 2024-04 047
Kantenlänge über 500 bis 1000 mm
Menge: 7,000 m2
Zeitansatz: 0,25

**06.01.230 Formstück Mineralwolle Wärmedämmung Luftltg Kanten-L bis 500mm Gebäude 0,035W/(mK) D 40mm kaschiert Alu-Folie**
*** Bezugsbeschreibung
STLB-Bau 2024-04 047
Formstück aus Mineralwolle DIN EN 14303, Wärmedämmung DIN 4140 an haus- und betriebstechnischen Anlagen, an Luftleitung, rechteckig, Kantenlänge bis 500 mm, Maße DIN EN 1505, im Gebäude, Baustoffklasse DIN 4102-1 A (nichtbrennbar), Wärmeleitfähigkeit 0,035 W/(mK) bei 40 Grad C Mitteltemperatur DIN EN 12667, Dämmschichtdicke 40 mm, kaschiert mit Aluminiumfolie, Arbeitshöhe des Montageortes bis 5,5 m über der Standfläche des hierfür erforderlichen Gerüstes, Gerüst wird gesondert vergütet.
Menge: 42,000 m2
Zeitansatz: 0,25

**06.01.240 Wie vor, jedoch Kantenlänge über 500 bis 1000 mm;**
*** wie Position 06.01.230
STLB-Bau 2024-04 047
Kantenlänge über 500 bis 1000 mm
Menge: 14,000 m2
Zeitansatz: 0,34

**06.01.250 Ausschnitt, MiWo alukaschiert, 4-seitig**
Ausschnitt, MiWo alukschiert, 4-seitig
DIN 276-1.. 431 Lüftungsanlagen
Leistungsbereich: 047
Ausschnitte in Wärmedämmung aus Mineralwolle DIN EN 14303,4-seitiger AS-Qualität und silikonfrei, mit gitternetz- verstärkter Aluminiumfolie kaschiert, für Messstutzen, Fühler,u.ä..
Ausssparungen für Kanaleinbauten sind sauber mit Alufolie einzufassen.
Dämmdicke D: 40 mm.
Arbeitshöhe des Montageortes bis 5,5 m über der Standfläche des hierfür erforderlichen Gerüstes, Gerüst wird gesondert vergütet.
Menge: 30,000 St

**06.01.260 Rosetten, MiWo alukaschiert, 4-seitig**
Rosetten, MiWo alukschiert, 4-seitig
DIN 276-1.. 431 Lüftungsanlagen
Leistungsbereich: 047
Rosetten in Wärmedämmung aus Mineralwolle DIN EN 14303, AS-Qualität und silikonfrei, mit gitternetzverstärkter Aluminium- folie kaschiert, umlaufend 4-setig, zum Verdecken der Fugen.
Dämmdicke D: 40 mm.
Arbeitshöhe des Montageortes bis 5,5 m über der Standfläche des hierfür erforderlichen Gerüstes, Gerüst wird gesondert vergütet.
Menge: 20,000 St

**06.01.270 Einsätze, MiWo alukaschiert, 4-seitig**
Einsätze, MiWo alukschiert, 4-seitig
DIN 276-1.. 431 Lüftungsanlagen
Leistungsbereich: 047
Einsätze in Wärmedämmung aus Mineralwolle DIN EN 14303, AS-Qualität und silikonfrei, mit gitternetzverstärkter Aluminium- folie kaschiert, 4-seitig.
Dämmdicke D: 40 mm.
Arbeitshöhe des Montageortes bis 5,5 m über der Standfläche des hierfür erforderlichen Gerüstes, Gerüst wird gesondert vergütet.
Menge: 10,000 St

*Hinweis: Wärmedämmung, Kanal, Mineralwolle D 40 mm mit Blechummantelung*
Wärmedämmung, D=40 mm mit Blechummantelung an Kanälen und Formstücken.
Der Zuschnitt erfolgt nach örtlicher Erfordernis.

**06.01.280 Wärmedämmung Ummantelung Luftltg Kanten-L bis 500mm Gebäude Mineralwolle Matte D 40mm Mantel Blech Stahl Alu-Zink-besch**
*** Bezugsbeschreibung
STLB-Bau 2024-04 047
Wärmedämmung einschl. Ummantelung DIN 4140 an haus- und betriebstechnischen Anlagen, an Luftleitung, rechteckig, Maße DIN EN 1505, Kantenlänge bis 500 mm, im Gebäude, Dämmung aus Mineralwolle DIN EN 14303, als Lamellenmatte, Dämmschichtdicke 40 mm, Brandverhaltensklasse DIN EN 13501-1 A1 (nichtbrennbar), Wärmeleitfähigkeit 0,035 W/(mK) bei 40 Grad C Mitteltemperatur DIN EN 12667, kaschiert mit Alufolie, Ummantelung aus nichtprofiliertem Blech, Stahl, Aluminium-Zink-beschichtet, Blechdicke 1 mm, Arbeitshöhe des Montageortes bis 5,5 m über der Standfläche des hierfür erforderlichen Gerüstes, Gerüst wird gesondert vergütet.
Menge: 3,000 m2
Zeitansatz: 0,74

**06.01.290 Wie vor, jedoch Kantenlänge über 500 bis 1000 mm;**
*** wie Position 06.01.280
STLB-Bau 2024-04 047
Kantenlänge über 500 bis 1000 mm
Menge: 54,000 m2
Zeitansatz: 0,72

**06.01.300 Formstück Mineralwolle Wärmedämmung Ummantelung Luftltg Kanten-L bis 500mm Gebäude 0,035W/(mK) D 40mm kaschiert Alu-Folie Mantel Blech Stahl Alu-Zink-besch D 0,3mm**
*** Bezugsbeschreibung
STLB-Bau 2024-04 047
Formstück aus Mineralwolle DIN EN 14303, Wärmedämmung einschl. Ummantelung DIN 4140 an haus- und betriebstechnischen Anlagen, an Luftleitung, rechteckig, Kantenlänge bis 500 mm, Maße DIN EN 1505, im Gebäude, Baustoffklasse DIN 4102-1 A (nichtbrennbar), Wärmeleitfähigkeit 0,035 W/(mK) bei 40 Grad C Mitteltemperatur DIN EN 12667, Dämmschichtdicke 40 mm, kaschiert mit Aluminiumfolie, Ummantelung aus nichtprofiliertem Blech, Stahl, Aluminium-Zink-beschichtet, Blechdicke 0,3 mm, Arbeitshöhe des Montageortes bis 5,5 m über der Standfläche des hierfür erforderlichen Gerüstes, Gerüst wird gesondert vergütet.
Menge: 4,000 m2
Zeitansatz: 0,76

**06.01.310 Wie vor, jedoch Kantenlänge über 500 bis 1000 mm;**
*** wie Position 06.01.300
STLB-Bau 2024-04 047
Kantenlänge über 500 bis 1000 mm
Menge: 63,000 m2
Zeitansatz: 0,81

**06.01.320 Ausschnitt in Wärmedämmung einschl. Ummantelung 4-seitig**
Ausschnitt in Wärmedämmung einschl. Ummantelung
DIN 276-1.. 431 Lüftungsanlagen
Leistungsbereich: 047
Ausschnitt in Wärmedämmung einschl. Ummantelung DIN 4140 Dämmung aus Mineralwolle DIN EN 14303, 4-seitiger, AS-Qualität und silikonfrei, kaschiert mit Alufolie, Ummantelung aus nichtprofiliertem Blech, Aluminium, AlMg2Mn0,8,umlaufend 4-seitig für Messstutzen, Fühler usw..
Ausssparungen für Einbauten sind sauber mit Alufolie/ Blech einzufassen.
Dämmdicke D: 40 mm.
Arbeitshöhe des Montageortes bis 5,5 m über der Standfläche des hierfür erforderlichen Gerüstes, Gerüst wird gesondert vergütet.
Menge: 50,000 St

**06.01.330 Rosetten an Wärmedämmung einschl. Ummantelung, 4-seitig**
Zulage Rosetten
DIN 276-1.. 431 Lüftungsanlagen
Leistungsbereich: 047
Rosetten an Wärmedämmung einschl. Ummantelung DIN 4140 Dämmung aus Mineralwolle DIN EN 14303, AS-Qualität und silikonfrei, mit gitternetzverstärkter Aluminium- folie kaschiert, umlaufend 4-setig,AS-Qualität und silikonfrei, kaschiert mit Alufolie, umlaufend 4-seitig,, Ummantelung aus nichtprofiliertem Blech, Aluminium, AlMg2Mn0,8,
Dämmdicke D: 40 mm.
Arbeitshöhe des Montageortes bis 5,5 m über der Standfläche des hierfür erforderlichen Gerüstes, Gerüst wird gesondert vergütet.

AS-Qualität und silikonfrei, mit gitternetzverstärkter Aluminium- folie kaschiert, umlaufend 4-seitig,
Menge: 25,000 St

**06.01.340 Einsätze in Wärmedämmung einschl. Ummantelung, 4-seitig**
Einsätze in Wärmedämmung einschl. Ummantelung
DIN 276-1.. 431 Lüftungsanlagen
Leistungsbereich: 047
Einsätze in Wärmedämmung einschl. Ummantelung DIN 4140 Dämmung aus Mineralwolle DIN EN 14303, AS-Qualität und silikonfrei, kaschiert mit Alufolie, Ummantelung aus nichtprofiliertem Blech, Aluminium, AlMg2Mn0,8, 4-seitig.
Dämmdicke D: 40 mm.
Arbeitshöhe des Montageortes bis 5,5 m über der Standfläche des hierfür erforderlichen Gerüstes, Gerüst wird gesondert vergütet.
Menge: 10,000 St

*Hinweis: Wärmedämmung, Kanal, Mineralwolle D 100 mm mit wetterfester Blechummantelung (MiWo)*
Wärmedämmung, D=100 mm an Kanälen und Formstücken mit wetterfestem Blechummantelung.
Mindestabstände DN 4140 sind nicht eingehalten.
Der Zuschnitt erfolgt nach örtlicher Erfordernis.

**06.01.350 Wärmedämmung Ummantelung Luftltg Kanten-L bis 500mm im Freien Mineralwolle Matte D 100mm Mantel prof. Blech AlMg2Mn0,8**
*** Bezugsbeschreibung
Wärmedämmung einschl. Ummantelung DIN 4140 an haus- und betriebstechnischen Anlagen, an Luftleitung, rechteckig, Maße DIN EN 1505, Kantenlänge bis 500 mm, im Freien, Dämmung aus Mineralwolle DIN EN 14303, als Lamellenmatte, Dämmschichtdicke 100 mm, Brandverhaltensklasse DIN EN 13501-1 A1 (nichtbrennbar), Wärmeleitfähigkeit 0,035 W/(mK) bei 40 Grad C Mitteltemperatur DIN EN 12667, kaschiert mit Alufolie, Ummantelung aus profiliertem Blech, Aluminium, AlMg2Mn0,8, Arbeitshöhe des Montageortes bis 5,5 m über der Standfläche des hierfür erforderlichen Gerüstes, Gerüst wird gesondert vergütet.

Inkl. Herstellen der wetterfestenm dichten Anschlüsse an die Schachtköpfe im Außenbereich, mit Umkantung und schräger Wasserablaufkante mind. 5 cm
Menge: 120,000 m2
Zeitansatz: 0,86

**06.01.360 Wie vor, jedoch Kantenlänge über 500 bis 1000 mm;**
*** wie Position 06.01.350
STLB-Bau 2024-04 047
Kantenlänge über 500 bis 1000 mm
Menge: 365,000 m2
Zeitansatz: 0,79

**06.01.370 Wie vor, jedoch Kantenlänge über 1000 bis 1500 mm;**
*** wie Position 06.01.350
STLB-Bau 2024-04 047
Kantenlänge über 1000 bis 1500 mm
Menge: 17,000 m2
Zeitansatz: 0,77

**06.01.380 Wie vor, jedoch Kantenlänge über 1500 bis 2000 mm;**
*** wie Position 06.01.350
STLB-Bau 2024-04 047
Kantenlänge über 1500 bis 2000 mm
Menge: 1,000 m2
Zeitansatz: 0,75

**06.01.390 Formstück Mineralwolle Wärmedämmung Ummantelung Luftltg Kanten-L bis 500mm im Freien 0,035W/(mK) D 100mm kaschiert Alu-Folie Mantel prof. Blech AlMg2Mn0,8**
*** Bezugsbeschreibung
STLB-Bau 2024-04 047
Formstück aus Mineralwolle DIN EN 14303, Wärmedämmung einschl. Ummantelung DIN 4140 an haus- und betriebstechnischen Anlagen, an Luftleitung, rechteckig, Kantenlänge bis 500 mm, Maße DIN EN 1505, im Freien, Baustoffklasse DIN 4102-1 A (nichtbrennbar), Wärmeleitfähigkeit 0,035 W/(mK) bei 40 Grad C Mitteltemperatur DIN EN 12667, Dämmschichtdicke 100 mm, kaschiert mit Aluminiumfolie, Ummantelung aus profiliertem Blech, Aluminium, AlMg2Mn0,8, Arbeitshöhe des Montageortes bis 5,5 m über der Standfläche des hierfür erforderlichen Gerüstes, Gerüst wird gesondert vergütet.
Menge: 96,000 m2
Zeitansatz: 0,90

**06.01.400 Wie vor, jedoch Wärmedämmung DIN 4140; Kantenlänge über 500 bis 1000 mm;**
*** wie Position 06.01.390
STLB-Bau 2024-04 047
Wärmedämmung DIN 4140
Kantenlänge über 500 bis 1000 mm
Menge: 154,000 m2
Zeitansatz: 0,38

**06.01.410 Wie vor, jedoch Wärmedämmung DIN 4140; Kantenlänge über 1000 bis 1500 mm;**
*** wie Position 06.01.390
STLB-Bau 2024-04 047
Wärmedämmung DIN 4140
Kantenlänge über 1000 bis 1500 mm
Menge: 30,000 m2
Zeitansatz: 0,47

**06.01.420 Wie vor, jedoch Wärmedämmung DIN 4140; Kantenlänge über 1500 bis 2000 mm;**
*** wie Position 06.01.390
STLB-Bau 2024-04 047
Wärmedämmung DIN 4140
Kantenlänge über 1500 bis 2000 mm
Menge: 9,000 m2
Zeitansatz: 0,57

**06.01.430 Ausschnitt in Wärmedämmung einschl. Ummantelung, 4-seitig**
Ausschnitt in Wärmedämmung einschl. Ummantelung
DIN 276-1.. 431 Lüftungsanlagen
Leistungsbereich: 047
Ausschnitt in Wärmedämmung einschl. Ummantelung DIN 4140 Dämmung aus Mineralwolle DIN EN 14303, 4-seitiger, AS-Qualität und silikonfrei, kaschiert mit Alufolie, Ummantelung aus nichtprofiliertem Blech, Aluminium, AlMg2Mn0,8,umlaufend 4-seitig für Messstutzen, Fühler usw..
Ausssparungen für Einbauten sind sauber mit Alufolie/ Blech einzufassen.
Dämmdicke D: 100 mm.
Arbeitshöhe des Montageortes bis 5,5 m über der Standfläche des hierfür erforderlichen Gerüstes, Gerüst wird gesondert vergütet.
Menge: 50,000 St

**06.01.440 Rosetten an Wärmedämmung einschl. Ummantelung, 4-seitig**
Zulage Rosetten
DIN 276-1.. 431 Lüftungsanlagen
Leistungsbereich: 047
Rosetten an Wärmedämmung einschl. Ummantelung DIN 4140 Dämmung aus Mineralwolle DIN EN 14303, AS-Qualität und silikonfrei, mit gitternetzverstärkter Aluminium- folie kaschiert, umlaufend 4-setig,AS-Qualität und silikonfrei, kaschiert mit Alufolie, umlaufend 4-seitig,, Ummantelung aus nichtprofiliertem Blech, Aluminium, AlMg2Mn0,8,
Dämmdicke D: 100 mm.
Arbeitshöhe des Montageortes bis 5,5 m über der Standfläche des hierfür erforderlichen Gerüstes, Gerüst wird gesondert vergütet.

AS-Qualität und silikonfrei, mit gitternetzverstärkter Aluminium- folie kaschiert, umlaufend 4-seitig,
Menge: 30,000 St

**06.01.450 Einsätze in Wärmedämmung einschl. Ummantelung, 4-seitig**
Einsätze in Wärmedämmung einschl. Ummantelung
DIN 276-1.. 431 Lüftungsanlagen
Leistungsbereich: 047
Einsätze in Wärmedämmung einschl. Ummantelung DIN 4140 Dämmung aus Mineralwolle DIN EN 14303, AS-Qualität und silikonfrei, kaschiert mit Alufolie, Ummantelung aus nichtprofiliertem Blech, Aluminium, AlMg2Mn0,8, 4-seitig.
Dämmdicke D: 100 mm.
Arbeitshöhe des Montageortes bis 5,5 m über der Standfläche des hierfür erforderlichen Gerüstes, Gerüst wird gesondert vergütet.
Menge: 15,000 St

#### Bereich 06.02 Wärmedämmung, rund

*Hinweis: Wärmedämmung, Rohr, Mineralwolle D 30 mm ohne Ummantelung (MiWo)*
Wärmedämmung, Rohr, Mineralwolle D 30 mm
Mindestabstände DN 4140 sind nicht eingehalten.

**06.02.10 Wärmedämmung Luftltg DN80 Gebäude Mineralwolle AS-Qualität silikonfrei Matte D 30mm**
*** Bezugsbeschreibung
STLB-Bau 2024-04 047
Wärmedämmung ohne Ummantelung DIN 4140 an haus- und betriebstechnischen Anlagen, an Luftleitung, rund, Maße DIN EN 1506, DN 80, im Gebäude, Dämmung aus Mineralwolle DIN EN 14303, AS-Qualität und silikonfrei, als Lamellenmatte, Dämmschichtdicke 30 mm, Brandverhaltensklasse DIN EN 13501-1 A1 (nichtbrennbar), Wärmeleitfähigkeit 0,040 W/(mK) bei 40 Grad C Mitteltemperatur DIN EN 12667, kaschiert mit Alufolie, Arbeitshöhe des Montageortes bis 3,5 m über der Standfläche des hierfür erforderlichen Gerüstes, Ausführung gemäß Zeichnung und Einzelbeschreibung.
Menge: 3,000 m
Zeitansatz: 0,05

**06.02.20 Wie vor, jedoch DN 100;**
*** wie Position 06.02.10
STLB-Bau 2024-04 047
DN 100
Menge: 115,000 m
Zeitansatz: 0,07

**06.02.30 Wie vor, jedoch DN 125;**
*** wie Position 06.02.10
STLB-Bau 2024-04 047
DN 125
Menge: 88,000 m
Zeitansatz: 0,09

**06.02.40 Wie vor, jedoch DN 160;**
*** wie Position 06.02.10
STLB-Bau 2024-04 047
DN 160
Menge: 85,000 m
Zeitansatz: 0,12

**06.02.50 Wie vor, jedoch DN 180;**
*** wie Position 06.02.10
STLB-Bau 2024-04 047
DN 180
Menge: 12,000 m
Zeitansatz: 0,13

**06.02.60 Wie vor, jedoch DN 200;**
*** wie Position 06.02.10
STLB-Bau 2024-04 047
DN 200
Menge: 93,000 m
Zeitansatz: 0,15

**06.02.70 Wie vor, jedoch DN 224;**
*** wie Position 06.02.10
STLB-Bau 2024-04 047
DN 224
Menge: 30,000 m
Zeitansatz: 0,17

**06.02.80 Wie vor, jedoch DN 250;**
*** wie Position 06.02.10
STLB-Bau 2024-04 047
DN 250
Menge: 18,000 m
Zeitansatz: 0,20

**06.02.90 Wie vor, jedoch DN 300;**
*** wie Position 06.02.10
STLB-Bau 2024-04 047
DN 300
Menge: 1,000 m
Zeitansatz: 0,25

**06.02.100 Wie vor, jedoch DN 315;**
*** wie Position 06.02.10
STLB-Bau 2024-04 047
DN 315
Menge: 8,000 m
Zeitansatz: 0,27

**06.02.110 Wie vor, jedoch DN 400;**
*** wie Position 06.02.10
STLB-Bau 2024-04 047
DN 400
Menge: 2,000 m
Zeitansatz: 0,36

**06.02.120 Abzweig Mineralwolle AS-Qualität silikonfrei Wärmedämmung Luftltg DN100 Gebäude 0,040W/(mK) D 30mm kaschiert Alu-Folie**
*** Bezugsbeschreibung
STLB-Bau 2024-04 047
Abzweig aus Mineralwolle DIN EN 14303, AS-Qualität und silikonfrei, Wärmedämmung DIN 4140 an haus- und betriebstechnischen Anlagen, an Luftleitung, rund, DN 100, Maße DIN EN 1506, im Gebäude, Brandverhaltensklasse DIN EN 13501-1 A1 (nichtbrennbar), Wärmeleitfähigkeit 0,040 W/(mK) bei 40 Grad C Mitteltemperatur DIN EN 12667, Dämmschichtdicke 30 mm, kaschiert mit Aluminiumfolie, Arbeitshöhe des Montageortes bis 5,5 m über der Standfläche des hierfür erforderlichen Gerüstes, Gerüst wird gesondert vergütet.
Menge: 12,000 St
Zeitansatz: 0,09

**06.02.130 Wie vor, jedoch DN 125;**
*** wie Position 06.02.120
STLB-Bau 2024-04 047
DN 125
Menge: 9,000 St
Zeitansatz: 0,09

**06.02.140 Wie vor, jedoch DN 160;**
*** wie Position 06.02.120
STLB-Bau 2024-04 047
DN 160
Menge: 10,000 St
Zeitansatz: 0,09

**06.02.150 Wie vor, jedoch DN 200;**
*** wie Position 06.02.120
STLB-Bau 2024-04 047
DN 200
Menge: 17,000 St
Zeitansatz: 0,09

**06.02.160 Wie vor, jedoch DN 224;**
*** wie Position 06.02.120
STLB-Bau 2024-04 047
DN 224
Menge: 2,000 St
Zeitansatz: 0,09

**06.02.170 Wie vor, jedoch DN 250;**
*** wie Position 06.02.120
STLB-Bau 2024-04 047
DN 250
Menge: 3,000 St
Zeitansatz: 0,10

**06.02.180 Wie vor, jedoch DN 300;**
*** wie Position 06.02.120
STLB-Bau 2024-04 047
DN 300
Menge: 3,000 St
Zeitansatz: 0,10

**06.02.190 Wie vor, jedoch DN 315;**
*** wie Position 06.02.120
STLB-Bau 2024-04 047
DN 315
Menge: 4,000 St
Zeitansatz: 0,10

**06.02.200 Wie vor, jedoch DN 400;**
*** wie Position 06.02.120
STLB-Bau 2024-04 047
DN 400
Menge: 2,000 St
Zeitansatz: 0,10

**06.02.210 Bogen Mineralwolle AS-Qualität silikonfrei Wärmedämmung Luftltg DN100 Gebäude 0,040W/(mK) D 30mm kaschiert Alu-Folie**
*** Bezugsbeschreibung
STLB-Bau 2024-04 047
Bogen aus Mineralwolle DIN EN 14303, AS-Qualität und silikonfrei, Wärmedämmung DIN 4140 an haus- und betriebstechnischen Anlagen, an Luftleitung, rund, DN 100, Maße DIN EN 1506, im Gebäude, Brandverhaltensklasse DIN EN 13501-1 A1 (nichtbrennbar), Wärmeleitfähigkeit 0,040 W/(mK) bei 40 Grad C Mitteltemperatur DIN EN 12667, Dämmschichtdicke 30 mm, kaschiert mit Aluminiumfolie, Arbeitshöhe des Montageortes bis 5,5 m über der Standfläche des hierfür erforderlichen Gerüstes, Gerüst wird gesondert vergütet.
Menge: 73,000 St
Zeitansatz: 0,09

**06.02.220 Wie vor, jedoch DN 125;**
*** wie Position 06.02.210
STLB-Bau 2024-04 047
DN 125
Menge: 45,000 St
Zeitansatz: 0,09

**06.02.230 Wie vor, jedoch DN 160;**
*** wie Position 06.02.210
STLB-Bau 2024-04 047
DN 160
Menge: 32,000 St
Zeitansatz: 0,09

**06.02.240 Wie vor, jedoch DN 180;**
*** wie Position 06.02.210
STLB-Bau 2024-04 047
DN 180
Menge: 4,000 St
Zeitansatz: 0,09

**06.02.250 Wie vor, jedoch DN 200;**
*** wie Position 06.02.210
STLB-Bau 2024-04 047
DN 200
Menge: 49,000 St
Zeitansatz: 0,09

**06.02.260 Wie vor, jedoch DN 224;**
*** wie Position 06.02.210
STLB-Bau 2024-04 047
DN 224
Menge: 8,000 St
Zeitansatz: 0,09

**06.02.270 Wie vor, jedoch DN 250;**
*** wie Position 06.02.210
STLB-Bau 2024-04 047
DN 250
Menge: 17,000 St
Zeitansatz: 0,10

**06.02.280 Wie vor, jedoch DN 315;**
*** wie Position 06.02.210
STLB-Bau 2024-04 047
DN 315
Menge: 13,000 St
Zeitansatz: 0,10

**06.02.290 Wie vor, jedoch DN 400;**
*** wie Position 06.02.210
STLB-Bau 2024-04 047
DN 400
Menge: 2,000 St
Zeitansatz: 0,10

**06.02.300 Reduzierung Mineralwolle AS-Qualität silikonfrei Wärmedämmung Luftltg DN125 Gebäude 0,040W/(mK) D 30mm kaschiert Alu-Folie**
*** Bezugsbeschreibung
STLB-Bau 2024-04 047
Reduzierung aus Mineralwolle DIN EN 14303, AS-Qualität und silikonfrei, Wärmedämmung DIN 4140 an haus- und betriebstechnischen Anlagen, an Luftleitung, rund, DN 125, Maße DIN EN 1506, im Gebäude, Brandverhaltensklasse DIN EN 13501-1 A1 (nichtbrennbar), Wärmeleitfähigkeit 0,040 W/(mK) bei 40 Grad C Mitteltemperatur DIN EN 12667, Dämmschichtdicke 30 mm, kaschiert mit Aluminiumfolie, Arbeitshöhe des Montageortes bis 5,5 m über der Standfläche des hierfür erforderlichen Gerüstes, Gerüst wird gesondert vergütet.
Menge: 7,000 St
Zeitansatz: 0,09

**06.02.310 Wie vor, jedoch DN 160;**
*** wie Position 06.02.300
STLB-Bau 2024-04 047
DN 160
Menge: 6,000 St
Zeitansatz: 0,09

**06.02.320 Wie vor, jedoch DN 200;**
*** wie Position 06.02.300
STLB-Bau 2024-04 047
DN 200
Menge: 15,000 St
Zeitansatz: 0,09

**06.02.330 Wie vor, jedoch DN 224;**
*** wie Position 06.02.300
STLB-Bau 2024-04 047
DN 224
Menge: 2,000 St
Zeitansatz: 0,09

**06.02.340 Wie vor, jedoch DN 250;**
*** wie Position 06.02.300
STLB-Bau 2024-04 047
DN 250
Menge: 2,000 St
Zeitansatz: 0,10

**06.02.350 Wie vor, jedoch DN 300;**
*** wie Position 06.02.300
STLB-Bau 2024-04 047
DN 300
Menge: 3,000 St
Zeitansatz: 0,10

**06.02.360 Wie vor, jedoch DN 315;**
*** wie Position 06.02.300
STLB-Bau 2024-04 047
DN 315
Menge: 4,000 St
Zeitansatz: 0,10

**06.02.370 Wie vor, jedoch DN 400;**
*** wie Position 06.02.300
STLB-Bau 2024-04 047
DN 400
Menge: 2,000 St
Zeitansatz: 0,10

**06.02.380 Stutzen Mineralwolle AS-Qualität silikonfrei Wärmedämmung Luftltg DN100 Gebäude 0,040W/(mK) D 30mm kaschiert Alu-Folie**
*** Bezugsbeschreibung
STLB-Bau 2024-04 047
Stutzen aus Mineralwolle DIN EN 14303, AS-Qualität und silikonfrei, Wärmedämmung DIN 4140 an haus- und betriebstechnischen Anlagen, an Luftleitung, rund, DN 100, Maße DIN EN 1506, im Gebäude, Brandverhaltensklasse DIN EN 13501-1 A1 (nichtbrennbar), Wärmeleitfähigkeit 0,040 W/(mK) bei 40 Grad C Mitteltemperatur DIN EN 12667, Dämmschichtdicke 30 mm, kaschiert mit Aluminiumfolie, Arbeitshöhe des Montageortes bis 5,5 m über der Standfläche des hierfür erforderlichen Gerüstes, Gerüst wird gesondert vergütet.
Menge: 4,000 St
Zeitansatz: 0,10

**06.02.390 Wie vor, jedoch DN 125;**
*** wie Position 06.02.380
STLB-Bau 2024-04 047
DN 125
Menge: 153,000 St
Zeitansatz: 0,10

**06.02.400 Wie vor, jedoch DN 160;**
*** wie Position 06.02.380
STLB-Bau 2024-04 047
DN 160
Menge: 5,000 St
Zeitansatz: 0,11

**06.02.410 Wie vor, jedoch DN 200;**
*** wie Position 06.02.380
STLB-Bau 2024-04 047
DN 200
Menge: 5,000 St
Zeitansatz: 0,11

**06.02.420 Wie vor, jedoch DN 250;**
*** wie Position 06.02.380
STLB-Bau 2024-04 047
DN 250
Menge: 2,000 St
Zeitansatz: 0,11

**06.02.430 Wie vor, jedoch DN 315;**
*** wie Position 06.02.380
STLB-Bau 2024-04 047
DN 315
Menge: 3,000 St
Zeitansatz: 0,12

**06.02.440 Übergangsstück Mineralwolle AS-Qualität silikonfrei Wärmedämmung Luftltg DN100 Gebäude 0,040W/(mK) D 30mm kaschiert Alu-Folie**
*** Bezugsbeschreibung
STLB-Bau 2024-04 047
Übergangsstück aus Mineralwolle DIN EN 14303, AS-Qualität und silikonfrei, Wärmedämmung DIN 4140 an haus- und betriebstechnischen Anlagen, an Luftleitung, rund, DN 100, Maße DIN EN 1506, im Gebäude, Brandverhaltensklasse DIN EN 13501-1 A1 (nichtbrennbar), Wärmeleitfähigkeit 0,040 W/(mK) bei 40 Grad C Mitteltemperatur DIN EN 12667, Dämmschichtdicke 30 mm, kaschiert mit Aluminiumfolie, Arbeitshöhe des Montageortes bis 5,5 m über der Standfläche des hierfür erforderlichen Gerüstes, Gerüst wird gesondert vergütet.
Menge: 12,000 St
Zeitansatz: 0,09

**06.02.450 Wie vor, jedoch DN 125;**
*** wie Position 06.02.440
STLB-Bau 2024-04 047
DN 125
Menge: 15,000 St
Zeitansatz: 0,09

**06.02.460 Wie vor, jedoch DN 160;**
*** wie Position 06.02.440
STLB-Bau 2024-04 047
DN 160
Menge: 22,000 St
Zeitansatz: 0,09

**06.02.470 Wie vor, jedoch DN 200;**
*** wie Position 06.02.440
STLB-Bau 2024-04 047
DN 200
Menge: 26,000 St
Zeitansatz: 0,09

**06.02.480 Wie vor, jedoch DN 224;**
*** wie Position 06.02.440
STLB-Bau 2024-04 047
DN 224
Menge: 4,000 St
Zeitansatz: 0,09

**06.02.490 Wie vor, jedoch DN 250;**
*** wie Position 06.02.440
STLB-Bau 2024-04 047
DN 250
Menge: 15,000 St
Zeitansatz: 0,10

**06.02.500 Wie vor, jedoch DN 300;**
*** wie Position 06.02.440
STLB-Bau 2024-04 047
DN 300
Menge: 3,000 St
Zeitansatz: 0,10

**06.02.510 Wie vor, jedoch DN 315;**
*** wie Position 06.02.440
STLB-Bau 2024-04 047
DN 315
Menge: 9,000 St
Zeitansatz: 0,10

**06.02.520 Wie vor, jedoch DN 400;**
*** wie Position 06.02.440
STLB-Bau 2024-04 047
DN 400
Menge: 2,000 St
Zeitansatz: 0,10

**06.02.530 Ausschnitt, MiWo alukschiert**
Ausschnitt, MiWo alukschiert
DIN 276-1.. 431 Lüftungsanlagen
Leistungsbereich: 047
Ausschnitte in Wärmedämmung aus Mineralwolle DIN EN 14303, AS-Qualität und silikonfrei, mit gitternetz-verstärkter Aluminiumfolie kaschiert, für Messstutzen, Fühler,u.ä..
Ausssparungen für Kanaleinbauten sind sauber mit Alufolie einzufassen.
Dämmdicke D: 30 mm.
Arbeitshöhe des Montageortes über 5,5 bis 7,5 m über der Standfläche des hierfür erforderlichen Gerüstes, Gerüst wird gesondert vergütet.
Menge: 100,000 St

**06.02.540 Rosetten, MiWo alukschiert**
Rosetten, MiWo alukschiert
DIN 276-1.. 431 Lüftungsanlagen
Leistungsbereich: 047
Rosetten in Wärmedämmung aus Mineralwolle DIN EN 14303, AS-Qualität und silikonfrei, mit gitternetzverstärkter Aluminium- folie kaschiert, zum Verdecken der Fugen.
Dämmdicke D: 30 mm.
Arbeitshöhe des Montageortes über 5,5 bis 7,5 m über der Standfläche des hierfür erforderlichen Gerüstes, Gerüst wird gesondert vergütet.
Menge: 60,000 St

**06.02.550 Einsätze, MiWo alukschiert**
Einsätze, MiWo alukschiert
DIN 276-1.. 431 Lüftungsanlagen
Leistungsbereich: 047
Einsätze in Wärmedämmung aus Mineralwolle DIN EN 14303, AS-Qualität und silikonfrei, mit gitternetzverstärkter Aluminium- folie kaschiert,
Dämmdicke D: 30 mm.
Arbeitshöhe des Montageortes über 5,5 bis 7,5 m über der Standfläche des hierfür erforderlichen Gerüstes, Gerüst wird gesondert vergütet.
Menge: 20,000 St

*Hinweis: Wärmedämmung, Rohr, Mineralwolle D 40 mm ohne Ummantelung (MiWo)*
Wärmedämmung, Rohr, Mineralwolle D 40 mm

**06.02.560 Wärmedämmung Luftltg DN100 Gebäude Mineralwolle AS-Qualität silikonfrei Matte D 40mm**
*** Bezugsbeschreibung
STLB-Bau 2024-04 047
Wärmedämmung ohne Ummantelung DIN 4140 an haus- und betriebstechnischen Anlagen, an Luftleitung, rund, Maße DIN EN 1506, DN 100, im Gebäude, Dämmung aus Mineralwolle DIN EN 14303, AS-Qualität und silikonfrei, als Lamellenmatte, Dämmschichtdicke 40 mm, Brandverhaltensklasse DIN EN 13501-1 A1 (nichtbrennbar), Wärmeleitfähigkeit 0,040 W/(mK) bei 40 Grad C Mitteltemperatur DIN EN 12667, kaschiert mit Alufolie, Arbeitshöhe des Montageortes bis 3,5 m über der Standfläche des hierfür erforderlichen Gerüstes, Ausführung gemäß Zeichnung und Einzelbeschreibung.
Menge: 6,000 m
Zeitansatz: 0,07

**06.02.570 Wie vor, jedoch DN 125;**
*** wie Position 06.02.560
STLB-Bau 2024-04 047
DN 125
Menge: 5,000 m
Zeitansatz: 0,09

**06.02.580 Wie vor, jedoch DN 160;**
*** wie Position 06.02.560
STLB-Bau 2024-04 047
DN 160
Menge: 9,000 m
Zeitansatz: 0,12

**06.02.590 Wie vor, jedoch DN 180;**
*** wie Position 06.02.560
STLB-Bau 2024-04 047
DN 180
Menge: 2,000 m
Zeitansatz: 0,14

**06.02.600 Wie vor, jedoch DN 200;**
*** wie Position 06.02.560
STLB-Bau 2024-04 047
DN 200
Menge: 3,000 m
Zeitansatz: 0,15

**06.02.610 Abzweig Mineralwolle AS-Qualität silikonfrei Wärmedämmung Luftltg DN180 Gebäude 0,040W/(mK) D 40mm kaschiert Alu-Folie**
*** Bezugsbeschreibung
STLB-Bau 2024-04 047
Abzweig aus Mineralwolle DIN EN 14303, AS-Qualität und silikonfrei, Wärmedämmung DIN 4140 an haus- und betriebstechnischen Anlagen, an Luftleitung, rund, DN 180, Maße DIN EN 1506, im Gebäude, Brandverhaltensklasse DIN EN 13501-1 A1 (nichtbrennbar), Wärmeleitfähigkeit 0,040 W/(mK) bei 40 Grad C Mitteltemperatur DIN EN 12667, Dämmschichtdicke 40 mm, kaschiert mit Aluminiumfolie, Arbeitshöhe des Montageortes bis 5,5 m über der Standfläche des hierfür erforderlichen Gerüstes, Gerüst wird gesondert vergütet.
Menge: 2,000 St
Zeitansatz: 0,09

**06.02.620 Wie vor, jedoch DN 200;**
*** wie Position 06.02.610
STLB-Bau 2024-04 047
DN 200
Menge: 2,000 St
Zeitansatz: 0,09

**06.02.630 Bogen Mineralwolle AS-Qualität silikonfrei Wärmedämmung Luftltg DN100 Gebäude 0,040W/(mK) D 40mm kaschiert Alu-Folie**
*** Bezugsbeschreibung
STLB-Bau 2024-04 047
Bogen aus Mineralwolle DIN EN 14303, AS-Qualität und silikonfrei, Wärmedämmung DIN 4140 an haus- und betriebstechnischen Anlagen, an Luftleitung, rund, DN 100, Maße DIN EN 1506, im Gebäude, Brandverhaltensklasse DIN EN 13501-1 A1 (nichtbrennbar), Wärmeleitfähigkeit 0,040 W/(mK) bei 40 Grad C Mitteltemperatur DIN EN 12667, Dämmschichtdicke 40 mm, kaschiert mit Aluminiumfolie, Arbeitshöhe des Montageortes bis 5,5 m über der Standfläche des hierfür erforderlichen Gerüstes, Gerüst wird gesondert vergütet.
Menge: 12,000 St
Zeitansatz: 0,09

**06.02.640 Wie vor, jedoch DN 125;**
*** wie Position 06.02.630
STLB-Bau 2024-04 047
DN 125
Menge: 9,000 St
Zeitansatz: 0,09

**06.02.650 Wie vor, jedoch DN 160;**
*** wie Position 06.02.630
STLB-Bau 2024-04 047
DN 160
Menge: 7,000 St
Zeitansatz: 0,09

**06.02.660 Wie vor, jedoch DN 200;**
*** wie Position 06.02.630
STLB-Bau 2024-04 047
DN 200
Menge: 3,000 St
Zeitansatz: 0,09

**06.02.670 Reduzierung Mineralwolle AS-Qualität silikonfrei Wärmedämmung Luftltg DN180 Gebäude 0,040W/(mK) D 40mm kaschiert Alu-Folie**
*** Bezugsbeschreibung
STLB-Bau 2024-04 047
Reduzierung aus Mineralwolle DIN EN 14303, AS-Qualität und silikonfrei, Wärmedämmung DIN 4140 an haus- und betriebstechnischen Anlagen, an Luftleitung, rund, DN 180, Maße DIN EN 1506, im Gebäude, Brandverhaltensklasse DIN EN 13501-1 A1 (nichtbrennbar), Wärmeleitfähigkeit 0,040 W/(mK) bei 40 Grad C Mitteltemperatur DIN EN 12667, Dämmschichtdicke 40 mm, kaschiert mit Aluminiumfolie, Arbeitshöhe des Montageortes bis 5,5 m über der Standfläche des hierfür erforderlichen Gerüstes, Gerüst wird gesondert vergütet.
Menge: 2,000 St
Zeitansatz: 0,09

**06.02.680 Wie vor, jedoch DN 200;**
*** wie Position 06.02.670
STLB-Bau 2024-04 047
DN 200
Menge: 2,000 St
Zeitansatz: 0,09

**06.02.690 Stutzen Mineralwolle AS-Qualität silikonfrei Wärmedämmung Luftltg DN100 Gebäude 0,040W/(mK) D 40mm kaschiert Alu-Folie**
STLB-Bau 2024-04 047
Stutzen aus Mineralwolle DIN EN 14303, AS-Qualität und silikonfrei, Wärmedämmung DIN 4140 an haus- und betriebstechnischen Anlagen, an Luftleitung, rund, DN 100, Maße DIN EN 1506, im Gebäude, Brandverhaltensklasse DIN EN 13501-1 A1 (nichtbrennbar), Wärmeleitfähigkeit 0,040 W/(mK) bei 40 Grad C Mitteltemperatur DIN EN 12667, Dämmschichtdicke 40 mm, kaschiert mit Aluminiumfolie, Arbeitshöhe des Montageortes bis 5,5 m über der Standfläche des hierfür erforderlichen Gerüstes, Gerüst wird gesondert vergütet.
Menge: 4,000 St
Zeitansatz: 0,10

**06.02.700 Übergangsstück Mineralwolle AS-Qualität silikonfrei Wärmedämmung Luftltg DN125 Gebäude 0,040W/(mK) D 40mm kaschiert Alu-Folie**
*** Bezugsbeschreibung
STLB-Bau 2024-04 047
Übergangsstück aus Mineralwolle DIN EN 14303, AS-Qualität und silikonfrei, Wärmedämmung DIN 4140 an haus- und betriebstechnischen Anlagen, an Luftleitung, rund, DN 125, Maße DIN EN 1506, im Gebäude, Brandverhaltensklasse DIN EN 13501-1 A1 (nichtbrennbar), Wärmeleitfähigkeit 0,040 W/(mK) bei 40 Grad C Mitteltemperatur DIN EN 12667, Dämmschichtdicke 40 mm, kaschiert mit Aluminiumfolie, Arbeitshöhe des Montageortes bis 5,5 m über der Standfläche des hierfür erforderlichen Gerüstes, Gerüst wird gesondert vergütet.
Menge: 10,000 St
Zeitansatz: 0,09

**06.02.710 Wie vor, jedoch DN 160;**
*** wie Position 06.02.700
STLB-Bau 2024-04 047
DN 160
Menge: 9,000 St
Zeitansatz: 0,09

**06.02.720 Wie vor, jedoch DN 180;**
*** wie Position 06.02.700
STLB-Bau 2024-04 047
DN 180
Menge: 3,000 St
Zeitansatz: 0,09

**06.02.730 Wie vor, jedoch DN 200;**
*** wie Position 06.02.700
STLB-Bau 2024-04 047
DN 200
Menge: 4,000 St
Zeitansatz: 0,09

**06.02.740 Ausschnitt, MiWo alukschiert**
Ausschnitt, MiWo alukschiert
DIN 276-1.. 431 Lüftungsanlagen
Leistungsbereich: 047
Ausschnitte in Wärmedämmung aus Mineralwolle DIN EN 14303, AS-Qualität und silikonfrei, mit gitternetz-verstärkter Aluminiumfolie kaschiert, für Messstutzen, Fühler,u.ä..
Ausssparungen für Kanaleinbauten sind sauber mit Alufolie einzufassen.
Dämmdicke D: 40 mm.
Arbeitshöhe des Montageortes bis 5,5 m über der Standfläche des hierfür erforderlichen Gerüstes, Gerüst wird gesondert vergütet.
Menge: 5,000 St

**06.02.750 Rosetten, MiWo alukschiert**
Rosetten, MiWo alukschiert
DIN 276-1.. 431 Lüftungsanlagen
Leistungsbereich: 047
Rosetten in Wärmedämmung aus Mineralwolle DIN EN 14303, AS-Qualität und silikonfrei, mit gitternetzverstärkter Aluminium- folie kaschiert, zum Verdecken der Fugen.
Dämmdicke D: 30 mm.
Arbeitshöhe des Montageortes bis 5,5 m über der Standfläche des hierfür erforderlichen Gerüstes, Gerüst wird gesondert vergütet.
Menge: 5,000 St

**06.02.760 Einsätze, MiWo alukschiert**
Einsätze, MiWo alukschiert
DIN 276-1.. 431 Lüftungsanlagen
Leistungsbereich: 047
Einsätze in Wärmedämmung aus Mineralwolle DIN EN 14303, AS-Qualität und silikonfrei, mit gitternetzverstärkter Aluminium- folie kaschiert,
Dämmdicke D: 30 mm.
Arbeitshöhe des Montageortes bis 5,5 m über der Standfläche des hierfür erforderlichen Gerüstes, Gerüst wird gesondert vergütet.
Menge: 5,000 St

*Hinweis: Wärmedämmung, Rohr, Mineralwolle D 100 mm mit wetterfestem Blechmmantelung (MiWo)*
Wärmedämmung, Rohr, Mineralwolle D 100 mm mit wetterfestem Blechmmantelung
Mindestabstände DN 4140 sind nicht eingehalten.

**06.02.770 Wärmedämmung Ummantelung Luftltg DN160 im Freien Mineralwolle AS-Qualität silikonfrei Matte D 100mm Mantel prof. Blech AlMg2Mn0,8**
STLB-Bau 2024-04 047
Wärmedämmung einschl. Ummantelung DIN 4140 an haus- und betriebstechnischen Anlagen, an Luftleitung, rund, Maße DIN EN 1506, DN 160, im Freien, Dämmung aus Mineralwolle DIN EN 14303, AS-Qualität und silikonfrei, als Lamellenmatte, Dämmschichtdicke 100 mm, Brandverhaltensklasse DIN EN 13501-1 A1 (nichtbrennbar), Wärmeleitfähigkeit 0,040 W/(mK) bei 40 Grad C Mitteltemperatur DIN EN 12667, kaschiert mit Alufolie, Ummantelung aus profiliertem Blech, Aluminium, AlMg2Mn0,8, Arbeitshöhe des Montageortes bis 5,5 m über der Standfläche des hierfür erforderlichen Gerüstes, Gerüst wird gesondert vergütet.
Menge: 6,000 m
Zeitansatz: 0,64

**06.02.780 Bogen Mineralwolle AS-Qualität silikonfrei Wärmedämmung Ummantelung Luftltg DN160 im Freien 0,040W/(mK) D 100mm kaschiert Alu-Folie Mantel prof. Blech AlMg2Mn0,8**
STLB-Bau 2024-04 047
Bogen aus Mineralwolle DIN EN 14303, AS-Qualität und silikonfrei, Wärmedämmung einschl. Ummantelung DIN 4140 an haus- und betriebstechnischen Anlagen, an Luftleitung, rund, DN 160, Maße DIN EN 1506, im Freien, Brandverhaltensklasse DIN EN 13501-1 A1 (nichtbrennbar), Wärmeleitfähigkeit 0,040 W/(mK) bei 40 Grad C Mitteltemperatur DIN EN 12667, Dämmschichtdicke 100 mm, kaschiert mit Aluminiumfolie, Ummantelung aus profiliertem Blech, Aluminium, AlMg2Mn0,8, Arbeitshöhe des Montageortes bis 5,5 m über der Standfläche des hierfür erforderlichen Gerüstes, Gerüst wird gesondert vergütet.
Menge: 4,000 St
Zeitansatz: 0,34

**06.02.790 Stutzen Mineralwolle AS-Qualität silikonfrei Wärmedämmung Ummantelung Luftltg DN160 im Freien 0,040W/(mK) D 100mm kaschiert Alu-Folie Mantel prof. Blech AlMg2Mn0,8**
STLB-Bau 2024-04 047
Stutzen aus Mineralwolle DIN EN 14303, AS-Qualität und silikonfrei, Wärmedämmung einschl. Ummantelung DIN 4140 an haus- und betriebstechnischen Anlagen, an Luftleitung, rund, DN 160, Maße DIN EN 1506, im Freien, Brandverhaltensklasse DIN EN 13501-1 A1 (nichtbrennbar), Wärmeleitfähigkeit 0,040 W/(mK) bei 40 Grad C Mitteltemperatur DIN EN 12667, Dämmschichtdicke 100 mm, kaschiert mit Aluminiumfolie, Ummantelung aus profiliertem Blech, Aluminium, AlMg2Mn0,8, Arbeitshöhe des Montageortes bis 5,5 m über der Standfläche des hierfür erforderlichen Gerüstes, Gerüst wird gesondert vergütet.
Menge: 1,000 St
Zeitansatz: 0,36

**06.02.800 Ausschnitt in Wärmedämmung einschl. Ummantelung**
Ausschnitt in Wärmedämmung einschl. Ummantelung
DIN 276-1.. 431 Lüftungsanlagen
Leistungsbereich: 047
Ausschnitt in Wärmedämmung einschl. Ummantelung DIN 4140 Dämmung aus Mineralwolle DIN EN 14303, AS-Qualität und silikonfrei, kaschiert mit Alufolie, Ummantelung aus nichtprofiliertem Blech, Aluminium, AlMg2Mn0,8,
für Messstutzen, Fühler usw..
Ausssparungen für Einbauten sind sauber mit Alufolie/ Blech einzufassen.
Dämmdicke D: 100 mm.
Arbeitshöhe des Montageortes bis 5,5 m über der Standfläche des hierfür erforderlichen Gerüstes, Gerüst wird gesondert vergütet.
Menge: 5,000 St

**06.02.810 Rosetten an Wärmedämmung einschl. Ummantelung**
Zulage Rosetten
DIN 276-1.. 431 Lüftungsanlagen
Leistungsbereich: 047
Rosetten an Wärmedämmung einschl. Ummantelung DIN 4140 Dämmung aus Mineralwolle DIN EN 14303, AS-Qualität und silikonfrei, kaschiert mit Alufolie, Ummantelung aus nichtprofiliertem Blech, Aluminium, AlMg2Mn0,8,
Dämmdicke D: 100 mm.
Arbeitshöhe des Montageortes bis 5,5 m über der Standfläche des hierfür erforderlichen Gerüstes, Gerüst wird gesondert vergütet.
Menge: 5,000 St

**06.02.820 Einsätze in Wärmedämmung einschl. Ummantelung**
Einsätze in Wärmedämmung einschl. Ummantelung
DIN 276-1.. 431 Lüftungsanlagen
Leistungsbereich: 047
Einsätze in Wärmedämmung einschl. Ummantelung DIN 4140 Dämmung aus Mineralwolle DIN EN 14303, AS-Qualität und silikonfrei, kaschiert mit Alufolie, Ummantelung aus nichtprofiliertem Blech, Aluminium, AlMg2Mn0,8,
Dämmdicke D: 100 mm.
Arbeitshöhe des Montageortes bis 5,5 m über der Standfläche des hierfür erforderlichen Gerüstes, Gerüst wird gesondert vergütet.
Menge: 5,000 St

#### Bereich 06.03 Kältedämmumg, Kautschuk

*Hinweis: Kältedämmung, Kautschukdämmung, Kanal, D 19 mm ohne Mantel (Synth.K)*
Kältedämmung, D=19 mm an Kanälen und Formstücken.
Mindestabstände DN 4140 sind nicht eingehalten.
Der Zuschnitt erfolgt nach örtlicher Erfordernis.

**06.03.10 Kältedämmung Luftltg Kanten-L bis 500mm Gebäude flexibler Elastomerschaum D 19mm**
*** Bezugsbeschreibung
STLB-Bau 2024-04 047
Kältedämmung DIN 4140, an Luftleitung, rechteckig, Kantenlänge bis 500 mm, im Gebäude, Dämmung aus flexiblem Elastomerschaum DIN EN 14304, Dämmschichtdicke 19 mm, Baustoffklasse DIN 4102-1 B1 (schwerentflammbar), Wärmeleitfähigkeit 0,040 W/(mK) bei 0 Grad C Mitteltemperatur DIN EN 12667, Wasserdampfdiffusionswiderstandszahl 7000 DIN EN ISO 12629, DIN EN 12086, Arbeitshöhe des Montageortes bis 5,5 m über der Standfläche des hierfür erforderlichen Gerüstes, Gerüst wird gesondert vergütet.
Menge: 91,000 m2
Zeitansatz: 0,24

**06.03.20 Wie vor, jedoch Kantenlänge über 500 bis 1000 mm;**
*** wie Position 06.03.10
STLB-Bau 2024-04 047
Kantenlänge über 500 bis 1000 mm
Menge: 120,000 m2
Zeitansatz: 0,24

**06.03.30 Wie vor, jedoch Kantenlänge über 1000 bis 1500 mm;**
*** wie Position 06.03.10
STLB-Bau 2024-04 047
Kantenlänge über 1000 bis 1500 mm
Menge: 79,000 m2
Zeitansatz: 0,24

**06.03.40 Formstück flexibler Elastomerschaum Kältedämmung Luftltg Kanten-L bis 500mm Gebäude 0,040W/(mK) D 19mm**
*** Bezugsbeschreibung
STLB-Bau 2024-04 047
Formstück aus flexiblem Elastomerschaum DIN EN 14304, Kältedämmung DIN 4140 an haus- und betriebstechnischen Anlagen, an Luftleitung, rechteckig, Kantenlänge bis 500 mm, im Gebäude, Baustoffklasse DIN 4102-1 B1 (schwerentflammbar), Wärmeleitfähigkeit 0,040 W/(mK) bei 0 Grad C Mitteltemperatur DIN EN 12667, Dämmschichtdicke 19 mm, Arbeitshöhe des Montageortes bis 5,5 m über der Standfläche des hierfür erforderlichen Gerüstes, Gerüst wird gesondert vergütet, Ausführung gemäß Zeichnung und Einzelbeschreibung.
Menge: 56,000 m2
Zeitansatz: 0,24

**06.03.50 Wie vor, jedoch Kantenlänge über 500 bis 1000 mm;**
*** wie Position 06.03.40
STLB-Bau 2024-04 047
Kantenlänge über 500 bis 1000 mm
Menge: 73,000 m2
Zeitansatz: 0,32

**06.03.60 Wie vor, jedoch Kantenlänge über 1000 bis 1500 mm;**
*** wie Position 06.03.40
STLB-Bau 2024-04 047
Kantenlänge über 1000 bis 1500 mm
Menge: 22,000 m2
Zeitansatz: 0,40

*Hinweis: Kältedämmung, Kautschukdämmung, Kanal, D 32 mm ohne Mantel (Synth.K)*
Kältedämmung, D=32 mm an Kanälen und Formstücken.
Mindestabstände DN 4140 sind nicht eingehalten.
Der Zuschnitt erfolgt nach örtlicher Erfordernis.

**06.03.70 Kältedämmung Luftltg Kanten-L bis 500mm Gebäude flexibler Elastomerschaum D 32mm**
*** Bezugsbeschreibung
STLB-Bau 2024-04 047
Kältedämmung DIN 4140, an Luftleitung, rechteckig, Kantenlänge bis 500 mm, im Gebäude, Dämmung aus flexiblem Elastomerschaum DIN EN 14304, Dämmschichtdicke 32 mm, Baustoffklasse DIN 4102-1 B1 (schwerentflammbar), Wärmeleitfähigkeit 0,040 W/(mK) bei 0 Grad C Mitteltemperatur DIN EN 12667, Wasserdampfdiffusionswiderstandszahl 7000 DIN EN ISO 12629, DIN EN 12086, Arbeitshöhe des Montageortes bis 5,5 m über der Standfläche des hierfür erforderlichen Gerüstes, Gerüst wird gesondert vergütet.
Menge: 27,000 m2
Zeitansatz: 0,24

**06.03.80 Wie vor, jedoch Kantenlänge über 500 bis 1000 mm;**
*** wie Position 06.03.70
STLB-Bau 2024-04 047
Kantenlänge über 500 bis 1000 mm
Menge: 12,000 m2
Zeitansatz: 0,24

**06.03.90 Wie vor, jedoch Kantenlänge über 1000 bis 1500 mm;**
*** wie Position 06.03.70
STLB-Bau 2024-04 047
Kantenlänge über 1000 bis 1500 mm
Menge: 33,000 m2
Zeitansatz: 0,24

**06.03.100 Formstück flexibler Elastomerschaum Kältedämmung Luftltg Kanten-L bis 500mm Gebäude 0,040W/(mK) D 32mm**
*** Bezugsbeschreibung
STLB-Bau 2024-04 047
Formstück aus flexiblem Elastomerschaum DIN EN 14304, Kältedämmung DIN 4140 an haus- und betriebstechnischen Anlagen, an Luftleitung, rechteckig, Kantenlänge bis 500 mm, im Gebäude, Baustoffklasse DIN 4102-1 B1 (schwerentflammbar), Wärmeleitfähigkeit 0,040 W/(mK) bei 0 Grad C Mitteltemperatur DIN EN 12667, Dämmschichtdicke 32 mm, Arbeitshöhe des Montageortes bis 5,5 m über der Standfläche des hierfür erforderlichen Gerüstes, Gerüst wird gesondert vergütet, Ausführung gemäß Zeichnung und Einzelbeschreibung.
Menge: 20,000 m2
Zeitansatz: 0,24

**06.03.110 Wie vor, jedoch Kantenlänge über 500 bis 1000 mm;**
*** wie Position 06.03.100
STLB-Bau 2024-04 047
Kantenlänge über 500 bis 1000 mm
Menge: 35,000 m2
Zeitansatz: 0,33

**06.03.120 Wie vor, jedoch Kantenlänge über 1000 bis 1500 mm;**
*** wie Position 06.03.100
STLB-Bau 2024-04 047
Kantenlänge über 1000 bis 1500 mm
Menge: 32,000 m2
Zeitansatz: 0,41

*Hinweis: Kältedämmung, Kautschukdämmung, Luftleitung, D 19 mm ohne Mantel (Synth.K)*
Kältedämmung, D=19 mm an Luftleitungenund Formstücken.
Mindestabstände DN 4140 sind nicht eingehalten.
Der Zuschnitt erfolgt nach örtlicher Erfordernis.

**06.03.130 Kältedämmung Luftltg DN200 Gebäude flexibler Elastomerschaum D 19mm**
*** Bezugsbeschreibung
STLB-Bau 2024-04 047
Kältedämmung DIN 4140, an Luftleitung, rund, DN 200, im Gebäude, Dämmung aus flexiblem Elastomerschaum DIN EN 14304, Dämmschichtdicke 19 mm, Baustoffklasse DIN 4102-1 B1 (schwerentflammbar), Wärmeleitfähigkeit 0,040 W/(mK) bei 0 Grad C Mitteltemperatur DIN EN 12667, Wasserdampfdiffusionswiderstandszahl 7000 DIN EN ISO 12629, DIN EN 12086, Arbeitshöhe des Montageortes bis 5,5 m über der Standfläche des hierfür erforderlichen Gerüstes, Gerüst wird gesondert vergütet.
Menge: 91,000 m
Zeitansatz: 0,16

**06.03.140 Wie vor, jedoch DN 250;**
*** wie Position 06.03.130
STLB-Bau 2024-04 047
DN 250
Menge: 65,000 m
Zeitansatz: 0,21

**06.03.150 Bogen flexibler Elastomerschaum Kältedämmung Luftltg DN200 Gebäude 0,040W/(mK) D 19mm**
*** Bezugsbeschreibung
STLB-Bau 2024-04 047
Bogen aus flexiblem Elastomerschaum DIN EN 14304, Kältedämmung DIN 4140 an haus- und betriebstechnischen Anlagen, an Luftleitung, rund, DN 200, im Gebäude, Baustoffklasse DIN 4102-1 B1 (schwerentflammbar), Wärmeleitfähigkeit 0,040 W/(mK) bei 0 Grad C Mitteltemperatur DIN EN 12667, Dämmschichtdicke 19 mm, Arbeitshöhe des Montageortes bis 5,5 m über der Standfläche des hierfür erforderlichen Gerüstes, Gerüst wird gesondert vergütet, Ausführung gemäß Zeichnung und Einzelbeschreibung.
Menge: 4,000 St
Zeitansatz: 0,09

**06.03.160 Wie vor, jedoch DN 250;**
*** wie Position 06.03.150
STLB-Bau 2024-04 047
DN 250
Menge: 4,000 St
Zeitansatz: 0,10

**06.03.170 Übergangsstück flexibler Elastomerschaum Kältedämmung Luftltg DN200 Gebäude 0,040W/(mK) D 19mm**
*** Bezugsbeschreibung
STLB-Bau 2024-04 047
Übergangsstück aus flexiblem Elastomerschaum DIN EN 14304, Kältedämmung DIN 4140 an haus- und betriebstechnischen Anlagen, an Luftleitung, rund, DN 200, im Gebäude, Baustoffklasse DIN 4102-1 B1 (schwerentflammbar), Wärmeleitfähigkeit 0,040 W/(mK) bei 0 Grad C Mitteltemperatur DIN EN 12667, Dämmschichtdicke 19 mm, Arbeitshöhe des Montageortes bis 5,5 m über der Standfläche des hierfür erforderlichen Gerüstes, Gerüst wird gesondert vergütet, Ausführung gemäß Zeichnung und Einzelbeschreibung.
Menge: 2,000 St
Zeitansatz: 0,09

**06.03.180 Wie vor, jedoch DN 250;**
*** wie Position 06.03.170
STLB-Bau 2024-04 047
DN 250
Menge: 2,000 St
Zeitansatz: 0,10

**06.03.190 Auschnitt Kältedämmung Ummantelung Gebäude flexibler Elastomerschaum D 19mm**
Auschnitt Kältedämmung
DIN 276-1.. 431 Lüftungsanlagen
Leistungsbereich: 047
Auschnitt Kältedämmung DIN 4140, im Gebäude, Dämmung aus flexiblem Elastomerschaum DIN EN 14304, Dämmschichtdicke 19 mm, Baustoffklasse DIN 4102-1 B1 (schwerentflammbar), Wärmeleitfähigkeit 0,036 W/(mK) bei 0 Grad C Mitteltemperatur DIN EN 12667, Wasserdampfdiffusionswiderstandszahl 3000 DIN EN 13469 und DIN EN 12086.
Arbeitshöhe des Montageortes bis 5,5 m über der Standfläche des hierfür erforderlichen Gerüstes, Gerüst wird gesondert vergütet.
Menge: 30,000 St
Zeitansatz: 0,10

*Hinweis: Kältedämmung, Kautschukdämmung, Kanal, D 32 mm ohne Mantel (Synth.K)*
Kältedämmung, D=32 mm an Kanälen und Formstücken.
Mindestabstände DN 4140 sind nicht eingehalten.
Der Zuschnitt erfolgt nach örtlicher Erfordernis.

**06.03.200 Kältedämmung Luftltg DN200 Gebäude flexibler Elastomerschaum D 32mm**
*** Bezugsbeschreibung
STLB-Bau 2024-04 047
Kältedämmung DIN 4140, an Luftleitung, rund, DN 200, im Gebäude, Dämmung aus flexiblem Elastomerschaum DIN EN 14304, Dämmschichtdicke 32 mm, Baustoffklasse DIN 4102-1 B1 (schwerentflammbar), Wärmeleitfähigkeit 0,040 W/(mK) bei 0 Grad C Mitteltemperatur DIN EN 12667, Wasserdampfdiffusionswiderstandszahl 7000 DIN EN ISO 12629, DIN EN 12086, Arbeitshöhe des Montageortes bis 5,5 m über der Standfläche des hierfür erforderlichen Gerüstes, Gerüst wird gesondert vergütet.
Menge: 3,000 m
Zeitansatz: 0,17

**06.03.210 Wie vor, jedoch DN 250;**
*** wie Position 06.03.200
STLB-Bau 2024-04 047
DN 250
Menge: 3,000 m
Zeitansatz: 0,22

**06.03.220 Wie vor, jedoch DN 315;**
*** wie Position 06.03.200
STLB-Bau 2024-04 047
DN 315
Menge: 4,000 m
Zeitansatz: 0,29

**06.03.230 Bogen flexibler Elastomerschaum Kältedämmung Luftltg DN200 Gebäude 0,040W/(mK) D 32mm**
*** Bezugsbeschreibung
STLB-Bau 2024-04 047
Bogen aus flexiblem Elastomerschaum DIN EN 14304, Kältedämmung DIN 4140 an haus- und betriebstechnischen Anlagen, an Luftleitung, rund, DN 200, im Gebäude, Baustoffklasse DIN 4102-1 B1 (schwerentflammbar), Wärmeleitfähigkeit 0,040 W/(mK) bei 0 Grad C Mitteltemperatur DIN EN 12667, Dämmschichtdicke 32 mm, Arbeitshöhe des Montageortes bis 5,5 m über der Standfläche des hierfür erforderlichen Gerüstes, Gerüst wird gesondert vergütet, Ausführung gemäß Zeichnung und Einzelbeschreibung.
Menge: 1,000 St
Zeitansatz: 0,09

**06.03.240 Wie vor, jedoch DN 250;**
*** wie Position 06.03.230
STLB-Bau 2024-04 047
DN 250
Menge: 3,000 St
Zeitansatz: 0,10

**06.03.250 Wie vor, jedoch DN 315;**
*** wie Position 06.03.230
STLB-Bau 2024-04 047
DN 315
Menge: 2,000 St
Zeitansatz: 0,10

**06.03.260 Übergangsstück flexibler Elastomerschaum Kältedämmung Luftltg DN200 Gebäude 0,040W/(mK) D 32mm**
*** Bezugsbeschreibung
STLB-Bau 2024-04 047
Übergangsstück aus flexiblem Elastomerschaum DIN EN 14304, Kältedämmung DIN 4140 an haus- und betriebstechnischen Anlagen, an Luftleitung, rund, DN 200, im Gebäude, Baustoffklasse DIN 4102-1 B1 (schwerentflammbar), Wärmeleitfähigkeit 0,040 W/(mK) bei 0 Grad C Mitteltemperatur DIN EN 12667, Dämmschichtdicke 32 mm, Arbeitshöhe des Montageortes bis 5,5 m über der Standfläche des hierfür erforderlichen Gerüstes, Gerüst wird gesondert vergütet, Ausführung gemäß Zeichnung und Einzelbeschreibung.
Menge: 2,000 St
Zeitansatz: 0,09

**06.03.270 Wie vor, jedoch DN 250;**
*** wie Position 06.03.260
STLB-Bau 2024-04 047
DN 250
Menge: 1,000 St
Zeitansatz: 0,10

**06.03.280 Wie vor, jedoch DN 315;**
*** wie Position 06.03.260
STLB-Bau 2024-04 047
DN 315
Menge: 4,000 St
Zeitansatz: 0,10

**06.03.290 Auschnitt Kältedämmung Ummantelung Gebäude flexibler Elastomerschaum D 32mm**
Auschnitt Kältedämmung
DIN 276-1.. 431 Lüftungsanlagen
Leistungsbereich: 047
Auschnitt Kältedämmung DIN 4140, im Gebäude, Dämmung aus flexiblem Elastomerschaum DIN EN 14304, Dämmschichtdicke 32 mm, Baustoffklasse DIN 4102-1 B1 (schwerentflammbar), Wärmeleitfähigkeit 0,036 W/(mK) bei 0 Grad C Mitteltemperatur DIN EN 12667, Wasserdampfdiffusionswiderstandszahl 3000 DIN EN 13469 und DIN EN 12086.
Arbeitshöhe des Montageortes bis 5,5 m über der Standfläche des hierfür erforderlichen Gerüstes, Gerüst wird gesondert vergütet.
Menge: 10,000 St
Zeitansatz: 0,10

#### Bereich 06.04 Kältedämmung, Mineralwolle diffusionsdicht

*Hinweis: Kältedämmung, Mineralwolle diffusionsdicht, mit Aluminiumfolie kaschiert*
Dämmung von Lüftungsleitungen als Luftverteilleitungen mit nichtbrennbaren Steinwolledämmmatten mit einer engmaschigen glasfasergitternetzverstärkten Aluminiumfolie kaschiert sowie einer selbstklebenden Beschichtung auf der Wollseite.

**06.04.10 Kältedämmung Luftltg Kanten-L bis 500mm Gebäude Steinwolle Matte D 50mm**
*** Bezugsbeschreibung
Kältedämmung von eckigen Lüftungsleitungen mit Steinwolle zur Vermeidung von Energieverlusten und zur Vermeidung von Tauwasserbildung

Anforderung:
Dämmung von Lüftungsleitungen als Luftverteilleitungen mit nichtbrennbaren Steinwolledämmmatten mit einer engmaschigen glasfasergitternetzverstärkten Aluminiumfolie kaschiert sowie einer selbstklebenden Beschichtung auf der Wollseite.

Voraussetzungen für den Kältebetrieb: Lüftungsleitungen der Luftdichtheitsklasse ATC 3 nach DIN EN 16798 (oder Luftdichtheitsklasse C nach DIN EN 13779) i. V. mit Druckklasse 3 nach DIN EN 1507 und Luftdichtheitsprüfung nach DIN EN 12599.
Anforderungen an den Korrosionsschutz der Lüftungsleitung gemäß AGI-Q 151 wurden überprüft. Die notwendigen Korrosionsschutzarbeiten sind abgeschlossen. Die Anlage ist während der Dämmarbeiten außer Betrieb.

Einbau:
Entsprechend den Verarbeitungsrichtlinien des Herstellers. Die Ausführung erfolgt durch ein vom Systemhersteller geschultes und zertifiziertes Unternehmen.

Baustoffklasse: A2 - s1, d0 nach DIN 13501-1
Schmelzpunkt: > 1000 °C nach DIN 4102-17
Wärmeleitfähigkeit: 0 °C = 0,037 W/(m∙K) nach EN ISO 8497
Oberfläche: Aluminiumfolie mit engmaschiger Glasfasergitternetzverstärkung
Sd > 1500 m nach DIN EN ISO 12572 Selbstklebenden Beschichtung auf der Wollseite

Selbstklebendes Aluminiumband mit Glasfasergitternetzverstärkung
Sd > 1500 m nach DIN EN ISO 12572

Selbstklebendes hochflexibles und reißfestes Abdichtband
Sd > 1500 m nach DIN EN ISO 12572

Anwendungsbereich: Dämmung von Luftverteilleitungen

Bedingungen bei Betrieb:
Umgebungstemperatur ≤ 25 °C
Relative Luftfeuchte ≤ 60 %
Medium-Temperatur ≥ 0 °C

Verarbeitung:
Dämmmatten entsprechend den Kanalabmessungen, separat für die Seiten- sowie Ober- und Unterflächen zuschneiden, fugendicht und an den Kanalecken im Stumpfstoß aufbringen und mit der selbstklebenden Beschichtung vollflächig auf dem Kanalblech aufzukleben. An der Kanalunterseite ist eine zusätzlich Lagesicherung mit Schweißnägeln erforderlich- min. 4 Stk/m², nach Befestigungsraster des Herstellers. Die Nagelköpfe sind mit selbstklebendes Aluminiumband dicht abzukleben Alle Dämmstofffugen sowie offene Mattenkanten mit 100 mm breitem, selbstklebendem Aluminiumband  dicht verkleben. Bauteile wie Kanalverbindungsflansche und innerhalb der Dämmschicht geführte Bauteile zur Kanalaufhängung sind in einer Dämmschichtdicke von ≥ 20 mm bzw. durch zusätzliche Dämmlage zu überdämmen.

Im Abstand von ≤ 3 m entlang der Kanallängsrichtung sind umlaufend Abschottungsverklebungen - gemäß Herstellerangaben zu erstellen. Durchdringungen der Aluminiumummantelung z.B. an Gewindestangen zur Kanalabhängung sind entsprechend den Herstellergaben mit Abdichtband diffusionsdicht abkleben.

Kantenlänge bis 500mm
Dämmstärke [mm]: 50mm
Menge: 3,000 m²
Produkt:
  Artikel:
    Artikelnummer: TC60LVEC
    Artikelkurztext: Kältedämmung Luftltg Kanten-L bis 500mm Gebäude Steinwolle Matte D 50mm

**06.04.20 Wie vor, jedoch Kantenlänge 500 bis 1000mm**
*** wie Position 06.04.10
Kantenlänge 500 bis 1000mm.
Menge: 32,000 m²
Produkt:
  Artikel:
    Artikelnummer: TC60LVEC
    Artikelkurztext: Wie vor, jedoch Kantenlänge 500 bis 1000mm

**06.04.30 Kältedämmung Formstück Kanten-L bis 500mm Gebäude Steinwolle Matte D 50mm**
Kältedämmung von eckigen Lüftungsleitungen mit Steinwolle zur Vermeidung von Energieverlusten und zur Vermeidung von Tauwasserbildung

Anforderung:
Dämmung von Lüftungsleitungen als Luftverteilleitungen mit nichtbrennbaren Steinwolledämmmatten mit einer engmaschigen glasfasergitternetzverstärkten Aluminiumfolie kaschiert sowie einer selbstklebenden Beschichtung auf der Wollseite.

Voraussetzungen für den Kältebetrieb: Lüftungsleitungen der Luftdichtheitsklasse ATC 3 nach DIN EN 16798 (oder Luftdichtheitsklasse C nach DIN EN 13779) i. V. mit Druckklasse 3 nach DIN EN 1507 und Luftdichtheitsprüfung nach DIN EN 12599.
Anforderungen an den Korrosionsschutz der Lüftungsleitung gemäß AGI-Q 151 wurden überprüft. Die notwendigen Korrosionsschutzarbeiten sind abgeschlossen. Die Anlage ist während der Dämmarbeiten außer Betrieb.

Einbau:
Entsprechend den Verarbeitungsrichtlinien des Herstellers. Die Ausführung erfolgt durch ein vom Systemhersteller geschultes und zertifiziertes Unternehmen.

Baustoffklasse: A2 - s1, d0 nach DIN 13501-1
Schmelzpunkt: > 1000 °C nach DIN 4102-17
Wärmeleitfähigkeit: 0 °C = 0,037 W/(m∙K) nach EN ISO 8497
Oberfläche: Aluminiumfolie mit engmaschiger Glasfasergitternetzverstärkung
Sd > 1500 m nach DIN EN ISO 12572 Selbstklebenden Beschichtung auf der Wollseite

Selbstklebendes Aluminiumband mit Glasfasergitternetzverstärkung
Sd > 1500 m nach DIN EN ISO 12572

Selbstklebendes hochflexibles und reißfestes Abdichtband
Sd > 1500 m nach DIN EN ISO 12572

Anwendungsbereich: Dämmung von Luftverteilleitungen

Bedingungen bei Betrieb:
Umgebungstemperatur ≤ 25 °C
Relative Luftfeuchte ≤ 60 %
Medium-Temperatur ≥ 0 °C

Verarbeitung:
Dämmmatten entsprechend den Kanalabmessungen, separat für die Seiten- sowie Ober- und Unterflächen zuschneiden, fugendicht und an den Kanalecken im Stumpfstoß aufbringen und mit der selbstklebenden Beschichtung vollflächig auf dem Kanalblech aufzukleben. An der Kanalunterseite ist eine zusätzlich Lagesicherung mit Schweißnägeln erforderlich- min. 4 Stk/m², nach Befestigungsraster des Herstellers. Die Nagelköpfe sind mit selbstklebendes Aluminiumband dicht abzukleben Alle Dämmstofffugen sowie offene Mattenkanten mit 100 mm breitem, selbstklebendem Aluminiumband  dicht verkleben. Bauteile wie Kanalverbindungsflansche und innerhalb der Dämmschicht geführte Bauteile zur Kanalaufhängung sind in einer Dämmschichtdicke von ≥ 20 mm bzw. durch zusätzliche Dämmlage zu überdämmen.

Im Abstand von ≤ 3 m entlang der Kanallängsrichtung sind umlaufend Abschottungsverklebungen - gemäß Herstellerangaben zu erstellen. Durchdringungen der Aluminiumummantelung z.B. an Gewindestangen zur Kanalabhängung sind entsprechend den Herstellergaben mit Abdichtband diffusionsdicht abkleben.

Kantenlänge bis 500mm
Dämmstärke [mm]: ≥ 50

Zusätzl. Anforderungen:
Transport- und Durchgangsbereich, Dämmung mit einer Ummantelung aus verzinktem Stahl- bzw. Aluminiumblech nach DIN 4140 versehen.
Außenbereich, Dämmung mit einer Ummantelung aus verzinktem Stahl- bzw. Aluminiumblech incl. Luftschicht nach DIN 4140 versehen.
Menge: 26,000 m²
Produkt:
  Artikel:
    Artikelnummer: TC60LVEC
    Artikelkurztext: Kältedämmung Formstück Kanten-L bis 500mm Gebäude Steinwolle Matte D 50mm

**06.04.40 Auschnitt Kältedämmung Ummantelung Gebäude Mineralwolle diffussionsdicht D 50mm**
Auschnitt Kältedämmung
DIN 276-1.. 431 Lüftungsanlagen
Leistungsbereich: 047
Auschnitt Kältedämmung ohne Ummantelung DIN 4140, im Gebäude, Dämmung aus difussionsdichte Mineralwolle DIN EN 14304, Dämmschichtdicke 50 mm.
Arbeitshöhe des Montageortes bis 5,5 m über der Standfläche des hierfür erforderlichen Gerüstes, Gerüst wird gesondert vergütet.
Menge: 10,000 St
Zeitansatz: 0,10

#### Bereich 06.05 Akustikabkofferung

*Hinweis: Akustikdämmung an Lüftungskanälen*
Akustikdämmung an Lüftungskanälen

Akustikdämmung Lüftungskanäle, 40 mm Mineralwolle + 2-lagige Gipskartonbekleidung 2×12,5 mm
Liefern und fachgerechtes Herstellen einer Akustikdämmung an rechteckigen und runden Lüftungsleitungen sowie Formstücken gemäß DIN 4140 und den anerkannten Regeln der Technik.
Die Ausführung umfasst:
Akustische Ummantelung aus Mineralwolle, Dicke 40 mm, nichtbrennbar A1, Dämmstoff nach DIN EN 14303
Schalldämmende Bekleidung aus 2-lagiger Gipskartonbeplankung, je Lage 12,5 mm, gemäß DIN 18181
Fugendichte und mechanisch schwingungsentkoppelte Ausführung
Zuschnitt der Dämmung nach örtlichen Gegebenheiten
Geschoss-, kanten- und formstückgerechte Anpassung
Vollflächige Anbindung an die Kanäle ohne Hohlstellen
Ausbildung aller Kanten, Anschlüsse, Decken-/Wanddurchdringungen und Befestigungspunkte
Lagesicherung, Unterkonstruktion aus verzinkten Stahlprofilen (falls erforderlich)
Schalltechnisch dichte Ausführung im Sinne der Gebäudeschutzanforderungen
Berücksichtigung der Mindestabstände zu anderen gedämmten Leitungen gemäß DIN 4140
Leistungsumfang beinhaltet ebenfalls:
- Sämtliche Nebenleistungen, Befestigungsmittel, Schrauben, Profile, Stöße, Eckschutz
- Schließen der Gipskartonstöße, Verspachtelung Q2 (oder nach Projektstandard)
- Herstellen einer geschlossenen, glatten Oberfläche

**06.05.10 Akustikdämmung an Lüftungskanälen**
Akustikdämmung an Lüftungskanälen

Akustikdämmung Lüftungskanäle, 40 mm Mineralwolle + 2-lagige Gipskartonbekleidung 2×12,5 mm
Menge: 30,000 m²
Produkt:
  Artikel:
    Artikelnummer: TC60LVEC
    Artikelkurztext: Akustikdämmung an Lüftungskanälen

### Titel 07 Schacht 9 - Montage

*Hinweis: Schacht 9 Montage - Beschreibung*
Beschreibung der Lüftungskanalmontage im Schacht 9

Die Installation der Lüftungskanäle im Schacht 9 erfolgt in einem vertikalen Montageschacht mit beengten Platzverhältnissen unter erschwerten Montagebedingungen. Die Schachtabmessungen betragen: Höhe [22,45 m], Breite [1,67 m], Tiefe [2,51 m] (vor Gerüststellung zu prüfen). Der Zugang zum Schacht erfolgt im UG über Türen/Öffnungen. In jedem Geschoss sind Montageöffnungen als Zugang vorhanden.

Aufgrund der eingeschränkten Platzverhältnisse und der schwierigen Zugänglichkeit ist die Montage besonders anspruchsvoll und erfordert eine gesonderte Kalkulation.

Zugang zu Schächten darf nur über freigegebene und gesicherte Zugänge,
Arbeitsbereiche frei von Hindernissen, losem Material und nicht gesicherten Bauteilen,
Schachtbereiche sind vor Beginn der Arbeiten auf Gefährdungen zu prüfen,
Arbeiten im Schacht nur mit PSA, Arbeiten in Höhen nur mit geeigneten und vorab geprüften Gerüsten, Arbeitsbühnen oder Absturzsicherungssystemen,
Schachtgerüste sind gemäß Herstellervorgaben und statischen Anforderungen zu errichten und vor jeder Nutzung zu kontrollieren, Umbauten von Gerüsten erfolgen ausschließlich durch befähigte Personen
Sicherung von Einbringöffnungen gegen Absturz
Prüfung aller Bauteile (Kanäle, Rohre, Befestigungselemente) vor Montage auf Beschädigungen und Eignung
Befestigungen müssen den statischen, seismischen und brandschutztechnischen Anforderungen entsprechen.
Montagereihenfolge strikt entspr. Werk- und Montageplanung
Arbeiten verschiedener Gewerke im selben Schacht sind frühzeitig abzustimmen und dürfen nur stattfinden, wenn eine gegenseitige Gefährdung ausgeschlossen ist
Freihalten von brennbaren Stoffen

Besondere Anforderungen und Vorgehensweise

Gerüstbau prinzipiell: Der Schacht, in dem Lüftungsleitungen montiert werden sollen (Montageschacht im folgenden M-Schacht) wird mit einem Gerüst zur Montage der Kanalteile ausgestattet. Die Gerüstteile müssen über Einbringöffnungen vom Aufzugsschacht (A-Schacht) in den Montageschacht (M-Schacht) transportiert werden. Dafür ist auch das Einrüsten des A-Schachtes erforderlich. Der Gerüstbau, Einbringung und Montage und Demontage sowie dafür erforderliche Transporthub- und Montagewerkzeuge sind vom Auftragnehmer zu planen und mit anderen Gewerken zu koordinieren (räumlich und zeitlich). Sämtliche Befestigungs- und Personensicherungskomponenten sind mit einzukalkulieren. Die Rüstung und Kanalmontage muss vor Einbringung der Aufzugstechnik erfolgen (Ablaufplanung).

Aufzugsschacht: Das Gerüst wird vom EG aus eingebracht und über z.B. Seilzugtechnik in das UG transportiert. Die Einbringung erfolgt mit geeigneten Transportwagen, wobei die Einbringwege durch den Anbieter gegen Verschmutzung und Beschädigung mit Folie, Filz bzw. Holzplattenmaterial zu schützen, nach erfolgter Montage zu entfernen und zu entsorgen, sofern nicht wiederverwendbar.Das Gerüst vom Aufzugsschacht baut sich vertikal vom UG auf und dient der Einbringung des Rüstmaterials in den M-Schacht. Die Abrüstung erfolgt von oben nach unten.

Montageschacht: Das Gerüst wird abschnittsweise vom UG nach oben hin montiert, nach erfolgter Kanalmontage (von oben nach unten) demontiert und für den nächsten Abschnitt erneut montiert. Der Zugang für die Monteure, die Einbringung der Luftkanalkomponenten und des Werkzeugs erfolgt jeweils vom A-Schacht in den M-Schacht.

Einbringöffnungen: Auf jeder Etage ist eine Öffnung für die Materialeinbringung vorgesehen. Sie ist vor Gerüststellung nochmals aufzumessen und ebenfalls vor Beschädigung zu schützen. Die Öffnung im UG des M-Schachts muss für späteren Zugang offen bleiben (Tür).

Montageabschnitte: Die Installation erfolgt abschnittsweise, da das Gerüst im Schacht mehrfach umgebaut werden muss. Umbauten und Koordination müssen ebenfalls kalkuliert, geplant und mit der Bauleitung abgestimmt werden.

Montage RLT-Kanäle: Die Reihenfolge ist strikt gemäß Werk- und Montageplanung einzuhalten. Die Arbeitsabläufe sind so zu koordinieren, dass Kollisionen und Nacharbeiten vermieden werden. Richtung: von oben nach unten und in Richtung der Einbringöffnungen. Die Kanalteile sollten in Längen von 0,5 m, zur besseren Einbringung und Montage.

Arbeitsschutz: Alle Arbeiten im Schacht dürfen nur unter Einhaltung der Arbeitsschutzanforderungen und mit vollständiger persönlicher Schutzausrüstung (PSA) durchgeführt werden.

#### Bereich 07.01 Kanäle und Formstücke, eckig

*Hinweis: Lüftung, Metall ATC3*
Lüftung, Metall

**07.01.10 Luftltg rechteckig Stahl verz gefalzt Kanten-L bis 500mm WD 0,8mm H 3,5-5m**
*** Bezugsbeschreibung
STLB-Bau 2024-04 075
Luftleitung, rechteckig, Luftdichtheitsklasse ATC3 DIN EN 16798-3, Druckklasse 3 DIN EN 1507, aus verzinktem Stahl, gefalzt, Maße DIN EN 1505, Kantenlänge bis 500 mm, Wanddicke 0,8 mm, Verbindung mit Winkelflansch, aus verzinktem Stahl, mit Schrauben und Dichtung, Form- und Verbindungsstücke werden gesondert vergütet, min./max. Temperatur der geförderten Luft -15 bis 80 Grad C, Montagehöhe über Gelände/Fußboden über 3,5 bis 5 m, Ausführung gemäß Einzelbeschreibung.
Menge: 2,000 m2
Zeitansatz: 0,22

**07.01.20 Wie vor, jedoch Kantenlänge über 500 bis 1000 mm; Wanddicke 0,9 mm;**
*** wie Position 07.01.10
STLB-Bau 2024-04 075
Kantenlänge über 500 bis 1000 mm
Wanddicke 0,9 mm
Menge: 85,000 m2
Zeitansatz: 0,25

**07.01.30 Wie vor, jedoch Kantenlänge über 1000 bis 1500 mm; Wanddicke 1,1 mm;**
*** wie Position 07.01.10
STLB-Bau 2024-04 075
Kantenlänge über 1000 bis 1500 mm
Wanddicke 1,1 mm
Menge: 3,000 m2
Zeitansatz: 0,28

**07.01.40 Formstück Luftltg rechteckig Stahl verz gefalzt Kanten-L bis 500mm H 3,5-5m**
*** Bezugsbeschreibung
STLB-Bau 2024-04 075
Formstück für Luftleitung, rechteckig, Luftdichtheitsklasse ATC3 DIN EN 16798-3, Druckklasse 3 DIN EN 1507, aus verzinktem Stahl, gefalzt, Maße DIN EN 1505, Kantenlänge bis 500 mm, Wanddicke 1,1 mm, Verbindung mit Winkelflansch, mit Schrauben und Dichtung, min./max. Temperatur der geförderten Luft -15 bis 80 Grad C, Montagehöhe über Gelände/Fußboden über 3,5 bis 5 m.
Menge: 1,000 m2
Zeitansatz: 0,34

**07.01.50 Wie vor, jedoch Kantenlänge über 500 bis 1000 mm;**
*** wie Position 07.01.40
STLB-Bau 2024-04 075
Kantenlänge über 500 bis 1000 mm
Menge: 10,000 m2
Zeitansatz: 0,38

**07.01.60 Wie vor, jedoch Kantenlänge über 1000 bis 1500 mm;**
*** wie Position 07.01.40
STLB-Bau 2024-04 075
Kantenlänge über 1000 bis 1500 mm
Menge: 6,000 m2
Zeitansatz: 0,41

#### Bereich 07.02 Rohre und Formstücke, rund

*Hinweis: Lüftung, Metall ATC3*
Lüftung, Metall

**07.02.10 Luftltg rund ATC3 Stahl verz längsgefalzt DN200 -750-1000Pa H 3,5-5m**
*** Bezugsbeschreibung
STLB-Bau 2024-04 075
Luftleitung, rund, Luftdichtheitsklasse ATC3 DIN EN 16798-3, aus verzinktem Stahl, längsgefalzt, Maße DIN EN 1506, DN 200, mit Einsteckende, geschraubt/genietet, mit Dichtungsband, Form- und Verbindungsstücke werden gesondert vergütet, min./max. Temperatur der geförderten Luft -15 bis 80 Grad C, Druckbereich von -750 bis 1000 Pa, Montagehöhe über Gelände/Fußboden über 3,5 bis 5 m.
Menge: 1,500 m
Zeitansatz: 0,24

**07.02.20 Wie vor, jedoch DN 224;**
*** wie Position 07.02.10
STLB-Bau 2024-04 075
DN 224
Menge: 40,000 m
Zeitansatz: 0,26

**07.02.30 Wie vor, jedoch DN 250;**
*** wie Position 07.02.10
STLB-Bau 2024-04 075
DN 250
Menge: 15,500 m
Zeitansatz: 0,28

**07.02.40 Bogen Luftleitg rund 90Grad Stahl verz DN200 glatt H 3,5-5m**
*** Bezugsbeschreibung
STLB-Bau 2024-04 075
Bogen, für Luftleitung, rund, Luftdichtheitsklasse ATC3 DIN EN 16798-3, Biegeradius größer gleich 1 DN, 90 Grad, Maße DIN EN 1506, aus verzinktem Stahl, DN 200, glatt, mit Einsteckenden, min./max. Temperatur der geförderten Luft -15 bis 80 Grad C, Druckbereich von -750 bis 1000 Pa, Montagehöhe über Gelände/Fußboden über 3,5 bis 5 m.
Menge: 2,000 St
Zeitansatz: 0,21

**07.02.50 Wie vor, jedoch DN 224;**
*** wie Position 07.02.40
STLB-Bau 2024-04 075
DN 224
Menge: 7,000 St
Zeitansatz: 0,22

**07.02.60 Wie vor, jedoch DN 250;**
*** wie Position 07.02.40
STLB-Bau 2024-04 075
DN 250
Menge: 1,000 St
Zeitansatz: 0,24

**07.02.70 Übergangsstück Luftleitg rund konisch Stahl verz DN224 symmetrisch H 3,5-5m**
*** Bezugsbeschreibung
STLB-Bau 2024-04 075
Übergangsstück, für Luftleitung, rund, Luftdichtheitsklasse ATC3 DIN EN 16798-3, konisch, Maße DIN EN 1506, aus verzinktem Stahl, größter DN 224, symmetrisch, mit Einsteckenden, mit Lippendichtung, Druckbereich von -750 bis 1000 Pa, Montagehöhe über Gelände/Fußboden über 3,5 bis 5 m.
Menge: 2,000 St
Zeitansatz: 0,22

**07.02.80 Wie vor, jedoch größter DN 250;**
*** wie Position 07.02.70
STLB-Bau 2024-04 075
größter DN 250
Menge: 1,000 St
Zeitansatz: 0,24

#### Bereich 07.03 Elastische Verbindungsstücke

*Hinweis: Elastische Verbindungen, eckig, ATC3*

**07.03.10 Elastische Verbindung rechteckige Luftleitg Kanten-L 250-500mm**
*** Bezugsbeschreibung
STLB-Bau 2024-04 075
Elastisches Verbindungsstück, Baustoffklasse DIN 4102-1 A2 (nichtbrennbar), Luftdichtheitsklasse ATC3 DIN EN 16798-3, flexibler Bereich 160 mm, mit Potentialausgleich, für rechteckige Luftleitung, größte Kantenlänge über 250 bis 500 mm, mit Anschlussrahmen aus verzinktem Stahl, einschl. Gegenrahmen, Schrauben und Dichtung.
Menge: 2,000 St
Zeitansatz: 0,40

**07.03.20 Wie vor, jedoch größte Kantenlänge über 500 bis 1000 mm;**
*** wie Position 07.03.10
STLB-Bau 2024-04 075
größte Kantenlänge über 500 bis 1000 mm
Menge: 1,000 St
Zeitansatz: 0,40

#### Bereich 07.04 Dämmung

*Hinweis: Wärmedämmung, eckig, Kanal, Mineralwolle D 30 mm ohne Ummantelung (MiWo)*
Wärmedämmung, eckig, Kanal, Mineralwolle D 30 mm
ohne Ummantelung (MiWo)
Der Zuschnitt erfolgt nach örtlicher Erfordernis.

**07.04.10 Wärmedämmung Luftltg Kanten-L bis 500mm Installationsschacht Mineralwolle Matte D 30mm**
*** Bezugsbeschreibung
STLB-Bau 2024-04 047
Wärmedämmung ohne Ummantelung DIN 4140 an haus- und betriebstechnischen Anlagen, an Luftleitung, rechteckig, Maße DIN EN 1505, Kantenlänge bis 500 mm, im Installationsschacht, keine ausreichende Konvektion bzw. unzureichender Abstand zu Objekten, Dämmung aus Mineralwolle DIN EN 14303, als Lamellenmatte, Dämmschichtdicke 30 mm, Brandverhaltensklasse DIN EN 13501-1 A1 (nichtbrennbar), Wärmeleitfähigkeit 0,035 W/(mK) bei 40 Grad C Mitteltemperatur DIN EN 12667, kaschiert mit Alufolie, Arbeitshöhe des Montageortes bis 5,5 m über der Standfläche des hierfür erforderlichen Gerüstes, Gerüst wird gesondert vergütet.
Menge: 2,000 m2
Zeitansatz: 0,27

**07.04.20 Wie vor, jedoch Kantenlänge über 500 bis 1000 mm;**
*** wie Position 07.04.10
STLB-Bau 2024-04 047
Kantenlänge über 500 bis 1000 mm
Menge: 32,000 m2
Zeitansatz: 0,27

**07.04.30 Formstück Mineralwolle Wärmedämmung Luftltg Kanten-L bis 500mm Installationsschacht 0,035W/(mK) D 30mm kaschiert Alu-Folie**
*** Bezugsbeschreibung
STLB-Bau 2024-04 047
Formstück aus Mineralwolle DIN EN 14303, Wärmedämmung DIN 4140 an haus- und betriebstechnischen Anlagen, an Luftleitung, rechteckig, Kantenlänge bis 500 mm, Maße DIN EN 1505, im Installationsschacht, keine ausreichende Konvektion bzw. unzureichender Abstand zu Objekten, Baustoffklasse DIN 4102-1 A (nichtbrennbar), Wärmeleitfähigkeit 0,035 W/(mK) bei 40 Grad C Mitteltemperatur DIN EN 12667, Dämmschichtdicke 30 mm, kaschiert mit Aluminiumfolie, Arbeitshöhe des Montageortes bis 5,5 m über der Standfläche des hierfür erforderlichen Gerüstes, Gerüst wird gesondert vergütet.
Menge: 2,000 m2
Zeitansatz: 0,27

**07.04.40 Wie vor, jedoch**
*** wie Position 07.04.30
STLB-Bau 2024-04 047
Formstück aus Mineralwolle DIN EN 14303, Wärmedämmung DIN 4140 an haus- und betriebstechnischen Anlagen, an Luftleitung, rechteckig, Kantenlänge bis 500 mm, Maße DIN EN 1505, im Installationsschacht, keine ausreichende Konvektion bzw. unzureichender Abstand zu Objekten, Baustoffklasse DIN 4102-1 A (nichtbrennbar), Wärmeleitfähigkeit 0,035 W/(mK) bei 40 Grad C Mitteltemperatur DIN EN 12667, Dämmschichtdicke 30 mm, kaschiert mit Aluminiumfolie, Arbeitshöhe des Montageortes bis 5,5 m über der Standfläche des hierfür erforderlichen Gerüstes, Gerüst wird gesondert vergütet.
Menge: 8,000 m2
Zeitansatz: 0,27

**07.04.50 Ausschnitt, MiWo alukaschiert, 4-seitig**
Ausschnitt, MiWo alukschiert, 4-seitig
DIN 276-1.. 431 Lüftungsanlagen
Leistungsbereich: 047
Ausschnitte in Wärmedämmung aus Mineralwolle DIN EN 14303, 4-seitiger, AS-Qualität und silikonfrei, mit gitternetz- verstärkter Aluminiumfolie kaschiert, für Messstutzen, Fühler,u.ä..
Ausssparungen für Kanaleinbauten sind sauber mit Alufolie einzufassen.
Dämmdicke D: 30 mm.
Arbeitshöhe des Montageortes bis 5,5 m über der Standfläche des hierfür erforderlichen Gerüstes, Gerüst wird gesondert vergütet.
Menge: 5,000 St

**07.04.60 Rosetten, MiWo alukaschiert, 4-seitig**
Rosetten, MiWo alukschiert, 4-seitig
DIN 276-1.. 431 Lüftungsanlagen
Leistungsbereich: 047
Rosetten in Wärmedämmung aus Mineralwolle DIN EN 14303, AS-Qualität und silikonfrei, mit gitternetzverstärkter Aluminium- folie kaschiert, umlaufend 4-seitig, zum Verdecken der Fugen.
Dämmdicke D: 30 mm.
Arbeitshöhe des Montageortes bis 5,5 m über der Standfläche des hierfür erforderlichen Gerüstes, Gerüst wird gesondert vergütet.
Menge: 2,000 St

**07.04.70 Einsätze, MiWo alukaschiert, 4-seitig**
Einsätze, MiWo alukschiert, 4-seitig
DIN 276-1.. 431 Lüftungsanlagen
Leistungsbereich: 047
Einsätze in Wärmedämmung aus Mineralwolle DIN EN 14303, AS-Qualität und silikonfrei, mit gitternetzverstärkter Aluminium- folie kaschiert, 4-seitig.
Dämmdicke D: 30 mm.
Arbeitshöhe des Montageortes bis 5,5 m über der Standfläche des hierfür erforderlichen Gerüstes, Gerüst wird gesondert vergütet.
Menge: 2,000 St

*Hinweis: Wärmedämmung, rund, Rohr, Mineralwolle D 30 mm ohne Ummantelung (MiWo)*

**07.04.80 Wärmedämmung Luftltg DN200 Installationsschacht Mineralwolle AS-Qualität silikonfrei Matte D 30mm**
*** Bezugsbeschreibung
STLB-Bau 2024-04 047
Wärmedämmung ohne Ummantelung DIN 4140 an haus- und betriebstechnischen Anlagen, an Luftleitung, rund, Maße DIN EN 1506, DN 200, im Installationsschacht, keine ausreichende Konvektion bzw. unzureichender Abstand zu Objekten, Dämmung aus Mineralwolle DIN EN 14303, AS-Qualität und silikonfrei, als Lamellenmatte, Dämmschichtdicke 30 mm, Brandverhaltensklasse DIN EN 13501-1 A1 (nichtbrennbar), Wärmeleitfähigkeit 0,040 W/(mK) bei 40 Grad C Mitteltemperatur DIN EN 12667, kaschiert mit Alufolie, Arbeitshöhe des Montageortes bis 5,5 m über der Standfläche des hierfür erforderlichen Gerüstes, Gerüst wird gesondert vergütet.
Menge: 1,000 m
Zeitansatz: 0,18

**07.04.90 Wie vor, jedoch DN 224;**
*** wie Position 07.04.80
STLB-Bau 2024-04 047
DN 224
Menge: 40,000 m
Zeitansatz: 0,21

**07.04.100 Wie vor, jedoch DN 250;**
*** wie Position 07.04.80
STLB-Bau 2024-04 047
DN 250
Menge: 1,000 m
Zeitansatz: 0,24

**07.04.110 Bogen Mineralwolle AS-Qualität silikonfrei Wärmedämmung Luftltg DN200 Installationsschacht 0,040W/(mK) D 30mm kaschiert Alu-Folie**
*** Bezugsbeschreibung
STLB-Bau 2024-04 047
Bogen aus Mineralwolle DIN EN 14303, AS-Qualität und silikonfrei, Wärmedämmung DIN 4140 an haus- und betriebstechnischen Anlagen, an Luftleitung, rund, DN 200, Maße DIN EN 1506, im Installationsschacht, keine ausreichende Konvektion bzw. unzureichender Abstand zu Objekten, Brandverhaltensklasse DIN EN 13501-1 A1 (nichtbrennbar), Wärmeleitfähigkeit 0,040 W/(mK) bei 40 Grad C Mitteltemperatur DIN EN 12667, Dämmschichtdicke 30 mm, kaschiert mit Aluminiumfolie, Arbeitshöhe des Montageortes bis 5,5 m über der Standfläche des hierfür erforderlichen Gerüstes, Gerüst wird gesondert vergütet.
Menge: 2,000 St
Zeitansatz: 0,10

**07.04.120 Wie vor, jedoch DN 224;**
*** wie Position 07.04.110
STLB-Bau 2024-04 047
DN 224
Menge: 7,000 St
Zeitansatz: 0,10

**07.04.130 Übergangsstück Mineralwolle AS-Qualität silikonfrei Wärmedämmung Luftltg DN224 Installationsschacht 0,040W/(mK) D 30mm kaschiert Alu-Folie**
*** Bezugsbeschreibung
STLB-Bau 2024-04 047
Übergangsstück aus Mineralwolle DIN EN 14303, AS-Qualität und silikonfrei, Wärmedämmung DIN 4140 an haus- und betriebstechnischen Anlagen, an Luftleitung, rund, DN 224, Maße DIN EN 1506, im Installationsschacht, keine ausreichende Konvektion bzw. unzureichender Abstand zu Objekten, Brandverhaltensklasse DIN EN 13501-1 A1 (nichtbrennbar), Wärmeleitfähigkeit 0,040 W/(mK) bei 40 Grad C Mitteltemperatur DIN EN 12667, Dämmschichtdicke 30 mm, kaschiert mit Aluminiumfolie, Arbeitshöhe des Montageortes bis 5,5 m über der Standfläche des hierfür erforderlichen Gerüstes, Gerüst wird gesondert vergütet.
Menge: 2,000 St
Zeitansatz: 0,10

**07.04.140 Wie vor, jedoch DN 250;**
*** wie Position 07.04.130
STLB-Bau 2024-04 047
DN 250
Menge: 1,000 St
Zeitansatz: 0,10

**07.04.150 Ausschnitt, MiWo alukschiert**
Ausschnitt, MiWo alukschiert
DIN 276-1.. 431 Lüftungsanlagen
Leistungsbereich: 047
Ausschnitte in Wärmedämmung aus Mineralwolle DIN EN 14303, AS-Qualität und silikonfrei, mit gitternetz-verstärkter Aluminiumfolie kaschiert, für Messstutzen, Fühler,u.ä..
Ausssparungen für Kanaleinbauten sind sauber mit Alufolie einzufassen.
Dämmdicke D: 30 mm.
Arbeitshöhe des Montageortes bis 5,5 m über der Standfläche des hierfür erforderlichen Gerüstes, Gerüst wird gesondert vergütet.
Menge: 10,000 St

**07.04.160 Rosetten, MiWo alukschiert**
Rosetten, MiWo alukschiert
DIN 276-1.. 431 Lüftungsanlagen
Leistungsbereich: 047
Rosetten in Wärmedämmung aus Mineralwolle DIN EN 14303, AS-Qualität und silikonfrei, mit gitternetzverstärkter Aluminium- folie kaschiert, zum Verdecken der Fugen.
Dämmdicke D: 30 mm.
Arbeitshöhe des Montageortes bis 5,5 m über der Standfläche des hierfür erforderlichen Gerüstes, Gerüst wird gesondert vergütet.
Menge: 6,000 St

**07.04.170 Einsätze, MiWo alukschiert**
Einsätze, MiWo alukschiert
DIN 276-1.. 431 Lüftungsanlagen
Leistungsbereich: 047
Einsätze in Wärmedämmung aus Mineralwolle DIN EN 14303, AS-Qualität und silikonfrei, mit gitternetzverstärkter Aluminium- folie kaschiert,
Dämmdicke D: 30 mm.
Arbeitshöhe des Montageortes bis 5,5 m über der Standfläche des hierfür erforderlichen Gerüstes, Gerüst wird gesondert vergütet.
Menge: 2,000 St

*Hinweis: Kältedämmung, Kautschukdämmung, Kanal, D 19 mm ohne Mantel (Synth.K)*
Kältedämmung, D=19 mm an Kanälen und Formstücken.
Der Zuschnitt erfolgt nach örtlicher Erfordernis.

**07.04.180 Kältedämmung Luftltg Kanten-L 500-1000mm Installationsschach flexibler Elastomerschaum D 19mm**
*** Bezugsbeschreibung
STLB-Bau 2024-04 047
Kältedämmung DIN 4140, an Luftleitung, rechteckig, Kantenlänge über 500 bis 1000 mm, im Installationsschacht, keine ausreichende Konvektion bzw. unzureichender Abstand zu Objekten, Dämmung aus flexiblem Elastomerschaum DIN EN 14304, Dämmschichtdicke 19 mm, Baustoffklasse DIN 4102-1 B1 (schwerentflammbar), Wärmeleitfähigkeit 0,040 W/(mK) bei 0 Grad C Mitteltemperatur DIN EN 12667, Wasserdampfdiffusionswiderstandszahl 7000 DIN EN ISO 12629, DIN EN 12086, Arbeitshöhe des Montageortes bis 5,5 m über der Standfläche des hierfür erforderlichen Gerüstes, Gerüst wird gesondert vergütet.
Menge: 51,000 m2
Zeitansatz: 0,26

**07.04.190 Wie vor, jedoch Kantenlänge über 1000 bis 1500 mm;**
*** wie Position 07.04.180
STLB-Bau 2024-04 047
Kantenlänge über 1000 bis 1500 mm
Menge: 1,000 m2
Zeitansatz: 0,26

**07.04.200 Formstück flexibler Elastomerschaum Kältedämmung Luftltg Kanten-L 500-1000mm Installationsschacht 0,040W/(mK) D 19mm**
*** Bezugsbeschreibung
STLB-Bau 2024-04 047
Formstück aus flexiblem Elastomerschaum DIN EN 14304, Kältedämmung DIN 4140 an haus- und betriebstechnischen Anlagen, an Luftleitung, rechteckig, Kantenlänge über 500 bis 1000 mm, im Installationsschacht, keine ausreichende Konvektion bzw. unzureichender Abstand zu Objekten, Baustoffklasse DIN 4102-1 B1 (schwerentflammbar), Wärmeleitfähigkeit 0,040 W/(mK) bei 0 Grad C Mitteltemperatur DIN EN 12667, Dämmschichtdicke 19 mm, Arbeitshöhe des Montageortes bis 5,5 m über der Standfläche des hierfür erforderlichen Gerüstes, Gerüst wird gesondert vergütet.
Menge: 2,000 m2
Zeitansatz: 0,35

**07.04.210 Wie vor, jedoch Kantenlänge über 1000 bis 1500 mm;**
*** wie Position 07.04.200
STLB-Bau 2024-04 047
Kantenlänge über 1000 bis 1500 mm
Menge: 6,000 m2
Zeitansatz: 0,44

**07.04.220 Kältedämmung Luftltg DN250 Installationsschacht flexibler Elastomerschaum D 19mm**
STLB-Bau 2024-04 047
Kältedämmung DIN 4140, an Luftleitung, rund, DN 250, im Installationsschacht, keine ausreichende Konvektion bzw. unzureichender Abstand zu Objekten, Dämmung aus flexiblem Elastomerschaum DIN EN 14304, Dämmschichtdicke 19 mm, Baustoffklasse DIN 4102-1 B1 (schwerentflammbar), Wärmeleitfähigkeit 0,040 W/(mK) bei 0 Grad C Mitteltemperatur DIN EN 12667, Wasserdampfdiffusionswiderstandszahl 7000 DIN EN ISO 12629, DIN EN 12086, Arbeitshöhe des Montageortes bis 5,5 m über der Standfläche des hierfür erforderlichen Gerüstes, Gerüst wird gesondert vergütet.
Menge: 15,000 m
Zeitansatz: 0,23

**07.04.230 Bogen flexibler Elastomerschaum Kältedämmung Luftltg DN250 Installationsschacht 0,040W/(mK) D 19mm**
STLB-Bau 2024-04 047
Bogen aus flexiblem Elastomerschaum DIN EN 14304, Kältedämmung DIN 4140 an haus- und betriebstechnischen Anlagen, an Luftleitung, rund, DN 250, im Installationsschacht, keine ausreichende Konvektion bzw. unzureichender Abstand zu Objekten, Baustoffklasse DIN 4102-1 B1 (schwerentflammbar), Wärmeleitfähigkeit 0,040 W/(mK) bei 0 Grad C Mitteltemperatur DIN EN 12667, Dämmschichtdicke 19 mm, Arbeitshöhe des Montageortes bis 5,5 m über der Standfläche des hierfür erforderlichen Gerüstes, Gerüst wird gesondert vergütet, Ausführung gemäß Zeichnung und Einzelbeschreibung.
Menge: 1,000 St
Zeitansatz: 0,10

**07.04.240 Auschnitt Kältedämmung Ummantelung Gebäude flexibler Elastomerschaum D 19mm Mantel Blech AlMg2Mn0,8**
Auschnitt Kältedämmung
DIN 276-1.. 431 Lüftungsanlagen
Leistungsbereich: 047
Auschnitt Kältedämmung DIN 4140, im Installationsschacht, Dämmung aus flexiblem Elastomerschaum DIN EN 14304, Dämmschichtdicke 19 mm, Baustoffklasse DIN 4102-1 B1 (schwerentflammbar), Wärmeleitfähigkeit 0,036 W/(mK) bei 0 Grad C Mitteltemperatur DIN EN 12667, Wasserdampfdiffusionswiderstandszahl 3000 DIN EN 13469 und DIN EN 12086.
Arbeitshöhe des Montageortes bis 5,5 m über der Standfläche des hierfür erforderlichen Gerüstes, Gerüst wird gesondert vergütet.
Menge: 5,000 St
Zeitansatz: 0,10

#### Bereich 07.05 Befestigungen

**07.05.10 Seismikkonstruktion Schachtmontage TGA - Schacht 09**
Seismikkonstruktion Schachtmontage TGA
Aufhängekonstruktion für Luftleitungen, aus verzinktem Stahl, mit schalldämmender Zwischenlage, einschl. Decken-/Mauerwerksbefestigung, befestigen mit Befestigungsmitteln mit bauaufsichtlichem Nachweis einschl. Bohrungen, einschl. statischem Nachweis.

Bestehend aus einer statisch und seismisch ausgelegten Sonderkonstruktion für die Befestigung der jeweiligen Lüftungselemente in einem Schacht.

Geschlossenes, torsionssteifes Vierkantprofil zur Erstellung von Stahltragwerken als verschraubte Konstruktion für die Aufnahme von Rohren, Kanälen, Kabeltrassen und lasttechnisch geeigneten Elementen.

Montagefreundliche, flexible und demontierbare Lösungen ohne Schweißen
Anschlussbauteile sind mittels gewindefurchender Schraube an allen vier Seiten auf gleicher Höhe einfach und flexibel möglich
Verbinder werden von außen montiert, so dass unterschiedliche Verbinder kombiniert werden können, um das erforderliche Lastniveau sicherzustellen oder ggfs. nachträgliche Ertüchtigung der Knotenverbindungen möglich zu machen.
Einbindungsstellen für Gewindeformschrauben mit Ringverstärkung (Materialstärke 5,5mm)
direkte Träger-an-Träger-Befestigung ohne Verbinder (Direkter Anschluss von C-Schienen an das Profil ohne weitere Komponenten möglich)

Maße und Werkstoffdicke (Breite x Höhe x Stärke) [mm]
50 x 50 x 2,75/5,5

Werkstoff: S 350
Zink-Magnesium-Beschichtung ZM310 24µm - ASTM A1046 mit Selbstheilungseffekt (Schienenschnitte ohne Nachverzinken)
Korrosionswiderstandsklasse C1 für 50 Jahre (in Sonderfällen C2 für 20 Jahre)

Statische und Seismische Nachweise

Für die gesamte Anlagenhalterung, wie zuvor beschrieben, ist vor Ausführung eine prüffähige Statik vorzulegen.
Hierzu sind Eigenlasten zu berücksichtigen und das Gesamtsystem auf Standsicherheit zu überprüfen. Des Weiteren sind Nachweise über die an den Fußpunkten anliegenden Spannungen zu führen, um Sie dem verantwortlichen Tragwerksplaner vorlegen zu können.
Menge: 350,000 kg

#### Bereich 07.06 Schachtabdeckung

**07.06.10 Schachtabdeckung Schacht 09**
Sonderkonstruktion Schachtabdeckung Schacht 09
Lieferung, Transport, Montage, Andichtung der Schachtabdeckung als Abdeckblech mit Mehrfachdurchführungen für RLT.

Schachtgröße innen, i.L. : innen: 2.510 x 1.670 mm
Schachtkopf Rohbauaufkantung außen: 3.240 x 2.400 mm
Die Maße sind zur Werk- und Montageplanung vor Ort zu prüfen.

Abdeckung mit vormontierten Anschlussstutzen zum oberseitigen Anschluss der Deflektorhaube bzw. Rohrventilatoren und schachtseitig zum Anschluss der Ab-/ Fortluftleitungen wie nachfolgend angegeben. Blech-Unterkonstruktion zur Lastaufnahme der Deflektorhaube und Ventilatoren.

Abdeckblech mit Umkantung als wetterfeste, gedämmte Abdeckplatte, Aluminium verschweißt, mit Trägerplatte und geeigneter Unterkonstruktion, unterseitig in Vorfertigung gedämmt mit 130 mm Mineralwolle A1, mit 3 angeschweißten Kanal- / Rohrstutzen und umlaufendem Dichtungsband zum Anschluss an die Rohbauaufkantung, Umkantung und Regenablaufnase oberhalb der Rohbauaufkantung.

Fertig montierte Anschweißstutzen zum Anschluss / Traglasten:
- Anschlusstutzen FOL 650x650mm, mit Flansch 40 mm zur Montageverbindung mit der Deflektorhaube, Gewicht ca. 80 kg
- Anschlusstutzen Ventilatorsockel Dachventilator RLT-Fettabscheiderraum eckig 820x820, Gewicht ca. 60 kg
- Anschlusstutzen Ventilatorsockel Dachventilator RLT-Kältemaschinenraum eckig 625x625, Gewicht ca. 30 kg
- umlaufende vertikale Umkantung 150 mm mit Regenablaufnase
- horizontaler Überstad umlaufend mind. 5 cm über die Rohbauaufkantung
- Material: Aluminium, verschweißt incl. Werk- und Montageplanung
Menge: 1,000 St
Zeitansatz: 0,49

### Titel 08 Versprung UG-EG - Montage

*Hinweis: Vormontage Versprung Kanäle UG - EG*
Vormontage Versprung Kanäle UG - EG
Montage Sonderformteile Konferenzraum Groß in Koordination mit KG 300 (nach Wanderstellung bis zur Installationshöhe): Herrichten des Montagebereiches, Installation der Befesti- gungen und Montage der Kanalteile und Komponenten incl. Dämmung sowie Herstellen der erforderlichen Durchbruchs- verschlüsse nach vollständiger Aufmauerung der Wand.

**08.10 Vormontage Zuluftkanäle in beengten Montagebereichen Abmessung 650x200**
*** Bezugsbeschreibung
- Vormontage Zuluftkanäle in beengten Montagebereichen UG/EG für Zuluft-Kanalversprünge aus der RLT-Zentrale in den Doppelbodenbereich der Konferenzräume EG, im baulichen 45°-Versprungbereich
 (siehe Detail 1656_00_50_BHE_LF_D_XX_8005_02_F_04).
- Vormontage je Situation: Brandschutzklappe, 45°Kanalbogen und Kanalteile (PL),
- Vorbereiten Montagebereich für 8 Situationen (Bereiche),
- Montage der Befestigungssysteme im Bodenbereich (Beton)
- Befestigung der Brandschutzklappe (keine Lastaufnahme der BSK)
- Einbringen der vormontierten Kanalstrecke und Montage der Befestigung
- nach Vermörteln/Verschließen der BSK: Demontage der temporären BSK-Befestigung

8 Situationen (Kanalmaterial und Dämmug siehe Titel 09):
- 4x Situationen mit Kanalquerschnitt 650x200
- 2x Situation mit Kanalquerschnitt 600x200
- 2x Situation mit Kanalquerschnitt 400x200
Menge: 4,000 psch

**08.20 Vormontage Zuluftkanäle in beengten Montagebereichen Abmessung 600x200**
*** wie Position 08.10
Abemssung 600x200
Menge: 2,000 psch

**08.30 Vormontage Zuluftkanäle in beengten Montagebereichen Abmessung 400x200**
*** wie Position 08.10
Abmessung 400x200
Menge: 2,000 psch

### Titel 09 Beschilderung

#### Bereich 09.01 Beschilderung Zentral und Dachgeräte sowie Luftechnische Einbauteile

**09.01.10 Bezeichnungsschild mehrschichtig Kunststoff H 40 mm B 100 mm Schildträger Spannband**
STLB-Bau 2023-04 042
Bezeichnungsschild, Farbe und Beschriftung nach Angaben des AG, aus mehrschichtigem Kunststoff, Beschriftung einzeilig, mit eingesteckten Schriftleisten, rechteckig, Höhe 40 mm, Breite 100 mm, Befestigung mit Schildträger aus verzinktem Stahl, Halter und Spannband.
Menge: 1400,000 St
Zeitansatz: 0,04

**09.01.20 Bezeichnungsschild RLT-Anlagen 300x200**
Bezeichnungsschild für RLT-Anlagen, Farbe und Beschriftung nach Angaben des AG, aus mehrschichtigem Kunststoff, Beschriftung einzeilig, mit eingesteckten Schriftleisten, rechteckig, Höhe 200 mm, Breite 300 mm, Befestigung mit Schildträger aus verzinktem Stahl, Halter und Spannband.
Menge: 21,000 St
Zeitansatz: 0,04

**09.01.30 Bezeichnungsschild Brandschutzklappen**
Brandschutzklappenschild mit Text 1- bis 3-zeilig zur Kennzeichnung und Beschriftung von Brandschutzklappen
Material: PVC hart mit abgerundeten Ecken
Format: 100 x 50 mm
Farbe: weiß, Rand rot, Text schwarz
Menge: 103,000 St
Zeitansatz: 0,04

#### Bereich 09.02 Farbkennzeichnung Kanäle und Rohrleitungen

**09.02.10 Farbkennzeichnung durchgehend Richtungspfeile Kanäle**
STLB-Bau 2023-04 041
Farbkennzeichnung DIN 2403 der Luftleitung, Kennzeichnung durchgehend und Angabe der Fließrichtung durch Richtungspfeile.
Menge: 595,000 St

**09.02.20 Farbkennzeichnung Beschilderung Richtungspfeile Rohrleitungen**
STLB-Bau 2023-04 041
Farbkennzeichnung DIN 2403 der Luftleitung, Kennzeichnung durch Beschilderung und Angabe der Fließrichtung durch Richtungspfeile, Schild-Maße mind. H/B 40/100 mm, Befestigung mit Spannband.
Menge: 440,000 St

### Titel 10 Sonstige Maßnahmen, Stundenlohnarbeiten und Hinweise zur Instandhaltung

#### Bereich 10.01 Stundenlohnarbeiten

**Ausführungsbeschreibung 9 Vorbemerkungen Stundenlohnarbeiten**
*Vorbemerkungen Stundenlohnarbeiten*
Die nachfolgenden Positionen gelten als gesperrt und können nur freigegeben werden, wenn die schriftliche Genehmigung der Bauleitung vorliegt bzw. eingeholt worden ist. Die Arbeiten sind auf entsprechenden Stundenzetteln mit Beschreibung der ausgeführten Arbeiten und dem Ausführenden der Bauleitung innerhalb einer Woche zur Unterschrift vorzulegen.
Der Titel gehört nicht zum Leistungsumfang, ist jedoch in die Endsumme mit einzubeziehen.

**10.01.10 Obermonteur/-in sämtliche Kosten/Zuschläge**
STLB-Bau 2022-10 091
Stundenlohnarbeiten durch Obermonteur/-in
der Verrechnungssatz für die jeweilige Arbeitskraft umfasst sämtliche Aufwendungen wie Lohn- und Gehaltskosten, Lohn- und Gehaltsnebenkosten, Zuschläge, lohngebundene und lohnabhängige Kosten, sonstige Sozialkosten, Gemeinkosten, Wagnis und Gewinn.
Menge: 10,000 h

**10.01.20 Monteur/-in sämtliche Kosten/Zuschläge**
STLB-Bau 2022-10 091
Stundenlohnarbeiten durch Monteur/-in
der Verrechnungssatz für die jeweilige Arbeitskraft umfasst sämtliche Aufwendungen wie Lohn- und Gehaltskosten, Lohn- und Gehaltsnebenkosten, Zuschläge, lohngebundene und lohnabhängige Kosten, sonstige Sozialkosten, Gemeinkosten, Wagnis und Gewinn.
Menge: 20,000 h

**10.01.30 Helfer/-in sämtliche Kosten/Zuschläge**
STLB-Bau 2022-10 091
Stundenlohnarbeiten durch Helfer/-in
der Verrechnungssatz für die jeweilige Arbeitskraft umfasst sämtliche Aufwendungen wie Lohn- und Gehaltskosten, Lohn- und Gehaltsnebenkosten, Zuschläge, lohngebundene und lohnabhängige Kosten, sonstige Sozialkosten, Gemeinkosten, Wagnis und Gewinn.
Menge: 20,000 h

#### Bereich 10.02 Nebenleistungen

*Hinweis: Kranleistung am Abstellort*
Kranleistung am Abstellort
Alle Genehmigungen, die zum Einrichten, zur Betreibung sowie zum Abbau der Baustelleneinrichtung (Zufahrt Baustelle, Kranstellung, etc.) benötigt werden, sind vom AN rechtzeitig bei den zuständigen Stellen direkt nach Auftragsvergabe einzuholen zum Transport des RLT-Gerätes und des KV-Systemes in den technischen Flächen auf dem Dach. Die Geräte können direkt von der Baustraße auf die Absetztfläche vor der Zentralentür abgesetzt und von da aus in die Technikflächen eingebracht werden.

Es ist zu beachten, dass eventuell ein Höhenversatz zu überwinden ist. Hierzu sind selbsterrichtete Rampen oder Hubzeuge zu verwenden. Weiterhin ist die Absetzfläche auf dem Dach mit Seekieferntafeln auszulegen, um die Dachhaut zu schützen.

Abstellfläche ca. 25 m horizontal und ca 35 m vertikal über Standfläche Kran.

Die An- und Abfahrten werden mit je einer Stunde abgerechnet. Einschließlich aller Nebenkosten (Genehmigungen, Sondertransport, usw.). Genehmigungen für Zufahrten, Sperrungen von Fahrstrassen etc. sind rechtzeitig einzuholen.

Einbringung RLT-Anlagen
Sämtliche RLT-Zentralgeräte werden auf Längsträgern (Anzahl entsprechend der Gerätebreite) bis zur Zielposition transportiert. Die Längsträger sind vom Anbieter zu stellen.
Die Einbringung ist terminlich mit dem Pergolabau zu koordinieren.

**10.02.10 Hebezeuge, Krananlagen etc. einrichten, vorhalten**
*** Pauschalposition
Für das Gewerk VE430 Raumlufttechnik
Für sämtliche, in der Leistungsbeschreibung, aufgeführten Leistungsumfänge einrichten und vorhalten, ab Baubeginn bis Fertigstellung Hauptleistungen.
Hebezeuge, Krananlagen, etc. des AN einschl.:
- Rüst- und Hebezeuge, Transportgeräte, Motor -Mobilkran, leichtes und schweres Gerät, Maschinen aller Art,
- notwendige Befestigungsflächen zur Aufstellung der Geräte,
- Umsetzen der Hebezeuge, Krananlagen, etc. auf Anordnung der AG-Objektüberwachung,
- erforderliche Maßnahmen zur Verkehrssicherungspflicht,
- ggf. erforderliche Tages- und Nachtkennzeichnung von Kränen gemäß Allgemeiner Verwaltungsvorschrift zur Kennzeichnung von Luftfahrthindernissen.
Menge: 1,000 psch

*Hinweis: Gerüststellung*

**10.02.20 Aufbau fahrbares Gerüst 4Wo Stahlrohr 0,75kN/m2 2Lagen H 4m**
STLB-Bau 2023-04 001
Aufbauen fahrbares Gerüst, einschl. Grundeinsatzzeit (4 Wochen), Abbau wird gesondert vergütet,
Stahlrohrkupplungsgerüst DIN 4420-3, Lastklasse 1 (0,75 kN/m2), 2 genutzte Gerüstlagen, Höhe der obersten Gerüstlage 4 m,
Höhenunterschied von Baugrund zur Standfläche des Gerüsts in m
4

im Gebäude, Gerüstlagen mit allseitigem Seitenschutz.
Menge: 1,000 St
Zeitansatz: 2,33

**10.02.30 Vorhaltung fahrbares Gerüst Stahlrohr 0,75kN/m2 2Lagen H 4m**
Vorhaltung fahrbares Gerüst
DIN 276-1.. 431 Lüftungsanlagen
Leistungsbereich: 001
Vorhaltung über die Grundeinsatzzeit hinaus für fahrbares Gerüst,
Positionsmenge = Produkt aus
3
(Vorhaltemenge)
mal
13
(Vorhaltedeauer)
Stahlrohrkupplungsgerüst DIN 4420-3, Lastklasse 1 (0,75 kN/m2), 2 genutzte Gerüstlagen, Höhe der obersten Gerüstlage 4 m, im Gebäude.
Menge: 39,000 StWo

**10.02.40 Abbau fahrbares Gerüst Stahlrohr 0,75kN/m2 2Lagen H 4m**
STLB-Bau 2023-04 001
Abbauen fahrbares Gerüst,
Stahlrohrkupplungsgerüst DIN 4420-3, Lastklasse 1 (0,75 kN/m2), 2 genutzte Gerüstlagen, Höhe der obersten Gerüstlage 4 m,
Höhenunterschied von Baugrund zur Standfläche des Gerüsts in m
4

im Gebäude, Gerüstlagen mit allseitigem Seitenschutz.
Menge: 1,000 St
Zeitansatz: 1,68

**10.02.50 Potentialausgleich**
*** Pauschalposition
Potentialausgleich für alle nach VDE 0100 in den Hauptpotentialausgleich einzubeziehenden Betriebs- mittel, Rohrleitungen, Konstruktionsteile, usw.. Anschlüsse gleichwertig zu den Aussagen in VDE 0100 Teil 540. Mischpreis für alle erforderlichen Anschluss- arten wie z. B: Schraubanschluss, Rohrschelle, Schweißverbindung, usw.. Rohrschellen in stabiler Ausführung aus nichtrostendem Stahl, einschließlich erforderlichem Anschluss und Verbindungsmaterial. Sämtliche leitfähigen Anlagenteile sind in den Potentialausgleich gemäß VDE 0190 einzubeziehen. Die Potentialausgleichs- leitungen sind an eine vom Gewerk Elektro zu liefernde Potentialaus- gleichsschiene anzuschließen und dauerhaft zu beschriften.
Rohre sind elektrisch leitend untereinander zu verbinden. Bei Schraubverbindungen sind zur Sicherstellung der Leitfähigkeit Zahnscheiben zu verwenden. Der Nachweis des funktionierenden Potentialausgleiches ist durch eine Sachverständigenprüfung nachzuweisen.
liefern, montieren und anschließen
Menge: 1,000 psch

**Ausführungsbeschreibung 10 Ausführungsbeschreibung Kernbohrungen/ Durchbrüche**
*Ausführungsbeschreibung Kernbohrungen/ Durchbrüche*
Kernbohrungen bzw. Durchbrüche sind grundsätzlich nur auf Anforderung der Bauleitung  und nach vorheriger schriftlicher Bestätigung des Statikers auszuführen.
Die Kernbohrungen bzw. Durchbrüche sind vom Auftrag- nehmer selbst fachgerecht herzustellen. Dabei sind folgende Grundsätze unbedingt zu berücksichtigen:
· Die Kernbohrungen/ Durchbrüche sind nur so groß
  herzustellen, wie es für die Durchführung der
  Leitungen notwendig ist.
· Die Kernbohrungen/ Durchbrüche sind exakt einzumessen, damit nicht durch falsch angelegte Bohrungen/
  Durchbrüche Leitungsverzüge notwendig werden.
· Sollen Kernbohrungen/ Durchbrüche durch statisch
  relevante Wände oder Decken geführt werden, ist dies
  vorher mit der örtlichen Bauleitung und dem Statiker
  abzustimmen.
· Notwendige Rüstungen und Montagebühnen sind mit
  einzukalkulieren.
· Das Kühlwasser für Kernbohrgeräte ist mittels Wannen
  und Saugern weitestgehend vollständig aufzufangen, um
  Wasserschäden zu vermeiden.
· Der anfallende Bauschutt ist täglich zu beseitigen.
· Die erstellten Kernbohrungen/ Durchbrüche sind nach
  Montage der Rohrleitungen entsprechend den brandschutztechnischen Anforderungen zu verschließen.

**10.02.60 Kernbohrung herstellen und schließen, bis Ø= 250 mm**
*** gemäß Ausführungsbeschreibung 10
Kernbohrung, bis Ø= 250 mm in Massivdecken/ -wänden herstellen und Kernbohrung/ Ringspalt nach Montage der Rohrleitung in vollem Querschnitt feuerbeständig/ rauchdicht nach DIN 4102, F-90-A, verschließen. Rohrleitung mit Dämmung fachgerecht einbauen.
Bauteilstärke: bis 400 mm,
Bohrdurchmesser: bis 250 mm.
Einschl. Gestellung der Diamant-Schneidemaschine, An- und Abfuhr sowie Vorhaltung, einschl. Absaugen des Spülwassers im Gebäude und Entsorgung der Bohrkerne. Einschl. Schutz von Boden- und Wandflächen gegen
Verschmutzung durch Abdecken mit Folie.
erstellen und verschließen
Menge: 10,000 St

**10.02.70 Zulage für größere Wandstärke bis Ø= 250 mm**
*** gemäß Ausführungsbeschreibung 10
Zulage für größere Wandstärke für Bohrungen bis
Ø= 250 mm z. B. je Bohrung für eine Mehrstärke von min. 5 cm (Mehrstärken unter 5 cm werden nicht separat vergütet).
Menge: 5,000 St

**10.02.80 F-Wände-Durchbruch schließen, bis 0,10 m²**
*** gemäß Ausführungsbeschreibung 10
F-Wände-Durchbruch bis 0,10 m² in Massivwänden herstellen und nach Montage der Rohrleitung in vollem Querschnitt feuerbeständig/ rauchdicht nach DIN 4102, F-90-A, verschließen. Rohrleitung mit Dämmung fachgerecht einbauen.
Bauteilstärke: bis 400 mm,
Öffnungsgröße: bis 0,10 m².
erstellen und verschließen
Menge: 10,000 St

**10.02.90 F-Wände-Durchbruch schließen, bis 0,25 m²**
*** wie Position 10.02.80
Öffnungsgröße: bis 0,25 m².
erstellen und verschließen
Menge: 10,000 St

**10.02.100 F-Wände-Durchbruch schließen, bis 0,50 m²**
*** wie Position 10.02.80
Öffnungsgröße: bis 0,50 m².
erstellen und verschließen
Menge: 10,000 St

**10.02.110 Brandschutzmörtel für Wand- und Deckendurchführungen**
Für die Durchführung von Rohrleitungen, Kanälen und Brandschutzklappen durch Brandabschnitte ist ein Brandschutz F90 nach DIN 4102 herzustellen.
Der Brandschutzmörtel ist durch Pumpen über Schläuche und Verpresslanzen in die Zwischenräume, sowie des ges. Durchbruches zu pressen, so dass eine feuer- und rauch- gasdichte Abschottung auch an schwer zugänglichen Stellen entstehen.
Die Vorbereitungsmaßnahme (Einschalen der Durchbrüche ist mit einzukalkulieren), einschl. Vorhaltung aller Geräte mit Baustelleneinrichtung sowie An- und Abfahr- ten.
Das Material muss für den beschriebenen Verwendungs- zweck dem Prüfbescheid des lfBt, Berlin entsprechen.
Die Abrechnung erfolgt über die m³ des tatsächlich eingebrachten Materials ohne Übermessung der Kanal- durchführungen.
Montagehöhe bis 5,5 m mit einer Wandstärke bis 40 cm.
Menge: 1,618 m³

#### Bereich 10.03 Giterroste als Absturzsicherung

*Hinweis: Schacht-Absturzsicherung*
Als Schacht-Absturzsicherung in 5 Schächten im 3. OG, für den Zugang zu Brandschutzklappen, deren Bedienung vom Schacht aus erfolgt, sind durch den AN Gitterroste zu liefern und zu montieren. Die Gitter sichern den Bereich zwischen Revi-Öffnung und Kanal sowie den Bereich zwischen den Kanälen, von dem aus die BSK-Motore zugänglich sind (T-förmig). Verbleib: dauerhaft.

Erforderlich in: Schacht  2, Schacht 6 A, Schacht 6 B, Schacht 15 A, Schacht 15 B

**10.03.10 Gitterrost Abdeckung**
Liefern und montieren einer Gitterrost-Abdeckung als Absturzsicherung über einem Installationsschacht. Die Abdeckung ist als begehbarer, rutschhemmender Gitterrost auszuführen und dient der sicheren Abdeckung sowie der Revisionierbarkeit des Schachts.

Ausführung / Aufbau:
Gitterrostabdeckung als System, einachsig spannender Gitterrost, rutschhemmend Rutschfestigkeitsklasse R11.
Ausführung dreigeteilt, revisionierbar, begehbar, gemäß statischen Erfordernissen (Begehbarkeit) dreigeteilt, mit Abmessungen entsprechend nachfolgender Angabe je Schacht.
Werkstoff: Stahl S235, feuerverzinkt, Korrosionsschutzklasse C3 mit:
- umlaufenden Stahlwinkel als Auflager des Gitterrostes, gem. stat. Erfordernis (Traglast max. 120 kg)
- Befestigung des Stahlwinkels, gem . stat. Erfordernis
- Befestigungsgrund: StB Wand
- Gitterrostabdeckung, 3 0/30 x 40m
mit Aussparung für RLT-Kanalbereiche, am Rand eingefasst 40 x 1 6 cm
Gitterroste an der Unterkonstruktion verschraubt, Befestigung gegen Verschieben und Abheben.

Besondere Hinweise
Dimensionierung aller Bauteile sowie aller Verbindungen durch den Auftragnehmer statisch nachzuweisen.
Da der Gitterrost zur Absturzsicherung eingesetzt wird, müssen die gesetzlichen Vorgaben eingehalten werden (z. B. DGUV, Arbeitsschutzgesetz).
Dies umfasst üblicherweise:
Sicherstellung der Rutschhemmung, Befestigung gegen Verschieben und Abheben, keine Stolperkanten, Zugang und Revision müssen sicher möglich sein.

Mengenansatz
1 Stk Gitterrost/Absturzsicherung Installationsschacht je Schacht

Kalkulationsbasis:
Fläche Gitterrost:
Schacht 2: ca.0,5 m²
Schacht 6 A: ca. 1,5 m²
Schacht 11: ca. 0,5 m²
Schacht 12: ca. 1,0 m²
Schacht 15 A: ca. 1,5 m²
Menge: 5,000 m²

#### Bereich 10.04 Hinweise zur Instandhaltung

*Hinweis: Hinweis zum Angebot für Wartung/ Instandsetzung*
Mit dem Angebot über die Leistungen lt. vorliegendem Leistungsverzeichnis "VE430, KG 430 Raumlufttechnische Anlagen" einzureichen.
Das Angebot ist daher nur vollständig, wenn es sich auch auf diese Leistungen erstreckt.
Siehe hierzu VHB.Bund, Formblatt 242.

**10.04.10 Zusammenstellung wartungsbedürftiger Bauteile und Anlagen**
Zusammenstellung wartungsbedürftiger Bauteile und Anlagen
Aus den beschriebenen Leistungsbereichen sind in Tabellen- form mit folgenden Angaben zusammenzustellen:
- Lage, Standort,
- Beschreibung Bauteil, Anlage,
- Anzahl,
- Beschreibung Wartung,
- Grundlagen der Wartung,
- Anzahl und Zeiträume der Wartungsintervalle,
- Prüffristen,
- Einzubindende Fachleute, Sachverständige, Behörden usw.
Übergabe der Tabelle in Papierform 2-fach, die Tabelle ist auch digital, MS excel-kompatibel zu erstellen und zu übergeben.
Form gem. Dokumentationsrichtlinie des AG.
Siehe auch Hinweis zur Projektplattform Dalux, digitale Einstellung von Unterlagen.
Menge: 1,000 St

**10.04.20 Wartungsleistung**
*** Bedarfsposition ohne GB
Wartungsleistung:
Dem AG ist ein Wartungsangebot gem. der Zusammenstellung wartungsbedürftiger Bauteile und Anlagen zu unterbreiten, siehe hierzu auch §13 (4) VOB/B.
Mit der Bitte um Beachtung der in der Anlage zur Angebotsaufforderung befindlichen Dokumente:
"Angebotsaufforderung_Wart_Insp_Inst.docx" und
"Wartung_2018_Vertrag_E.docx".
Menge: 1,000 St

#### Bereich 10.05 Sichtinstallation

**10.05.10 Montageabwicklung Sichtbereich / Sichtmontage**
*** Pauschalposition
Montageabwicklung Sichtbereich / Sichtmontage
Alle luftführenden Leitungen, Komponenten und Einbauten, die im Sichtbereich montiert werden, sind mit besonderer Sorgfalt und in hoher handwerklicher Qualität auszuführen.
Die Installation muss optisch einwandfrei, geradlinig, symmetrisch und dauerhaft stabil erfolgen.

Verbindliche Anforderungen:
- Sorgfältige Montage im Sichtbereich: Leitungsführungen sind exakt auszurichten; Höhen, Abstände, Achsbezüge und Parallelitäten müssen vollständig eingehalten werden.
- Ästhetisch anspruchsvolle Ausführung: Befestigungselemente sind sichtbar ordentlich zu setzen, gleichmäßig zu verteilen und fluchtgerecht anzuordnen. Unsaubere Schnittkanten, Beschädigungen, Verformungen oder Farbunterschiede sind nicht zulässig.
- Oberflächenqualität: Alle sichtbaren Bauteile müssen ohne Kratzer, Dellen, Stauchungen, Anrostungen oder Ver- schmutzungen geliefert und montiert werden. Schutzfolien dürfen erst nach Abschluss aller Montagearbeiten entfernt werden.
- Mehrkosten / Erhöhter Aufwand: Die Montage im Sicht-
- bereich ist mit einem erhöhten Aufwand zu kalkulieren, insbesondere durch erhöhte Anforderungen an Maßhaltigkeit und Optik, präzise Montage- und Ausrichtarbeiten, aufwän- dige Vorbereitung, Schutzmaßnahmen und Finish sowie zusätzliche Dokumentation und Abstimmungen vor Ort.

Für folgende Bereiche erfolgt die Montage der Lüftungslei- tungen und -komponenten als Sichtinstallation z. B.:

- EG (Flur Süd-Ost, Raum Poststelle): Zu-, Ab- und Fortluft,
- EG, 1.OG und 2.OG: Zuluft Atrium,
- 2.OG (Flur Nord-West): Zu- und Abluft,
- 3.OG: Abluft Atrium.
Menge: 1,000 psch

### Titel 11 Inbetriebnahme und Dokumentation

#### Bereich 11.01 Koordination

**11.01.10 Teilnahme und Mitwirken an Koordinationssitzungen/ Koordinationsleistungen**
*** Pauschalposition
Teilnahme und Mitwirken an Koordinationssitzungen/ Koordinationsleistungen
Für die zielgerichtete Inbetriebnahme der gesamten technischen Anlagen ist es notwendig, dass die einzelnen Errichter der Anlagen an Koordinations- und Abstimmungs- sitzungen während der gesamten Bauphase teilnehmen. Die Teilnahme erfordert eine fachlich inhaltliche Mitwirkung bei den einzelnen Themengebieten. Als Kalkulationsgrundlage ist von regelmäßigen Koordinationssitzungen während der Bauzeit im zweiwöchentlichen Rhythmus auszugehen. Weiterhin sind die Erkenntnisse und Ergebnisse durch die Errichter im Rahmen der Werkstatt- und Montageplanung umzusetzen.
Während der übergreifenden Inbetriebnahmen und Sachverständigenprüfungen (im Zeitraum von drei Monaten) finden wöchentliche Inbetriebnahme-Jour-Fixe statt, bei denen die anstehenden Inbetriebnahmen, Funktionstests und Abnahmen terminiert und besprochen werden. Diese Jour-Fixe sind durch die Errichter mit dem Inbetriebnahmeleiter zu begleiten.
Im Rahmen der Koordinationsleistung und während der Erstellung der Werkstatt- und Montageplanung sind durch den AN alle für die Auslegung und Erstellung von Fremdgewerken erforderlichen technischen Daten an den Verantwortlichen des jeweiligen Gewerkes in Form von:
- Funktionsbeschreibungen der in diesem LV ausgeschrie- benen Anlagen,
- Ausführungsschemen und Diagrammen,
- Diagrammen und Kennlinienfeldern aller elektrischen Komponenten,
- alle weiteren technischen Daten,
- alle technischen Daten, die für die Auslegung und Erstellung der Gebäudeautomation (GA) erforderlich sind, sind an das Gewerk GA-Technik,
- Mitwirken bei der technischen Klärung von Schnittstellen- definitionen der eigenen und bauseitigen,
- Anlagen und Geräten, auf Anforderung
fristgerecht zu übergeben und mit diesem abzustimmen.
Diese Position schließt auch die umfassende Koordination mit den Systemintegratoren der GA-, Versorgungs- und Elektrotechnik-Gewerke mit ein. Dies beinhaltet auch eine Koordinationspflicht mit denjenigen Firmen, mit denen kein Vertragsverhältnis besteht. Des Weiteren ist im Rahmen des Probebetriebs ein gemeinsamer Terminplan sowie Abstimmungstermine zu vereinbaren und einzuhalten. Die Abstimmungen zum Probebetrieb sind in dieser Position enthalten.
Die umfassende und übergreifende Koordination des einheitlichen Bezeichnungs- bzw. Kodierungssystems im Rahmen der GA-Technik ist in dieser Position zu berücksichtigen. Die Vorgaben des AG, z. B. BACnet-Vorgabe sind als Vertragsbestandteil einzuhalten.
Menge: 1,000 psch

**11.01.20 Beschaffung nutzerseitiger Informationen für die Inbetriebnahme der eigenen Anlagen**
*** Pauschalposition
Beschaffung nutzerseitiger Informationen für die Inbetriebnahme der eigenen Anlagen
Der Auftragnehmer hat aktiv an der Beschaffung der für die Inbetriebnahme seiner technischen Anlagen notwendigen Informationen mitzuwirken. Dies umfasst ebenso das Einfordern von Informationen beim Nutzer sowie dessen Unterstützung z.B. durch die Erstellung von Vorlagen. Die Beschaffung der Informationen hat frühzeitig und mit angemessenen Vorlaufzeiten zu erfolgen.
Menge: 1,000 psch

**11.01.30 Koordination unter den Gewerken**
Koordination unter den Gewerken

Es sind sämtliche Kosten für die lückenlose Koordinierung, Überprüfung und Gewährleistung der Schnitt- bzw. Nahtstellen zwischen den Gewerken und zur Sicherstellung der geforderten gewerkeübergreifenden Funktionen einzukalkulieren.

Dies umfaßt im wesentlichen die Fortschreibung der Planung mit Aktualisierung der Daten, die Abstimmung bei der Montage bzw. Verkabelung, die Mitwirkung bei der Inbetriebnahme, Funktionsprüfung, Einregulierung und ggf. Fehlersuche und Beseitigung und Nachprüfung

Insbesondere hat der Auftragnehmer dabei folgende Leistungen zu erbringen:

- Mitwirken bie der Aktualisierung der BTA in den Montageplänen
- Übergabe sämtlicher benötigter technischer Kenndaten für die BTA (z. B. Nennweiten, Druckverluste, Wassermengen, etc.)
- Übernahme und Eintrag von Meß- und Fühlerpunkten in einem Plansatz mit Funktionserläuterung
- Abstimmung und Übernahme der Bezeichnung sämtlicher Anlagenteile
- Koordination und Abstimmung der Komponenten mit dem Bauherren, den Gewerken und der Bauleitung
- Koordination und gemeinsame Mitarbeit im Rahmen der Einregulierung, Inbetriebnahme und Abnahme mit Protokollierung sämtlicher Arbeiten und Zustände
- Abstimmung der Schnittstellen hinsichtlich terminlicher Ausführung.
- Abstimmung der Trassenführungen in den Fluren und allgemeinen Bereichen.
- Abstimmung der Technikschächte hinsichtlich Belegung und Installationsablauf.
- Abstimmung der Montageabläufe mit den Fachbauleitungen "Haustechnik und Rohbau".
- Zwischen den Gewerkefirmen sind erforderliche Montagepläne auf Anforderung durch die Fachbauleitung mind. 1-fach zu übergeben.
Menge: 90,000 St

#### Bereich 11.02 Inbetriebnahmeprozess

**11.02.10 Beistellen Personal Sachverständigenabnahme raumlufttechnische Anlagen**
*** Leitbeschreibung
STLB-Bau 2023-04 063
Beistellen von Personal für die Sachverständigenabnahme der raumlufttechnischen Anlagen, Vergütung des Sachverständigen durch gesonderten Vertrag.
Menge: 80,000 h
*Unterbeschreibung 1 Zusatz*
Das Personal zum Bedienen der Anlage und zum Öffnen und Schließen der Revisionsöffnungen und -zugänge sowie erforderlicher Steighilfen stellt der Auftragnehmer.
Notwendige An- und Abfahrten sind mit einzukalkulieren.

**11.02.20 Verantwortliche übergreifende Inbetriebnahme der eigenen Anlagen**
Verantwortliche übergreifende Inbetriebnahme der eigenen Anlagen
Der hier abgefragte Preis bezieht sich auf die verantwortliche Führung bei der übergeordneten Inbetriebnahme der in diesem Leistungsverzeichnis ausgeschriebenen Anlagen, die durch den Auftragnehmer (AN) geliefert und aufgebaut werden. Die Anzahl der ausgeschriebenen Anlagen sind als Kalkulationsansatz zu wählen.
Die Position berücksichtigt nicht die Inbetriebnahme, die gemäß VOB/C vorgesehen ist, sondern die Zuschläge, die notwendig sind die gemeinsamen Funktions- und Leistungstests zur Sicherstellung der vollständigen Gesamtsystemfunktion verantwortlich durchzuführen.
Die Inbetriebnahme des Gesamtsystems kann nur in gemeinsamen Terminen mit den Beteiligten der Gewerke erfolgen. Die Inbetriebnahmetermine sind vom AN zu koordinieren und mit den Beteiligten der ausführenden Firmen abzustimmen (auch wenn dazu kein Vertragsverhältnis besteht).
Die beteiligten Fremdgewerke haben bis zum Erreichen der vollumfänglichen Funktion Unterstützung zu leisten, insbe- sondere durch personellen Einsatz vor Ort. Kollisionen in der Terminierung sind zu vermeiden. Die abgegebenen Preise gelten für komplette Bauteile, Funktionen und Systeme.
Die Inbetriebnahme beinhaltet die gewerkeübergreifende Inbetriebnahme, insbesondere die hydraulische und Gebäude- automation (GA)-seitige Einbindung. Dazu zählen vor allem die Funktionstests aller notwendigen Anlagenteile und die Dokumentation aller Tests. Einregulierungen, Leistungs- und Schallnachweise sind ebenfalls Bestandteil der Inbetriebnahme.
Folgende Schritte sind bei der Inbetriebnahme der Anlage zwingend einzuhalten und zu dokumentieren, und um die Vorgaben des Herstellers zu ergänzen:
- Datenpunkttests / 1:1-Tests,
- Funktionstests,
- Störungstests,
- Inbetriebnahme,
- Elektrische Leistungsmessung,
- Einstellung der Rahmenparameter.
Probelauf der funktionsbereiten Anlage im Beisein der Bauleitung
Die Funktionstests erfolgen anhand von Checklisten, die der AN erstellen und mit dem AG abstimmen muss. Die Listen sollten wie folgt gegliedert werden:
- Anlagenteil/ Anlagengruppe,
- Funktion,
- Prüfung i. O./ nicht i. O.,
- geprüft am:,
- geprüft durch:.
Folgende Schritte sind bei der gewerkeübergreifenden Inbetriebnahme der Anlage zwingend einzuhalten und zu dokumentieren:
- Inbetriebnahme von Komponenten, die durch den AN geliefert wurden, aber durch einen anderen AN einzustellen und zu justieren sind, da weitere Gewerke betroffen sind.
- Inbetriebnahme von Komponenten, die durch einen weiteren AN geliefert werden, auch wenn zu diesem kein Vertragsverhältnis besteht, inkl. Einstellungen und Justage gemeinsam mit diesem AN.
- Überprüfung der Funktion aller zu den betriebstechnischen Anlagen gehörenden Gebäude- und Raumautomationseinrichtungen.
- Einstellung von Grundparametern und Durchführung eines 1:1-Tests.
- Sukzessive Inbetriebnahme der einzelnen Funktionen innerhalb eines Systems; Einstellung und Anpassung der Schaltschrankkomponenten, wie z. B. Überstromauslöser, Zeitrelais und Dokumentation der eingestellten Werte.
- Betriebsdatenerfassung, sobald eine Anlage betriebsbereit ist.
- Inbetriebnahme der Gateways und der gemeinsamen Funktionen über Kommunikationsgrenzen hinweg, wie z. B. Informationsaustausch über Gateways (Einbinden der übergeordneten Funktionen in die Gebäudeautomatisation (GA)-Netzwerke).
- Inbetriebnahme unter Berücksichtigung der Funktionen der GA, u. a. übergeordnete Zeitprogramme, Betriebsstundenerfassungen, Messwerterfassungen, Wetterstationsdaten,
- Verknüpfen den Daten aus dem Feld mit den Anlagenbildern, Verknüpfungen von Datenpunkten mit Ereignistexten usw.
- Wiederinbetriebnahme und erneute Betriebsparametereinstellung mit den erforderlichen Anpassungen an das neue Gesamtsystem.
- Datenpunkttests, Funktions- und Störungstest und Leistungsaufnahme der elektrischen Komponenten.
Über den Ablauf der Inbetriebnahme ist vom AN ein Detailterminplan vorzulegen, der mit den beteiligten Gewerken untereinander und eigenverantwortlich abgestimmt ist. Der Inbetriebnahmebeginn sowie der "Inbetriebnahmetermin" ist dem AG mindestens 14 Tage zuvor mitzuteilen. Hierfür ist geeignetes Fachpersonal, die notwendigen Messgeräte sowie sämtliche Hilfs- und Betriebsmittel für diese Prüfungen bereitzustellen, auf- und abzubauen und während der ganzen Prüfungsphase vorzuhalten und zu bedienen. Die Kalibrierungsprotokolle der verwendeten Messgeräte sind Bestandteil der zu liefernden Dokumentation. Die benötigten Mess-, Hilfs- und Betriebsmittel hat der AN eigenverantwortlich zu bestimmen und zu kalkulieren.
Die Inbetriebnahmen sind so zu kalkulieren, dass die Gesamtfunktion bzw. die Leistungsfähigkeit des Gesamtsystems nachgewiesen werden kann und der bestimmungsgemäße Nutzen eingestellt ist. Die Funktionen sind zu beschreiben, die Grundparameter sind als Anlage beizufügen. Die gewerkeübergreifenden Inbetriebnahmen sind entsprechend zweckmäßig zu protokollieren.
Der AN leistet eine Mitwirkung zum Fertigstellungsmanagement um den Inbetriebnahmeprozess strukturiert durchführen zu können.
Menge: 60,000 h

**11.02.30 Teilnahme und Mitwirkung an gewerkeübergreifenden Inbetriebnahmen**
Teilnahme und Mitwirkung an gewerkeübergreifenden Inbetriebnahmen
Der hier abgefragte Preis bezieht sich auf die Teilnahme und Mitwirkung bei der übergeordneten und gewerkeübergreifenden Inbetriebnahme der technischen Anlagen unter der verantwortlichen Führung eines Fremdgewerkes. Es handelt sich dabei um die Anlagen, die nicht durch den Auftragnehmer (AN) geliefert, aber dennoch in der Schnittstelle bedient werden müssen. Die Anzahl der in der Ausführungsplanung aufgeführten Anlagen sind als Kalkulationsansatz zu wählen. Die Inbetriebnahme des Gesamtsystems kann nur in gemeinsamen Terminen mit den Beteiligten der Gewerke erfolgen. Der AN hat bis zum Erreichen der vollumfänglichen Funktion Unterstützung zu leisten, insbesondere durch personellen Einsatz vor Ort. Notwendige An- und Abfahrten sind mit einzukalkulieren.
Der AN leistet eine Mitwirkung zum Fertigstellungsmanagement um den Inbetriebnahmeprozess strukturiert durchführen zu können.
Menge: 40,000 h

**11.02.40 Beistellen Personal Sachverständigenabnahme raumlufttechnische Anlagen**
Beistellen von Personal für die Sachverständigenabnahme der raumlufttechnischen Anlagen, Vergütung des Sachverständigen durch gesonderten Vertrag.

für alle RLT-Systeme:

Zentrale RLT-Systeme:

- RLT-Technik W
- RLT-Technik O
- RLT-Kaffeebar
- RLT-Kantine
- RLT-WC O
- RLT-Lager
- RLT-Konferenz klein
- RLT-WC W
- RLT-Nord
- RLT-Süd
- RLT-Küche
- RLT-Konferenz Anlage 1
- RLT-Konferenz Anlage 2
- RLT-Atrium

Einzelsysteme:

- Fettabscheider ABL
- Kältemaschinenraum ABL
- Müllraum ABL
- Technik 3.OG ABL
- Batterieraum 3.OG ABL
- Technik/Batterieraum  3.OG ZUL
- Kältemaschinenraum ZUL
Menge: 120,000 h

#### Bereich 11.03 Funktionsprüfungen

**11.03.10 Teilnahme und Mitwirken an Funktionstests der sicherheitsrelevanten Anlagen**
Teilnahme und Mitwirken an Funktionstests der
sicherheitsrelevanten Anlagen
Die zielgerichtete Inbetriebnahme von sicherheitsrelevanten Anlagen erfordert ein gewerkeübergreifendes Zusammenarbeiten aller Anlagenerrichter. Die einzelnen Anlagen wie Brandmeldeanlage, Entrauchungsanlage, RWA- und Türsteuerungen, Löschanlagen, Aufzugsanlagen, Evakuierungsanlagen, Lüftungsanlagen, Sicherheits- stromversorgung usw. sind je einzeln in der Funktionsfähigkeit sicherzustellen und entsprechend der Prüfverordnung abzunehmen.
Im Rahmen der übergeordneten Wirk-Prinzip-Prüfung durch den Prüfsachverständigen sind die einzelnen Anlagen nochmals zu testen und vorzustellen.
Diese Vorgehensweise erfordert eine eigenständige Prüfung durch den Anlagenerrichter, eine Kontrolle durch das Inbetriebnahmemanagement und eine Überprüfung durch den Sachverständigen.
Zur Sicherstellung der Vorgehensweise sind u.a. folgende Punkte notwendig:
- Durchführen von eigenständigen Einzelfunktionstest durch den Errichter
- Teilnahme an internen Einzelfunktionskontrollen des IBM
- Teilnahme an externen Sachverständigen Abnahmen der eigenen Einzelanlagen
- Teilnahme an internen gewerkeübergreifenden Funktionskontrollen (Wirk-Prinzip-Prüfung, Vollprobetest, etc.) des IBM
- Gemeinsame Fehlersuche im Rahmen der Funktionskontrollen
- Teilnahme an externen Sachverständigen Abnahmen der brandschutztechnischen Anlagen (Wirk- Prinzip-Prüfungen, Vollprobetest, etc.)
Der Auftragnehmer (AN) hat die Mitwirkung an den gewerke- übergreifenden Funktionsprüfungen für sein Gewerk vorzu- bereiten, durchzuführen und zu protokollieren.
Die Funktionstests der sicherheitsrelevanten Anlagen sind unter Einbeziehung des Betreibers durchzuführen. Die Koordination und Einladung obliegt dem Auftragnehmer.
Hierfür ist geeignetes Fachpersonal, die notwendigen Messgeräte sowie sämtliche Hilfs- und Betriebsmittel für diese Prüfungen bereitzustellen, auf- und abzubauen und während der ganzen Prüfungsphase vorzuhalten und zu bedienen. Notwendige An- und Abfahrten sind mit einzukalkulieren.
Die Kalibrierungsprotokolle der verwendeten Messgeräte sind Bestandteil der zu liefernden Dokumentation. Die benötigten Mess-, Hilfs- und Betriebsmittel hat der AN eigenverantwortlich zu bestimmen und zu kalkulieren.
Als erfolgter Leistungsnachweis ist ein Protokoll ohne wesentliche Mängel, betriebssicher und wirksam der jeweiligen zugelassenen Überwachungsstelle nach Prüfverordnung der einzelnen Anlage erforderlich.
Menge: 60,000 h

**11.03.20 Teilnahme und Mitwirken an Funktionstests der nutzer- und betreiberrelevanten Anlagen**
Teilnahme und Mitwirken an Funktionstests der nutzer- und betreiberrelevanten Anlagen
Die zielgerichtete Inbetriebnahme von nutzer- und betreiberrelevanten Anlagen erfordert ein gewerkeübergreifendes Zusammenarbeiten aller Anlagenerrichter. Die einzelnen Anlagen wie Raumklimafunktionen (Kühldecken, Bauteilaktivierung, Sonnenschutz, Raumautomation, Lichtsteuerung, Türsteuerung, usw.) Energieerzeugungsanlagen (Kältemaschinen, Wärmepumpen, Absorptionskälte, Netzersatzanlagen, usw.) küchentechnische Anlagen oder medientechnische Anlagen usw. sind je einzeln in der Funktionsfähigkeit sicherzustellen.
Im Rahmen der übergeordneten Interaktionstests durch die Nutzer und Betreiber sind die einzelnen Anlagen nochmals zu testen und vorzustellen.
Diese Vorgehensweise erfordert eine eigenständige Prüfung durch den Anlagenerrichter, eine Kontrolle durch das Inbetriebnahmemanagement und eine Überprüfung durch die Nutzer bzw. Betreiber.
Zur Sicherstellung der Vorgehensweise sind u.a. folgende Punkte notwendig. Diese sind ggf. auch mehrmals zu wiederholen:
- Durchführen von eigenständigen Einzelfunktionstest durch den Errichter.
- Teilnahme an internen Einzelfunktionskontrollen des IBM.
- Teilnahme an internen gewerkeübergreifenden Funktionskontrollen des IBM.
- Gemeinsame Fehlersuche im Rahmen der Funktionskontrollen.
- Teilnahme an Leistungs- und Funktionsmessungen sowie Funktionskontrollen durch die Nutzer und Betreibervertreter.
- Teilnahme an operational readiness Tests (ORT) mit den Betreibern der Anlagen.
Der Auftragnehmer (AN) hat die Mitwirkung an den gewerkeübergreifenden Funktionsprüfungen für sein Gewerk vorzubereiten, durchzuführen und zu protokollieren.
Hierfür ist geeignetes Fachpersonal, die notwendigen Messgeräte sowie sämtliche Hilfs- und Betriebsmittel für diese Prüfungen bereitzustellen, auf- und abzubauen und während der ganzen Prüfungsphase vorzuhalten und zu bedienen. Notwendige An- und Abfahrten sind mit einzukalkulieren. Die Kalibrierungsprotokolle der verwendeten Messgeräte sind Bestandteil der zu liefernden Dokumentation. Die benötigten Mess-, Hilfs- und Betriebsmittel hat der AN eigenverantwortlich zu bestimmen und zu kalkulieren.
Die Funktionstests sind unter Einbeziehung des Betreibers durchzuführen. Die Koordination und Einladung obliegt dem AN.
Als erfolgter Leistungsnachweis ist ein Protokoll ohne wesentliche Mängel, vollständig und funktionsfähig der jeweiligen bevollmächtigten Stelle der einzelnen Anlage erforderlich.
Menge: 60,000 h

**11.03.30 Mitwirken und Veranlassen der Abnahme der BSK**
*** Pauschalposition
Mitwirken und Veranlassen der Abnahme der Brandschutzklappen (BSK) durch einen Sachverständigen gem. SPrüfV und ggfs. Mängelbeseitigung und Nachschautermine für Einbau und Funktion. Die Abnahme ist durch den Auftragnehmer zu veranlassen. Die Abnahmen sind in Teilabschnitten nach Fertig-stellung der Wände und Decken, vor der Gesamtfertig-stellung des Ausbaus, durchzuführen. Erforderliche Unterlagen sind bereitzustellen.
Evtl. Nachprüfungen sind einzukalkulieren!
Menge: 1,000 psch

**11.03.40 Funktionsnachweis/ -Messung lufttechnische Anlagen**
*** Pauschalposition
Funktionsnachweis/ -Messung lufttechnische Anlagen

Funktions- und Leistungsmessungen sowie Einregulierungen an allen ausgeschriebenen RLT-Anlagen bzw. Lüftungsgeräten gemäß DIN EN 12599 einschl. Einregulierung und notwendige Korrekturen zur Erfüllung der vereinbarten Leistungen gemäß Funktionsbeschreibung und den DIN-Vorschriften.
Menge: 1,000 psch

**11.03.50 Erstellung der entsprechenden Messprotokolle**
*** Pauschalposition
Erstellung der entsprechenden Messprotokolle:

· Luftmengen AUL / ZUL / ABL / FOL,
· Luftmengen ZUL / ABL der einzelnen Zonen je Ebene,
· Luftmengen der Räume,
· Stromaufnahmen, Temperaturen, Feuchte, Druckabfall Filter etc. und Leistungsnachweise, Protokollierung aller für die Anlagenfunktion und den Anlagenbetrieb und Energieflusserfassung notwendigen Anlagendaten, Aufbereitung der technischen Daten.

Der Einheitspreis bezieht sich auf alle lüftungstechnischen Anlagen dieser Ausschreibung und ist als Gesamtpreis zu kalkulieren.
Menge: 1,000 psch

#### Bereich 11.04 Betrieb der technischen Anlage

**11.04.10 Betrieb der technischen Anlagen durch den Errichter während der Inbetriebnahme (IBN)**
Betrieb der technischen Anlagen durch den Errichter während der Inbetriebnahme (IBN)
Auf Grund von unterschiedlichen Inbetriebsetzungen der einzelnen technischen Anlagen ist es notwendig, dass für die Funktionsprüfungen dieser Anlagen weitere Sekundärsysteme in Funktion sein müssen. Insbesondere sind dies die Kältetechnik, Wärmeversorgung, Wassertechnik, Sicherheitsstromversorgung, Lüftungsanlagen sowie die Gebäudeautomation.
Im Rahmen dieser Einzel- und Gesamtinbetriebnahmen hat der Auftragnehmer (AN) seine Anlagen in Funktion zu halten und Störungen unverzüglich zu beseitigen. Der Betrieb ist zwischen einem Zeitraum von 6.00 Uhr bis 20.00 Uhr sicherzustellen. Alle notwendigen Verbrauchsgüter und Dienstleistungen sind mit in diesen Anlagenbetrieb einzukalkulieren.
Der Betrieb der technischen Anlagen ist unter Einbeziehung des Betreibers durchzuführen. Die Koordination und Einladung obliegt dem AN.
Menge: 6,000 Wo

**11.04.20 Probebetrieb**
Probebetrieb
Der Probebetrieb erfolgt nach der Durchführung der gewerkeübergreifenden Inbetriebnahmen und Funktionsprüfungen.
Der Probebetrieb bezieht sich auf alle in diesem Leistungs- verzeichnis ausgeschriebenen und durch den Auftragnehmer (AN) gelieferten Anlagen. Der Probebetrieb wird unabhängig von der Jahreszeit und Witterung durchgeführt.
Der Probebetrieb ist für eine Dauer von 12 Wochen á 24 Std./ 7 Tage vorzusehen.
Während des Probebetriebs dürfen keine stauberzeugenden Arbeiten stattfinden. Andernfalls ist das Luftkanalnetz vollständig zu reinigen. Der Austausch der Luftfilter ist nach dem Probebetrieb obligatorisch.
Kühler sind vor Außerbetriebsetzung trocken zu fahren. Es ist sicherzustellen, dass hinter Befeuchtern keine feuchten Stellen bleiben.
Das Luftleitungssystem ist trocken zu fahren. Die Vorgaben der VDI 6022 sind einzuhalten.
Während des Probebetriebes werden sämtliche Anlagen-, Verbrauchs- und Kommunikationsdaten, Stör-, Betriebs- und Wartungsmeldungen, Ausfälle usw. als Ergebnisse lückenlos durch die Gebäudeautomation dokumentiert und durch das technische Monitoring ausgewertet. Der Probebetrieb der in diesem LV ausgeschriebenen Anlagen läuft in der Verantwor- tung des AN. Für die Zeit des Probebetriebes hat der AN entsprechendes Personal wie auch Messinstrumente und Werkzeuge zur Verfügung zu stellen.
Für die Wochenenden, Abend- und Nachtstunden ist ein Rufdienst einzurichten (20:00 - 06:00 Uhr).
Für die Durchführung des Probebetriebes ist die Funktion für jede technische Anlage durch aussagekräftige Trends auf Basis von mind. sechs Datenpunkten je Trendausdruck tagegenau nachzuweisen. Jeder dieser Trends ist durch geeignete Mittel (Gebäudeautomation) zu dokumentieren und als DIN A4- oder DIN A3-Ausdruck vorzulegen.
Die Festlegung der Datenpunkte, die als Trend wie vor beschrieben dargestellt werden sollen, sind durch den jeweiligen AN mit dem AN GA in Koordinationsgesprächen abzustimmen.
Auftretende Fehler und Störungen hat der AN für sein Gewerk während des Probebetriebs zu beheben.
Nach der Mangelbeseitigung erfolgt ein erneuter Start des Probebetriebes für den jeweiligen gestörten oder fehlerhaften Anlagenteil. Der Probebetrieb wird um die Ausfalldauer der jeweiligen Anlage oder des jeweiligen Anlagenteils verlängert. Ein nicht erfolgreich durchgeführter Probebetrieb verhindert die Abnahme der Werkleistung. Sämtliche Ergebnisse sind durch den AN zu dokumentieren, zu bewerten und als Dokumentation zur Abnahme vorzulegen.
Die Anlagen sind nach dem Probebetrieb zu reinigen und in einen neuwertigen Zustand zurückzuversetzen. Die Füllstände der Verbrauchs- und Betriebsmittel sind vollständig aufzufüllen. Benötigtes Material ist hier einzukalkulieren.
Die nach dem Probebetrieb notwendigen Nachregulierungen sind innerhalb dieser Leistungsposition zu kalkulieren.
Die Anlage gilt durch den Probebetrieb nicht als abgenommen (VOB/ B § 12.5.2.).
Arbeitet das Gesamtsystem innerhalb des Probebetriebs einwandfrei, kann der AN den Antrag auf Abnahme stellen. Nach erfolgtem Probebetrieb werden die Anlagen, nach Rücksprache mit dem AG, abgeschaltet.
Erst zur VOB-Abnahme werden die Anlagen wieder einge- schaltet.
Der Betrieb der technischen Anlagen ist unter Einbeziehung des Betreibers durchzuführen. Die Koordination und Einladung obliegt dem Auftragnehmer.
Menge: 13,000 Wo

**11.04.30 Nachregulierung der lufttechnischen Anlagen**
*** Pauschalposition
Nachregulierung der lufttechnischen Anlagen nach ca. drei Monaten Laufzeit der Anlagen, zwecks Optimierung der Regel- und Steuereinheit auf die Gegebenheiten des Objektes inkl. Filterwechsel. Diese Arbeiten sind in Zusammenarbeit mit einem Techniker der Einbaufirma/ Lüftungsfirma und des Betreibers durchzuführen.
Auf Wunsch des Auftraggebers/ Betreibers erfolgt eine nochmalige Einweisung des Bedienungspersonals ohne zusätzliche Vergütung.
Nach Abschluss werden die Luftmengenin der betroffenen Stränge, sowie in den Räumen gemessen und auf die festgelegtenWerte einreguliert, sowie entsprechende Einregulierungs- bzw. Messprotokolle erstellt.
Einschließlich aller hierfür erforderlichen Hilfsmittel
und Nebenleistungen.
Menge: 1,000 psch

**11.04.40 Betrieb der technischen Anlagen durch den Errichter nach Probebetrieb, vor VOB-Abnahme**
Betrieb der technischen Anlagen durch den Errichter nach Probebetrieb, vor VOB-Abnahme.
Die in diesem Leistungsverzeichnis benannten Anlagen sind nach dem Probebetrieb bis zur VOB-Abnahme in Betrieb zu halten. Dafür hat der Auftragnehmer (AN) alle in seiner Errichtung befindlichen Anlagen kontinuierlich zu betreiben, damit ein Gebäudebetrieb ohne Einschränkungen sichergestellt ist.
Es ist von einem Betrieb der Anlagen von 24 h/ Tag und 7 Tage/ Woche auszugehen.
Der Betrieb nach VDI 6022 zur Wahrung der Lufthygiene und der Betriebssicherheit ist während dieser Zeit durch geeignete Maßnahmen zu gewährleisten.
Auftretende Störungen sind innerhalb 12 Stunden zu beseitigen. Alle notwendigen Verbrauchsgüter, Wartungen und Instand- haltungen sowie weiteren Dienstleistungen für diesen Anlagen- betrieb sind mit einzukalkulieren.
Der Betrieb der technischen Anlagen ist unter Einbeziehung des Betreibers durchzuführen. Die Koordination und Einladung obliegt dem AN.
Menge: 6,000 Wo

#### Bereich 11.05 Einweisungen

**11.05.10 Einweisung**
*** Pauschalposition
Einweisung
Der Auftragnehmer (AN) hat im Rahmen der Inbetriebnahme und Abnahme das Bedienungs- und Wartungspersonal des Auftraggebers und/ oder Betreibers gemäß VOB/C in die Bedienung aller technischen Anlagen einzuweisen.
In dieser Position sollen zusätzliche Einweisungen, die über die Anforderungen der VOB/C hinausgehen, vergütet werden.
Menge: 1,000 psch

**11.05.20 Erstellung von Schulungsunterlagen**
*** Pauschalposition
Erstellung von Schulungsunterlagen
Der Auftragnehmer (AN) hat Schulungsunterlagen in digitaler Form zu erstellen und im Zuge der Schulungen dem Aufraggeber (AG) zu übergeben.
Die Schulungsunterlagen sollen weiterverwendbar/ bearbeitbar und zur Durchführung einer Online-Schulung geeignet sein.
Die Dokumente müssen alle Informationen, die für die Bedien- ung der technischen Anlagen durch den Nutzer relevant sind, enthalten.
Diese Unterlage muss es den Teilnehmern ermöglichen, weitere Nutzer in die Bedienung der Anlage einzuweisen.
Die Schulungsunterlagen sollen für alle Anlagenteile erstellt werden, die eine Wartung Bedarfen oder eine Bedienung ermöglichen.
Menge: 1,000 psch

**11.05.30 Durchführung von Schulungen**
*** Pauschalposition
Durchführung von Schulungen
Die Durchführung von Schulungen erfolgt nach Absprache von Gruppen/ Terminen mit dem Auftraggeber (AG) vor Ort.
Es sind Schulungen an jeweils drei unterschiedlichen Werk- tagen in Gruppen durchzuführen.
Die Schulungen sind auf Basis der selbst erstellten Schulungs- unterlagen vor Ort oder online durchzuführen. Im Anschluss an jede Schulung muss Zeit für Fragen eingeplant werden.
Die Schulung sollen für alle Anlagenteile durchgeführt werden, die eine Wartung Bedarfen oder eine Bedienung ermöglichen.
Menge: 1,000 psch

#### Bereich 11.06 Bereitstellen von technischen Details Technisches Monitoring

**11.06.10 Bereitstellung von technischen Details**
*** Pauschalposition
Bereitstellung von technischen Details
Im Zuge der Werks- und Montageplanung bzw. spätestens drei Monate vor Inbetriebnahme sind durch den Auftragnehmer (AN) technische Details der tatsächlich vom AN eingesetzten Anlagen und Komponenten sowie grundlegende Betriebs- parameter zu liefern.
Menge: 1,000 psch

**11.06.20 Betriebskennwerte Ventilatoren (> 4.000 m³/h sowie alle Vollklima-Lüftungsanlagen).**
*** Pauschalposition
Betriebskennwerte Ventilatoren (> 4.000 m³/h sowie alle Vollklima-Lüftungsanlagen).
Es sind für Ventilatoren/Ventilatoreinheiten der zentralen RLT-Anlagen Kennlinien bereitzustellen, aus denen die Verläufe von:
- Volumenstrom/ Druck,
- Wirkungsgrad,
- Stromaufnahme
über den gesamten Betriebsbereich hervorgehen.

Die Kennlinien sind unmittelbar vor Inbetriebnahme für die Vollklima-Lüftungsanlagen bereitzustellen.
Menge: 1,000 psch

**11.06.30 Zuarbeit an Gewerk MSR für die Erstellung von Kabellisten**
*** Pauschalposition
Der AN VE 430 hat sämtliche zur Erstellung der MSR-Kabellisten erforderlichen Informationen vollständig, prüfbar und termingerecht an das MSR-/GA-Gewerk zu übergeben. Die Zuarbeiten umfassen insbesondere:

Bereitstellung aller relevanten Anlagendaten
- Auflistung sämtlicher lüftungstechnischer Anlagen und Komponenten (Zuluft-, Abluft-, RLT-Geräte, Ventilatoren, Klappen, Sensorik usw.), Angabe der jeweiligen technischen Daten, z. B. Luftmengen, Druckstufen, Regelarten, Leistungsdaten, Angabe der erforderlichen Anschlusspunkte an die Gebäudeautomation (GA) inkl. Signalarten (AI, AO, DI, DO, Bus-Anbindung).

Lieferung vollständiger Gerätelelisten
Bereitstellung von Stücklisten aller einzubindenden Feldgeräte, Zuordnung der Geräte zu den jeweiligen Anlagen, Teilanlagen und Automationsstationen, Kennzeichnung gemäß GA-/Anlagenkennzeichnungssystem (AKS) des Projektes, wenn gefordert.

Schnittstelleninformationen zur MSR-Technik
Beschreibung der benötigten Mess-, Steuer- und Regelpunkte pro Anlage
Angabe der Energieversorgung der Geräte (z. B. durch ELT, autarke Versorgung, durch Lüftung geliefert).
Angabe der Montageorte aller Sensoren, Aktoren und Klappenantriebe (inkl. erreichbarer Kabelwege).
Bereitstellung von Schnittstellenplänen, Funktionsschemata und Luftbilanzplänen.

Plangrundlagen und Unterlagen
Bereitstellung der aktuellen Revisions- und Ausführungspläne (Grundrisse, Schnitte, Schemen) mit eingetragener Lüftungssensorik und Komponenten, Übergabe von aktualisierten Kanalnetzberechnungen, Reglerzuordnungen und Volumenstromregelkonzepten (falls projektspezifisch erforderlich) und digitale Bereitstellung aller Pläne in vom Kunden gewünschter Form

Termin- und Ablaufkoordination
Termingerechte Lieferung aller Unterlagen gemäß Projektzeitplan.
Beteiligung an Abstimmungsrunden zur Validierung der Messstellenlisten und der MSR-Kabellisten.

Besondere Hinweise:
Alle gelieferten Informationen müssen vollständig, widerspruchsfrei und auf Basis der finalen Lüftungsplanung erstellt sein. Etwaige Änderungen sind unverzüglich mitzuteilen und in aktualisierten Unterlagen bereitzustellen. Fehlende oder unklare Informationen, die zu Verzögerungen in der Erstellung der MSR-Kabellisten führen, sind vom Auftragnehmer umgehend zu klären.
Menge: 1,000 psch

#### Bereich 11.07 Zweistufige Dokumentation und Zahlungsplan

**11.07.10 Dokumentation für die behördlichen Abnahmen**
*** Pauschalposition
Dokumentation für die behördlichen Abnahmen
Für die Bauordnungsrechtlichen Abnahmen sind vorgezogene Dokumente für die Prüfungen der Prüfsachverständigen und des Brandschutzgutachters zwei Wochen vor den jeweiligen Prüfungen bereitzustellen.
Diese sind:
- Fachunternehmerbescheinigung,
- Errichterbestätigung,
- Zulassungen,
- Prüfzeugnisse,
- Messprotokolle,
- Wartungsverträge (wo erforderlich BOS, BMA, u.s.w.),
- Sachverständigenprotokolle,
- Sachkundenachweise.
Die Position umfasst nur den Mehraufwand der dadurch entsteht, dass die Unterlagen vorgezogen und nicht erst zur rechtsgeschäftlichen Abnahme erstellt werden.
Menge: 1,000 psch

**11.07.20 Dokumentation**
*** Pauschalposition
Dokumentation
Einwandfreie und lückenlose Dokumentation sämtlicher ausgeführter Leistungen als Revisionsunterlagen und zur Beurteilung der Vertragsübereinstimmung der Leistungen.
Folgende Unterlagen sind vorzulegen:
1. Sämtliche Ausführungs-, Werkstattpläne, alle erforderlichen Informationen, Produktbeschreibungen, Nachweise etc. ,
2. Leistungserklärung auf Basis einer technischen Spezifikation,
3. Die Konformität des Bauproduktes mit diesen Leistungen und dessen Einhaltung zur Sicherstellung der Leistungsbeständigkeit, in Form der CE-Kennzeichnung.

Die Unterlagen sind in Ordnern mit Inhaltsverzeichnis gemäß Angaben des Auftraggebers (AG) aufzubereiten und zu übergeben. Hierbei müssen die gesamten Unterlagen den letzten Stand beinhalten, der durch den AG zur Ausführung freigegeben wurde.

Die Zeichnungen, Schriftstücke sind digital über PTS und in Papierform, farbig, 3-fach zu übergeben.

Die Dokumentation ist parallel zur Ausführung der Bauleistung zu erstellen und fortzuschreiben.

Bis spätestens 21 Kalendertage vor Abnahme der Bauleistung ist die Bestandsdokumentation komplett vom Auftragnehmer (AN) an den AG zu übergeben.

Für den Inbetriebnahmeprozess und die bauordnungsrechtliche Abnahme sind vorgezogene Dokumente für die Prüfungen der Prüfsachverständigen zwei Wochen vor den jeweiligen Prüfungen bereitzustellen.
Diese Unterlagen umfassen u.a.:
- Fachunternehmerbescheinigung,
- Errichterbestätigung,
- Zulassungen,
- Prüfzeugnisse,
- Messprotokolle,
- Wartungsverträge (wo erforderlich BOS, BMA, u.s.w.),
- Sachverständigenprotokolle,
Sachkundenachweise.
Hinweis:
Diese Position beinhaltet auch Grund- und Nebenleistungen nach der VOB/ Teil C, die bei der Bildung des EP entsprechend zu berücksichtigen sind.
Menge: 1,000 psch

**11.07.30 Mitwirkung bei der Anlagenliste**
*** Pauschalposition
Mitwirkung bei der Anlagenliste
Der Auftragnehmer (AN) hat die Unterlagen zur Anlagenliste, welche vom Auftraggeber (AG) bereitgestellt werden, auszufüllen und dem AN Inbetriebnahmemanagement (IBM) zur Verfügung zu stellen. Er hat die für die Anlagenliste erforderlichen Daten und Informationen aus den Dokumentationsunterlagen oder an den installierten Anlagen, Geräten und Bauteilen eigenständig zu ermitteln sowie in die Erfassungsmasken zu übertragen. Als Kalkulationsgrundlage gelten die in diesem Leistungsverzeichnis ausgeschriebenen und durch den AN gelieferten Anlagen und Bauteile. Die Anlagenliste ist vier Wochen vor Start der Inbetriebnahme fertigzustellen und zu übergeben.
Menge: 1,000 psch

**11.07.40 Zahlungsplan Mittelabfluss**
*** Pauschalposition
Zahlungsplan Mittelabfluss
Zahlungsplanung nach Baufortschritt als Mittelabflussplan erstellen, mit monatlicher Verteilung, für Abschlags- und Schlussrechnungen, für das beauftragte Auftragsvolumen einschl. dessen regelmäßige und anlassbezogene Fort- schreibung und Anpassung, für den gesamten Ausführungs- zeitraum des Auftragnehmers, Übergabe Zahlungsplanung an den AG, im 4-wöchentlichen Rhythmus, Ausfertigung Digital als pdf sowie im offenen Austauschformat, Übergabe Erstanfer- tigung der Zahlungsplanung innerhalb von 24 Werktagen ab Bauanlaufgespräch an AG.
Menge: 1,000 psch

#### Bereich 11.08 Bemusterung

**11.08.10 Bemusterung von gestalterisch relevanten Lüftungskomponenten**
*** Pauschalposition
Bemusterung von gestalterisch relevanten Lüftungskomponenten

Bemusterung von gestalterisch relevanten Bauteile in Abstimmung mit den Bauherren, einschließlich Dokumentation der Auswahl und Abstimmung mit den ausführenden Gewerken

Die Bemusterung erfolgt gemeinsam mit Auftraggeber, Fachplanung TGA und Architekt.
Grundlage sind die technischen Anforderungen gemäß VDI 6022, DIN EN 16798, M-LüAR/MLAR, Projektspezifikation und Objektplanung.
Die Bemusterung umfasst Auswahl, technische Freigabe, Material- und Oberflächenprüfung sowie Abstimmung von Zugänglichkeiten und Wartung.

Die Bemusterung wird pauschal vergütet.
In der Pauschale enthalten sind: Organisation, Bereitstellung aller Muster/Unterlagen, Teilnahme aller erforderlichen Fachkräfte sowie Anpassung der technischen Dokumentation.
Menge: 1,000 psch

USt %: 19,00
